# Neubau Schulcampus Deisenhofen
Angebotsaufforderung (GAEB DA 2000 1.2, DA83)
Projekt: 244
Währung: EUR
Auftraggeber: Zweckverband Staatliche weiterführende Schulen, im Süden des Landkreises München, Alpenstraße 11, DE, 82041 Oberhaching
Erstellt mit: BUILDUP, ava, 05.02.2026

## 001 Kältetechnik und Kühlraumausbau
Datum: 30.12.1899

### 01 Kältetechnik und Kühlraumausbau

*Hinweis: Leistungsbeschreibung*
Bauvorhaben

Objekt:  SCD Schulcampus Deisenhofen

Leistung (LV):  Kühlräume und Kältetechnik

Bauvorhaben:
Neubau Schulcampus Deisenhofen
Gemeinde Oberhaching
82041 Deisenhofen

Bauherr:
ZV staatl. weiterf. Schulen
im Süden des LK München

Angebotssumme brutto: '..........'....................''

Beim Ausfüllen dieses LV unbedingt beachten:

Die vom Bieter auszufüllenden Felder für Einh.-Preis u. Gesamtbetrag befinden sich am Anfang einer jeden Position.

Die Mengenansätze und Abrechnungseinheiten dürfen keinesfalls verändert werden.

Ebenso darf die Reihenfolge der Positionen und die Endzusammenstellung nicht verändert werden.

*Hinweis: Allgemeine Baubeschreibung Hochbau*
Lage der Baustelle, Umgebungsbedingungen, Zufahrtsmöglichkeiten und Beschaffenheit der Zufahrt sowie etwaige Einschränkungen bei ihrer Benutzung.

Das Bauvorhaben „Neubau Schulcampus Deisenhofen“ befindet sich in der Gemeinde Oberhaching, Ortsteil Deisenhofen an der Sauerlacher Straße. Sie beinhaltet das Abräumen des Oberbodens der früheren Ackerfläche sowie die Erstellung des Neubaus des Schulcampus, bestehend aus Fachoberschule, Realschule, Mensa mit Verwaltungsbüros des Zweckverbands, 3-fach Sporthalle und Tiefgarage (inkl. Freiflächengestaltung und Nebengebäuden).

Während der Bauarbeiten befinden sich die angrenzenden Nachbargebäude immer in Nutzung.

Lage des Baugrundstücks:
Der Schulcampus liegt in unmittelbarer Nähe zum S-Bahnhof Deisenhofen. Das Grundstück befindet sich zwischen der Sauerlacher Strasse  und der Schulstrasse. Südlich wird es durch einen Wirtschaftsweg, den Vogelherdweg und im Norden durch einen Fussweg begrenzt.
Südlich des Vogelherdweges befindet sich der Teil des Grundstückes auf dem sich die Aussensportflächen befinden.

Zufahrt:
Die Ver- und Entsorgung der Baustelle erfolgt ausschließlich über die Sauerlacher Straße. Die Schulstraße ist von Baustellenverkehr freizuhalten. Hier besteht durch die gegenüberliegende Grundschule eine erhöhte Unfallgefahr.
Die Hauptzufahrt zur Baustelle an der Sauerlacher Straße, wird täglich vor Arbeitsbeginn geöffnet und ist nach dem Verlassen der Baustelle zu schließen.
In nahem Umfeld sowie auf dem Gelände der Baustelle besteht nur bedingte Wendemöglichkeit, insbesondere für Schwerlasttransporte oder Sattelauflieger.
In Ausnahmefällen darf nach ausdrücklicher Erlaubnis des AG oder der Objektüberwachung eine Nebenzufahrt an der Schulstraße genutzt werden. Eine Erlaubnis wird nur Schwerlasttransporten und Sattelaufliegern erteilt.

Art und Lage der baulichen Anlagen, z.B. auch Anzahl und Höhe der Geschosse.
Entwurf/ Erscheinungsbild
Das Grundstück befindet sich im Oberhachinger Ortsteil Deisenhofen unmittelbar westlich der gleichnamigen S-Bahn-Station.
Auf dem Grundstück entstehen eine Realschule, eine Fachoberschule (FOS), eine Mensa, eine 3-fach-Sporthalle, die auch als Mehrzweckhalle genutzt werden soll, und eine Tiefgarage.

Die Realschule und die Fachoberschule entstehen als Holz-Hybrid-Bauten. Mensa, Sporthalle und Tiefgarage sind Massivbauten aus Stahlbeton. Bis auf die Fachoberschule sind alle Gebäude im 1. UG verbunden. Die Schulen bestehen aus je drei Gebäudeteilen, von denen jeweils 2 eine Geschossigkeit von EG + 1 haben und der dritte EG +2 hat. Mensa und Sporthalle haben jeweils 1 Obergeschoss, die Tiefgarage befindet sich zwischen Sporthalle und Realschule im Untergeschoss.
Alle Gebäude sind mit Holzfassaden und Blechdächern geplant.

Die Oberflächen im Inneren sind Sichtoberflächen (Holz bzw. Beton), flächenelastische Bodenbeläge, Holz- und Werksteinböden.

Gebäudekennzahlen (Circa-Werte)

Grundstücksfläche: ca. 9 ha

Grundflächen (aller Gebäude)
Brutto-Grundfläche gesamt (BGF): 35.300 qm
- Realschule:  12.400 qm
- Fachoberschule:  12.000 qm
- Sporthalle:  5.400 qm
- Mensa:  2.000 qm
- Tiefgarage:  3.500 qm

Höhenangaben Realschule: +/- 0,00 = +596,40 ü NHN
- OK Gelände:  +596,38 ü NHN
- OK FB UG:  +592,21ü NHN
- OK FB EG:  +/- 0,00 m = 596,40 ü NHN
- OK FB 1.OG:  +600,925 ü NHN
- OK FB 2.OG:  +604,945 ü NHN

Höhenangaben Fachoberschule: +/- 0,00 = +596,15 ü NHN
- OK Gelände:  +596,13 ü NHN
- OK FB UG:  +591,96 ü NHN
- OK FB EG:  +/- 0,00 m = 596,15 ü NHN
- OK FB 1.OG:  +600,675 ü NHN
- OK FB 2.OG:  +604,695 ü NHN

Höhenangaben Mensa: +/- 0,00 = +596,15 ü NHN
- OK Gelände:  +596,13 ü NHN
- OK FB UG:  +591,55 ü NHN
- OK FB EG:  +596,15 ü NHN
- OK FB OG:  +600,40 ü NHN

Höhenangaben Sporthalle: +/- 0,00 = +596,15 ü NHN
- OK Gelände:  +596,13 ü NHN
- OK FB UG:  +591,55 ü NHN
- OK FB EG:  +596,15 ü NHN
- OK FB OG:  +600,40 ü NHN

Tiefgarage
- OK Gelände:  +596,15 ü NHN
- OK FB UG:  +591,55 ü NHN

Brutto-Rauminhalt gesamt (BRI): 188.550 cbm
- Realschule:  64.750 cbm
- Fachoberschule:  57.500 cbm
- Sporthalle:  40.100 cbm
- Mensa:  9.700 cbm
- Tiefgarage:  16.500 cbm

Bodenverhältnisse
Für das Grundstück liegt ein Baugrundgutachten vor.
Die anstehenden Böden bestehen aus mitteldichten bis dichten Böden. Vereinzelt wurdenfeinkornreiche, verlehmte Kiese (Rotlagen) angetroffen, die ausgetauscht werden müssen.

Grundwassersituation
Der Bemessungswasserstand liegt auf einer Höhe von 575,00 m ü NN.
Der zusammenhängende Grundwasserspiegel ist erst in einer Tiefe von mehr als 15 m zu erwarten und ist für das Bauvorhaben nicht relevant.
Die anstehenden Böden haben eine sehr gute Wasserdurchlässigkeit.

Vorabmaßnahmen
Vor Beginn des Bauvorhabens und vor Erstellung der Baugrube wurde der Oberboden entfernt. Es wurden zusätzliche Hydranten gesetzt und Sparten (z.B. ein Abwasserkanal) verlängert.

1.2 Konstruktionsbeschreibung Architektur

Baugrube
Die Baugrube ist in Teilbereichen mit Berliner Verbau, Spundwand und Bohrpfahlwand
gesichert.
Im überwiegenden Teil ist die Baugrube geböscht.

Gründung
Die Gründung erfolgt über Streifen- und Punktfundamente mit nichttragenden Bodenplatten.
Die Gründungsbauteile werden, wo statisch möglich, mit Recyclingbeton hergestellt.

Primärkonstruktion/ Rohbau
Realschule und Fachoberschule:
Das Untergeschoss wird in Stahlbeton hergestellt. Teilweise wird Recyclingbeton eingesetzt,
andere Teile werden in Sichtbetonqualität hergestellt. Tieferliegende Bauteile wie
 Pumpensümpfe, Bodenkanäle etc. werden in WU-Beton hergestellt.
Treppenhauskerne werden in Stahlbeton in Sichtbetonqualität errichtet
Tragkonstruktion Erdgeschoss und Obergeschosse Holz (s.u.)

Sporthalle, Mensa und Tiefgarage:
Tragkonstruktion aus Stahlbeton in Sichtbetonqualität
Tieferliegende Bauteile wie Pumpensümpfe, Bodenkanäle etc. werden in WU-Beton hergestellt.
Dachkonstruktionen Mensa und Sporthalle aus Holz
Decke Tiefgarage Stahlbeton

Fassade
Die Fassaden sollen mit einer vertikalen Boden-Deckel-Schalung aus Holz versehen werden.
Teilbereiche werden aus Brandschutzgründen mit einer nichtbrennbaren Fassade ausgebildet.
In den Tiefhöfen (Realschule, Fachoberschule und Sporthalle) wird die Fassade mit
Betonfertigteilen bekleidet.

Elementaufbauten und Oberflächen
Bodenplatte im UG:
Stahlbeton flügelgeglättet, auf XPS-Dämmung

Außenwände
Realschule und Fachoberschule:
Holzrahmenbauwände, im Werk vorgefertigt
Zellulosedämmung zwischen statisch wirksamen Holzriegeln
außenseitig DWD-Platte, innenseitig OSB-Platte

Sporthalle, Mensa und Tiefgarage:
Aussenwände und -stützen Stahlbetons Ortbeton, tlw. Fertigteile, Sichtbetonqualität

Fassaden
Realschule, Fachoberschule und Mensa:
Hinterlüftete, vertikale Holzverschalung, Fichte,
als Boden-Deckel-Schalung, vorvergraut
Pfosten-Riegel-Elemente aus Holz-Aluminium Konstruktion mit Festverglasung, Fenster und
Türen als Drehflügel (manuell) und integrierten, dezentralen Lüftungsgeräten, Holzart:
 Fichte/ Esche, Aluminium Deckschalen: pulverbeschichtet, Holzoberfläche: transparent lasiert
Verglasungsart: 2- bzw. 3-Scheiben-Verglasung Isolierverglasung und Sonnenschutzverglasung
Oberlichtbänder mit Festverglasungen und Lamellenfenstern im Bereich des Dachversatzes
 (Entrauchung Aula/ Aufzug)

Sporthalle:
Hinterlüftete, vertikale Holzverschalung, Fichte,
als Boden-Deckel-Schalung, vorvergraut
Pfosten-Riegel-Elemente aus Aluminium mit Festverglasung, Fenster als Drehflügel (manuell)
Aluminium Deckschalen: pulverbeschichtet,
Verglasungsart: 3-Scheiben-Verglasung Isolierverglasung
Oberlichtband mit Lamellenfenstern und Festverglasungen im Bereich des Dachversatzes
Verglasungen der Dachfläche als liegende PR-Konstruktion wie vor in Gymnastikräumen und
Treppenraum

Innenwände:
Realschule und Fachoberschule:
Tragende und nicht tragende Innenwände als Brettsperrholzwände in Fichte
Oberflächen in Wohnsichtqualität, mit aufhellendem Vergilbungsschutz und Schutzanstrich, eini
ge Bauteile aus Baubuche
in Nebenräumen: Industriesichtqualität
Wände in Untergeschossen aus Stahlbeton in Sichtbetonqualität
Sanitärwände als Holz- und Metallständer-Wände mit 2-lagiger Gipskartonbeplankung, bzw.
einlagig mit Gipskarton bekleidete Brettsperrholzwände
Sanitärräume türhoch bzw. raumhoch gefliest mit Fliesen
Innentüren: Opake Türen als Holz-Umfassungszargen,
tlw. Holz-Stockzargen mit Laibungsbekleidung.

Sporthalle und Mensa:
Wände aus Stahlbeton in Sichtbetonqualität
Sanitärwände als Metallständer-Wände mit 2-lagiger Gipskartonbeplankung
Innentüren:
Opake Türen als Stahl-Umfassungszargen mit Holztürblatt Technikräume Stahltüren mit
Umfassungszarge
Rohrrahmentüren, Prallwandtüren
Türen im Verwaltungsbereich Mensa: Holzumfassungszargen mit Holztürblatt

Decken
Realschule und Fachoberschule:
Decken über UG: oberflächenfertige Stahlbetondecke,
Decken über EG und 1.OG: Decke als Holz-Beton-Verbund-decken (HBV),
in den aussenliegenden Räumen (Klassenzimmer u.ä.) als Rippendecken mit Halbfertigteilen
aus Beton als verlorene Schalung
in zu den Innenhöfen orientierten Bereichen (freies Lernen u.ä.) als Brettstapeldecke in
 Fichte mit raumakustisch wirksamer Nutung und Einlage von Holz-Weichfaserplattenstreifen,
 Oberfläche Sichtqualität, Vergilbungsschutz,
teilweise Unterhangdecken mit Holz-Akustikelementen und Holzwolle-Leichtbauplatten
Decken in Sanitärräume als Gipskarton-Abhangdecken bzw. als freitragende Decken

Sporthalle und Mensa:
Die Rohdecken in beiden Gebäuden sind aus Stahlbeton, Dachkonstruktion aus Holz (s.u.)
Abhangdecken in der Sporthalle zwischen den Sparren als Holzwolle-Akustikplatte
Gymnastikräume Sporthalle und Gastraum Mensa mit  Holz-Akustikelementen
Foyers, Treppenhäuser, Umkleiden und Sanitär- und Küchenbereiche mit GK-Abhangdecken,
 gestrichen, tlw. mit Akustikanforderung
Technik und Lagerbereiche ohne Unterhangdecken

Tiefgarage: Rohdecke in Sichtbeton SB 2, in Randbereichen zu anderen Gebäuden unterseitig
 gedämmt
druckfeste Mineralwolleplatten mit Holzwolle-Sichtschale

Bodenaufbau
Realschule und Fachoberschule:
schwimmender Estrich mit Fussbodenheizung
Bodenbeläge Klassenzimmer mit Kautschukbelag
Öffentliche Bereiche (Aula, Mehrzweckraum und Treppenhäuser) mit Betonwerksteinbelag
Fachklassen und Werkstätten teilweise mit Holzpflaster bzw. Industrieparkett
Sanitärräume mit Fliesenbelag
Technik- und Lagerbereiche mit staubbindenden Anstrich

Sporthalle und Mensa:
schwimmender Estrich mit Fussbodenheizung
Öffentliche Bereiche (Foyers Sporthalle, Gastraum Mensa, Treppenhäuser) mit
 Betonwerksteinbelag
Sanitärräume mit Fliesenbelag
Bodenbelag Sporthalle und Geräte- und Gymnastikräume: Linoleum auf Doppelschwingboden

Dachkonstruktion und Aufbau:
Realschule und Fachoberschule:
Nach aussen geneigte Dächer als
Sparrendächer mit raumabschließender Brettsperrholzplatte und Dämmung nichtbrennbar
 Mineralwolle Blechdach mit Hinterlüftung als Metalldach mit Leistenfalz
In Teilbereichen Photovoltaik dachparallel montiert

Zu den Innenhöfen geneigten Dächer als
Sparrendächer mit raumabschließender Brettsperrholzplatte
Kompaktdachaufbau mit PUR-Dämmung und bituminöser Abdichtung
Dachbegrünung

Sporthalle:
Sparrendach mit raumabschließender Brettsperrholzplatte
und Dämmung nichtbrennbar Mineralwolle
Blechdach mit Hinterlüftung als Metalldach mit Leistenfalz
in Teilbereichen Photovoltaik dachparallel montiert

Mensa:
Sparrendach mit Zwischensparrendämmung nichtbrennbar Mineralwolle
Blechdach mit Hinterlüftung als Metalldach mit Leistenfalz
in Teilbereichen Photovoltaik dachparallel montiert

Einbaumöblierung:
Einbauschränke in Unterrichtsräumen, Büros, etc.:
Fronten: Spanplatte, 19mm, Fichte Furnier, astig, wie BSPH-Wandoberflächen, teilweise mit
raumakustisch wirksamer Mikroperforierung;

Schallschutz:
Schallschutz der Decken über HBV-Decken und EPS-Dämmung unter schwimmendem Estrich;
(in Versammlungsstätten Mineralwolle unter Estrich)
Schallschutz der Wände über Vorsatzschalen unterschiedlicher Stärke, Beplankung
 in Fichte-3-Schichtplatten in Sichtqualität bzw. Gipskartonplatten;

Lüftungskonzept:
Hybride Lüftung: mechanische Lüftung durch dezentrale Lüftungsgeräte in der Fassade
ergänzt durch manuelle Fensterlüftung; Sommerlicher Wärmeschutz:
Erwärmung/Auskühlung des Gebäudes in heißen Sommermonaten über Nachtluftspülung
 (dezentrale Lüftungsgeräte)
Zentrale Bereiche wie Aula und Mehrzweckraum und Nebenräume mit zentraler mechanischer
Lüftung

Konstruktion / TGA / ELT / Freianlagen
Weitere Angaben zur Konstruktion, zu den TGA- und Elektroinstallationen, sowie zur Ausführung der Freianlagen siehe folgende Vortexte.

1.3 Baustellenbetrieb

Verkehrsverhältnisse auf der Baustelle, insbesondere Verkehrsbeschränkungen
Be- und Entladetätigkeiten dürfen ausschließlich unter Anwesenheit des Fahrzeugführers erfolgen.
Auf dem gesamten Baufeld gilt die Straßenverkehrsordnung. Die Einhaltung der Straßenverkehrsordnung obliegt den Auftragnehmern und deren Kraftfahrzeugführern und Maschinisten. Davon abweichend wird die Höchstgeschwindigkeit auf 20 km/h festgelegt.

Der Auftragnehmer/Firmenbauleiter hat die Baustelle während und außerhalb der üblichen Arbeitszeit gemäß den Unfallverhütungsvorschriften der Bauberufsgenossenschaften zu sichern. Die Baustellenzugänge sind, außer zu Betriebszwecken, dauerhaft geschlossen zu halten.
Andere Zufahrten, Baustellenzu- oder -ausgänge und Baustraßen dürfen nicht benutzt werden.
Auf die Einschränkungen infolge bestehender verkehrspolizeilicher Vorgaben, wie z. B. Gewässer, Parkverbote, Einbahnstraßenregelungen, Nutzlastbeschränkungen oder räumlich beengte Verhältnisse, wird hingewiesen.

Straßen, Wege, Lager- und Arbeitsplätze innerhalb des Baugeländes werden in bestehendem Zustand zur Verfügung gestellt und auf Antrag von der Objektüberwachung zugewiesen. Sie können vom Auftragnehmer nur auf eigene Gefahr benutzt werden.
Auf dem Baugrundstück werden in begrenzter Zahl Parkplätze ausgewiesen. Ein Anrecht auf einen Parkplatz auf der Baustelle besteht nicht.

Für den Verkehr freizuhaltende Flächen
Fahrwege und Wandflächen sind grundsätzlich freizuhalten.
Die Feuerwehrzufahrten, -aufstellflächen, sowie die Flucht- und Rettungswege sind freizuhalten.
Das Abstellen von Fahrzeugen aller Art in Halteverbotszonen, Feuerwehrzufahrten, sonstigen Einfahrten sowie auf Grünflächen ist verboten. Widerrechtlich abgestellte Fahrzeuge werden auf Kosten des Fahrzeughalters abgeschleppt. Widerrechtlich genutzte Abstellflächen werden auf Kosten des Benutzers geräumt.

Art, Lage, Maße und Nutzbarkeit von Transporteinrichtungen und Transportwegen, z.B. Montageöffnungen.
Der Rohbauer wird voraussichtlich bis zu 4 Obendreher-Kräne errichten, die an der Spitze planmäßig eine Lastaufnahme von 3,5 Tonnen haben werden. Nach Abschluss der Rohbauarbeiten stehen die Kräne auch für die Gewerke Zimmerer und Dach zur Verfügung.
Sollte ein Kranführer des Baumeisters zur Bedienung der Kräne notwendig sein, ist die Vergütung direkt mit dem Rohbauer abzustimmen.

Besondere Belastungen aus Immissionen sowie besondere klimatische oder betriebliche Bedingungen
Erschütterungsintensive bzw. lärmintensive Arbeiten sind immer erst nach schriftlicher Bestätigung durch die Objektüberwachung möglich.
Unterbrechungen durch Forderungen Dritter (besonders Lärmbelästigung, Geruchsbelästigung) auf Anweisung der Objektüberwachung oder des Auftraggebers direkt sind möglich und Folge zu leisten.
Die gem. Vertrag vereinbarten Ruhezeiten sind zu beachten und zwingend einzuhalten. Abweichungen hiervon können nur durch den Auftraggebers selbst gestattet werden.

Lage, Art, Anschlusswert und Bedingungen für das Überlassen von Anschlüssen für Wasser, Energie und Abwasser.
Der AG lässt vor Beginn der Rohbauarbeiten einen Baustromanschluss und mehrere Unterverteiler auf dem Baugrundstück errichten.
Der Baustromanschluss kommt aus einer Trafostation an der Schulstraße. Es wird je ein Kranverteiler, ein großen Baustromverteiler und Gruppenverteiler an der Fachoberschule, der Realschule und im Bereich Mensa / Sporthalle erstellt. Die Leistungsabnahme an diesem Haupt-Baustromkasten kann nur anteilig durch den jeweiligen AN erfolgen.
Mit Ende der Rohbauarbeiten und Beginn der Ausbauarbeiten stellt der AG über den AN Baustrom die neue Baustromversorgung im Innenbereich für alle Unternehmer mit 1x Baustromverteiler in jeder Geschossebene im jeweiligen Treppenhaus zur Verfügung.
Über die vorgesehenen Baustromverteiler können nur Geräte und Anlagen bis zu einem Nennstrom vom 32 Ampère abgehend versorgt werden.

In unmittelbarer Umgebung des Baugrundstückes befinden sich drei Hydranten. Ein Hydrant befindet sich an der Schulstraße in der Nähe der Fachoberschule, der Zweite südlich der Realschule am Vogelherdweg und ein Dritter an der Sauerlacherstraße in der Nähe von Mensa und Sporthalle.
Der AN Baustelleneinrichtung errichtet an allen Hydranten einen Haupt-Bauwasseranschuss und einen  Bauwasserverteiler und stellt diese allen anderen Unternehmern zur Verfügung.
Die Wasserentnahme an diesen Anschlüssen kann nur anteilig durch den jeweiligen AN erfolgen.

Lage und Ausmaß der dem Auftragnehmer für die Ausführung seiner Leistungen zur Benutzung oder Mitbenutzung überlassenen Flächen und Räume.
Übergeordnet gilt der BE-Plan des AG. Die BE-Fläche und -Einrichtungen auf dem Grundstück sind anteilig zusammen mit den anderen Unternehmen zu nutzen. Die widerrufliche Zuteilung der BE-Teilfläche für den AN erfolgt durch die Objektüberwachung. Grundsätzlich ist von höchsten 50 m2 Lagerfläche auf Höhe GOK auszugehen. Über die zugewiesenen Flächen hinaus erforderliche Lager- und Arbeitsplätze hat der Auftragnehmer zu beschaffen; die Kosten sind durch die Vertragspreise abgegolten. Lagerflächen sind vom AN stets in aufgeräumten Zustand zu halten.
Näheres ist dem beigefügten Baustelleneinrichtungsplan zu entnehmen.
Flächen außerhalb des Bauzauns werden nicht zur Verfügung gestellt.

Übernachtungsunterkünfte dürfen auf dem Grundstück nicht errichtet werden. Der AG stellt keine Pausen-, Aufenthalts- und Lagerräume im Gebäude zur Verfügung.

Materialien, Geräte, Maschinen des AN für den täglichen Arbeitseinsatz sind so zu lagern, dass zu jedem Zeitpunkt ausreichend freie Verkehrs-, Flucht- und Rettungswege vorhanden sind.

Jeglicher Eingriff in bauseitige Sicherheitseinrichtungen (Schutzgerüste, Baugeländer etc.) ist ausdrücklich nur mit Genehmigung des SiGeKo oder der Objektüberwachung erlaubt. Notwendige Eingriffe sind deshalb frühzeitig anzumelden.

Im Gebäudeinneren stehen keine Lager- und/oder Aufenthaltsräume zur Verfügung. Übernachtungen auf dem Baugrundstück sind nicht zulässig.
Vom AG zur Verfügung gestellte Lagerplätze, Arbeitsplätze und Zufahrtswege sind nach Beendigung der Arbeiten in dem Zustand zurückzugeben, in dem sie sich bei Beginn der Arbeiten befanden, sofern nicht ausdrücklich etwas Abweichendes vereinbart wird.

Besondere umweltrechtliche Vorschriften
Zum Schutz der Umwelt, der Landschaft und der Gewässer hat der Auftragnehmer die durch die Arbeiten hervorgerufenen Beeinträchtigungen auf das unvermeidbare Maß einzuschränken. Behördliche Anordnungen oder Ansprüche Dritter wegen der Auswirkungen der Arbeiten hat der Auftragnehmer dem Auftraggeber unverzüglich schriftlich mitzuteilen.

Besondere Vorgaben für die Entsorgung, z.B. Beschränkungen für die Beseitigung von Abwasser und Abfall.
Das Einfüllen von Schutt und Müll in Arbeitsräume sowie das Eingraben auf der Baustelle ist untersagt.
Das Entsorgen von Abfällen, Bauschutt und Abbruchmassen umfasst die Verwertung entsprechend den Vorschriften bzw. die erforderlich Maßnahmen für das Einsammeln, Befördern, Behandeln und Lagern entsprechend den Vorschriften und behördlichen Auflagen.
Verwertbares Material ist der Rohstoffrückgewinnung zuzuführen, es geht in den Besitz des AN über, wenn nicht anders im Positionstext des Leistungsverzeichnis beschrieben.

Schutzgebiete oder Schutzzeiten im Bereich der Baustelle, z.B. wegen Forderungen des Gewässer-, Boden-, Natur-, Landschafts- oder Immissionsschutzes vorliegende Fachgutachten oder dergleichen
An Werktagen von Montag bis Samstag kann auf der Baustelle gearbeitet werden. Mit den angebotenen Einheitspreisen sind Arbeiten innerhalb der werktäglichen Arbeitszeiten 7:00 – 20:00 Uhr abgegolten. Darüberhinausgehende Arbeitszeiten sind mit der Objektüberwachung schriftlich zu vereinbaren. Die etwa zusätzlich erforderlichen Genehmigungen für Nacht-, Feiertags- und Sonntagsarbeit holt der Auftragnehmer ein.
Zum Schutz gegen Baulärm sind folgende Vorschriften zu beachten:
- Technische Anleitung zum Schutz gegen Lärm
- Bayerische Immissionsschutzgesetz (BayImSchG)
- Allgemeine Verwaltungsvorschriften gegen Baulärm - Geräuschimmissionen -
- Art 14 Bayerische Bauordnung (BayBo)
soweit nachfolgend nicht eingeschränkt.
In der Zeit von 12.00 Uhr bis 13.00 Uhr (mittägliche Ruhezeit) und von 20.00 Uhr bis 07.00 Uhr (nächtliche Ruhezeit) darf der Immissionsrichtwert von 30 dB(A) auf den nächstgelegenen Immissionsorten/Nachbargrundstücken nicht überschritten werden. In der übrigen Zeit ist der Richtwert unter 45 dB(A) zu halten. Einzelne kurzzeitige Geräuschspitzen dürfen die vollen Immissionsrichtwerte tagsüber um nicht mehr als 30 dB(A) und nachts um nicht mehr als 20 dB(A) überschreiten.
Belästigungen durch Lärm, Abgase usw. sind auf das absolut notwendige Maß zu beschränken.
Stauberzeugende Ausführungen sind auf das Mindestmaß zu reduzieren. Die Staubentwicklung ist durch Nässen zu reduzieren. Frischluft-Ansaugbereiche der Nachbargebäude sind zwingend von staub- und geruchsbelastenden Ausführungen (auch Dieselabgase) freizuhalten.

Art und Umfang des Schutzes von Bäumen, Pflanzenbeständen, Vegetationsflächen, Verkehrsflächen, Bauteilen, Bauwerken, Grenzsteinen und dergleichen im Bereich der Baustelle.
DIN 18920 ist einzuhalten. Angrenzende Grünflächen dürfen über den Baubereich hinaus nicht durch Befahren, Lagern, Überschütten usw. in Mitleidenschaft gezogen werden.
Bei Bäumen ist der gesamte Bereich der Krone, des Stammes und des Wurzelbereiches zu schützen. Eventuelle Wunden an Ästen, Stamm und Wurzel sind fachgerecht zu behandeln.
Für Schäden haftet der AN, bei schweren Schäden ist eine Ersatzpflanzung mit Stammumfang 25-30 cm vorzunehmen, inkl. der vorzeitigen Beseitigung des beschädigten Baumes. Bestehender Baumbestand ist zu schonen. Dies ist bei der Aufstellung von Baustellencontainern auf den Stellplätzen unter den Bäumen zu berücksichtigen.

Art und Umfang der Regelung und Sicherung des öffentlichen Verkehrs.
An der Baustellenzufahrt befindet sich für die Bauzeit eine temporäre Ampelanlage, die den Fahrzeugverkehr auf der Sauerlacherstraße, die Baustellenausfahrt und den Fußgängerverkehr regelt. Im Bereich der Baustellenausfahrt wird der Verkehr über einen Sensor erkannt.

Soweit sich die Arbeiten auf den öffentlichen Straßenverkehr auswirken, ist vom AN vor Beginn der Arbeiten bei der zuständigen Behörde eine verkehrsrechtliche Anordnung über Art und Umfang der Baustellensicherung gemäß BGV "Sicherung von Arbeitsstellen an Straßen" einzuholen. Der Auftragnehmer/Firmenbauleiter ist für die Regelung des Baustellenverkehrs verantwortlich. Für eventuell erforderliche Nutzung und/oder Änderung der Beschilderung der angrenzenden öffentlichen oder internen Straße besteht Anzeige- und Genehmigungspflicht.

Im Bereich der Baustelle vorhandene Anlagen, insbesondere Abwasser- und Versorgungsleitungen
Bei Arbeiten im Außenbereich ist der Auftragnehmer verpflichtet, sich bei allen zuständigen Stellen vor Beginn der Arbeiten eine Netzauskunft einzuholen, wie z. B. Strom, Wasser, Abwasser, Telefon, Fern-/Nahwärme usw.
Ausdrücklich wird auf den Baugrubenplan, in die Sparten im Bereich des Baugrundstücks eingetragen sind, hingewiesen.

Bekannte oder vermutete Hindernisse im Bereich der Baustelle, z.B. Leitungen, Kabel, Drähte, Kanäle, Bauwerksreste und, soweit bekannt, deren Eigentümer.
entfällt, sofern im LV nichts anderes genannt wird

Bestätigung, dass die im jeweiligen Bundesland geltenden Anforderungen zu Erkundungs- und gegebenenfalls Räumungsmaßnahmen hinsichtlich Kampfmitteln erfüllt wurden.
Nach Abtragen des Oberbodens wurde das gesamte Grundstück auf Kampfmittel untersucht. Die Bestätigung über die Kampfmittelfreiheit kann beim AG angefordert werden.

Gemäß der Baustellenverordnung getroffene Maßnahmen.
Aufgrund seiner Verpflichtung nach § 2 Abs. 1 der Baustellenverordnung, bei der Planung der Ausführung eines Bauvorhabens die allgemeinen Grundsätze nach §4 Arbeitsschutzgesetz zu berücksichtigen, macht der Auftraggeber die Baustellenordnung zum Bestandteil des Bauvertrages. Sie enthält Regelungen zur Organisation, Koordination und Überwachung des sicheren Baubetriebes.
Sie umfasst Maßgaben zur Arbeitssicherheit, die ein unfallfreies Zusammenwirken aller am Bau Beteiligten betreffen. Sie ist auch Bestandteil des Sicherheits- und Gesundheitsschutzplanes.
Jeder Auftragnehmer hat sein Personal über den Inhalt der Baustellenordnung zu unterrichten, sowie für die Einhaltung der Maßgaben zu sorgen.
Alle Nachunternehmer (auch Lieferanten, etc.) unterliegen der Baustellenordnung und sind von ihren Auftraggebern mit dieser vertraut zu machen.
Auftragnehmer / Nachunternehmer mit Beschäftigten haben generell das Arbeitsschutzgesetz und alle sonst zum Schutz Beschäftigter geltenden Vorschriften einzuhalten. Auf der Baustelle gelten für Arbeitgeber insbesondere die Arbeitsschutzverpflichtungen, die sich aus §5 Baustellenverordnung ergeben. Ihre Verantwortlichkeiten zum Schutz der Beschäftigten - insbesondere aufgrund des Arbeitsschutzgesetzes - werden durch die Maßnahmen des Auftraggebers nicht berührt. Arbeitgeber, die selbst mitarbeiten, und Unternehmer ohne Beschäftige haben die bei der Arbeit anzuwendenden staatlichen Arbeitsschutzvorschriften und Unfallverhütungsvorschriften einzuhalten.

Besondere Anordnungen, Vorschriften und Maßnahmen der Eigentümer (oder der anderen Weisungsberechtigten) von Leitungen, Kabeln, Dränen, Kanälen, Straßen, Wegen, Gewässern, Gleisen, Zäunen und dergleichen im Bereich der Baustelle.
entfällt, sofern im LV nichts anderes genannt wird

Art und Umfang von Schadstoffbelastungen, z.B. des Bodens, der Gewässer, der Luft, der Stoffe und Bauteile; vorliegende Fachgutachten oder dergleichen.
Das Bodengutachten trifft auch Aussagen zu Schadstoffbelastungen des Bodens. Demnach sind keine Stoffe im Boden gefunden worden, die nicht dem natürlichen Gehalt der Kiesschichten entsprechen. Die Böden sind zum Wiedereinbau geeignet.

Art und Zeit der vom Auftraggeber veranlassten Vorarbeiten
entfällt, sofern im LV nichts anderes genannt wird

Arbeiten anderer Unternehmer auf der Baustelle.
Der Bieter hat sich mit den anderen Firmen, die am Gesamtbauvorhaben beschäftigt sind, so abzusprechen, dass ein reibungsloser Bauablauf gewährleistet ist.

1.4 Angaben zur Ausführung

Das Gewerk Rohbau ist in Bauabschnitte unterteilt. Einige Leistungen werden für ein oder mehrere Gebäude vergeben.
Die genauen Arbeitsbereiche sind dem Leistungsverzeichnis zu entnehmen.

Besondere Erschwernisse während der Ausführung, z.B. Arbeiten in Räumen, in denen der Betrieb weiterläuft, Arbeiten im Bereich von Verkehrswegen oder bei außergewöhnlichen äußeren Einflüssen.
Mit der Abgabe des Angebotes bestätigt der Bieter, dass er Winterbauschutzmaßnahmen in den Einheitspreisen berücksichtigt hat.
Maßgebend für die Kalkulation ist der beiliegende Terminplan.

Für Arbeiten im Winter gilt folgendes:
- Die Arbeiten sind grundsätzlich bis zu den nachfolgend genannten Witterungsgrenzwerten vom AN durchzuführen.
- Erforderliche Schneeräumungen zur Fortsetzung von eigenen Arbeiten sind vom AN durchzuführen.
- Der Einsatz von Tausalzen im gesamten Arbeitsbereich des AN ist ausdrücklich untersagt.
- Alle eingesetzten Geräte, Arbeitsmaterialien und Arbeitsmethoden sind so zu planen und anzubieten, dass Arbeiten bis minus 5 °C durchgeführt werden können, sofern materialspezifische Vorgaben keine anderen Grenzwerte ausweisen.

Maßnahmen für Arbeiten bei ungünstiger Witterung:
Anordnung, Nachweis, Aufzeichnungen:
Die Leistungen sind nur auszuführen, wenn und soweit sie der Auftraggeber besonders abruft. Der Stand der Bauleistungen ist zu Beginn und Ende der Winterbauzeit gemeinsam festzustellen. Aufzeichnungen über den Betrieb der Winterbaustelle sind der Objektüberwachung täglich vorzulegen.
Witterungsgrenzwerte:
- Lufttemperatur um 7:00 Uhr: minus 5° C oder weniger
- Neuschnee um 7:00 Uhr: 20 cm oder mehr

Verlängerung der Ausführungsfrist:
Die festgelegte Ausführungsfrist wird entsprechend verlängert, wenn die vorgenannten Witterungsgrenzwerte überschritten werden und dies zur Unterbrechung der Arbeiten zwingt.

Schutz gegen Winterschäden:
Die ausgeführten Leistungen sind gegen Winterschäden zu schützen.

Messungen der Witterungsgrenzwerte:
Der Auftragnehmer hat die erforderlichen Messungen der Witterungsgrenzwerte im Beisein der Objektüberwachung vor dem Bauleitungscontainer des AG durchzuführen, soweit nicht amtliche Messergebnisse der nächstgelegenen Klimastation vorgelegt werden.

Vorhaltung von Schutzvorkehrungen:
Der Auftragnehmer hat die Schutzvorkehrungen anderen AN zur Mitbenutzung zu überlassen. Evtl. Mehraufwendungen werden gesondert vergütet.

Vorgaben, die sich aus dem SiGe-Plan gemäß Baustellenverordnung ergeben.
Genehmigungspflicht für Heißarbeiten und Gefahrstoffe:
Feuergefährliche Arbeiten (Heißarbeiten wie z. B. Schweißen, Trennschleifen u. ä.) sind nur mit Genehmigung des AG möglich. Eine entsprechende Genehmigung (Schweißerlaubnisschein) erhalten AN bei der Objektüberwachung des AG. Bei feuergefährlichen Arbeiten mit erhöhtem Brand- oder Brandschadensrisiko ist der Sicherheitskoordinator hinsichtlich der Genehmigungsauflagen mit einzubeziehen. Notwendige Genehmigungen sind frühzeitig, d. h. mit in der Regel mindestens einem Arbeitstag Vorlauf zu beantragen.

Sollen Gefahrstoffen in größeren Mengen (i.d.R. mehr als 1 Liter) zum Einsatz kommen, ist dies mit dem SiGeKo rechtzeitig abzustimmen. Unabhängig von ihrer Menge sind Gefahrstoffe nach Beendigung der Arbeiten in geeigneten Behältern oder Räumen unter Verschluss aufzubewahren.

Art und Umfang von Leistungen zur Unfallverhütung und zum Gesundheitsschutz für Mitarbeiter anderer Unternehmen, z.B. trittsichere Abdeckungen.
entfällt, sofern im LV nichts anderes genannt wird

Besondere Anforderungen für Arbeiten in kontaminierten Bereichen, gegebenenfalls besondere Anordnungen für Schutz- und Sicherheitsmaßnahmen.
entfällt, sofern im LV nichts anderes genannt wird

Besondere Anforderungen an die Baustelleneinrichtung und Entsorgungseinrichtungen, z.B. Behälter für die getrennte Erfassung.
Für die ordnungsgemäße, regelmäßige, unmittelbare Beseitigung des anfallenden Bauschutts und Verunreinigungen auf entsprechenden Deponien hat jeder Unternehmer selbst zu sorgen. Die Vorschriften zur Abfallentsorgung des örtlichen Entsorgers sind verbindlich. Die bauseitigen Container stehen dafür nicht zur Verfügung. Ist eine Zwischenlagerung unvermeidbar, so hat der AN den Anweisungen der Objektüberwachung zu folgen.
Wird dieser Pflicht nicht entsprochen, so ist der Auftraggeber berechtigt, diese Reinigungen und ordnungsgemäße Entsorgung selbst zu veranlassen. Die anfallenden Kosten werden auf die verursachenden Firmen umgelegt.
Zum Nachweis, dass der AN seine Vertragspflicht erfüllt hat, ist nach der Beendigung der Arbeiten jedoch mindestens wöchentlich vom Firmenbauleiter die Müllbeseitigung anzuzeigen. Hierfür erhält der AN das Formblatt "Müllschein" von der Objektüberwachung. Kann die Schuttberäumung und Sauberkeit festgestellt werden, erfolgt die Unterschrift durch die Objektüberwachung. Wenn nicht, sind bis zum folgenden Werktag 12:00 Uhr die festgestellten Unsauberkeiten vom AN zu beseitigen und der Müllschein erneut vorzulegen. Jeder Rechnung sind die freigezeichneten Müllscheine im Original nach Datum sortiert beizufügen.
Vorbeugemaßnahmen, wie Schutzabdeckungen, sind inkl. rückstandsfreier Entfernung und Entsorgung, vorzunehmen.

Besondere Anforderungen an das Auf- und Abbauen sowie Vorhalten von Gerüsten.
gemäß LV Positionen und ZTV der einzelnen Titel

Mitbenutzung fremder Gerüste, Hebezeuge, Aufzüge, Aufenthalts- und Lagerräume, Einrichtungen und dergleichen durch den Auftragnehmer.
Werden dem Auftragnehmer Hilfsmittel zur Verfügung gestellt, dann hat der Unternehmer diese in eigener Verantwortung zu übernehmen und zu betreuen. Umbauten an vorgehaltenen Gerüsten, die aus den Bauleistungen des Auftragnehmers resultieren, gehen zu Lasten des Verursachers.

Die Mitbenutzung sonstiger vorhandener Geräte und Einrichtungen anderer Unternehmer (z.B. Baukran) ist vom Auftragnehmer mit diesen direkt zu vereinbaren.
Die Möglichkeit der Mitbenutzung solcher Geräte und Einrichtungen wird durch den AG nicht gewährleistet.

Die finalen Personenaufzüge werden nicht zur Verfügung gestellt.

Wie lange, für welche Arbeiten und gegebenenfalls für welche Beanspruchung der Auftragnehmer Gerüste, Hebezeuge, Aufzüge, Aufenthalts- und Lagerräume, Einrichtungen und dergleichen für andere Unternehmer vorzuhalten hat.
gemäß LV Positionen und ZTV der einzelnen Titel

Verwendung oder Mitverwendung von wiederaufbereiteten (Recycling-) Stoffen.
entfällt, sofern im LV nichts anderes genannt wird

Anforderungen an wiederaufbereitete (Recycling-) Stoffe und an nichtgenormte Stoffe und Bauteile.
entfällt, sofern im LV nichts anderes genannt wird

Besondere Anforderungen an Art, Güte und Umweltverträglichkeit der Stoffe und Bauteile, auch z.B. an die schnelle biologische Abbaubarkeit von Hilfsstoffen.
Die Bauausführungen müssen den normativen Vorgaben des Gebäudeenergiegesetz und der DIN 4108 entsprechen. Zusätzlich müssen die Anforderungen an die DGNB-Zertifizierung eingehalten werden.
Die Forderungen dieser Verordnungen und Normungen werden erfüllt.
Die DIN 4108 -insbesondere hinsichtlich der Wärmebrücken - ist bei der Ausführung von allen AN zu beachten und einzuhalten.

Um langfristig einer möglichen Beeinträchtigung der Gesundheit von Gebäudenutzern durch Innenraumschadstoffe vorzubeugen sind möglichst emissionsfreie, mindestens aber emissionsarme Bau- und Hilfsstoffe einzusetzen. Bau- und Hilfsstoffe, die Komponenten enthalten, die entsprechend der CMR-Liste die Einstufung in die Klasse 1 oder 2 erhalten, dürfen aus Gründen der gesundheitlichen Vorsorge nicht eingesetzt werden. Des Weiteren sollen keine Baumaterialien oder Hilfsstoffe zur Anwendung kommen, die entsprechend der Gefahrstoffverordnung als gesundheitsschädlich (Xn) eingestuft und deklariert werden (Sicherheitsdatenblatt). Nach Möglichkeit sollten auch Einzelkomponenten von Baumaterialien und Hilfsstoffen mit Einstufungen Xn (gesundheitsschädlich) und/oder T (giftig) vermieden werden. Damit wird gewährleistet, dass gesundheitsschädliche gas- oder partikelförmige Emissionen aus Baustoffen während der gesamten Nutzungsdauer vermieden bzw. minimiert werden.
Entsprechend der Chemikalienverbotsverordnung müssen Materialien frei sein von:
- Asbest
- polychlorierten Biphenylen (PCB)
- Pentachlorphenol (PCP), Lindan
- Tetrabrombisphenol A als Flammschutzmittel entsprechend der RohS
Darüber hinaus sollen alle eingesetzten Materialien frei sein von z.B.:
- Polybromierte Diphenylether (Flammschutzmittel)
- chlororganische Biozide (auch keine Chlorparaffine)
- Schwermetalle
Zum Schutz Dritter und der Umwelt hat der Auftragnehmer die durch die Arbeiten hervorgerufenen Beeinträchtigungen durch Schadstoffemissionen oder Stäube auf ein unvermeidliches Maß einzuschränken.
Ziel ist eine hohe Qualität der Innenraumluft im fertig gestellten Gebäude durch Minimierung des Einsatzes von Baustoffen, aus denen flüchtige organische Kohlenwasserstoffe emittieren können (TVOC) oder aus denen gesundheitsbeeinträchtigende, schwerflüchtige Stoffe wie Weichmacher und Flammschutzmittel austreten und die Räume langfristig kontaminieren können.

Art und Umfang der vom Auftraggeber verlangten Eignungs- und Gütenachweise.
Bauprodukte und Bauarten
Der AN muss zu sämtlichen Bauprodukten (Art. 16 BayBO) und Bauarten (Art. 15 BayBO) Nachweise (z. B. ETA, Norm, Zulassung, Prüfzeugnis, technische Dokumentation nach BayTB) bei der Objekt-überwachung vorlegen.

Zeitpunkt und Umfang der Vorlage:
a) vor der Beauftragung (Bieternachweise), im Rahmen der Angebotsprüfung:
- nach den Anforderungen des Leistungsverzeichnisses
- nach Verlangen der Vergabestelle
b) vor der Ausführung an der Baustelle:
- für Bauprodukte: spätestens mit der Anlieferung an der Baustelle
- für Bauarten : vor der Ausführung an der Baustelle
c) nach Abschluß der Arbeiten, zur Dokumentation
- spätestens vor der Abnahme der Bauleistungen

Die im Leistungsverzeichnis spezifizierten bzw. vom Bieter/AN angebotenen Bauprodukte und Bauarten müssen den primären Schutzzielen des Bauordnungsrechts sowie den Grundanforderungen an Bauwerke in der jeweils zum Zeitpunkt der Abnahme geltenden Fassung entsprechen. Es gelten die Anforderungen nach
- der bayerischen Bauordnung (BayBO)
- den bayerischen, technischen Baubestimmungen (BayTB)
- der Bauproduktenverordnung (EU-BauPVO)

CE-Kennzeichnungen alleine sind unzureichend und entsprechen daher nicht den Anforderungen dieses Leistungsverzeichnisses.

Der AG behält sich vor, nicht entsprechende Baustoffe sowie Bauteile zurückzuweisen und im Falle von Zweifeln an deren Güte entsprechende Gütenachweise durch eine amtlich anerkannte Prüfstelle, oder einer vom AG anerkannten Prüfstelle zu verlangen.

Bau- und Hilfsstoffe
Der AN hat anhand von Produktinformationen, Sicherheitsdatenblättern oder Prüfzeugnissen nachzuweisen, dass die genannten Anforderungen bez. Innenraumschadstoffe (sh. Pkt. 0.2.12) erfüllt sind. Er hat vor der Materialbestellung eine detaillierte Darstellung der von ihm vorgesehenen Produkte vorzulegen (Deklarationsliste).

Unter welchen Bedingungen auf der Baustelle gewonnene Stoffe verwendet werden dürfen oder müssen oder einer anderen Verwertung zuzuführen sind.
entfällt, sofern im LV nichts anderes genannt wird

Art, Zusammensetzung und Menge der aus dem Bereich des Auftraggebers zu entsorgenden Boden, Stoffe und Bauteile; Art der Verwertung oder bei Abfall die Entsorgungsanlage; Anforderungen an die Nachweise über Transpose, Entsorgung und die vom Auftraggeber zu tragenden Entsorgungskosten.
gemäß LV Positionen und ZTV der einzelnen Titel

Art, Anzahl, Menge oder Masse der Stoffe und Bauteile, die vom Auftraggeber beigestellt werden, sowie Art, genaue Bezeichnung des Ortes und Zeit ihrer Übergabe.
entfällt, sofern im LV nichts anderes genannt wird

In welchem Umfang der Auftraggeber Abladen, Lagern und Transport von Stoffen und Bauteilen übernimmt oder dafür dem Auftragnehmer Geräte oder Arbeitskräfte zur Verfügung stellt.
entfällt, sofern im LV nichts anderes genannt wird

Leistungen für andere Unternehmer.
entfällt, sofern im LV nichts anderes genannt wird

Mitwirken beim Einstellen von Anlageteilen und bei der Inbetriebnahme von Anlagen im Zusammenwirken mit anderen Beteiligten, z.B. mit dem Auftragnehmer für die Gebäudeautomation.
gemäß LV Positionen und ZTV der einzelnen Titel

Benutzung von Teilen der Leistung vor der Abnahme
Der vorzeitige Betrieb einer Anlage oder von Anlageteilen bzw. Bauteilen vor der rechtsgeschäftlichen Abnahme ist, wenn zutreffend, im Leistungsverzeichnis beschrieben. Die Verantwortung für den vorgezogenen Betrieb bleibt beim Auftragnehmer. Es erfolgt keine Übernahme durch den AG.

Übertragung der Wartung während der Dauer der Verjährungsfrist für die Mängelanspruche für maschinelle und elektrotechnische sowie elektronische Anlagen oder Teile davon, bei denen die Wartung Einfluss auf die Sicherheit und die Funktionsfähigkeit hat (vergleiche §13 Absatz 4 Nummer 2 VOB/B), durch einen besonderen Wartungsvertrag.
gemäß LV Positionen und ZTV der einzelnen Titel

Abrechnung nach bestimmten Zeichnungen oder Tabellen.
gemäß LV Positionen und ZTV der einzelnen Titel

Einzelangaben bei Abweichung von den ATV
gemäß LV Positionen und ZTV der einzelnen Titel

Angaben zu Nebenleistungen und Besonderen Leistungen
gemäß LV Positionen und ZTV der einzelnen Titel

1.5 Abrechnung
Rechnungen (§14 VOB/B):
Es sind die Vorgaben der elektronischen Datenverarbeitung gem. EFB 244 zu beachten. Die Abrechnung erfolgt elektronisch und zugleich in Schriftform. Die gemeinsame Leistungserfassung muss daher vor Rechnungsstellung auf Antrag des Auftragnehmers mit dem für die Bauüberwachung beauftragten Architektur- bzw. Ingenieurbüro erfolgen.

Alle Rechnungen sind auf die folgende Adresse aufzustellen und in Kopie einzureichen bei

ZV Staatliche weiterf. Schulen im Süden des LK München
Alpenstraße 11
82041 Oberhaching

Rechnungsprüfung erfolgt digital über PKM. Zur Einhaltung der Prüffristen gem. VOB/B empfiehlt sich die Aufmaßprüfung vorab durch die zust. OÜ zu erbringen und anschließend erst die Rechnung mit den geprüften rechnungsbegleitenden Unterlagen über PKM einzureichen.

Das Original und notwendigen Rechnungsunterlagen sowie Rechnungsbegleitdokumente ist bei dem mit der Bauüberwachung beauftragten Architektur- bzw. Ingenieurbüro in deren Geschäftsräumen einzureichen. Die Rechnung mit allen Rechnungsunterlagen und -begleitdokumenten wird digital als PDFs und GAEB-Datei im PKM eingestellt.

Für die Prüffähigkeit jeder Rechnung ist der Beleg durch nachvollziehbare Massenberechnung und sonstige zum Leistungsnachweis geeignete Unterlagen erforderlich. Die Abrechnung ist so aufzustellen, dass sie sowohl mit Datenverarbeitung als auch manuell geprüft werden kann. Auch bei Anwendung der Datenverarbeitung sind alle Berechnungen nachvollziehbar darzustellen und die vollständigen Ansätze und Zwischenwerte auszudrucken.
Rechnungen sind ihrem Zweck nach als Abschlags-, Teilschluss- oder Schlussrechnung zu bezeichnen und müssen mindestens folgende Angaben beinhalten:

Bezeichnung des Bauvorhabens (Neubau Schulcampus Deisenhofen), VE-Nummer und Bezeichnung des Auftrages, Fortlaufende Rechnungsnummer und Rechnungsdatum, Leistungszeitpunkt /-raum, Steuer-/Umsatzsteueridentifikationsnummer, Nettobetrag, Steuersatz und Steuerbetrag, Bruttobetrag.

In jeder Rechnungsaufstellung sind die Teilleistungen in der Reihenfolge mit der Ordnungszahl (LV-Position) und der Bezeichnung -gegebenenfalls abgekürzt- wie im Leistungsverzeichnis aufzuführen und nach Titeln zu gliedern.
Die Abrechnung aller Leistungen erfolgt kumulativ unter Angabe der bisher abgerechneten Netto-, Umsatzsteuer- und Bruttobeträge.
Den Rechnungen sind Rechnungsunterlagen und Rechnungsbegleitdokumente, der jeweils zur Abrechnung gelangenden Leistungen, in der laufenden Reihenfolge der Positionen des Leistungsverzeichnisses und des Gesamtaufmaßbestandes beizufügen.
Aus Abrechnungszeichnungen oder anderen Aufmaßunterlagen müssen alle zur Prüfung erforderlichen Maße unmittelbar ersichtlich sein. Bei der Abrechnung sind Längen und Flächen mit zwei Nachkommastellen, Rauminhalte und Massen mit drei Nachkommastellen anzugeben.
Sind für eine LV-Position mehrere Leistungserfassungblätter / Aufmaßblätter erforderlich, sind die Seiten durchzunummerieren und unter der jeweiligen LV-Position in der Folge der Nummerierung einzuordnen.
Der Auftragnehmer hat den Auftraggeber und gleichzeitig das mit der Bauüberwachung beauftragten Architektur- bzw. Ingenieurbüro rechtzeitig zu informieren, wenn durch die weitere Ausführung Teile der Leistung der Prüfung und Feststellung entzogen werden. Die für die Abrechnung notwendigen Feststellungen sind dem Fortgang der Leistung entsprechend möglichst gemeinsam mit dem mit der Bauüberwachung beauftragten Architektur- bzw. Ingenieurbüro vorzunehmen.

Schlussrechnungen können ab dem Tag der Abnahme eingereicht werden. Vor der Abnahme sind ausschließlich Abschlagsrechnungen zu stellen. Den Teilschluss-, Schluss- und Einzelrechnungen sind in der laufenden Reihenfolge der Positionen des Leistungsverzeichnisses Kopien der Rechnungsunterlagen des Gesamtaufmaßbestandes beizufügen.

Stundenlohnrechnungen müssen entsprechend den Stundenlohnzetteln aufgegliedert werden sowie den genehmigten Regieaufträgen zugeordnet und abgerechnet werden.

*Hinweis: Erläuterungen zum Leistungsumfang*
Erläuterungen zum Leistungsumfang

Die Leistungsbeschreibung Kältetechnik und Kühlraumausbau umfasst folgende Leistungen:

Es werden zwei voneinander unabhängige Küchen mit Kältetechnik erstellt. Die Hauptküche befindet sich im Gebäude der Mensa und die Ausgabe der Vereine befindet sich in der Mehrzweckhalle. Beide Küchen erhalten eine eigene Kältetechnik und einen eigenen Kühlraumausbau und haben technisch nichts miteinansder zu tun.
Der Kiosk Vereine dient lediglich zur Ausgabe angelieferter Speisen und wird aks Verteiküche ausgeführt.

Erläuterung Mensa:
Die Mensaküche wird als eine Frischküche zur Verpflegung der Schüler erstellt und setzt sich aus folgenden Räumen zusammen:

Erdgeschoss:
- Produktionküche mit diversen Vorbereitungszonen und Kochblöcken
- Lineare Ausgabe und Free-Flow Bereich
- Spülküche
- 1 Lager mit Kühlschränken in der Küche integriert
- 1 Lager mit einer Kühlzelle
- 1 Trockenlager
- Flur mit Kühlräumen
- Wäscheraum
- Putzraum
- Müllraum
- Anlieferung
- Pausenverkauf
- Personalbüro
- Umkleiden

Untergeschoss:
- Kältetechnikraum

Die Kühlzellen sollen in Sandwichbauweise ausgeführt werden

Der Kühlraumausbau beinhaltet folgende Komponenten:
- Einzelkühlraum für Getränke im Lager 2
- Kühlräumtrakt für MoPro, Fleisch, Gemüse und Tiefkühlraum als Kühlzellenkombination

Die Kältetechnik beinhaltet folgende Komponenten:
- wassergekühlter Verflüssiger Standort Kältetechnikraum UG
- 1 Verbundanlage mit 2 halbhermetischen Verdichtern  NK und 1 TK Booster mit halbhermetischem Kolbenkompressor für den TK-Kühlraum und die zonengetrennten Kühlschränke - Standort Kältetechnikraum UG
- Schaltschrank Verbundanlage - Standort Kältetechnikraum UG
- Schaltschrank für die CO2-Überwachung  - Standort Kältetechnikraum UG
- Verdampfer für Kühlräume und Tiefkühlraum in EG
- Leistungsführung zwischen den kältetechnischen Verbraucher, Verbundanlage und Verflüssiger
- Brandschotts und Promatkoffer
- Überwachung CO2 - Anlage

Erläuterung Kiosk Vereine:
Der Kiosk Vereine wird für die Verpflegung der Sportler und Besucher bei Veranstalltungen erstellt  und setzt sich aus folgenden Räumen zusammen:

- Küche mit Vorbereitungszonen und Kleinkühlstellen
- Spülküche
- Anlieferung
- Lagerrum mit Getränkekühlzelle und Kühlschränken

Die Kühlzellen soll in Sandwichbauweise ausgeführt werden

Die Kältetechnik beinhaltet folgende Komponenten:
- CO2-Kompaktaggregat - Standort Außenraum
- Verdampfer für Kühlraum
- Anschluss Kleinkühlstellen
- Leistungsführung zwischen den kältetechnischen Verbraucher und Kompaktaggregat
- Überwachung CO2 - Anlage inkl. Schaltschrank

Montage:
Die Leistungsberschreibung beinhaltet Lieferung Anschluss und Montage der gesamten kältetechnischen Anlage und Kühlräume für die Mensa mit Pausenverkauf und den Kiosk Vereine.

Die Mensa und die Mehrzweckhalle befinden sich in unterschiedlichen Bauabschnitten können nicht gleichzeit montiert werden.

Die einzelnen Montageschritte jedes Bauabschnittes erfolgen zeitlich versetzt zueinander in Abstimmung mit der Bauleitung. Hierfür sind gesonderte Anfahren erforderlich.
Beide Bauabschnitte sind zeitlich getrennt zu betrachten und die unten aufgeführten Bauabläufe gelten für jeden der beiden Bauabschnitte.

Dies ist bei der Kalkulation zu berücksichtigen:
- Gewindestanden/ Unterkonstruktion Kältetrasse vorab
- Verlegung Kälteleitungen Teil1 (Rohmontage)
- Verlegung Kälteleitungen Teil2 (Trockenbau, Sockel etc)
- Montage Zellenkombination
- Montage Einzelkühlzellen
- Montage Kälteaggregate + Kältetechnik Kühlräume
- Aufstellung Kleinkühlstellen wie Kühlschränke und Tiefkühlschränke
- Anschlussarbeiten Kleinkühlstellen Küche
- Restarbeiten
- Inbetriebnahme/Probelauf der Anlage
- Abnahme
- Einweisung des Nutzers

*Hinweis: Technische Vertragsbedingungen_Kältetechnik*
Technische Vertragsbedingungen Kältetechnik

Art und Umfang der Leistungen:
Die Leistungen umfassen die Herstellung, Lieferung und komplette Montage der vorgenannten Arbeiten, unter Berücksichtigung der VOB/C DIN 18201, 18202, 18337,
18352, 18353 einschl. aller Nebenleistungen und besonderen Leistungen.

Vertragsart
Einzelauftrag

Normen und Richtlinien
DIN 2405
DIN 8901
DIN EN 378 1-4
DIN EN 1861
DIN EN 12263
DIN EN 13136
DIN EN 13313
DIN EN14276 1-2
DIN EN ISO 13857

Grundlagen des Leistungsverzeichnisses:
Für die Durchführung der im Leistungsverzeichnis genannten Arbeiten sind maßgebend:
Alle Arbeiten sind technisch einwandfrei und damit nach den Regeln der Baukunst und Stand der Technik, nach den vorliegenden Plänen, dem Leistungsverzeichnis sowie nach Angaben der Bauleitung auszuführen. Die Positionen des LV´s beinhalten die fertige Leistung,d. h. einschließlich Lieferung und Einbau. Der Bieter muß den Leistungsumfang der jeweiligen Position anhand der vorliegenden Unterlagen eigenverantwortlich auf Vollständigkeit und Durchführbarkeit überprüfen und so anbieten. Unstimmigkeiten sind vor Angebotsabgabe zu
klären.
Zu beachten sind die einschlägigen Unfallverordnungen und Vorschriften der Berufsgenossenschaft des Landes mit ihren angeschlossenen Einzelzweigen.
Der Ausführung der Arbeiten sind sämtliche dem Leistungsumfang berührende DIN/EN/VDMA/VDI und AMEV-Normen zugrunde zu legen, auch wenn sie hier nicht im
einzelnen aufgeführt sind.
Soweit sich diese Normen (einschließlich Gelbdruck) im Verlauf der Angebotsphase ändern bzw. durch zusätzliche Bestimmungen ergänzt werden, wird als Stichtag das Datum der Aufforderung zur Abgabe eines Angebotes festgelegt. Ferner gelten alle einschlägigen nicht genannten DIN-Normen und VDE- Bestimmungen, welche sich auf das vorgesehene Material und dessen Verarbeitung nach dem neuesten Kenntnissen der Technik beziehen.

Zusätzliche Technische Vertragsbedingungen
Soweit in der Leistungsbeschreibung auf Technische Spezifikationen, z.B. nationale Normen, mit denen europäische Normen umgesetzt werden, europäische technische Zulassungen, gemeinsame technische Spezifikationen, internationale Normen, Bezug genommen wird, werden auch ohne den ausdrücklichen Zusatz: "oder gleichwertig", immer gleichwertige Technische Spezifikationen in Bezug genommen. Für alle im Leistungsverzeichnis beschriebenen Leistungen gelten jeweils die ZTV´s, allgemein anerkannten Regeln der Technik und sonstige Technische Spezifikationen, und die VOB/C, soweit in den jeweiligen Titel dazu nicht gesonderte Regelungen genannt sind. Wegen der komplexen Randbedingungen und der besonderen Anforderungen beim Durchführen der Arbeiten ist eine ständige Präsenz der Projektleitung bzw. verantwortlichen Bauleitung des AN erforderlich. Im Übrigen gelten die ZVB-VOB des AG.
Es gelten jeweils die im Titel des Leistungsverzeichnisses aufgeführten Technischen Vertragsbedingungen und Regelwerke.

Aufmaßerstellung
Durch den Auftragnehmer sind die Aufmaße im regelmäßigen Turnus mit der Objektüberwachung und nach den Vorgaben der Objektüberwachung zu erstellen und diese der Fachbauleitung vorzulegen.

In Abstimmung mit der Objektüberwachung sind diese in Tabellenform (Exel) nach vorgegebenen Aufmassblättern auf Datenträger sowie in Papierform zu überreichen.

Leistungsfeststellung und Leistungserfassung
Die Leistung ist in der Regel gemeinsam mit dem Auftragnehmer auf zumessen und zeichnerisch festzulegen. Eine Leistung, die durch den Baufortschritt verdeckt werden wird, ist zuvor auf vertragsgemäße Ausführung zu überprüfen und auf zumessen. Das gemeinsame Aufmaß stellt kein Anerkenntnis der Feststellungen über den Leistungsumfang dar.
Der Auftragnehmer hat alle Aufmaße und Mengenermittlungen die als Anlage zu Abschlags-, Teilschluss- und Schlussrechnungen zur Prüfung eingereicht werden sowohl in Papierform als auch in elektronischer Form einzureichen.

§ 14 Abs. 2 VOB/B
Die Abrechnung von Einheitspreisen ist ohne Aufmaß nicht prüfbar. Aufgabe und Ziel des Aufmaßes ist es, dem Auftraggeber Art, Größe oder Anzahl und Menge der erbrachten Bauleistung nachvollziehbar darzulegen.
Der Auftraggeber muss die Möglichkeit haben, zu überprüfen, wo bzw. wie der Auftragnehmer diese Mengen erbracht haben will.
Bei der Abrechnung sind insbesondere VOB/B §§ 14 und 15 zu beachten.
Zur Abrechnung gehören alle Berechnungen, Zeichnungen und Feststellungen, die für die Ermittlung der Höhe des Vergütungsanspruchs des Auftragnehmers erforderlich sind.
Es ist darauf zu achten, dass alle Ermittlungen nachvollziehbar dargestellt werden.
Art und Umfang der Teilleistungen (Ordnungszahlen des Leistungsverzeichnisses) sind anhand von Mengenberechnungen, Zeichnungen und anderen Belegen nachzuweisen.

Mengenbilanzen sind in der Regel keine Abrechnungsgrundlage.
Die Positionen (Ordnungszahlen) auf den Aufmaßblättern, müssen denen im Leistungsverzeichnis entsprechen, um eine eindeutige und schnelle Zuordnung zu ermöglichen.
Eine durchgehende Systematik, angefangen vom Leistungsverzeichnis über das Aufmaß bis hin zur Abrechnung, ist zwingend erforderlich.
In den Aufmaßblättern werden folgende bauvertraglichen Inhalte und Ergebnisse des Aufmaßes dokumentiert:
- der Gegenstand des Bauvertrags
- die Bezeichnung der aufgenommenen Leistungen mit den dazugehörenden Positionen
(Ordnungszahlen)
- notwendige Angaben, mit denen sich erkennen lässt, an welcher Stelle oder an welchem Ort
gemessen worden ist
- die durch das Aufmaß ermittelten Daten (z.B. Längen, Breiten, Flächen, Anzahl, Mengen)
- die zu den ermittelten Daten gehörenden Abrechnungseinheiten (z.B. m, m², m³, Anzahl,)
- Skizzen
- Datum des Aufmaßes mit Uhrzeit
- Unterschrift der Teilnehmer mit Bestätigung der Richtigkeit des Aufmaßes
- Erstellen von Rechnungen

Grundsätzlich muss die vom Auftragnehmer vorgelegte Abrechnung prüfbar sein. Hierzu gehört neben der Vollständigkeit auch die Übersichtlichkeit, an die bestimmte Anforderungen gestellt werden. Die Abrechnung folgt dem Leistungsverzeichnis in:
- der Positionsnummer (Ordnungszahl)
- der Reihenfolge
- den Mengeneinheiten
- dem Leistungstext

In der Regel werden die Gesamtkosten einer Teilleistung für die unter einem Titel zusammengefassten Positionen in einer Zwischensumme des Titels zusammengefasst. Die Zwischensummen der einzelnen Titel werden dann am Ende der Rechnung zusammengestellt:
Menge x Einheitspreis = Gesamtpreis für die Position
Summe aller Positionen = Gesamt-Vergütung

Die Mehrwertsteuer ist am Ende der Rechnung gesondert auszuweisen.
Leistungsnachweis des Auftragnehmers durch Abrechnung
Die Abrechnung ist eine abschließende Zusammenstellung der vom Auftragnehmer geleisteten Arbeiten, mit der die ihm zustehende Vergütung festgestellt wird. Die Abrechnung ist Sache des Auftragnehmers, wobei der Auftraggeber aber mitzuwirken hat (z.B. durch die Teilnahme am Aufmaß), wenn eine Abrechnung anhand der Pläne nicht möglich ist.

Für die Abrechnung der Leistungen sind verschiedene Unterlagen notwendig
- Zeichnungen
- Aufmaßblätter und andere Aufmaßbelege, z.B. Datenträger
- Mengenberechnungen
- Rechnungen

Materialien:
Für sämtliche zu verarbeitenden Materialien sind die Genehmigung der Bauleitung vor Beginn der Arbeiten bzw. des Einbaues unter Vorlage von Mustern und Proben einzuholen. Bei der Auswahl der Materialien sind die amtlich gültigen DIN- Normen und die Gütebestimmungen
zugrunde zu legen. Es sind nur Materialien mit entsprechenden Zulassungen einzubauen.

Bauführung durch den AN ( Auftragnehmer):
Der AN hat für die Durchführung seiner Arbeiten einen ständigen und verantwortlichen deutschsprachigen Fachbauleiter zu benennen. Dieser Bauleiter ist im Sinne aller rechtlichen Vorschriften wie auch der öffentlich-rechtlichen allein für die technisch richtige und unfallfreie Ausführung der Vertragsleistungen des AN verantwortlich. Vom AN ist nach Auftragserteilung die verantwortliche, erfahrene Bauführungskraft zu benennen. Sie ist vom AN mit ausreichenden Vollmachten zu versehen. Erfüllt die Bauführungskraft ggf. nicht die gesetzlichen und vertraglichen Voraussetzungen, ist der AN verpflichtet, sie durch eine geeignete Person zu
ersetzen.
Der Auftragnehmer hat den Beginn seiner Arbeiten rechtzeitig vor Aufnahme der Arbeiten mit der Bauleitung abzustimmen. Er ist verpflichtet, Bautageberichte zu führen und der Bauleitung nach Aufforderung wöchentlich eine Ausfertigung davon zu übergeben. Die Berichte müssen die Angaben enthalten, die für die Ausführung oder Abrechnung des Vertrages von Bedeutung sind, z. B. Fortgang der Arbeiten, Stand der Belegschaft, Abnahmen und besondere Ereignisse wie
Unterbrechung und Behinderung der Ausführung, Unfälle, usw..

Meßarbeiten
Alle Absteckungen und Messungen zur vertragsmäßigen Erfüllung der Leistungen unterliegen der ausschließlichen Verantwortung des AN. Abweichungen von Zeichnungen und der Leistungsbeschreibung, die sich bei der Ausführung ergeben, sind der Bauleitung zwecks
Klärung sofort mitzuteilen. Ein Missverständnis der Zeichnungen, Leistungsbeschreibung, Anordnungen der Bauleitung bzw. deren Vertreter entbindet den AN nicht von seiner Gewährleistungspflicht.

Einbau bzw. Montage:
Der Einbau bzw. die Montage ist grundsätzlich durch entsprechende Fachkräfte auszuführen. Die Sachkunde ist schriftlich nachzuweisen.

Allgemeine Vertragsbedingungen - Kältetechnik

Folgende Leistungen sind in die einzelnen Positionen dieses Leistungsverzeichnisses einzukalkulieren:

Rohrleitungen:
Sämtliche Rohrleitungen des Kältetechniksystems sind vor Inbetriebnahme einer Druckprüfung nach EN 378/VDMA 24243 zu unterziehen inkl. aller dazu erforderlichen Nebenarbeiten.

Elektroinstallation:
Bauseits wird die Elektroeinspeisung für die Kälteanlage in den Kältemaschinenraum an die
gewünschte Stelle geführt. Die Verlegung der Elektrosteuerleitungen incl. Zubehör zwischen
Schaltschrank und den Anlagenbauteilen (z.B. Thermostate, Verdampfer, Verdichter) erfolgt durch den AN. Ebenfalls ist das Auflegen der Steuerleitungen im Leistungsumfang des AN enthalten.
Die entsprechende Sachkunde ist nachzuweisen.
Berechnungen, Protokolle und Messungen sind schriftlich vorzulegen.
Außerhalb der Maschinenräume ist nach VGB 20 ein Not-Aus-Schalter für die gesamte Kälteanlage des Raumes zu installieren.
Alle elektrischen Verbraucher werden einzeln abgesichert und angefahren. Für die Einbindung in das bauseitige Gebäudemanagementsystem muss vor Ausführung eine Abstimmung der Schnittstellenparameter mit dem Fachplanungsbüro vorgenommen werden.

Sanitärinstallation:
Die Verlegung der Sanitärleitungen (Tauwasserablauf) erfolgt bauseits, sofern nicht anders in den Positionen beschrieben. Der Anschluss der Abläufe einschließlich Trichter bzw. Siphon außerhalb der Kühlräume erfolgt mittels weißer Kunststoffrohre durch den AN. Der  Wandanschluß ist mit Rosetten auszuführen.
Der Leitungsverlauf innerhalb der Kühlzellen ist mit 2 Verbindungen (am Verdampfer und vor Kühlzellenwand) auszuführen.

Inbetriebnahme:
Funktionsprüfung und Inbetriebnahme der gesamten Kälteanlagen, Überprüfung und Einstellung aller mechanischen und elektrischen Bauteile (z.B. Regler, Frequenzumformer, überhitzungseinstellung der E-Ventile), falls erforderlich, unter Hinzuziehung eines Fachingenieuers auf Kosten des AN incl. der vollständigen Dokumentation.

Durchbrüche an Decken und Wänden:
Kontrolle der bauseitig erstellten Durchbrüche.

Kundendienst:
Es muss gewährleistet sein, dass die gebräuchlichen Ersatzteile auf Lager vorrätig sind und in
Sonderfällen nicht vorhandene Teile innerhalb von 2-7 Tagen beschafft werden können.

Materiallagerung:
Auf der Baustelle bis zur Abnahme erfolgt auf Gefahr des AN. Materiallagerung darf nur in von der Bauleitung freigegebenen Bereichen erfolgen.

Vorgaben zur Ausführung:
Die im LV aufgeführten kältetechnischen Einrichtungen für Kühl- und Tiefkühlanlagen und der
maschinentechnischen Einrichtungen sind als betriebsfertige Anlagen zu erstellen.
Der Anbieter hat die Pflicht das LV auf Vollständigkeit zu überprüfen und evtl. fehlende Teile
aufzulisten und mit anzubieten.
Der Angebotspreis muss sich in jedem Fall auf eine komplett fertig montierte, betriebsbereite und funktionsgerechte Anlage beziehen. Die Anlagen müssen dem heutigen Stand der Technik und den gesetzlichen Bestimmungen entsprechen. Die Auslegung ist nach den
gültigen Normen vorzunehmen.
Besonders Wert gelegt wird auf Ausführung durch Fachfirmen nach Wasserhaushaltsgesetz §19l, Sachkundige nach Druckgeräte-Richlinie. Ein Nachweis ist bei Angebotsabgabe unaufgefordert vorzulegen. Die VBG 20, DIN EN 378, DIN 8901 und weitere technische Regeln für Kältetechnik sind unbedingt einzuhalten.

Ausführungsbeschreibung Sonderbau - Kältetechnik

Montagerichtlinien für Kühlrauminstallationen:
Kälte- und Elektroleitung sind getrennt voneinander in Kabelverschraubungen mit Zugentlastung (Elektro) bzw. Leerrohr (Kälte) durch die Dämmung einzuführen und abzudichten.

Kabeldurchführungen durch Paneeldecken oder Wände sind
beidseitig mit Würgenippeln mit Zugentlastung auszustatten.
Generell wird eine unsichtbare Installation in den Kühlräumen verlangt.

Die Verdampferbefestigung hat wie folgt ausgeführt zu werden:
Bei PU-Element Decken werden mit Hilfe von
Nylongewindebolzen (mind. M8) die Verdampfer an eine Unterkonstruktion aus Edelstahlmontageschinen an die Zellendecke montiert. Um ein Durchhängen der Zellendecke zu vermeiden, ist auf der Decke im Bereich des Verdampfers eine Rahmenkonstruktion aus Montageschinensystem zu montieren. Sämtliche Bohrungen sind mit Silikon diffusionsdicht abzudichten.

Kältemittelleitungen
Alle Kältemittelleitungen sind in Kupferrohr in hochfester Legierung nach EN-Norm CuFe2P (Werkstoffnummer CW107C) zugelassen für Hochdruckanwendungen bis 120bar auszuführen.
Die Kupferrohre sind in stangenform, ziehart, innen gereinigt, Wanddicke entsprechend des max. zul. Druckes von 120bar auszuführen.
Die fachlich richtige Leitungsbemessung obliegt dem Auftragnehmer. Besonders ist auf die nötige Ölrückführung im Teillastfall zu achten sowie eine wirtschaftliche Auslegung anzustreben. Nachweise und Dokumentationen sind vorzulegen. Die Leitungsführung ist entsprechend den Örtlichkeiten mit den anderen Gewerken zu koordinieren.
Der Druckabfall in den Leitungen ist in den genannten Grenzen zu halten. Der Gesamtdruck darf höchstens einen Druckabfall von 2 K aufweisen. Eine gebündelte Leitungsführung ist nicht zugelassen.
Generell müssen Leitungen getrennt geführt werden.
Eine Körperschallübertragung ist durch geeignete Maßnahmen nach DIN 4108 zu vermeiden. Die Befestigung der Rohrleitungen hat mit verzinkten Rohrschellen mit Neopren-Einlagen oder
Kälterohrschellen zu erfolgen. Die Kältemittelleritungen müssen so ausgeführt und vorbehandelt werden, dass Sie gegen schädliche Dämpfe durch Fettabscheider geschützt sind. Dies gilt vor allem für Kühlmöbel, die im Falle eines nicht aktiven Zustandes durch die Dämpfe des Siphons beschädigt werden können. Der Nachweis des ausgeführten Schutzes der Leitungen ist vorzulegen.  Betriebsmäßig kalte Leitungen sind gegen Schwitzwasser zu dämmen:

Wandstärke Normalkühlung mind. 12,5-19 mm
Wandstärke Tiefkühlung mind. 15,5-25 mm

Das Dämmmaterial muss der DIN 4102, Baustoffklasse B1, schwer entflammbar, entsprechen.
Bei Decken- und Wanddurchdringungen sind die Kältemittelleitungen mit Dämmmaterial der Klasse R90 einschließlich entsprechendem Kleber auszuführen.
Es dürfen keine Einschnürungen in der Dämmung vorhanden sein. Sollte die Rohrleitungsbefestigung nach der Dämmung erfolgen, so sind an diesen Stellen z.B Kunststoffhalbschalen über diese Stellen zu schieben um eine Druckverteilung zu erreichen.
Nach Abschluss der Rohrleitungsmontage ist das gesamte Rohrnetz mit Stickstoff abzudrücken. Ein Prüf- bzw. Druckprotokoll ist dem Fachplaner zu übergeben.

Die Leitungsmontage hat grundsätzlich nach dem neusten Stand der Technik zu erfolgen.
Für jede Abrechnung ist ohne Aufforderung ein Aufmaß mit Aufmaßplan zu erstellen.
Das verwendete Silikon muss lebensmittelunbedenklich und geruchlos sein, es darf nicht  essigvernetzt sein.

Beschriftung:
Alle eingebauten Geräte, Komponenten, Leitungen und Baugruppen sind analog den Ausführungsplänen dauerhaft nach CAFM-System zu beschriften. Funktionsintensive Teile sind in jedem Fall im Klartext auf Schicht- Pressstoff-Schildern zu beschriften. Dies gilt auch für Bereiche, die später nicht sichtbar sind. Alle 2 Meter ist eine Beschriftung auf den Kälteleritungen anzubringen.

Elektroinstallation:
Die Installation hat grundsätzlich nach den aktuellen VDE-Vorschriften sowie dem neuesten Stand der Technik zu erfolgen. Vorzugsweise kommen für die Installationen halogenfreie Mantelleitungen der Type NHXMH zur Verwendung. Geräte die Vibrationen ausgesetzt sind, müssen mit flexiblen Elektroleitungen angeschlossen werden. Die Verwendung von starren Elektroleitungen sind an dieser Stelle nicht zugelassen
Alle Kabelenden sind mit Kabelbezeichnungsschildern gemäß Schaltplan zu beschriften. Die Verlegeart (z.B. Kabelrinnen, Kabelkanal, PG-Rohr usw.) ist mit dem Fachbauleiter abzuklären.

Türkontaktschalter:
Die Türkontaktschalter werden vom AN Kühlraumausbau geliefert und montiert. Die Leitungsführung hat im Leerrohr zu erfolgen, damit ein Austausch bei Defekt möglich ist.Der Anschlusspunkt liegt vorzugsweise auf der Innenseite der Kühlräume, bei Schiebetüren ist der Anschlusspunkt gangseitig. Die Türkontaktschalter sind vom AN Kältetechnik zu
verdrahten.
Folgende Funktionen sind zu erfüllten:
- Ventilator aus
- Magnetventil zu
- Meldung im Schaltschrank, Tür auf
Enthalten sind die Verdrahtung sowie der Schaltschrankanteil, sowie dazugehörige Ralais.

Sicherheitsvorschriften:
Grundsätzlich hat die zu liefernde Kälteanlage in allen Punkten den aktuellen Technischen Normen und Vorschriften zu entsprechen.
Insbesondere wären dies:
- Ausrüstung und Aufstellung von Kälteanlagen nach DIN 8975/ DIN EN378
- BGR 500, Teil 2 Kap. 2.35 Betreiben von Kälteanlagen
- Druckgeräte-Richtlinie, Betriebssicherheitsverordnung
- Elektroanlagen UVV 4
- VDE-Vorschriften 0100, 0660, 0113
- Alle sonstigen Vorschriften und Ausführungsbestimmungen, die den Bereich der zu
erstellenden Kälteanlagen tangieren
- Gesetze und Vorschriften bezüglich Umweltschutz,
Brandschutz, Schallschutz

Bestandsunterlagen:
Spätestens 21 Tage vor der Abnahme sind  dem AG folgende Unterlagen zu übergeben,genaue Auflistung siehe Positionsbeschrieb:
Vorab erfolgt die Übergabe digital.
- Bestandspläne Leitungstrassenpläne (Kälte und Elektro) einschließlich
Legende
- Bedienungs- und Wartungsanleitung
- Anlagenbeschreibung und Schemata
-Prüfprotokolle, Sachkundigenbescheinigung und Abnahmebescheinigung / Prüfbescheinigungen des TÜV
- Bescheinigung der sachgemäßen Ausführung von Anlagen
- Elektroschaltplan mit Stückliste
- Kälteschema, farbig angelegt und zusätzlich hinter Glas/ laminiert im Maschinenraum aufgehängt
- Ersatzteillisten und Pläne
- Prospekte und Maßblätter

Nach Prüfung des Dokumentation durch den Fachplaner oder Dokumentationsrichtlinie: Vorgaben zu Farbe, Register, Rückenschild  sind  den Anlagen/ dem Positionsbeschrieb zu entnehmen.
Pro Ordner ist die digitale Form als Datenträger (USB), abheftbar abzugeben.

Technische Vorbemerkungen - Kältetechnik

Kälteanlage für Normalkühlbereich-NK und  Tiefkühlbereich -TK

Die Versorgung der diversen NK-Kühlräume, Kühlschränke und NK-Kleinkühlstellen wie z.B. Kühlunterbauten  erfolgt mittels Kältemittel R744 (CO2).

Die im LV vorgegebenen Leistungen, Kühlflächen und Dimensionen sind Mindestwerte, die unbedingt eingehalten werden müssen. Alle technischen Daten sind, soweit nicht bereits vorgegeben, einzuhalten.

Hubkolben Verdichter - halbhermetisch für universellen Einsatz R744:
Die Verdichter müssen waagerecht aufgestellt werden.
Die Rohranschlüsse (HD & ND) sind so auszustatten,dass die Rohre in den gängigen Millimeter- bzw. Zollabmessungen wie sie bei  hochfesten Kupferrohren / Hochdruckleitungen für CO2 verwendet werden können zu wählen. Die Verdichteranschlüsse und die damit verbunden Serviceventile müssen gelötet werden.
Alle Kältemittelleitungen sind in Kupferrohr in hochfester Legierung nach EN-Norm CuFe2P (Werkstoffnummer CW107C) zugelassen für Hochdruckanwendungen bis 120bar auszuführen.
Die Kupferrohre sind in stangenform, ziehart, innen gereinigt, Wanddicke entsprechend des max. zul. Druckes von 120bar auszuführen.

Grundsätzlich dürfen nur Verdichter verwendet werden, die innen sauber und trocken sind (frei von Zunder, Metallspänen, Rost - und Phosphatschichten). Die Verdichter müssen mit Schutzgasfüllung luftdicht angeliefert werden. Die Verdichter müssen oberflächengehärtete Exzenter- und Kurbelwellen, geschlossene Hauptlager und eine reichlich dimensionierte Ölpumpe, reibungsarme Lager und Alu Kolben und hartverchromte Kolbenringe besitzen. Die
Kontrolle des Ölstandes erfolgt über eingebaute Ölschaugläser. Stern-Dreieck-Anlauf oder Part-Winding-Anlauf richtet sich nach den Vorschriften des örtlichen EVU.
Die Ventile müssen aus schlagzähem Ventilfederstahl sein.  Weiter werden je Verdichter eine Ölsumpfheizung und eine integrierte Anlaufentlastung benötigt. Ein Ölüberwachungssystem,
ein Druckgasüberhitzungsschutz, eine Motorschutzeinrichtung mit Zusatzfunktion (INT 389)
sind ebenfalls zu liefern. Es ist jeder Verdichter einzeln mit Motorschutzschalter auszurüsten.

Ölüberwachungssystem:  OMS
Elektroanschlusskasten:  IP66
Elektronischer Motorschutz:  PTC
Ölsumpfheizung:  Tauchhülse
Schutzeinrichtung:  INT

Elektronische Expansionsventile für Kältemittel R744:
Die Abstimmung der Hauptkomponenten Verdichter,Verflüssiger, Drosselorgan und Verdampfer ist mit größter Sorgfalt vorzunehmen. In jedem Fall muss sowohl bei Volllast als auch im Teillastbereich eine genügend hohe Überhitzung und stabile Betriebsweise gewährleistet sein (Hierüber muss schriftlich der Nachweis geführt werden).

Das Expansionsventil ist so zu wählen, dass die gewählten Düseneinsätze getauscht werden können. Es dürfen nur Ventile zum Einsatz kommen, die einen Lötanschluss haben.

Düsengröße:
max. Prüfdruck :  min. 60 bar
Werkstoff:  Messing/Edelstahl
Anschlußart:  Lötanschlüsse oder Löt-Adapter

Filtertrockner für universellen Einsatz R744:
Die umseitig bzw. oben genannten Kältemittel erfordern hohe Standars. Zur Entfernung von Feuchtigkeit in der Kälteanlage wird ein universeller Filtertrockner gefordert. Es ist darauf zu achten, dass ein ausreichender und wirksamer Schutz gegen Feuchtigkeit und Säure gewährleistet wird. Es dürfen nur feste und robuste Feststoffeinsätze, die widerstandsfähig gegen Erschütterungen sind, eingesetzt werden. Der hier angebotene Trockner muss gem. der
Druckbehälterverordnung und den technischen Regeln für Druckbehälter ausgeführt werden (TRB521/522). Der Trockner besteht im Einzelnen aus dem Gehäuse, den Lötanschlüssen, der Feder, dem Feststoffeinsatz, der Polyestermatte und dem Lochblech.

Dimension:
max. Prüfdruck :  min. 60 bar
Anschlussart:  Lötanschlüsse

Absperrventile für universellen Einsatz R744:
Es dürfen nur hermetisch verschweißte Messingkörper zum Einsatz kommen. Die Ventilsätze müssen mit Teflon und Neoprendichtungen versehen werden. Dadurch werden niedrige Leckagen erreicht, <1g pro Jahr). Das Zertifikat muss auf Anfrage nachgereicht werden. Die Ventilkugel soll verchromt werden. Der Druckverlust soll auf ein Minimum reduziert werden. Weiter soll das Ventil in beide Flussrichtungen einsetzbar werden. Die Spindelabdeckschraube soll mit einem säurebeständigen Gummibändern gesichert werden. Das Ventil muss für alle
oben genannten Kältemittel und alle dazugehörigen Esteröle geeignet sein. Mit dem hier geforderten Absperrventil sollen folgende Leistungen abgefordert werden:

Alle kältetechnischen Komponenten müssen zum Tausch- oder für Wartungszwecke, leicht revisonierbar bzw. auswechselbar sein. Für ausreichenden Einbau dieser Eigenschaften ist der Anlagenbauer verantwortlich.

max. Prüfdruck :  min. 60 bar
Anschlussart:  Lötanschlüsse

Druckmessgeräte Rohrfeder - Manometer:
Für die hier ausgeschriebenen Kälteanlagen werden saug-und druckseitig Manometer notwendig. Diese müssen mit Flüssigkeitsfüllung für Messstellen mit Vibrationen und hohen dynamischen Druckbelastungen geeignet sein.
Eine Schwitzwasserbildung ist unzulässig. Die Ausführung hat nach DIN16064 bzw EN837 Teil 1 zu erfolgen. Das Zeigerwerk muss aus Edelstahl sein. Zifferblatt weiß, Druckskalierung schwarz.
Temperaturskalierung farbig nach DIN 16112 und DIN 16125. Der Zeiger selbst soll aus Aluminium, schwarz nach DIN 16069 erstellt sein. Mit dem hier geforderten Manometer sollen die jeweiligen Drücke mechanisch erfasst werden. Alle ausgeschriebenen Kältekreisläufe erhalten ein spezifisches Manometer. Für ausreichenden Einbau dieser Eigenschaften ist der Anlagenbauer verantwortlich.

Anzeigebereich Saugseite:  -50°C bis +28°C
Anzeigebereich Druckseite:  -50°C bis +50°C
Wandaufbau:  nein
Direktaufbau:  ja
Gehäusematerial:  Messing
Anschlußart:  Bördelanschluß

Druckschalter für Einsatz R744:
Druckschalter dienen als Schutz gegen zu niedrigen Saugdruck oder zur Hochdruckabsicherung gem. VGB 20 bei Verdichtern für Kühl - und Kühlanlagen. Außerdem
werden Druckschalter zur Steuerung von Verdichtern und Ventilatoren für luftgekühlte Verflüssiger verwendet.
Die hier geforderten Druckschalter haben einen einpoligen Wechselschalter. Die Schaltsteuerung wird von der Einstellung und vom Druck am Anschluss bestimmt. Es ist darauf zu achten, dass kurze Schaltzeiten gewählt werden. Dadurch wird der Verschleiß auf ein
Minimum reduziert und erhöht die Funktionssicherheit.

Das Prüfen der elektrischen Schaltfunktion muss ohne Werkzeug möglich sein. Der  ruckschalter muss Vibrations- und schlagbeständig ausgeführt werden. Auf eine kompakte Ausführung ist zu achten. X ist als Variable anzusehen. Die Kabeldurchführungen müssen
mittels PG Verschraubungen erfolgen (PG13,5). Das Gerät ist auf der Manometertafel so anzuordnen, dass alle freien Öffnungen abgedeckt werden. Es ist immer ein Kopfdeckel zu verwenden.

Schutzart:  IP 54
Anschlussart:  Lötanschlüsse 6mm ODF

Saugleitungsfiltertrockner für den Einsatz bei R 744:
Der Saugleitungsfiltertrockner soll direkt an den Aggregaten montiert werden. Das Gehäuse ist in geschlossener Ausführung zu liefern. Es ist mit jeweils zwei Schraderventilen auszustatten. Die Trocknergehäuse müssen das HP Kennzeichen als Nachweis ordnungsgemäßer
Herstellung und Druckprüfung haben. Die Anschlüssemüssen in den üblichen mm und/oder Zollmaßen geliefert werden. Die Auslegung erfolgt nach der Rohrdimensionierung im Aggregateraum. Hier soll die Wasseraufnahmefähigkeit gesteigert werden. Ein Einsatz
pro Gehäuse ist zwingend erfoderlich. Die Wasseraufnahmefähigkeit gibt die Wassermenge an, die der Filtertrockner aus der Dampf-Phase bei einer Verdampfungstemperatur von +4°C und einer Temperatur des Sauggases von +18°C aufnimmt. Bitte achten Sie bei Auslegung Ihres Sauleitungsfiltertrockners auf den Korrekturfaktor KS. Der maximale Druckverlust darf
0,21 bar nicht überschreiten. Für eine ausreichende Trocknerauslegung ist der Anlagenbauer verantwortlich.

Korrekturfaktor nach Kältleistung
Werkstoff:  Messing
Anschlussart:  Lötanschlüsse

Ölabscheider für den Einsatz bei R744:
Der hier geforderte Typ ist für alle Kältemittel, als auch für NK & TK tauglich. Aufgabe des Ölabscheiders in Kälteanlagen ist es, das vom Druckgas mitgeführte Verdichter-Schmieröl wirkungsvoll abzuscheiden und über ein Ventilsystem und eine Leitung in das Kurbelgehäuse
des Verdichters zurückzuführen. Die Anschlussgröße darf nicht kleiner sein, als die Druckleitung des betreffenden Verdichters bzw. der Gesamtkälteleistung.
Der Ölabscheider ist immer in der Druckleitung nahe dem Verdichter zwischen diesem und dem Verflüssiger senkrecht zu montieren. Bei Anlieferung der Aggregate ist der Ölabscheider mit dem geeigneten Kältemaschinenöl betriebsfertig zu füllen. In diesem Zusammenhang ist darauf zu achten, dass die Verdichter ebenfalls mit ausreichend Öl befüllt sind. Für den hier beschriebenen Ölabscheider wird für den Anschluss der Ölrückführung einer mit Schneidring ausgestatteter Anschluss vorgeschrieben. Achtung: Der Ölabscheider muss mechanisch zu öffnen sein. Eine Sachverständigen Abnahme, z.B. TÜV Abnahme wird gefordert.

Die korrekte Auslegung auf die spezifischen Kälteleistungen liegt unter der Verantwortung des
Anlagenbauer.

Inhalt:  40 dm³
Werkstoff:  Stahl
Volumenstrom:  150m³/h bis 200m³/h
Anschlußart:  Lötanschlüsse & Schneidring

Ölsammelgefäß für Einsatz R744:
Im Ölsammelgefäß wird das vom Ölabscheider zugeführte Öl entgast, gekühlt und bevorratet. Das hier geforderte Ölsammelgefäß ist mit zwei Ölschaugläsern einschließlich Ölstandsanzeige anzubieten. Weiter werden mindestens 3 Absperrventile benötigt. Die Baugröße richtet sich nach der Anzahl der im Verbundbeschriebenen Verdichter. Das Ölsammelgefäß sollte auf gleicher Höhe oder geodätisch höher als die Ölspiegelregulatoren angeordnet werden. Jeder
Ölsammler ist grundsätzlich mit einem Heizelement auszurüsten. Bei Stillstand der Verdichter ist das Heizelement einzuschalten, um eine Kältemittelverlagerung zu vermeiden. Die korrekte
Auslegung auf die spezifischen Kälteleistungen liegt unter der Verantwortung des Anlagenbauers

Werkstoff:  Stahl
Anschlußart:  Lötanschlüsse

Ölreguliersystem für die Verbundanlage NK und TK.
Durch den hier beschriebenen Bedarf und der Anforderung an großer System Flexibilität in Verbindung mit den Betriebskosten bzw. der Energieeinsparung, wird hier eine Verbundanlage zum Einsatz kommen. Es handelt sich um eine Anlage mit mehreren gleich großen Verdichtern. In solchen Anlagen kann es zu Problemen mit der einwandfreien Ölrückführung bzw. mit der Verteilung der zurückfließenden Ölmenge auf die einzelnen Verdichter kommen. Umlaufendes Öl soll kontrolliert werden. Das hier geforderte Öl-Kontrollsystem übernimmt diese Kontrolle und reguliert den Ölspiegel in jedem Verdichter - Kurbelgehäuse. Das Ölsystem basiert auf
drei Komponenten:

Ölabscheider
Ölsammelgefäß
Ölspiegelregulator

Jeder Verdichter bekommt an die Stelle seines Ölschauglases einen Ölspiegelregulator angebaut. Die Regulatoren werden vom Ölsammelgefäß mit Öl gespeist, wobei das Sammelgefäß wiederum sein Öl vom Ölabscheider erhält. Um das Öl aus dem Sammelgefäß den Verdichtern in ausreichender Menge zuführen zu können, ist eine Druckdifferenz zwischen dem Ölsammelgefäß und dem Verdichter Kurbelgehäuse aufzubauen. Dazu wird der Druck mit dem Mitteldruckbehälter ausgeglichen. Bei Weiter sollte ein Filter mit eingebaut werden. Es sollte ein Filter mit großflächigem Siebgewebe eingesetzt werden. Der Filter sollte komplett aus Stahl gefertigt sein und für alle oben genannten Kältemittel einsetzbar sein. Die korrekte Auslegung auf die spezifischen Kälteleistungen liegt unter der Verantwortung des Anlagenbauers

Anschlussart:  Lötanschlüsse

Flüssigkeitsabscheider für die Verbundanlage NK und TK:
Der Flüssigkeitsabscheider ist zum Einbau in die Saugleitung und zur Vermeidung von Flüssigkeitsschlägen geplant. Es ist darauf zu achten, dass der gewählte Flüssigkeitsabscheider einen niedrigen Druckabfall hat. Er muss TÜV geprüft sein. Er muss für Verdampfungstemperaturen bis -40°C einsetzbar sein. Weiter muss der Flüssigkeitsabscheider mit einem Heizelement ausgestattet werden. Es darf nur senkrecht montiert werden. Die korrekte Auslegung auf die spezifischen Kälteleistungen liegt unter der Verantwortung des Anlagenbauers.

Höhe:  ca. 400mm
Anschlussart:  Lötanschlüsse

Verdampfer
Luftkühler mit Eurovent/Cecomaf Zertifizierung

Technische Ausführung
Gehäuse:
Glattes, hygienisches Aluminium-Magnesium-Gehäuse, weiße Pulverbeschichtung
Abklappbare und abnehmbare Kondensatwanne
Ventilatortrennbleche
Gehäuse ist mit einer abziehbaren Folie geschützt
Kondensatablauf gegen die Luftrichtung nach hinten
Leitblech am Luftaustritt

Wärmetauscher
Gewellte Aluminiumlamelle
Lamellenabstand: 6,3mm
Außen und innen gereinigt und entfettet
Druckprobe bei min. 45bar
Doppel-Schraderventil am Austritt ¼“ SAE

Ventilatoren
Geräuscharme Axialventilatoren (Außenläufer) mit wartungsfreien Motoren
Schutzart IP44
Ventilatordurchmesser 300mm, 230V/1/50Hz mit internem thermischen Schutz, drehzahlregelbar
Schutzkorb: Stahl mit Epoxylackierung
Einsatzbereich von -40°C bis +40°C

Abtauung
Elektrische Heizung auf Klemmdose IP44 verdrahtet
Blockheizbügel nach unten abnehmbar

Verflüssiger  bzw. Gaskühler - Verbundanlage Mensa

Funktion:
wassergekühlter Verflüssiger zur Aufstellung im Maschinenraum

Verflüssiger bzw. Gaskühler - Kompaktaggeragat Außenverflüssiger Mehrzweckhalle

Funktion:
lutgekühltes Kompaktaggregat zur Aufstellung im Außenraum

Aufstellungsbedingungen für Kälteanlagen
Grundlage für die Aufstellung von Kälteanlagen ist die Unfallverhütungsvorschrift VBG 20. Weitere zu beachtende gesetzliche Vorschriften sind das Wasserhaushaltsgesetz (WHG), sowie die Technischen Regeln Rohrleitungen (TRR), die Technischen Regeln Druckbehälter (TRB) und die Druckbehälterverordnung (ZH 1/400). Zusätzlich muss die DIN EN378 berücksicht und umgesetzt werden.

Rohrleitungen in Kälteanlagen nach DIN 2405:
Die Norm gilt für Rohrleitungen, für Kältemittel sowie Kälte- und Wärmeträger in Kälteanlagen. Sie muss in Verbindung mit DIN 2403 angewendet werden. Rohleitungen in Kälteanlagen mit neutralem Anstrich werden nach dem Durchflussstoff durch farbige Schilder mit Spitze zur Angabe der Durchflussrichtung gekennzeichnet. Die Schilder erhalten das Kurzzeichen des Durchflussstoffes sowie gegebenenfalls zusätzliche Kennzeichnungen. Die Farbe des Schildes ist gelb RAL1012. Der Stoffzustand ist auf dem Schild hinter der Schildspitze durch einen
10 mm breiten Querstreifen wie folgt zu kennzeichnen:

Saugleitung - kalte Gase: blau RAL5009 (Farbregister 840HR)
Druckleitung - heiße Gase: rot RAL 3003 (Farbregister 840HR)
Flüssigkeitsleitungen: grün RAL 6010 (Farbregister 840HR)

Schaltschrank (Anreih-System) nach Schutzart IP54:
Gehäuse:
Symmetrische stabile Profilrahmenkonstruktion, bestehend aus gewalztem Hohlprofil mit Lochung im DIN-Maßraster von 25 mm. Alle Profilkanten abgerundet. Horizontale Profile mit zusätzlicher Rinne oberhalb der Dichtung. Vertikale Profile mit zwei Montageebenen für platzsparenden Innenausbau. Nach allen Seiten anreihbar. Vier Transportösen, Bodenblech 3-fach geteilt, herausnehmbar und austauschbar montiert.

Tür:
2 mm Stahlblech, mit geschäumter Dichtung, mit herausnehmbaren Vierkantrohrrahmen mit Lochung im DIN-Maßraster von 25 mm, Stangenverschluß vierfach verriegelt,  Doppelbarteinsatz nach DIN 43668. Knebelgriff, Typ Ergoform, geeignet zum Einbau eines kundenseitigen Schließzylinders, Scharniere rechts angeschlagen, wechselbar, mit unverlierbaren Scharnierstiften, Türöffnungswinkel 130° nach VDI feststellbar, nachrüstbar auf 180°, Bodenfreiheit 25 mm. In einer der Schaltschranktüren ist eine Schaltplantasche zur Aufnahme eines A4-Aktenordners mit Schaltplanunterlagen vorzusehen. Rückwand: 1,5 mm Stahlblech, mit aufgeschäumter Dichtung, abnehmbar.
Dachblech: mit aufgeschäumter Dichtung, abnehmbar.
Montageplatte: 3 mm Stahlblech verzinkt, seitlich Cgekantet, über integrierte  Kunststoffgleitstücke tiefenverstellbar im Raster von 25 mm.

Oberflächenausführung:
Elektrophorese-Tauchgrundierung RAL 7044. Außenflächen in RAL 7032 Struktur pulverbeschichtet. Der RAL-Farbton der Endlackierung wird vom AG festgelegt.

Seitenwände:
1,5 mm Stahlblech, mit aufgeschäumter Dichtung und Befestigungschrauben zum seitlichen Abschluss. Alle verschraubten Beplankungsteile mit automatischem Potentialausgleich und vorbereitet zur Befestigung von Erdungsbändern.

Approbationen:
VDE, TÜV
Transporteinheiten:
Maximale Transporteinheiten sind mit dem AG abzustimmen, es ist davon auszugehen, dass die Schaltschränke über Treppenhäuser oder mit einem Kranwagen in den Maschinenraum befördert werden müssen.

Schutzart: IP54

Kabeleinführung:
Es sind Kabelauffangschienen mit Befestigungsschellen vorzusehen mit einer Platzreserve für nachträgliche Einbauten ist eine 30-prozentige Platzreserve vorzusehen, die auf die Grundplatte bzw. auf die bestückte Hutschiene bezogen ist.

Bezeichnungen:
Feldbezeichnungen nach Rücksprache mit dem AG. Die Einbauteile sind entsprechend den Schaltplänen auf der Grundplatte sowie auf dem Bauteil selbst zu bezeichnen. Anzeige und Bedienungselemente sind mittels zweifarbigen, gravierten PVC-Schildchen und Schilderträger zu beschriften.

Schaltgeräte:
Die in Frage kommenden Geräteeinbauteile sind der nachfolgenden Bauteilespezifikation zu entnehmen. Sollten Bauteile nicht in der Spezifikation aufgeführt sein, muss der AG ausdrücklich auf dies hingewiesen werden.

Alle Kabel sind am Anfang und Ende mit Schildträgern mit Schutzabdeckung und auswechselbarem Schild zu versehen. Schilder mind. 3-zeilig. ca. 100 x 50 mm.

Kurzschlussfestigkeit:
Für die Ausführung der niederspannungsseitigen Anschlüsse für eine Kurzschlussfestigkeit von 50 kA zu bemessen. Steuerspannung: Die Steuerspannung ist über Transformator mit getrennten Wicklungen (Sekundärseitig einseitig geerdet).  Motorsteuerungen: Die Dimensionierung der Leistungsschütze  hat für 70% des AC3-Betriebes bzw. bei Verdichterantrieben für den maximalen Betriebsstrom zu erfolgen. Leuchtmelder: Die
Farben der Leuchtmelder sind mit dem AG abzustimmen.
Drucktaster: Die Farben der Drucktaster sind mit dem AG abzustimmen.

Klemmen:
Für alle von externen an die Schaltschränke herangeführten Kabel und Leitungen sind entsprechende Klemmen vorzusehen. Die Klemmleisten sind so auszulegen, dass alle Adern der anzuschließenden Kabel aufgelegt werden können. PE-Leiter sind einzeln dem jeweiligen Leistungsabgang zugeordnet auf spezielle  E-Reihenklemmen zu führen. Für abgehende N-Leiteradern sind N-Leiter-Trennklemmen vorzusehen. Die Klemmleisten werden eingangsseitig mit max. 2 Adern und abgangseitig mit 1 Ader belegt, unterschiedliche Steuerspannungen und Abgänge für Antriebe und Steuergeräte sind voneinander getrennt angeordnet. Für Steuerkabel werden Kabel mit den Adernzahlen 3, 4, 5, 7, 12, 20 und 40 verwendet. Für die eigensicheren Stromkreise sind die einschlägigen Vorschriften zu beachten.  Für die Anbindung an eine Gebäudeleittechnik sind für Schaltbefehle und Meldungen Messertrennklemmen vorzusehen:
-Sammelstörmeldung
-Temperaturgrenzwertüberschreitung
als potentialfreie Kontakte

Schaltschrankinnenbeleuchtung:
Je Schaltschrankfeld eine Leuchtstofflampe einschließlich Sicherungsautomaten, geschaltet über Türkontaktschalter. Die Abnahme der Versorgungsspannung erfolgt kurzschlusssicher vor dem Hauptschalter. Sämtliche vor dem Hauptschalter herausgeführten Leitungen müssen zusätzlich orange gekennzeichnet, sowie mit entsprechenden Hinweisschildern versehen sein.

Sammelschienensystem:
Die Sammelschienen werden in Flachkupfer entsprechend der vorgeschriebenen Stromstärke für Betrieb und Kurzschluss ausgeführt und auf speziellen Trägern montiert. Länge der Schienen entsprechend den gelieferten Schaltschrank-Teilstücken. Verbindung der Schienen mit demontierbaren CU-Laschen und nichtrostenden Schrauben. Die Kosten für alle Abzweigeklemmen, Isolierabdeckungen, Einspeiseadapter, Schienenverbinder sind mit einzukalkulieren.

Sicherungsautomaten:
Sicherungsautomat nach VDE0641 zum betriebsmäßigen Schalten von Stromkreisen. L-Charakteristik, Kappenmaß 17,5x40 mm, mit therm. verzögertem Überstromauslöser
und elektromagnetischem Kurzschluss-Schnellauslöser, mit eingebautem Hilfsschalter als Schließer und Öffner für Meldung.

Motorschutzschalter:
Motorschutzschalter 3-pol., bis 12A mit Überlast- und Kurzschlussschnellauslösern, Schutzart IP20; Berührungsschutz nach VDE0106 Teil 100; Überlastauslöser einstellbar; mit Hilfsschalter1
Schließer / 1 Öffner; für Schaltschrankeinbau.

Hilfsschütze:
Hilfsschütz, 4polig, Grundgerät mit 4S, 3S+1Oe, 2S+2Oe. EC 947-5-1, EN 60 947-5-1 (VDE 0660-200), frei von Cadmium, Temperaturbereich bis 60 °C ohne Derating, sichere Trennung zwischen Spule/ Kontakten bis 400 V,
mechanische Lebensdauer : 30 Mio. Schaltspiele (ACund DC-Betätigung) Zwangsgeführte Kontakte. Arbeitsbereich der Magnetspule: 0,8...1,1 x Us, Leistungsaufnahme der Spule bei 1,0 x Us: AC-Betätigung - Anzug: 27 VA, Halten: 4,6 VA, bei DC-Betätigung - Anzug/Halten:
3,2 W. Kontaktzuverlässigkeit bei 17 V, 1mA (DIN 19 240) : Kontaktfehlerhäufigkeit weniger als 10*10exp( -8 ), d. h. weniger als 1 Fehler auf 100 Mio. Schaltspiele Bemessungsbetriebsstrom Ie/AC-15: 230/400 V - 6/3 A .
Grundgerät erweiterbar durch : 4polige Hilfsschalterblöcke, mit Codierung - Anschlussbezeichnung nach DIN EN 50 011 : Kennzahl 80E - 71E - 62E - 53E - 44E. alternativ 2- und 4polige Hilfsschalterblöcke, ohne Codierung - Anschlussbezeichnung nach DIN EN 50 005: 2S, 1S+1Oe, 2Oe, 1S+1Oe mit überschneidender Kontaktgabe, oder 4S, 3S+1Oe, 2S+2Oe, 2S+2Oe mit überschneidender Kontaktgabe alternativ 1polige Hilfsschalterblöcke

Mit Leitungseinführung von oben / von unten: 1S, 1Oe. Alternativ 2polige Hilfsschalterblöcke mit
Leitungseinführung von oben / von unten: 2S, 1Oe+ 1Oe. Alternativ 2polige Hilfsschalterblöcke, Kontakte gekapselt, elektronikgerecht, für staubhaltige Atmosphäre: 2S, 1S+1Oe, 2Oe. Frontseitig Aufsteckbare Varistoren / RC-Glieder / Dioden / Diodenkombinationen.Anschlussart: Schraubanschluss oder Cage Clamp-Anschluss.

Hilfsrelais / Koppelglieder:
Hilfsrelais, Koppelglied, nach IEC 947-5-1 und DIN VDE 0435 .Zur potentialfreien Signalübertragung, mit Schraub- oder Cageclampanschluß, Temperaturbereich bis 60° ohne Derating, mechanische Lebensdauer: 20x106 Schaltspiele, elektrische Lebensdauer bei Ie: 1x105 Schaltspiele, sichere Trennung nach DIN VDE 0160 zwischen Spule/Kontakten bis 300V. Schaltspannung: AC 240V oder DC 24V. Bemessungssteuerspeisespannung: 24 VDC oder 24 VAC/DC oder 230 VAC/DC. Arbeitsbereich der Spule: 0,7 - 1,25 x Ie. Bemessungsbetriebsstrom Ie/AC-15: 24/230 V=3 A,Ie/DC13: 24/230 V=1/0,1 A. In Reihenklemmenbauform als Ein- bzw. Ausgangskoppelglied mit 1S, 1W (6,2mm-Gehäusebreite),

Leistungsschütze:
Schütz, 3polig, zum Schalten von Drehstrommotoren. IEC 947-4-1, EN 60 947-4-1, DIN VDE 0660-102, frei von Cadmium, Hauptkontakte von Hand nicht betätigbar. Für Motorleistung bei AC-3/400 V: 55, 75, 90, 110, 132, 160, 200, 250 kW. Temperaturbereich bis 55 °C ohne
Derating.
Elektr. Lebensdauer bei Ie/AC-3/400 V: 0,8 Mio. Bem.-Isolationsspannung Ui: 1000 V..Sichere Trennung zwischen Spule/Hauptkontakte bis 690 V. Hilfskontakte 2NO+2NC, erweiterbar durch Zubehör, Hilfskontakte zwangsgeführt. Arbeitsbereich der Magnetspule 0,8...1,1 Us..

Zeitrelais:
Elektronische Zeitrelais nach IEC 1812-1/DIN VDE Teil 2021 für den universellen Einsatz im Steuerungs- und Maschinenbau mit Schraub- oder Cage-clamp- Anschluß für Aufbau zulässiger Temperaturbereich ohne Derating:-25 bis +60 °C. Bemessungsbetriebsstrom Ie AC 15, 230 V:3

Mechanische Lebensdauer:
30x10h6 Schaltspiele. Schalthäufigkeit: 2500/h. Elektrische Lebensdauer bei Ie und Schalthäufigkeit 2500/h: 100 000. Arbeitsbereich der Erregung 0,8 - 1,1x Ie. Schalthäufigkeit: 2500/h.

Schutzart: IP 20.
LED- Anzeige: für Relais geschaltet und für Spannung liegt an.

Funktionen:
Multifunktionszeitrelais. Baubreite: 22,5 mm oder 45mm.  Anzahl der Funktionen: 7 oder 8 oder 16. Bemessungssteuerspeisespannung: Us = AC 24, 100...127V und DC 24 V oder: Us = AC 24, 200...240 V und DC 24V od.: Us = AC/DC 24...240 V.
Schaltglieder: 1 Wechsler (1 W) oder 2 W.  Zeitbereiche umschaltbar: 0,05s...10 h oder 0,05 s...100 h. alternativ

Bimetallrelais:
Thermisches Überlastrelais zum Anbau an Schütze. IEC 947-4-1/DIN VDE 0660. Auslöseklasse Class 10. Phasenausfallempfindlich, Hand-/Automatik RESET, STOP-Taste, Test-Funktion, Schaltstellungsanzeige und plombierbare Abdeckung . Zwei Hilfsschalter 1S und 1Ö.

Hauptschalter:
Haupt- oder NOT-AUS-Schalter. Haupt- oder NOT-AUS-Schalter, 3- oder 4-polig, DIN VDE 0113 Teil1. Für Frontbefestigung, mit abschliessbaren Drehantrieb sw oder ro/ge, mit N- und PE-Klemme, optional mit angebautem Hilfsschalter 1S/1OE.
Bemessungsbetriebsspannung: 690 V AC. Nennstrom AC 400/440 V: 25,32,63,100 A. Mech. Lebensdauer: 100.000 Schaltspiele.
Zul. Umgebungstemperatur: -25 bis +50 °C.
Schutzart Frontseite: IP55.
Mit Hilfsschalterblock1S/1OE mit anbaubarem 4. Pol mit Klemmenabdeckung

NH-Lasttrenner:
Si-Lasttrennschalter, für Schienensystem, DIN VDE 0660 Teil 107. Kabelabgang oben oder unten, 3polig, für Sicherungen Gr.NH 000 /00C, Baubreite 89mm, plombierbar, mit integr. Über-und Umgreifschutz, gutes Kondensatorschaltverm., aufschnappbar auf bel. Schienensysteme, Bem.isolationsspannung: 690V AC.
Bem.betriebsspannung: 690V AC 50/60 Hz. Bemessungsdauerstrom: 160A. Einschaltverm.: 105 kA (400V AC). Kond.schaltverm. (AC 400V): 72A/50kvar.
Kond.schaltverm. (AC 525V): 55A/50kvar. Zul.
Betriebstemp.: - 25°C bis +55°C.
Mech. Lebensdauer: 2000 Schaltspiele.
Mit Isolierstoffblenden. Mit Hilfsstromschalter (1W). Mit elektronikgerechtem HS (1W).
Mit Dreifachklemme.

Steuertransformator:
Steuertransformator nach VDE 0550 Teil 3 in offener Ausführung, 1phasig, Eingangswicklungen mit Anzapfungen primär ± 5%, Schutzklasse I, getrennte Wicklungen, Isolationsklasse B, Schutzart IP 00, Umgebungstemperatur 50 °C, Approbationen UL und CSA und
CE. Bemessungseingangsspannung in Volt: 400. Bemessungsausgangsspannung in Volt: 230.
Bemessungsleistung in kVA: mind. 0,52,5. Mit Klemmenanschluss (Isolationsgruppe C bis 690 V). Zuverlässiger Kurzschluss- und Überlastschutz.
Gleichstromversorgung: Gleichrichtergeräte nach DIN VDE 0551 Teil 1 (EN 60742) in offener Ausführung, mit Sicherheitstransformator, 1phasig alternativ 3phasig,
 Umgebungstemperatur 60 °C ohne Derating. Für gekapselte Steuerungen und
Elektronikschränke, auch SPS-geeignet. Mit Varistor-Schutzbeschaltung,
LED-Betriebsanzeige, Klemmen mit Berührungsschutz, für Parallelbetrieb geeignet. Approbationen UL und CSA und CE. Bemessungseingangsspannung in Volt: 230 alternativ
400 Bemessungsausgangsspannung in Volt (DC): 24 Toleranz besser als DIN 19 240. Ausgangsstrom (A): 1phasig 10. Zuverlässiger Kurzschluß- und Überlastschutz auch für sicherungslose Bauweise mit Motorschutzschalter.

Phasenwächter:
Phasenwächter 3-phasig zum Überwachen von: Unter- / Überspannung, Asymmetrie, Phasenausfall einstellbare Ansprechverzögerung; mit LED-Anzeige für Netzfehler; Nennspannung 400V, 50 Hz; Spannungsbereich 0,75 .... 1,1 UN; Hilfsspannung 230V, 50 Hz.

Taster:
Schutzart IP43, Einsatzelement 1S + 1Ö. Schutzart IP00 und sonstiges Zubehör.
Signalleuchte 230V / 24V: Boden- oder Frontplattenbefestigung einschl. 130V bzw.
24V Glühlampe, Fassung BA9s mit integrierter Vorschaltdiode, Einsatzelement Schutzart IP00, Kalotte Schutzart IP43 und Zubehör.

Phasenkontrolllampe für L1, L2, L3: Phasenkontrolllampe für L1, L2, L3. Signalleuchte mit
angebautem Lampentrafo 230 / 24 V, 50 Hz, Frontplattenbefestigung, einschl. Glühlampe 30V,
Fassung BA9s. Einsatzelement Schutzart IP00, Kalotte weiß, Schutzart IP43.

Lampenprüfeinrichtung:
Lampenprüfeinrichtung als funktionsfertige Diodeneinheit auf Platine für 10 Meldeleuchten.

Beschreibung der Regeltechnik

Für die Regelung, Steuerung und Überwachung der Kälteverbundanlagen, sowie der hochdruckseite der Kälteanlage (Verflüssiger) und des Kältemittelsammlers, kommen ausschließlich Systeme auf Mikroprozessorbasis zum Einsatz. Das Regelsystem besteht aus Haupt- und Feldmodulen, die über einen Feldbus (CAN-BUS) miteinander verbunden sind. An einem Feldbus können max. 1 Hauptmodul und bis zu 8 Feldmodule angeschlossen werden. Mehrere Hauptmodule kommunizieren über ein zweites Bussystem, Kommunikationsbus genannt. Das Hauptmodul ist als 19“ Steckkarte mit 20 TE - Breite ausgeführt. Das Feldmodul ist zur Hutschinenmontage konstruiert.

Verbundanlagenregelung / Verflüssigerregelung

Systemtypisch:
- Auswahl vorbereiteter Anlagentypen, aus im Hauptmodul integrierter  Datenbank.
- Einstellbare Betriebsarten (je nach Feldmodultyp und Stufenzahl)
- Alle für den Betrieb notwendigen Zeiten (Anlaufvorentlastung,  Teilwicklungszuschaltungen etc.) sind im Hauptmodul parametriert. Sie stehen sowohl im Automatik wie auch im Handbetrieb zur Verfügung.
- Die Verdichtersteuerung ist mit Feldmodulen möglich
- Die Verflüssigerlüftersteuerung mit  separaten Feldmodul möglich. Zur  Umschaltung auf WRG
  Betrieb sind mehrere Sollwerteingänge verfügbar
- Ebenfalls ist ein Feldmodul für separate Betriebs und Störmeldungen vorhanden.
- Für alle Feldmodule zutreffend:
- Feste Ein / Ausgangsbelegung für Fühler, Steuereingänge und  Relaisausgänge.
- 230 VAC - Eingänge für Betriebsrückmeldungen und Sammelstörüberwachung.
- Intelligentes Notprogramm bei Busfehlern
- Unterscheidung von nicht verwendeten und defekten Sensoren.

Kühlstellenregelung

Systemtypisch:
- Auswahl vorbereiteter Kühlstellentypen, aus im Hauptmodul integrierter  Datenbank.
- Die Regeltemperatur wird in Abhängigkeit der Kühlstellenregelart (Rückluft  oder / und Zuluft)
  gemessen und auf eine repräsentative  Warenraumtemperatur umgerechnet.
 -Bis zu 4 Feldmodule können einer Kühlstelle zugeordnet werden.
- Koordinierung von Abtauungen (Folgeabtauung).
- Abtauarten: „Umluft, Elektro, Coolgas, plus der Möglichkeit der  Bedarfsabtauung
- Die Warenraumtemperatur jedes angeschlossene Feldmodul wird im Display des
  Hauptmoduls angezeigt.
- Die Kühlstellenkonfiguration wird anhand der am Feldmodul angeschlossenen  Fühler auf
  Plausibilität überprüft und eventuell bei Fehler gemeldet.
- Störliste als Ringspeicher für 50 Einträge pro Hauptmodul.
- Betriebsliste als Ringspeicher für 25 Einträge pro Hauptmodul.
- Speicherung aller Installationsdaten und Parameter im wechselbare Memorymodul eingesteckt
  im Hauptmodul.

*Hinweis: ATV - Allgemeine Technische Vorbemerkungen*
ATV - Allgemeine Technische Vorbemerkungen

Es müssen die ATV der DIN 18379 Raumlufttechnische Anlagen beachtet werden.

Allgemeines zur Baustelle

1. Zur genaueren Kalkulation liegen dem LV Zeichnungen bei, aus denen die jeweiligen Konstruktionen ersichtlich sind.

2. Die aufgeführten Konstruktionsteile und Materialien stellen den Amtsvorschlag dar. Firmenvorschläge sind mittels Nebenangeboten einzureichen. Sie müssen den gestellten Anforderungen in allen Belangen entsprechen.

3. Bauschutt
Das Beseitigen aller Verunreinigungen (Abfälle, Bauschutt und dergl.) gem. VOB und der Demontagen umfaßt das Aufnehmen und entsorgen auf Kosten des AN.
Verpackungsmaterial:
Das Verpackungsmaterial gemäß Verpackungsverordnung bleibt im Eigentum des AN und ist
eigenverantwortlich zu entsorgen.

4. Baufristenplan
Der Auftragnehmer hat einen Baufristenplan über seine vertraglichen Leistungen zu erstellen, anhand dessen die Einhaltung der Vertragsfristen nachgewiesen und überwacht werden kann. Die Festlegungen des Auftraggebers, z.B. zur baufachlichen oder terminlichen Koordinierung mit den übrigen Leistungsbereichen, sind zu berücksichtigen. Bei Änderungen der Vertragsfristen oder bei erheblichen Abweichungen von sonstigen Festlegungen ist der Plan unverzüglich durch den Auftragnehmer zu überarbeiten. Der Plan ist dem Auftraggeber 10 Werktage nach Auftragserteilung, bei Überarbeitungen unverzüglich jeweils in 3 Ausfertigungen zu übergeben.

5. Baustellenbesprechungen
Der Auftragnehmer hat zu den Baustellenbesprechungen, die der Auftraggeber regelmäßig durchführt, einen geeigneten bevollmächtigten Vertreter zu entsenden.

6. Das Anbringen eigener Firmenschilder ist auf der Baustelle nicht zulässig.

7. Für den Schutz gegen Baulärm gelten außer den Anforderungen des BIMSCHG, der Allgemeinen Verwaltungsvorschrift gegen Baulärm -Geräuschimmission - und der zusätzlichen landesrechtlichen Vorschriften folgende Festlegungen: Das herzustellende Bauwerk bzw. die herzustellende Baumaßnahme ist an ein bestehendes, zum Aufenthalt von Menschen bestimmtes Gebäude angebaut oder mit diesem in baulicher Art verbunden. Dieses Gebäude liegt in einem Nutzungsgebiet mit vorwiegend Wohnungen Immissionsrichtwert von 7 bis 20 Uhr: 55 db (A) von 20 bis 7 Uhr: 40 db (A)

8. Je Geschoss ist im Rohbau ein Meterriß angetragen. Der Auftragnehmer muß diesen für sein Gewerk übertragen. Dies gilt als Nebenleistung. Das neue Anzeichnen von Meterrissen ist mit der Bauleitung abzustimmen.

9. Übergabe von Ausführungszeichnungen:
Die Ausführungszeichnungen werden dem AN vom Fachplaner per email als dwg und pdf übermittelt.

10. Werkstattzeichnungen
Der Auftragnehmer muß vor Ausführung der Arbeiten alle erforderlichen Werkstatt-und Detailpläne erstellen. Diese sind vor Beginn der Werkstattfertigung den Fachplanern in 2- facher Ausfertigung in Papier vorzulegen und von ihm genehmigen zu lassen. Eine zusätzliche Vergütung für die Erstellung der Werkstattzeichnungen erfolgt nicht.
Die Werkstattfertigung erfolgt nach Aufmaß vor Ort.

Mit den Arbeiten darf darf erst nach Freigabe begonnen werden, dabei ist eine ausreichendePrüfzeit zu berücksichtigen. Die Übernahme der Plankorrekturen berechtigen nicht zu Nachforderungen.

Die Prüfung der Pläne erfolgt in formaler Hinsicht. Der Auftragnehmer trägt die Verantwortung für die technisch einwandfreie Ausführung. Die genehmigten Zeichnungen entbinden den Auftragnehmer nicht von der Haftung für die von ihm angebotenen Konstruktionen in Hinsicht auf Statik, Standfestigkeit, Funktionsfähigkeit, Bauphysik und die Prüfung der Maßhaltigkeit der von Vorunternehmern erstellten Leistungen.

Vorschläge zur Veränderung der Konstruktion sind vor Ausführung den Fachplaner vorzulegen und dürfen nur mit deren Genehmigung ausgeführt werden.

11. Für Schweiß-, Schneid-, Löt-, Auftau- und Trennschleifarbeiten und Arbeiten mit offener Flamme ist die Ausstellung eines Erlaubnisscheines durch die Bauleitung zwingend vorgeschrieben. Die Ausstellung geschieht rechtzeitig vor Aufnahme der Arbeiten nach entsprechendem Antrag durch die Bauleitung.

12. Zusätzlich wird gefordert:
Die in der Leistungsbeschreibung aufgeführten Konstruktionsteile und Werkstoffe sind vom AN hinsichtlich der geforderten Güte und Qualität auf ihre Richtigkeit zu überprüfen.
Auf Verlangen des AG ist vom AN der Nachweis vorzulegen, daß die Kontruktionsteile und Werkstoffe den gestellten Anforderungen entsprechen.

*Hinweis: Allgemeines zur Baustelle*
Allgemeines zur Baustelle

1. Allgemeines
Baustelleneinrichtungen gelten als Hilfseinrichtungen, die zur Ausführung der vertraglichen Leistungen erforderlich sind. Zusätzliche Baustelleneinrichtungen sind Hilfseinrichtungen, die zur Durchführung von Baumaßnahmen vom AG zusätzlich gefordert werden (z.B. Bauzäune, Blenden, zusätzliche Absperrungen, Bauaufzüge u.ä.)

2. Baustelleneinrichtung
Die beengten Straßenverhältnisse sind bei der Wahl der Sammelbehälter und der Baustelleneinrichtung zu beachten. Die Örtlichkeit ist nach Abstimmung mit der Bauleitung frei zugänglich und kann besichtigt werden. Auf die Nachbargebäude sowie die Verkehrssituation (Behindertenparkplätze) ist entsprechend Rücksicht zu nehmen. Die ausgewiesenen Flächen stehen allen Gewerken zur Verfügung. Straßen, Wege, Lager-, und Arbeitsplätze innerhalb des Baugeländes werden in bestehendem Zustand zur Verfügung gestellt. Sie können vom AN nur auf eigene Gefahr benutzt werden. Während der gesamten Bauzeit aufgetretene Beschädigungen an Nachbar- oder öffentlichen Grundstücken, Straßen, Gehwegen etc. sind nach Fertigstellung der Arbeiten der Bauleitung zu melden und unverzüglich zu beseitigen (siehe Beweissicherung).

3. Baustellenbeleuchtung, Baustrom, Bauwasser
Baustellenebleuchtung, Baustrom und Bauwasser wurde bereits eingerichtet und wird von einer Drittfirma vorgehalten. Die Kosten für den Verbrauch trägt der AG.

4. Gerüste
Es wird im Außenbereich ein Fassadengerüst mit Dachdeckerfangschutz je nach Bauphase und Ablauf auf der Baustelle errichtet. Für die Arbeiten im Foyerbereich sind Innenraumgerüste und Fahrgerüste seitens Gewerk Gerüstbauarbeiten vorgesehen.

*Hinweis: Anlagen zum Leistungsverzeichnis*
B. Anlagen

Nachfolgende, dem LV beiliegende, Unterlagen sind Grundlage für die Erstellung der Ausschreibung und bei der Kalkulation bindend zu beachten.

Plannummer + Planinhalt

Mehrzweckhalle (MZH)
Trassenplan und S+D  SCD_XXXXSX_KUD_PBB_5_GR_EG_0_0_V_07
Schema CO2-Überwachung  SCD_XXXXSX_KUE_PBB_5_GR_DT_0_0_V_02
Kälteschema  SCD_XXXXSX_KUE_PBB_5_GR_DT_1_0_V_00
Installationsplan  SCD_XXXXSX_KUE_PBB_5_GR_EG_0_0_V_05
Einrichtungsplan  SCD_XXXXSX_KUE_PBB_5_GR_EG_A_0_V_01
Ansichten Küche  SCD_XXXXSX_KUE_PBB_5_AN_EG_0_0_V_02
Ansichten Spüle und Lager  SCD_XXXXSX_KUE_PBB_5_AN_EG_0_A_V_02

Mensa
Kälteschema  SCD_XXXMXX_KUE_PBB_5_GR_DT_0_1_V_00
Schema CO2-Überwachung  SCD_XXXMXX_KUE_PBB_5_GR_DT_0_0_V_02
S+D-Planung inkl. Trassen EG  SCD_XXXMXX_KUD_PBB_5_GR_EG_0_0_V_10
S+D-Planung inkl. Trassen UG  SCD_XXXMXX_KUD_PBB_5_GR_U1_0_0_V_08
Detail Bodenanschluss Kühlzelle  SCD_XXXMXX_KUE_PBB_5_DT_IA_21021_0_V_02
Installationsplan EG  SCD_XXXMXX_KUE_PBB_5_GR_EG_0_0_V_06
Installationsplan UG  SCD_XXXMXX_KUE_PBB_5_GR_U1_0_0_V_05
Ansicht Vorbereitung  SCD_XXXMXX_KUA_PBB_5_AN_00_1_0_V_02
Ansicht Produktion  SCD_XXXMXX_KUE_PBB_5_AN_01_1_0_V_02
Ansicht Ausgabe  SCD_XXXMXX_KUE_PBB_5_AN_02_1_0_V_02
Ansicht Pausenverkauf  SCD_XXXMXX_KUE_PBB_5_AN_03_1_0_V_02
Ansicht Wäscheraum und Nebenfl.  SCD_XXXMXX_KUE_PBB_5_AN_04_1_0_V_01
Ansicht Lager und Kühlzellen  SCD_XXXMXX_KUE_PBB_5_AN_05_1_0_V_02
Dokumente:
Kabelliste Mensa  244_SCD_Kabelliste_Kältetechnik_Mensa_04
Kabelliste MZH  244_SCD_Kabelliste_Kältetechnik_MZH_03

*Hinweis: Schnittstellen*
SCHNITTSTELLEN

Folgende Schnittstellen sind zu beachten

Aus statischen Gründen ist die Leitungszuführung nicht immer optimal für die Geräte. Diese sind nicht zu verändern. Die Durchführungspunkte der Medien sind in den Plänen dargestellt und die Medien müssen teils in den Trockenbauwänden, teils im Sockelbereich und  teils hinter den Möbeln verzogen werden.

Alle bei der Kältetechnik  aufgeführten Punkte sind im Preis bei den Einzelpositionen mit ein zu kalkulieren.

1. Geräte
Elektrozuleitungen zu den Geräten
=> Gewerk Elektro

Endverkabelung und Anklemmen der Geräte
=> Gewerk Kältetechnik

Wasser Zuleitungen und Abwasser zu und von den Geräten
=> Gewerk HLS bis zum Übergabepunkt / Eckventil

2. Kühlmöbel
Der Übergabe ist das Magnetventil und das Schraderventil

Lieferung und Montage der Kühlmöbel
=> Gewerk Kücheneinrichtung

Magnetventil und Schraderventil
=> Gewerk Kältetechnik

Anschluss der Kühlmöbel und Kühlräume an die Kältetechnik
=> Gewerk Kältetechnik

Anschluss der Kühlmöbel an ELT und HLS
=> Gewerk Kücheneinrichtung

Thermostatisches Expansionsventil und Steuerung Kühlmöbel
=> Gewerk Kücheneinrichtung

3. Tauwasserleitungen - TWA

Verlegung der TWA in den Bereich der Kühlmöbeln
=> Gewerk Sanitär

Anschluss an die TWA Kühlräume
=> Gewerk Kältetechnik und Kühlraumausbau

Geruchstrennung
=> Gewerk Kücheneinrichtung

Innenverrohrung Kühlräume
=> Gewerk Kältetechnik und Kühlraumausbau

Schnittstellen zur GLT

Die Visualisierung und Aufschaltung der Störmeldungen liegt im Auftragsvolumen Gewerk GLT/MSR. Im Auftragsvolumen Kücheneinrichtung liegen folgende Punkte

1. Bereitstellung der Störmeldungen
2. Abstimmung der notwendigen Adressen

Hinweis
Der Auftragnehmer muss eine komplette eigene M+W-Planung erstellen und zur Abstimmung und Freigabe vorlegen. Die Vorleistungen der in diesem Bereich betroffenen Gewerke muss aufgenommen, geprüftv und in die Pläne übernommen werden.

*Hinweis: Vorbemerkungen für Kältetechnik*
1.  Allgemeines

1.1  Angaben zur Baumaßnahme

Mensa:
Alle zentralgekühlte Kühlräume und Tiefkühlräume, sowie Kleinkühlstellen befinden sich im Erdgeschoss der Mensa.
Der Wassergekühlte Verflüssiger und die Verbundanlage werden im Kältetechnikraum im Untergeschoss der Mensa montiert.

Mehrzweckhalle:
Der zentralgekühlte Kühlraum und die Kleinkühlstellen befinden sich im Erdgeschoss der Mehrzweckhalle.
Der luftgekühlte Verflüssiger stehen im Außenraum vor der Mehrzweckhalle in der Nähe der Fahrradstellplätze. Die Leitungsführung aus dem Gebäude führt durch die äußere Verkleidung der Fassade in den Zwischenboden im Außenbereich und wird dort durch Leerrohre zum Außenaggerat geführt.

1.2  Eintransport / Besichtigung der Baumaßnahme
Mensa:
Der Eintransport kann über den Haupteingang, die Anlieferung und durch die Tiefgarage erfolgen.

Mehrzweckhalle:
Der Eintransport kann über die Anlieferung im Erdgeschoss erfolgen.

Der Bieter hat die Möglichkeit sich vor Abgabe des Angebotes durch Besichtigung der Baustelle von den örtlichen Verhältnissen wie An- und Abfahrtsmöglichkeiten, Zugängen und Eintransportmöglichkeit in das Gebäude, sowie über Art und Umfang der zu erbringenden Leistung ausreichend zu informieren.

1.3 Leistungsumfang:
Mit den im Leistungsverzeichnis enthaltenen Angaben über Bauart, Bauteile, Baustoffe und Abmessungen gelten auch der Herstellungsvorgang und -ablauf bis zur fertigen Leistung unter Zugrundelegung der anerkannten Regeln der Technik und der gesetzlichen und behördlichen Vorschriften als beschrieben. Hierbei bedeutet "Bauart" das Herstellen durch Zusammenfügen der Baustoffe und Bauteile bis zur fertigen Leistung.
Werden in der Beschreibung der einzelnen Leistungen, insbesondere bei kompakten Anlagenteilen, zum ordentlichen Betrieb gehörende Teile und/oder die für die vorschriftsmäßige Funktion der Geräte und Maschinen notwendigen Steuer- und Regeleinrichtungen nicht besonders erwähnt, so gehören diese dennoch zum Ausführungsumfang und sind in die Einheitspreise einzurechnen.
Die Leistung umfaßt die komplette betriebsfertige Erstellung. In den Angebotspreisen enthalten sind die Anlieferung frei Verwendungsstelle bzw. Einbauort, Fracht und Verpackung, Abladen, Einbringen, Aufstellen und Montieren der Geräte.
Bei der Kalkulation ist zu berücksichtigen, dass der Lieferumfang bedingt durch Störungen im Bauablauf im Rahmen der Gesamtfertigstellung unter Umständen auch in Teilmengen geliefert und montiert werden muss.
Der Bauherr behält sich vor, einzelne Positionen ganz oder teilweise ohne Ersatzleistung aus dem Gesamtauftrag zu streichen.

Auftraggeber = AG,
Auftragnehmer = AN.

Punktfolgen sind Platzhalter für die notwendigen Geräteangaben und sind vom Bieter vollständig auszufüllen.Alle angegebenen Maße (falls in den Einzelpositionen nichts anderes angegeben)entsprechen Breite x Tiefe x Höhe.Alle schriftlichen Unterlagen (Angebote, Schriftverkehr, Verträge, Pläne, Detailzeichnungen, Anweisungen, etc.) sind in deutscher Sprache zu verfassen, der zuständige Projekt- und Bauleiter müssen über ausreichende Deutschkenntnisse verfügen.

1.4 Leistungsmerkmale:
Die angebotenen Geräte und Bauteile müssen dem neuesten Stand der Technik entsprechen und sämtlichen einschlägigen Anforderungen, Richtlinien und Vorschriften genügen. Insbesondere sind zu berücksichtigen: DIN-Normen, HACCP, Vorschriften der Berufsgenossenschaft, GUV-Bestimmungen, VDI-, VDE- und DVGW-Bestimmungen sowie die sicherheitstechnischen Anforderungen gemäß "GS" und "CE".

Qualitätsstandard für die Schulverpflegung, Tageseinrichtungen für Kinder, Senioreneinrichtungen und Betriebsverpflegung (Bundesministerium für Ernährung, Landwirtschaft und Verbraucherschutz) Geräte- und Produktsicherheitsgesetz Bauordnung der Bundesländer Gaststättenbauverordnung Alle Geräte, Einbauten, Zubehör, etc. sind in stabiler, verwindungssteifer Ausführung und für die erhöhten Anforderungen eines Großküchenbetriebes geeignet anzubieten und auszuführen.

1.5.  Alternativ-Fabrikate
Wird vom Auftraggeber ein bestimmter Qlitätsstandard vorgesehen und weicht der Bieter von dieser Vorgabe ab, so ist der Nachweis der Gleichwertigkeit des Alternativ-Angebotes mit der Angebotsabgabe zu erbringen. Liegt der Nachweis der Gleichwertigkeit zum Eröffnungstermin nicht vor, so kann dies zum Ausschluß des Angebotes führen.
Die wesentlichen Abweichungen zum LV, wie z.B. Maße, Anschlußwerte für Elektro und Sanitär, andersgeartete Lösungen etc. müssen separat im Anschreiben angeführt werden.
Zusätzlich sind ausreichend Prospektmaterial und technische Unterlagen beizulegen. Ansonsten können Alternativen nicht gewertet werden.
Bei konzeptionellen technischen Alternativen müssen die wirtschaftlichen Folgekosten aufgezeigt werden.
Andernfalls hat der Bieter im Auftragsfall die Mehrkosten für höhere Folgekosten selbst zu tragen.

1.6.  Umweltverträglichkeit
Auf Anforderung hat der Auftragnehmer dem Auftraggeber den Nachweis der Umweltverträglichkeit zu erbringen.

1.7 Technische Angaben:
Alle im LV vorgegebenen technische Angaben (Größen, Anschlusswerte, Schallangaben, Leitungsdimensioneirungen, etc.) sind unbedingt einzuhalten. Fabrikatsbe- dingte Abweichungen bei den Größen, Leitungsdimensionierungen, etc. von bis zu 3%, bei den Anschlusswerten von bis zu 10% sind, falls keine bauseitigen Zwänge dagegensprechen, zulässig. Bauseitig bedingte Gesamtmaße sind trotzdem einzuhalten. Schallangaben sind ungedingt einzuhalten.
Größere Abweichungen sind bei Angebotsabgabe mit separaten Schreiben darzustellen und können nur gewertet werden, falls keine bauseitigen Gründe dagegensprechen.
Im Rahmen der Werkplanung sind die Angaben auf der Baustelle und gemäß den übergebenen Planunterlagen zu prüfen und erforderlichenfalls in Abstimmung und mit Genehmigung der Bauleitung anzupassen.

1.8  Haustechnikanschlüsse
Die haustechnischen Anschlüsse liegen fest. Der Bieter erklärt mit seiner Angebotsangabe, daß er mit den festgesetzten Anschlußpunkten einverstanden und gegebenenfalls bereit ist, die zu liefernden Geräte hiernach anzupassen. Die Kosten für das Herstellen abweichender Aussparungen und Leitungsführungen gehen zu Lasten des Auftragnehmers. Der entsprechende Installationsplan des Fachplaners liegt bei.

1.9 Bodenaufbau:
Die Böden der Einrichtungsräume sind mit einer Bodenabdichtung versehen, die nicht durchstoßen werden darf, d.h. es dürfen keine Geräte oder Einbauten mittels z.B. Dübel und Schrauben am Boden befestigt werden. Ggfs. sind entsprechende Sockel, die bündig auf dem Boden aufgestellt werden oder geeignete Klebebefestigungen vorzusehen. Die Kosten hierfür sind in die Einheitspreise einzurechnen.

1.10  Wärmedämmung
Um die Belastung von Räumen und die Auslegung der Klimaanlagen so gering wie möglich zu halten, sind nur solche Geräte anzubieten, welche die Raumtemperaturen nicht unnötig negativ belasten und zu keiner Vergrößerung der Auslegung von Klima- und Lüftungsanlagen führen.

2.  Bauseitige Leistungen
2.1  Maurerarbeiten
Erstellung von Gerätesockel, Durchbrüche in Wand und Decke, Stemmarbeiten und das Verschließen und Verputzen der Wand- und Fußbodendurchbrüche inkl. Brandschutz.

2.2  Sanitäranschlüsse
Die bauseitigen Tauwasserblaufleitungen enden im Wandbereich nahe der Deckenverdampfer.

2.3  Elektroanschlüsse
Verlegung der Elektrozuleitungen bis unmittelbar an die Anschlußstellen des Schaltschrankes der Kälteanlage mit 1,5m freiem Kabelüberstand.

Gegebenfalls Verlegung der Betriebsmeldeleitungen und Störmeldeleitungen vom Schaltschrank der Kälteanlage zum Überwachungstableau im Gebäude.

2.4 Kennzeichnung:
Alle erforderlichen bauseitigen Vorleistungen sind vom AN in den Plänen einzutragen und vor Ort nach Vorgabe der Bauleitung anzuzeichnen.

3.  Leistungen des Auftragnehmers
3.1  Planunterlagen
Der Auftragnehmer ist verpflichtet, innerhalb von zwei Wochen nach Auftragserhalt die zur Planung notwendigen Montage-, Installations- und Anschlusszeichnungen sowie Einrichtungsplan mit Ansichten oder 3-D-Darstellung zu erstellen und dem Auftraggeber bzw. dem Fachplaner vorzulegen (3 x als Ausdruck nach DIN, 1 x in elektronischer Form:
Format *.dwg/dxf).

Die Positions-Nummern des Leistungsverzeichnisses sind in die zu erstellenden Montagepläne zu übernehmen.
Die anzufertigenden Pläne basieren auf dem LV und den vom Auftraggeber zur Verfügung gestellten Planunterlagen. Die übergebenen Pläne sind vom Auftragnehmer sorgfältig auf eventuelle Ungereimtheiten zu überprüfen. Abmessungen geplanter Bauteile, die von örtlichen Gegebenheiten bestimmt werden, sind vor Ort zu kontrollieren.

Sollten bauseitige Geräte mit zur Verwendung kommen sind die entsprechenden Daten (Größe, Gestaltung, Einteilung, Installationsangaben, etc.) beim Bauherrn abzufragen und in die Werkplanung (Grundriss, Ansichten, Installationsplan, Detailpläne, etc.) zu übernehmen.
Sinngemäß gilt das Gleiche für geräteabhängige Einbauteile von Nebengewerken (Arbeitssteckdosen, Hauptschalter, etc.) gemäß Ausführungsplanung oder sonstigen Angaben.
Rechtzeitig (mind. 8 Wochen in Abhängigkeit des Baufortschritts) ist ein Detailterminplan für den geplanten Einbauablauf vorzulegen. Der Terminplan ist auf Anforderung der Bauleitung gemäß Baufortschritt zu aktualisieren.
Alle Kosten für die vor beschriebenen Leistung sind in die Einheitspreise einzurechnen.

Dem Angebot sind Kältekreislaufschemen beizulegen. Aus der Darstellung müssen sämtliche Geräte, Aggregate, Armaturen, Schalt- und Sicherheitseinrichtungen sowie die genaue Funktion ersichtlich sein.

Üblicherweise sind folgende Pläne zu übergeben: Einrichtungsplan mit LV - Positionsnummern, Kältetechnischer Systemplan, Maschinen-Aufstellplan und Leitungspläne für Kältemittel und Elektro mit Dimensionen.

Der Anbieter hat die Pflicht das LV auf Vollständigkeit zu überprüfen und evtl. fehlende Teile aufzulisten und mit anzubieten.

3.2 Prüfung der Vorleistungen:
Der Auftragnehmer hat die bauseitigen Vorleistungen rechtzeitig verantwortlich zu prüfen. Beanstandungen sind der Bauleitung des Auftraggeber unmittelbar schriftlich bekannt zu geben. Unterbleibt die schriftliche Anzeige, gilt die Vorleistung als mängelfrei übernommen.

3.3 Geräteanlieferung:
Die Anlieferung der Geräte erfolgt grundsätzlich nach vorheriger Abstimmung mit der Bauleitung. Der Transportweg für den Eintransport an die Verwendungsstelle ist eigenverantwortlich vom Auftragnehmer zu prüfen. Bauseits werden weder Transportgeräte und Hilfskräfte gestellt, noch werden Anlieferungen von Lieferanten angenommen.

3.4 Abfugen:
Nach Beendigung der Montagearbeiten sind alle Fugen im Wand- und Sockelbereich mit dauerelastischem Fugenmaterial zu verpressen. Das Fugenmaterial muss resistent gegen Lebensmittel, Putzmittel, Säuren etc. sein und darf keine gesundheitsschädlichen Wirkstoffe enthalten. Der Farbton der Fugenmasse ist mit der Bauleitung abzustimmen.
Zur Vermeidung von 2-Butanonoxim im Innenraum ist der Einsatz von oximvernetzenden Silikon-Fugendichtstoffen (Oximosilanvernetzer) ausgeschlossen. Das Produkt- und Sicherheitsdatenblatt der verwendeten Verfugung ist auf Anforderung vorzulegen.
Die Ausfugarbeiten zählen zum Montageaufwand und werden nicht gesondert vergütet.

3.5 Baustellensicherung:
Zur Sicherung der Baustelle hat der Auftragnehmer alle erforderlichen Maßnahmen in eigener Verantwortung zu ergreifen. Er haftet für Schäden, die aus unterlassenen, fehlenden, mangelhaften oder ungenügenden Maßnahmen resultieren. Den Auftraggeber trifft im Verhältnis zum Auftragnehmer keinerlei eigene Sicherungspflicht.

SiGeKo:
Der SiGeKo-Plan ist zu beachten, an SiGeKo-Einweisungen ist teilzunehmen, die Anweisungen des SiGeKo sind zu beachten, alle Baustellentätigkeiten sind mit dem SiGeKo selbstständig abzustimmen.

3.6 Baureinigung:
Die Baustelle ist täglich besenrein zu halten. Der Auftragnehmer hat Bauschutt und Abfälle seiner Leistungen zu beseitigen. Falls der Auftragnehmer seiner Verpflichtung nicht nachkommt, veranlasst der Auftraggeber-Bauleiter die Reinigung zu Lasten des Auftragnehmers.

3.7 Baubesprechungen:
Soweit von der Auftraggeber-Bauleitung in festzulegenden Zeitabschnitten Baubesprechungen abgehalten werden, hat der Auftragnehmer-Bauleiter an jeder teilzunehmen.
Kalendertäglich ist ein Bautagebuch (gemäß Formblatt VHB) zu führen und wöchentlich der Bauleitung vorzulegen.

3.8 Koordination mit anderen Gewerken:
Der AN ist verpflichtet, sich mit allen Nebengewerken insbesondere den Installationsfirmen für Elektro, Sanitär, etc. selbstständig abzustimmen und über Ergebnis der Abstimmung die Fachbauleitung unverzüglich zu informieren.

3.9 Leitungstrassen:
Die Leitungsführung ist sofort nach Auftragsvergabe mit der örtlichen Bauleitung und den Nebengewerken selbstständig abzustimmen.

3.10 Leistungsabgrenzung:
Die Leistungen für Kühlräume, sowie Kühlschränke mit externen Aggregaten, umfassen die betriebsfertige Erstellung der kältetechnischen Gesamtanlage. Für bauseits gestellte Kühlmöbel mit Zentralkühlung erfolgt die kältetechnische Verrohrung bis zur Übergabestelle innerhalb des Installationsfaches am Kühlmöbel, inkl. Isolierung, Handabsperrventil und Schraderventil. Der Anschluss der Kälteleitung an die interne Verrohrung zählt ebenfalls zum Lieferumfang des AN.
Die erforderlichen Kältemittel- und Ölfüllungen sind in den Einheitspreisen einzukalkulieren.

3.11 Geräuschimmision von Kältegaggregaten:
Alle Kälteaggregate (auch steckerfertige Geräte) in Ausgabebereichen sind in schallgeschützter Ausführung einzubauen. Schallbelastung maximal 40 dbA. Auf Abweichungen hiervon sind bei der Angebotsabgabe bereits hinzuweisen

3.12  Materiallagerung
Materiallagerung auf der Baustelle bis zur Abnahme erfolgt auf Gefahr des AN.

4.  Montagerichtlinie für Kühlräume
Die Kälte- und Elektroleitungen sind getrennt voneinander durch Leerrohrhülsen in den Kühlraum zu führen. Die Rohrdurchführungen sind nach der Leitungsverlegung auszuschäumen.

Die Austrittsstellen liegen hinter den Verdampfern und sind mit Rohrrosetten abzudecken. Generell sind die Installationen im Kühlraum möglichst unauffällig anzuordnen. Die Armaturen sind im, bzw. hinter dem Verdampfer zu montieren.

Werden Verdampfer an gemauerten Wänden befestigt, so ist die Befestigung wie folgt auszuführen:

Auf der Rohwand sind entsprechend den Befestigungslöchern des Verdampfers verzinkte Metallhalter anzudübeln. In diese Metallhalter sind Gewindebolzen aus Kunststoff einzusetzen. Mittels Schablonen sind die Gewindebolzen für das Eindämmen in der richtigen Position zu halten.

5.  Kundendienst
Es muß gewährleistet sein, dass die gebräuchlichsten Ersatzteile auf Lager vorrätig sind und in Sonderfällen nicht vorhandene Teile innerhalb kürzester bzw. angemessener Zeit beschafft werden können.

6.  Abrechnung
Für die Abrechnung ist ohne Aufforderung ein Aufmaß für die gesamte Bauleistung zu erstellen inkl. aller erforderlichen Aufmaßpläne. Die Maße müssen im Plan entsprechend den LV-Positionen ablesbar sein.
Gemeinsames Aufmaß vor Ort ist möglich und muß aber rechtzeitig angemeldet werden.

#### 01.01 Mensa

*Hinweis: Projektbezogene Punkte Kältetechnik Mensa*
Projektbezogenene Punkte Kältetechnik - Mensa

Im Gebäude der freistehenden Mensa entsteht im Erdgeschoss eine Frischküche mit einem Sitzbereich und einer linearen Ausgabe.

Funktionsprinzip der Kälteanlage
Kühlbereiche:  Normalkühlbereich - NK - Tiefkühlbereich - TK
Standort Verbundanlage und Rückkühler:  Kältetechnikraum UG
Standort Kühlstellen:  Küche Mensa EG

Die Versorgung der diversen NK-Kühlräume und NK-Kleinkühlstellen erfolgt mittels Kältemittel R744 (CO2). Die Verdampfungstemperatur NK beträgt an der Verbundanlage -11°C und am Verdampfer -10°C.

Die Versorgung der TK-Kühlzellen erfolgt ebenfalls mittels Kältemittel R744 (CO2). Die
Verdampfungstemperatur TK beträgt -30°C und am Verdampfer -28°C.

Verbundanlage
Vorgesehen ist 1 Verbundanlage (transkritisch) mit halbhermetischen Kolbenkompressoren und 1 TK-Booster mit halbhermetischen Kolbenkompressoren für den TK-Kühlraum. Aus Sicherheitsgründen und mit Rücksicht auf die mindestmögliche Teillast werden mehrere Verdichter parallel vorgesehen.

Normalkühlung:  2 Stück Verdichter davon der 1. Verdichter mit Frequenzumformer
Tiefkühlung:  1 Stück Verdichter davon der 1. Verdichter mit Frequenzumformer

Die im LV vorgegebenen Leistungen, Kühlflächen und Dimensionen sind Mindestwerte, die unbedingt eingehalten werden müssen. Alle technischen Daten sind, soweit nicht bereits vorgegeben, einzuhalten.

Standort: Untergeschoss Kältetechnikraum

Rückkühlung
wassergekühlter Verflüsser mit Anschluss an das bauseitige Wassernetz.

Standort: Untergeschoss Kältetechnikraum

Verbraucher im Erdgeschoss
- 4 Stk. Kühlraum NK
- 1 Stk. Kühlraum TK
- 14 Stk. NK Kleinkühlstellen

##### 01.01.01 Titel 1 - Kühlraumausbau

*Hinweis: Kühlzellenkomponenten*
Kühlzellenkomponenten

Im Erdgeschoss der Mensa wird im Flur einen Kühlraumkomnination aus NK-Zellen und TK-Zelle gebaut, Im Lager 2 soll ein Getränkekühlraum als Einzelkühlraum entstehen.

Aufbauhöhen - Boden
Plus-Kühlraum  ca. 100 mm
Minus-Kühlraum  ca. 100 mm

Funktionale Qualitätsangaben
Wärmedämmung  Polyurethan Hartschaum,
  geschlossenzellig
Schaumdichte  42 kg/m³
Wärmeleitfähigkeitsgruppe  025 nach DIN 4108
schwer entflammbarnach  DIN 4102 -
Brandklasse  B1
Verbindung  Nut- und Federsystem

selbstzentrierend mit innenliegender Dichtung
Exzenterspannschlösser mit Kunststoffgehäuse
Korrosionsgeschützte Spannhaken
Druckfestigkeit nach DIN 18164
Wandelemente Oberfläche Wand verzinktes
Stahlblech, polyesterbeschichtet

Wandelemente
Außenwände sind als freitragende Wände in PU-Sandwichbauweise auszuführen.

Der Wandaufbau soll mit PU-Elementen erfolgen.

Die PU-Elemente sind mit Polyesterlackierung auszuführen in der Farbe der Polyesterlackierung nach RAL. Die sichtbaren Wandseiten zum Lager werden nach Bemusterung durch den AG gewählt.
Alle anderen sichtbaren Flächen von Wänden und Decken sind in RAL 9016 oder RAL 9010 auszuführen.

Die Wandelemente sind in Hygieneausführung auszuführen, die Eck – und Trennwandelemente sind innen mit Radius auszuführen.
Der Dämmkern muss aus Polyurethan- Hartschaum bestehen, ca. 95% geschlossen, schubfest und ganzflächig mit dem Blech verbunden sein.

Bodenelement
Oberfläche  CNS 2mm, mustergewalzt,
  Hygieneausführung
Rutschfestigkeitsklasse  R12
Flächenbelastung  min. 50.000N/m²
Radlast Gummirad  3.500 N/4cm²
Radlast Stahlrad  7.50 N/1cm²
Anschluß an Wand  umlaufende
  Hohlkehlgummidichtung

Deckenelemente
PU-Paneel begehbar und wenn beschrieben mit entsprechenden Luken zu versehen.
Die Deckenelemente sind als begehbare Decken in PU-Sandwichbauweise auszuführen.
Beide Seiten, außen und innen, in RAL 9016.
Aus PU-Elementen in Sandwichbauweise mit Nut- und Federverbindung. Die Kühlraumseite und die Außenseite mind. 0,6 mm verzinktes Stahlblech in RAL 9016
lackiert. Erforderliche Winkel sind mit einzukalkulieren. Zusätzlich ist eine abziehbare Schutzfolie anzubringen.
Verstärkung der Kühlraumdecke aufgrund der großen Deckendurchführungen ist mit einzukalkulieren

Abdeckwinkel
Als Schutz gegen mechanische Beschädigungen bei Nachfolge- und Reparaturarbeiten.
Auf der Paneeldecke für den vorbeschriebenen Wand-/ Deckenübergang zu den Wänden ist ein Winkel 100 x 150 x 1,5 mm aus feuerverzinktem Stahl umlaufend am  aufgehenden Mauerwerk zu montieren und alle 50 cm mit nicht rostenden Metalldübeln zu befestigen.
Werkstoff Nr. 4031.

Fugenabdichtung
Entstehende Fugen sind mit dauerelastischem Silikon abzufugen.

Ausführung
Der Hohlraum über den Kühlräumen ist zu be- und entlüften. Für den Kühlraum ist eine zentrale Schließanlage vorzusehen. Die Kühlraumtür und Luke muss für die jeweiligen Zylinder vorgesehen werden.
Holz ist bei den Isolierarbeiten nicht zugelassen.

Die Kälte- und Steuerleitungen, die Beleuchtungskabel und -Schalter sind verdeckt, innerhalb des PU-Paneels unsichtbar zu verlegen. Wenn Elektro- oder Steuerkabel in
absoluten Ausnahmefällen nicht in den PU-Paneelen verlegt werden können, müssen sie in PG-Rohren oder in Kabelkanälen ordentlich verlegt werden.

Die PU-Wände dienen zum Teil als Außenwände der Kühlräume.

Für die Begehung der Hohlräume oberhalb der Kühlräume ist eine Luke einzubauen falls in separater Positiongefordert.

Alle PU Wände der Kühlzelle müssen an die Deckenhöhen des Lagers angepasst werden. Der Zwischenraum zwischen OK Kühlräumen und abgehängter Decke muss mit entsprechenden Blenden geschossen werden.

Die NK-Zelle ist zur Zellen-Unterbodenbelüftung mit  BigFoot mittels Abstandselementen zur Längs- und Querunterlüftung auszuführen. Dies Unterlüftung muss in der Höhe so gering wie möglich ausgeführt werden Ausgleich von Bodenunebenheiten mittels geeigneter Unterlegeplatten ist mit einzukalkulieren.

Rammschutz
Nach separatem Positionsbeschrieb sind in allen Wänden der Einbau eines Rammschutzes aus Polyethylen vorzusehen. Die Anordnung der Höhen ist nach den Wünschen des späteren Betreibers in Abstimmung mit dem Bauherrn auszuführen. Ein M+W-Plan ist hierzu vorzulegen.

Der Rammschutz darf nicht bis in negative Ecken oder die positive Ecken geführt werden,sondern muss jeweils ca. 80 mm vor den Ecken aufhören. Die Enden sind abzufasen. Der
Rammschutz ist mit den Mindestmaßen von 20 x 200 mm im Farbton weiß auszuführen.

Türen
Pro Tür sind mindestens 2 gleich schließende Schlüssel zu liefern.
Schiebetür gemäß separater Position.

Umlaufende Dichtungen und nachstellbare Türscharniere. Presshebelverschluss mit Edelstahlgriff und Profilzylinder. Innenhebel mit integrierter Notöffnung.
Die Türen sind mit einem Kontaktschalter auszustatten, der beim Öffnen der Tür den Ventilator des Verdampfers ausschaltet und die Beleuchtung einschaltet.

TK und NK-Drehtüren für Einbau in PU-Elementwand
Das Türblatt ist in 800- 100 mm Blattstärke und Türbeschlag unter Hochdruck mit PU FCKW-frei ausgeschäumt, mit Kälteunterbrechung und auswechselbaren Steckdichtungen
als Hohlkammerprofil zu liefern. Rahmen sind als stabile verwindungssteife Ganzmetallflachrahmen 100 x 80mm zu fertigen. Der Einbau muss mittels Klemmrahmen
in PU-Elementwand erfolgen und die Oberfläche muss den Türblattoberfläche entsprechen.

Beschläge sind als steigende Bänder, auf CNS  in der Anzahl der Türgröße und der Brandschutzklasse entsprechend einzubauen.

Dichtungen sind ausreißsicher im Türblatt einzuarbeiten, hochelastisch und lebensmittelunbedenklich mit Schwellendichtung und mit doppeltem Schleifgummi
auszuführen. Die Tiefkühlraumtüre ist zusätzlich mit einer Rahmenheizung und einem Druckausgleichsventil zum bauseitigen Anschluss an 220 V auszurüsten. Die Verlegung
der Kabel inklusive der Kabel für die Rahmenheizung und das Druckausgleichsventil sind Auftragsbestandteil.

Türmaße siehe Positionsbeschrieb.
Elementdicke 100 mm

Ausführung schwellenlos.

Druckausgleichsventil
Zusätzlich ist für alle Kühlraumtüren ein Druckausgleichsventil vorzusehen.

Schwellenblech für Türen in PU-Elementwand 100 mm

Ausführung
Das Blech ist aus 3,0 m CNS-Blech zu fertigen. Die erforderlichen Verbindungen sind fugenlos zu schweißen. Bei der Montage ist das Schwellenblech in Dichtmasse
einzulegen, damit Feuchtigkeit von außerhalb die Feuchtigkeitsabdichtung nicht unterlaufen kann. Besonderes Augenmerk ist auf die Verbindungsstelle zwischen
Schwellenblech und Türzarge zu legen. Die Verbindung muss ordentlich mit Dichtmasse ausgekleidet werden, damit von außen die Feuchtigkeitsabdichtung nicht unterlaufen
kann.
Das Schwellenblech ist auf das entsprechende Bodenmaß abzustimmen und muss für den Einbau in die PU-Elementwand geeignet sein. Siehe sparsate Position.

Der Anschluss der waagerechten Dichtung gegen nicht drückendes Wasser muss auf der Kühlraumseite und auf der Gangseite erfolgen. Die Anschlussstellen sind zusätzlich
mittels Anpressflansch, mind. 30 mm breit, zu sichern. Das Schwellenblech ist mit 4 Dübelschrauben zu befestigen.

Deckenluken
Im Kühlraum ist eine Revisionsluke ca. 1000 x 1000 mm zu montieren. Eine Luke muss wie eine Kühlraumtür ausgeführt werden. Die Öffnung erfolgt nach unten inkl. Sicherheitshalterung.
Ausführung aus CNS.
Siehe separater Positionsbeschrieb

*Hinweis: Einzelkühlzelle*

**01.01.01.0001 Einzelkühlzelle**
Einzelkühlzelle
Standort  EG, Mensa, Lager 2
Zeichnung  Pos. Nr. 13.1

Einzelkühlzelle NK - Getränkekühlzelle
Drehtüren, Boden R12

NK-Zelle: ca. 6,3 qm

Die Rückwand muss in einem Abstand von ca. 100 mm von der bauseitigen Wand entfernt aufgestellt sein, um eine natürliche Hinterlüftung zu gewährleisten.

Abmessungen
Diese Angaben sind nur Richtwerte.
Die Kühlzelle ist nach tatsächlicher Maßlichkeit vor Ort auszuführen.

Außenmaße Kühlzelle Maximalmaße
Länge  ca. 3.650 mm
Breite  ca. 1.950 mm
Höhe  ca. 2.400 mm

Innenmaße NK-Raum Maximalmaße
Länge  ca. 3.550 mm
Breite  ca. 1.850 mm
Höhe  ca. 2.200 mm

Raumtemperatur Kühlzellen (NK)
Pluskühlzelle: +0°C bis +6°C
Wandstärke 100 mm
k-Wert (DIN 52612): 0,20 W/m2K

Wand-/Boden-Konstruktion
CNS, Rutschfestigkeit R12
Der Boden muss mit einer Verstärkung ausgeführt werden so dass die Kühlzelle mit Getränkekästen bestückt werden kann.

Verblendung zur bauseitigen Wand - links + rechts
* inklusive seitlicher Verblendungen zur bauseitigen Wänden,  ca. 100mm
* Material und Farbe wie Zellenoberfläche
* unterer Teil ist vorab zu liefern und fest zu montieren, so dass ein bauseitiges Anarbeiten von Abdichtung + Fliesen möglich ist
* Teil der seitliche Blende revisionierbar, um an den Siphon TWA zu gelangen

Verblendung zur bauseitigen Decke
* inklusive Verblendung zur Decke
* Verblendung von OK Kühlzelle bis UK AHD
* Revisionsöffnung sind in der Deckenblende vorzusehen
* Belüftungsschlitze sind in der Deckenblende vorzusehen.

Aufstellung Kühlzelle
Die Kombizelle steht auf der Abdichtung des Rohbodens mit Unterlüftung. mittels Abstandselementen zur Längs- und Querunterlüfung.
Die Kühlzellen ist mit einem BigFoot System auszustatten. Die Höhe der Hinterlüftung ist auf das Minimum auszuführen.
Dies muss geeignet sein zur Aufstellung auf der Abdichtung.
Ausgleich von Bodenunebenheiten mittels geeigneter  Unterlegeplatten ist mit einzukalkulieren. Diese sind so auszuführen, dass diese die bauseitige
Abdichtung unterhalb der Kühlzelle nicht beschädigen. Alle wartungsrelevanten Teile sind außerhalb der Kühlzelle zu verlegen.

Da die Bodenabsenkung 20 cm beträgt müssen höhenverstellbare Füße einkalkuliert werden.

Deckendurchführungen
Alle erforderlichen Deckendurchführungen für die beschriebenen Positionen wie Deckenaggregat, Beleuchtung etc sind mit einzukalkulieren.

* Ausschnitt für große Deckenluke  ca. 600x600mm

Verstärkung der Kühlraumdecke aufgrund der große Öffnungen ist mit einzukalkulieren

Weitere Ausstattung
* von außen ablesbare geeichte, digitale Thermometer
* Zellenunterbodenbelüftung mittels Abstandselementen zur Längs- und Querunterlüftung
* Ausgleich von Bodenunebenheiten mittels geeigneter Unterlegeplatten
* Einbau und Anschluss eines Druckausgleichsventils in der Kühlzellenwand
* Schwellenblechprofil  im Bereich der Türen zum fachgerechten Anarbeiten der bauseitigen Abdichtung

angebotenes Fabrikat '  '....................'

Typ  '..........'....................'
Menge: 1 St

**01.01.01.0002 Kühlraumschiebetür 1000mm aus CNS**
Kühlraumschiebetür 1000mm aus CNS
Standort  EG, Mensa, Kühlzelle, Lager 2

Türblatt
80 mm stark, Türblatt unter Druck mit PU FCKW-frei ausgeschäumt, Raumgewicht 50 kg/m³, Verkleidung beidseitig mind. 0,8 mm starkes V2A Blech.

* Türblatt Schienenseite: Edelstahl-glatt geschliffen
* Türblatt Schienengegenseite: Edelstahl-glatt geschliffen
* Abdruckhebel
* Blockschloss inkl. Notauslösung mit Profilzylinder
* Folie unter Anbauteilen und Profilleisten,
  werksseitig entfernt
*  gedämmter CNS-Rahmen 150 x 50 mm mit Blech - Edelstahl-glatt geschliffen
*  Edelstahl-Schwelle
* Winkelklemmrahmen im  Edelstahl-Duploschliff
  180er Korn 1,5 mm
* mit seitlicher Wandführung Edelstahl-Duploschliff
  180er Korn 1,5 mm
* gleichschließenden Schlössern zu Kühlzellen 2.UG
* pro Tür sind mindestens 2 Schlüssel zu liefern

Die Türmaße sind bei der M+W-Planung zu prüfen und mit der Fachbauleitung abzustimmen.

Türmaße :  1000x2000mm
inkl  Ausschnitt im  PU-Element

angebotenes Fabrikat '  '....................'

Typ  '..........'....................''
Menge: 1 m

**01.01.01.0003 Beleuchtung NK-Zelle**
Beleuchtung NK-Zelle
Standort  EG, Mensa, Kühlzelle, Lager 2
Zeichnung  Pos. Nr. 13.2

Langfeld-Leuchten für Kühlräume LED
inkl- Bewegungsmelder

Abmessungen
Länge  ca. 800 mm
Breite  ca. 100 mm
Höhe  ca. 100 mm

Ausführung
* Leuchten aus bis zu - 30° C kältefestem Kunststoff
* Leuchten als allseitig geschlossener Rohrkörper
* Schutzart IP 65
* LED
* Endkästen mit Druckhebelfassungen
* Inkl. Leuchtmittel und EVG - Vorschaltgerät
* Lichtfarbe 25 universal weiß,
* Beleuchtungsstärke mind. 150 Lux.
* Befestigung der Leuchten in Deckenmitte.

Leuchten müssen über Bewegungsmelder schaltbar sein
Leuchten müssen mit Timer automatisch ausgeschaltet

Die Beleuchtungseinrichtung ist komplett und betriebsfertig zu installieren.

Die Kabelverbindungen sind von außen unsichtbar bzw.
verdeckt in Wandpaneelen zu führen.

Die interne Verkabelung für Schalter, Türkontakt, Beleuchtung inklusiv Dosen ist Auftragsvolumen des AN

angebotenes Fabrikat '  '....................'

Typ  '..........'....................'
Menge: 1 St

**01.01.01.0004 Kühlstellenregelung NK-Zelle**
Kühlstellenregelung NK-Zelle
Standort  EG, Mensa, Kühlzelle, Lager 2

Kühlstellenregung mit bedarfsgesteuerter Abtauung
Elektronischer Kühlstellenregler für im Wesentlichen folgende.

Funktionen:
* Steuerung für Kondensationsventilator, Raumtemperatur,
Verdichter, Abtauung, Ventilatornachlauf, Ölsumpfheizung,
Magnetventil
* Türkontaktschalter für Ventilator und Beleuchtung
* Akkustische Warnung (Summer/Hupe) bei auftretenden
Störungen
* Potentialfreier Alarmkontakt zur Weiterleitung der
Störmeldung
* Eingang für Hoch-/Niederdruckwächter
* Phasenüberwachung
* Anschlussmöglichkeit an ein Datenaufzeichnungsgerät

Schnittstelle RS 485

Messbereich:  -55°C bis +99°C
Gehäuse:  ca. 210 mm x 200 mm x 130 mm
Dichtigkeit:  IP 65

2-poliger Hauptschalter mit integrierter Überlastsicherung

Ausführung:
* Aufbaueinheit mit Schraubbefestigung und frontseitigem
Klarsichtdeckel
* Gehäuse- und Kabeleinführung in spritzwassergeschützter
Ausführung
* Kabeleinführung unsichtbar von hinten.
* Montage neben der Kühlzellentür
* Verkabelung im PU-Element unsichtbar,
* Anschluss an das Kälteaggregat

Montage einschließlich sämtlichem zum bestimmungsgemäßem
Betrieb notwendigen Zubehörs.

Angebotenes Fabrikat  '..........'....................''

Typ  '..........'....................''
Menge: 1 St

*Hinweis: Kühlzellenkombination*

**01.01.01.0005 Kühlzellenkombination NK + TK**
Kühlzellenkombination NK + TK
Standort  EG, Mensa, Kühlräume
Zeichnung  Pos. Nr. 14.1

Die Kühlzellenkombination besteht aus drei Kühlzellen und einer Tiefkühlzelle:
NK - Gemüse:  ca. 4,1qm
NK - Mopro:  ca. 4,1qm
NK - Fleisch:  ca. 3,9qm
TK - Raum:  ca. 6,1qm

Alle vier Zellen sind mit durchgängigem Boden auszuführen.
Der Übergang von NK- zu TK-Raum muss sauber und dicht ausgeführt sein.

Alle Wandelemente müssen in einem Abstand von 50 bis 100 mm von der bauseitigen Wand entfernt aufgestellt sein, um eine natürliche Hinterlüftung zu gewährleisten.

Abmessungen
Diese Angaben sind nur Richtwerte.
Die Kühlzellenkombination ist nach tatsächlicher Maßlichkeit vor Ort auszuführen.

Außenmaße Kühlzellenkombination:

Länge  ca. 8.400 mm
Breite  ca. 2.500 mm
Höhe  ca. 2.500 mm

Innenmaße Kühlzelle Gemüse

Länge  ca. 2.300 mm
Breite  ca. 1,700 mm
Höhe  ca. 2.300 mm

Innenmaße Kühlzelle Molkerei

Länge  ca. 2.300 mm
Breite  ca. 1,700 mm
Höhe  ca. 2.300 mm

Innenmaße Kühlzelle Fleisch

Länge  ca. 1.600 mm
Breite  ca. 2.700 mm
Höhe  ca. 2.400 mm

Innenmaße Tiefkühlzelle

Länge  ca. 2.600 mm
Breite  ca. 2.600 mm
Höhe  ca. 2.400 mm

Raumtemperatur Kühlzellen (NK)

Pluskühlzelle: +4°C bis +6°C

Wandstärke 100 mm

k-Wert (DIN 52612): 0,20 W/m2K

Raumtemperatur Tiefkühlzelle (TK)

Tiefkühlzelle: -18°C bis -20°C

Wandstärke 100 mm

k-Wert (DIN 52612): 0,20 W/m2K

Wand-/Boden-Konstruktion

Wände, Boden und Decke sind mit FCKW- freiem Polyurethanschaum, druckgeschäumten Sandwich-Elementen auszuführen. Die einzelnen Elemente sind nut- und federförmig auszubilden und sind mittels Spannschlösser gegeneinander zu pressen.

Die Deckenschicht der Sandwich-Elemente soll aus kunststoffbeschichtetem Aluminiumblech oder aus verzinktem Stahlblech in einbrennlackierter oder kunststoffbeschichteter Ausführung bestehen.

Die Farbe ist in weiß, evtl. hellgrau auszuführen:
Angebotene Farbe kostenneutral nach Wahl des Bauherrn.

Der Boden, Stärke mind.100 mm, ist innen aus CNS - Blech zu fertigen und rutschfest in Rutschfestigkeitsklasse R11 auszuführen.
Die Blechstärke des Bodenbleches muß mindestens 0,7 mm betragen.

Die Stöße der einzelnen Bodenelemente sind als Haarfugen auszuführen. Gegebenenfalls erforderliche Schrauben, Nieten oder Öffnungen für Excenterverschlüsse sind mit hygienisch einwandfreien Abdeckkappen stabil zu verschließen.

Dauerelastische Ausfugungen werden nicht gewertet und nicht abgenommen.

Türen
Die Kombizelle ist mit nach außen aufschlagenden, abschließbaren Drehtüren und für beide Kühlzellen gleichschließenden Schlössern und Schlüsseln auszuführen.

Aufschlagrichtung: siehe Plan Fachplaner

Maße Tür Kühlzelle im Lichten

Breite  ca. 900 mm
Höhe  ca. 2.000 mm

Maße Tür Tiefkühlzelle im Lichten:

Breite  ca. 900 mm
Höhe  ca. 2.000 mm

Die Türmaße sind nach Aufmaß zu prüfen und bei Maßabweichungen mit der Fachbauleitung abzustimmen.

Pro Tür sind mindestens 2 gleich schließende Schlüssel zu liefern.

Ausführen von Material- und Farbe wie Wandpaneele Kombizelle. Türblattstärke wie Wandpaneele Kombizelle.

Umlaufende Dichtungen und nachstellbare Türscharniere. Presshebelverschluss mit Edelstahlgriff und Profilzylinder. Innenhebel mit integrierter Notöffnung.

Türrahmen-Heizung für die Tür der Tiefkühlzelle.

Die Türen sind mit einem Kontaktschalter auszustatten, der beim Öffnen der Tür den Ventilator des Verdampfers ausschaltet und die Beleuchtung einschaltet.

Fabrikat wie Zelle

Verblendung zur bauseitigen Wand
* inklusive seitlicher Verblendungen zu bauseitigen Wänden,  ca. 50-100mm
* Material und Farbe wie Zellenoberfläche
* unterer Teil ist vorabzu liefern und fest zu mobtieren, so dass ein bauseitiges Anarbeiten von Abdichtung + Fliesen möglich ist
* Teil der seitliche Blende revisionierbar, um an den Siphon TWA zu gelangen

Verblendung zur bauseitigen Decke
* inklusive Verblendung zur Decke, Installationen an der Decke im rückwärtigen Bereich sind zu berücksichtigen.
* Verblendung von OK Kühlzelle bis zur abgehängten Decke
  Zelle OK ca. 2,50m üOKFFB
  Rohdecke UK ca. 3,55m üOKFFB
* Revisionsöffnung sind in der Deckenblende vorzusehen
* Belüftungsschlitze sind in der Deckenblende vorzusehen.

Aufstellung Kombizelle
Die Kombizelle steht auf dem Rohfußboden mit Unterlüftung.
Absenkung: ca. 20cm ab OKFFB
Alle wartungsrelevanten Teile sind außerhalb der Kühlzelle zu verlegen.

Weitere Ausstattung
*von außen ablesbare geeichte Thermometer
*Zellenunterbodenbelüftung mittels 5,0 cm hohen Abstands- elementen zur Längs- und Querunterlüfung
*Ausgleich von Bodenunebenheiten mittels geeigneter Unterlegeplatten
*Einbau und Anschluss eines Druckausgleichsventils in der Kühlzellenwand
* Schwellenblechprofil  im Bereich der Türen zum fachgerechten Anarbeiten der bauseitigen Abdichtung
*Lieferung und betriebsfertige Montage.

Fabrikat  '..........'....................'

Typ  '..........'....................'
Menge: 1 St

**01.01.01.0006 Beleuchtung Kühlzellenkombination**
Beleuchtung Kühlzellenkombination
Standort  EG, Mensa, Kühlräume
Zeichnung  Pos. Nr. 14.1

Langfeld-Leuchten für Kühlräume LED
inkl- Bewegungsmelder

Abmessungen
Länge  ca. 800 mm
Breite  ca. 100 mm
Höhe  ca. 100 mm

Ausführung
* Leuchten aus bis zu - 30° C kältefestem Kunststoff
* Leuchten als allseitig geschlossener Rohrkörper
* Schutzart IP 65
* LED
* Endkästen mit Druckhebelfassungen
* Inkl. Leuchtmittel und EVG - Vorschaltgerät
* Lichtfarbe 25 universal weiß,
* Beleuchtungsstärke mind. 150 Lux.
* Befestigung der Leuchten in Deckenmitte.

Leuchten müssen über Bewegungsmelder schaltbar sein
Leuchten müssen mit Timer automatisch ausgeschaltet

Die Beleuchtungseinrichtung ist komplett und betriebsfertig zu installieren.

Die Kabelverbindungen sind von außen unsichtbar bzw.
verdeckt in Wandpaneelen zu führen.

Die interne Verkabelung für Schalter, Türkontakt, Beleuchtung inklusiv Dosen ist Auftragsvolumen des AN

angebotenes Fabrikat '  '....................'

Typ  '..........'....................'
Menge: 4 St

**01.01.01.0007 Kühlstellenregelung NK-Zelle**
Kühlstellenregelung NK-Zelle
Standort  EG, Mensa, Kühlräume

Kühlstellenregung mit bedarfsgesteuerter Abtauung
Elektronischer Kühlstellenregler für im Wesentlichen folgende.

Funktionen:
* Steuerung für Kondensationsventilator, Raumtemperatur,
Verdichter, Abtauung, Ventilatornachlauf, Ölsumpfheizung,
Magnetventil
* Türkontaktschalter für Ventilator und Beleuchtung
* Akkustische Warnung (Summer/Hupe) bei auftretenden
Störungen
* Potentialfreier Alarmkontakt zur Weiterleitung der
Störmeldung
* Eingang für Hoch-/Niederdruckwächter
* Phasenüberwachung
* Anschlussmöglichkeit an ein Datenaufzeichnungsgerät

Schnittstelle RS 485

Messbereich:  -55°C bis +99°C
Gehäuse:  ca. 210 mm x 200 mm x 130 mm
Dichtigkeit:  IP 65

2-poliger Hauptschalter mit integrierter Überlastsicherung

Ausführung:
* Aufbaueinheit mit Schraubbefestigung und frontseitigem
Klarsichtdeckel
* Gehäuse- und Kabeleinführung in spritzwassergeschützter
Ausführung
* Kabeleinführung unsichtbar von hinten.
* Montage neben der Kühlzellentür
* Verkabelung im PU-Element unsichtbar,
* Anschluss an das Kälteaggregat

Montage einschließlich sämtlichem zum bestimmungsgemäßem
Betrieb notwendigen Zubehörs.

Angebotenes Fabrikat  '  '....................'

Typ  '  '....................'
Menge: 4 St

**01.01.01.0008 Rammschutz**
Rammschutz
Standort  EG, Mensa, Kühlräume

Rammschutz aus Polyethylen

Abmessung
Höhe ca. 200mm
Stärke ca.  25mm

Montageort
Länge in einzelnen Segmenten. Innerhalb und Außerhalb der Kühlzellen. Montageplan und Schnittdetail sind vor Ausführung vorzulegen.

Ausführung
* stoßund schlagfest
* kältefest bis -50°
* Unbedenklich im Lebensmittelbereich
* schwer entflammbar B1
* Oberflächenstruktur nach Wahl des Bauherrn nach bemusterung
* Farbe nach Wahl des Bauherrn nach bemusterung
* Oben und unten abgerundet entlang der Kanten
* Sachlochbohrung für Stopfen und inkl. Abdeckungen
* Montagehöhe nach Absprache Bauherr
* Ecken sind abzufasen

angebotenes Fabrikat '  '....................'

Typ  '..........'....................'
Menge: 41,8 lfdm

*Hinweis: Komponente für alle Kühlzellen*

**01.01.01.0009 Schwellenblech Anschlussprofil Kühlraumtüren**
Schwellenblech Anschlussprofil Kühlraumtüren
Standort  EG, Mensa, Kühlräume

Fliesenanschlußprofil aus CNS zum Anschluss an bauseitige Dampfsperre. Das Ausführung und Form des Profils ist mit dem Bodenleger abzustimmen und so auszuführen, dass die Kühlzelle abgedichtet werden kann.
Dies ist ein Sonderbauteil und kein Standardschwellenblech. Das Blech muss für das Befahren von Plattformwagen oder einer Sackkarre geeignet sein.

Blechstärke 2mm
* inkl. Selbstklebendes wasserdichtes Montage- und
  Dichtungsband aus Butylkautschuk
* inkl. elastischem Kleb- und Dichtstoff
* inkl. Nieten

angebotenes Fabrikat '  '....................'

Typ  '..........'....................'
Menge: 3 St

**01.01.01.0010 Deckenluke**
Deckenluke
Standort  EG, Mensa, Kühlzelle, Lager 2
Zeichnung  Pos. Nr. 13.4

In der NK-Zelle ist eine Revisionsluke mit lichter Öffnung ca. 600 x 600 mm mittels CNS-Klemmrahmen in den Deckenelemente zu montieren. Klemmrahmen 2-teilig. Beschlag: Lukenverschluss als Presshebelverschluss mit Edelstahlgriff und Profilzylinder. Ausführung als Kühlraumluken, nach unten öffnend mit Sicherung.

Ausführung
* Ausführung aus CNS, Rahmen und Klappe
* mit Sicherungsketten
* Schloß gleichschließend zu Schloß Kühlraumtür
* Lage nach Angabe Fachplaner in Abstimmung mit HLSE
* inkl. Deckenausschnitt im PU-Element
* Größe muss eine Austausch des Deckenaggregates ermöglichen

angebotenes Fabrikat '  '....................'

Typ  '..........'....................'
Menge: 2 St

**01.01.01.0011 Reviöffnung für TWA**
Reviöffnung für TWA
Standort  EG, Mensa, Kühlzelle, Lager 2
Standort  EG, Mensa, Kühlräume

Revisionsöffnungen für Tauwasser
Vor-Ort Montage

Ausführung
Rahmen zuschneiden und verschweißen
Alu-T-Profil 60/100/4 mm,
Öffnungsgröße 500x500 mm
umlaufende Dichtung
Lage nach Angabe Fachplaner in Abstimmung mit HLSE
Die Öffnung muss mit einem Schraubsystem versehen werden, das ermöglicht die Reviöffnung ohne Werkzeug zu öffnen

Ausführung

angebotenes Fabrikat '  '....................'

Typ  '..........'....................'
Menge: 5 St

**01.01.01.0012 Schutz Kühlzelle**
Schutz Kühlzelle
Standort  EG, Mensa, Kühlzelle, Lager 2
Standort  EG, Mensa, Kühlräume

Hintergrund
Einbau der Kühlzelle erfolgt während der schutzigen Bauphase.  Dazu ist es erforderlich die Kühlzellenkombination zu schützen gegen Beschädigungen durch andere bauseitige Gewerke.

Ausführung
Stabiler Schutz der kompletten Kühlzellenkombination mit Hartfaserplatten.
Türen sind so zu schützen, dass eine Öffnung möglich ist.
Griffe der Türen sind separat mit Polsterfolie o.ä. zu schützen.
Der Schutz ist so anzubringen, dass die Fliesen-/Beschichtungsanarbeiten an der Zelle erfolgen können - nach Absprache vor Ort.

Die Demontage und fachgerechte Entsorgung des Schutzes zu einem Zeitpunkt nach Absprache Bauleitung ist miteinzukalkulieren.

Direkt nach Beendigung der Montage Kühlzellenkombination, ist jeweils ein beschrifteter Schlüssel bei der Bauleitung + Fachbauleitung zu hinterlegen.

angebotenes Fabrikat '  '....................'

Typ  '..........'....................'
Menge: 1 psch

**01.01.01.0013 Datenaufzeichnungsgerät**
Datenaufzeichnungsgerät
Standort  EG, Mensa, Kühlzelle, Lager 2
Standort  EG, Mensa, Kühlräume

Gehäuse:

Abmessungen Gehäuse:

Breite ca. 195 mm
Höhe  ca. 160 mm
Tiefe ca.  120 mm

Gehäuse:

Zum Einbau des Aufzeichungsgerät, farblich an die
Kühlstellenregler angepasst, Dichtigkeit IP65 mit
eingebauter serieller Schnittstelle zum Anschluß eines
PCs oder Laptops.

Aufzeichnungsgerät:

* Alle anfallenden Konvertierungsbausteine (Hard- und
Software) sind Bestandteil des Auftragsumfangs.
* Die Bedienungssoftware gehört zum Lieferumfang und ist
auf CD zu liefern (nicht Diskette).
* Die Bedienung erfolgt menügerecht über LCD-Anzeige mit
Hintergrundbeleuchtung.
* Steuerung der Alarmfunktion der Kühlstellenregler.
* Visualisierung und Konfigurierung auch der Kühlstellen
mittels geeigneter Software bei Anschluß an einen PC.
* Komplette, hinter dem Gehäuse nicht sichtbar ausgeführte Verkabelung mit den Kühlstellenreglern.
* Nachstehender Preis versteht sich als Komplettpreis inklusive Lieferung, Konfigurierung und betriebsfertiger Montage.

Angebotenes Fabrikat  '..........'....................'

Typ  '  '....................'
Menge: 5 St

**01.01.01.0014 Endverlegung Kühlräume**
Endverlegung Kühlräume
Die gesamten Kabel pro Kühlraum werden vom Punkt der Rohmontage bis zum Verbraucher verlegt inklusive aller Rüstzeiten, Material, Geräte, Koordinierung, etc.
Menge: 5 St

**01.01.01.0015 Türkontaktschalter**
Türkontaktschalter
Standort  EG, Mensa, Kühlzelle, Lager 2
Standort  EG, Mensa, Kühlräume

Berührungsfreie Türkontaktschalter, im Türstock integriert.
Inkl. Elektrischem Anschluß
Menge: 5 St

**01.01.01.0016 Temperaturanzeige**
Temperaturanzeige
Standort  EG, Mensa, Kühlzelle, Lager 2
Standort  EG, Mensa, Kühlräume

zum Einbau in die PU-Wand
von außen ablesbare, geeichte digitale Termometer inkl unsichtbarer Verkabelung im PU-Element

angebotenes Fabrikat '  '....................'

Typ  '..........'....................'
Menge: 5 St

**01.01.01.0017 Schutz Kühlraumtüren**
Schutz Kühlraumtüren
Standort  EG, Mensa, Kühlzelle, Lager 2
Standort  EG, Mensa, Kühlräume

Schutz der Kühlraumtüren mit Hartfaserplatten.
Griff ist sparat mit Polsterfolie etc zu schützen.
Ein öffnen der Tür muss auch im geschützen Zustand gewährleistet sein. Das Schloß der Türen muss zugänglich sein.

Preis pro Tür
Menge: 5 St

**01.01.01.0018 Abziehen Folien Tür**
Abziehen Folien Tür
Standort  EG, Mensa, Kühlzelle, Lager 2
Standort  EG, Mensa, Kühlräume

Abziehen der Folien von den Türrahmenseitenflächen vor den bauseitigen Fliesen - und Verfugungsarbeiten einschl. Anfahrtskosten und aller Nebenkosten.

Preis pro Tür
Menge: 5 St

**01.01.01.0019 Abziehen Folien Kühlzelle**
Abziehen Folien Kühlzelle
Standort  EG, Mensa, Kühlzelle, Lager 2
Standort  EG, Mensa, Kühlräume

Abziehen der Folien von der Kühlzelle vor der bauseitigen Abdichtung, - Fliesen - und Verfugungsarbeiten einschl. Anfahrtskosten und aller Nebenkosten.
Menge: 1 psch

##### 01.01.02 Titel 2 - Kälteverbraucher / Verdampfer

*Hinweis: Kälteverbraucher*
In den folgenden Positionen sind die Kälteverbraucher aufgeführt, die in der Küche und den Nebenräumen ausgeführt werden sollen. Diese sind an die Zentrale Kälteanlage angeschlossen.

Kühlzellenkombination
- NK Gemüsekühlzelle
- NK Molkereikühlzelle
- NK Fleischkühlzelle
- TK Kühlzelle

Lager2
- NK Getränkekühlzelle

Lager 1
- NK Kühlschrank GN 2/1 ZK
- NK Kühlschrank GN 2/1 ZK
- NK Kühlschrank GN 2/1 ZK

Folgende Kleinkühlstellen werden über den Auftragnehmer Küchentechnik geliefert und müssen an die Kälteanlage angeschlossen werden.

Ausgabe:
- NK Kühlvitrine 4x GN 1/1
- NK Kühlvitrine 4x GN 1/1

Speiseraum
- NK Kühlwanne 4xGN 1/1
- NK Kühlwanne 4xGN 1/1
- Durchlaufkühler

Pausenverkauf
- NK Kühlschrank GN 2/1 ZK
- NK Kühlschrank GN 2/1 ZK
- NK Kühlschrank GN 2/1 ZK
- NK Kühlunterbau
- NK Kühlunterbau unter Kühlvitrine
- NK Kühlvitrine

Kältemittel ist CO2

Die zu den Kühlschränken führenden Kälteleitungen müssen mit einer Blende aus CNS verblendet werden.

Die Kälteverbraucher werden an den bauseitigen Tauwasseranschluss angeschlossen.

*Hinweis: Kühlräume*

**01.01.02.0001 Verdampfer NK Kühlraum**
Verdampfer NK Kühlraum
Standort  EG, Mensa, Kühlräume
Standort  EG, Mensa, Kühlzelle, Lager 2

Kältetechnische Ausstattung bestehend aus:

1 Hochleistungsverdampfer incl. Kälteentkoppelter
Aufhängung zur Verwendung in Lebensmittelkühlräumen

Verdampfer einseitig ausblasend, Ausführung als  Deckenflachverdampfer

Der Verdampfer muss so ausgelegt werden, dass er zu der Größe des Kühlraums passt.

Gehäuse
Al pulverbeschichtet.
Tropfwanne und Seitenteile abnehmbar

Kühler
Zugelassen auf einen Betriebsdruck von min. 45bar
Innere Reinheit nach DIN 8964
Fluchtende Rohranordnung, Berohrung Cu-Spezial
innenberippte Rohre, Lamellen Al, Endbleche Al, CAL
Kältemittelverteiler bei Mehrfacheinspritzung

Ventilatoren
EC-Ventilatoren (ESM)
Auf eine innenliegende Abzweigdose verdrahtet, Durchmesser 250-500 mm, entsprechend VDE Bestimmungen mit eingebautem Protektor, Einsatzbereich von 30 bis 50 °C, Schutzart IP 44 nach DIN 40050,
Isolationsklasse B nach VDE 0700.

Abtauheizung
Auf eine innenliegende Abzweigdose verdrahtet,
Schutzart IP 44 nach DIN 40050,
Isolationsklasse B nach VDE 0700.
Abtauheizung in Block und Wanne.

Zubehör
Doppelte, isolierte Tropfwanne
Klappbare Tropfwanne

Technische Daten
Kälteleistung  ca. 2,0 kW
Auslegung nach DT1
Kältemittel  R 744
Raumtemperatur  6 °C
Verdampfungstemperatur  -2 °C
Anzahl Ventilatoren  3 Stück

Abmessung lxtxh  ca. 930x515x143mm

Angebotenes Fabrikat '  '....................'

Typ '  '....................''
Menge: 4 St

**01.01.02.0002 Verdampfer TK Tiefkühraum**
Verdampfer TK Tiefkühraum
Standort  EG, Mensa, Kühlräume

Kältetechnische Ausstattung bestehend aus:

1 Hochleistungsverdampfer incl. Kälteentkoppelter
Aufhängung zur Verwendung in Lebensmittelkühlräumen
Verdampfer einseitig ausblasend, Ausführung als  Deckenflachverdampfer.

Der Verdampfer muss so ausgelegt werden, dass er zu der Größe des Kühlraums passt.

Gehäuse:
Al pulverbeschichtet.
Tropfwanne und Seitenteile abnehmbar.

Kühler:
Zugelassen auf einen max. Betriebsdruck von min. 45bar!
Innere Reinheit nach DIN 8964
Fluchtende Rohranordnung, Berohrung Cu-Spezial,
innenberippte Rohre, Lamellen Al, Endbleche Al, CAL
Kältemittelverteiler bei Mehrfacheinspritzung.

Ventilatoren:
EC-Ventilatoren (ESM)
Auf eine innenliegende Abzweigdose verdrahtet,
Durchmesser 250-500 mm, entsprechend VDE Bestimmungen
mit eingebautem Protektor, Einsatzbereich von 30 bis
50 °C, Schutzart IP 44 nach DIN 40050,
Isolationsklasse B nach VDE 0700.

Abtauheizung:
Auf eine innenliegende Abzweigdose verdrahtet,
Schutzart IP 44 nach DIN 40050,
Isolationsklasse B nach VDE 0700.
Abtauheizung in Block und Wanne.

Zubehör:
Doppelte, isolierte Tropfwanne
Klappbare Tropfwanne

Technische Daten
Kälteleistung  ca. 2,5 kW
Auslegung nach DT1
Kältemittel  R 744
Raumtemperatur:  -20 °C
Verdampfungstemperatur:  -30 °C
Anzahl Ventilatoren:  3 Stück

Abmessung lxtxh  ca. 2290x795x215mm

Angebotenes Fabrikat '  '....................'

Typ '  '....................''
Menge: 1 St

**01.01.02.0003 Zubehör Verdampfer für Kühlräume**
Zubehör Verdampfer für Kühlräume
Standort  EG, Mensa, Kühlräume
Standort  EG, Mensa, Kühlzelle, Lager 2

Folgende Komponenten zum Verdampfer NK mit Abtauheizung sind in dieser Position anzubieten:

Elektronisches Einspritzventil
Pro Verdampfer ein Elektronisches Einspritzventil EEV als Lötventil komplett mit durch den AN ausgelegtem Düseneinsatz und Zubehör. Überhitzungseinstellung ist bei der Inbetriebnahme einzuregulieren und durch Protokoll dem
Fachplaner nachzuweisen, um eine maximale Ausnutzung
des Verdampfers zu ermöglichen. Ein zur Regelung passender Raumfühler, Begrenzungsfühler, Saugleitungsfühler gehören ebenfalls zum Lieferumfang.

Technische Daten
Zul. Betriebsüberdruck  min. 45 bar
Verdampfungstemp.-bereich  +10 - -40 °C
Kältemittel  R 744

Filtertrockner
- Pro Verdampfer ein Filtertrockner
- Trockner in Lötausführung
- Montiert in der Flüssigkeitsleitung vor dem
  Expansionsventil

Technische Daten
Zul. Betriebsüberdruck:  min. 45 bar
Kältemittel:  R 744

Kappenabsperrventile
Pro Verdampfer ein Satz Kappenabsperrventile für Einbau in die Flüssigkeits- und Saugleitung unmittelbar in Nähe des Verdampfers. Ausführung als Lötventil in Durchgangs oder Eckausführung.

Die Kappenabsperrventile sind nach der Inbetriebnahme durch eine Plombe gegen Benutzung von nicht Fachkräften zu schützen.

Technische Daten
Nenndruck:  min. 45 bar

Sicherheitsthermostat
Pro Verdampfer ein Sicherheitsthermostat zur mechanischen Absicherung der Abtauheizung gegen Überhitzung. Anbringung unmittelbar in Verdampfernähe.

Technische Daten
Temp.-bereich  -5 - +25 °C

Reparaturschalter
Pro Verdampfer ein Reparaturschalter für die Verdampferlüfter nach Maschinenrichtlinie
Der Reparaturschalter schaltet direkt beim Verdampfer die Spannungsversorgung der Verdampferlüfter ab. Gleichzeitig wird über einen potentialfreien Kontakt der zugehörige Kühlstellenregler ausgeschalten um Flüssigkeitsansammlungen in der Saugleitung zu vermeiden.

Anschlussarbeiten
aller vorgenannten Bauteile in unsichtbarer Installation im Kühlraum, incl. aller dazugehörigen Kleinmaterialien wie z.B. Lötmaterial, Befestigungsmaterial, Verdampferaufhängungen u.s.w.. Anschluss der bis an den Kühlraum gelegten bauseitigen Tauwasserabflussleitung mittels weißen Kunststoffrohrs incl. der benötigten Syphons und offenen Einläufe.

Einspritzventil

Angebotenes Fabrikat '  '....................'

Typ '  '....................''

Filtertrockner

Angebotenes Fabrikat '  '....................'

Typ '  '....................''

Kappenabsperrventile

Angebotenes Fabrikat '  '....................'

Typ '  '....................''

Sicheheitsthermostat

Angebotenes Fabrikat '  '....................'

Typ '  '....................''

Reparaturschalter

Angebotenes Fabrikat '  '....................'

Typ '  '....................''
Menge: 5 St

**01.01.02.0004 Zubehör für Kühlräume TK mit Abtauheizung**
Zubehör für Kühlräume TK mit Abtauheizung
Standort  EG, Mensa, Kühlräume

Folgende Komponenten zum Verdampfer TK mit Abtauheizung sind in dieser Position anzubieten:

Elektronisches Einspritzventil
Pro Verdampfer ein Elektronisches Einspritzventil
EEV als Lötventil komplett mit durch den AN ausgelegtem Düseneinsatz und
Zubehör. Überhitzungseinstellung ist bei der
Inbetriebnahme einzuregulieren und durch Protokoll dem
Fachplaner nachzuweisen, um eine maximale Ausnutzung
des Verdampfers zu ermöglichen.
Ein zur Regelung passender Raumfühler, Begrenzungsfühler, Saugleitungsfühler gehören ebenfalls zum Lieferumfang.

Technische Daten:
Zul. Betriebsüberdruck:  min. 45 bar
Verdampfungstemp.-bereich:  +10 - -40 °C
Kältemittel:  R 744

Filtertrockner
Pro Verdampfer ein Filtertrockner
Trockner in Lötausführung.
Montiert in der Flüssigkeitsleitung vor dem Expansionsventil

Technische Daten:
Zul. Betriebsüberdruck:  min. 45 bar
Kältemittel:  R 744

Kappenabsperrventile
Pro Verdampfer ein Satz Kappenabsperrventile
für Einbau in die Flüssigkeits- und Saugleitung
unmittelbar in Nähe des Verdampfers. Ausführung als
Lötventil in Durchgangs oder Eckausführung.

Die Kappenabsperrventile sind nach der Inbetriebnahme durch eine Plombe gegen Benutzung von nicht Fachkräften zu schützen.

Technische Daten:
Nenndruck:  min. 45 bar

Sicherheitsthermostat
Pro Verdampfer ein Sicherheitsthermostat
zur mechanischen Absicherung der Abtauheizung gegen
Überhitzung. Anbringung unmittelbar in Verdampfernähe.

Technische Daten:
Temp.-bereich:  -5 - +25 °C

Reparaturschalter
Pro Verdampfer ein Reparaturschalter für die Verdampferlüfter
Nach Maschinenrichtlinie
Der Reparaturschalter schaltet direkt beim Verdampfer die Spannungsversorgung der Verdampferlüfter ab. Gleichzeitig wird über einen potentialfreien Kontakt der zugehörige Kühlstellenregler ausgeschalten um Flüssigkeitsansammlungen in der Saugleitung zu vermeiden.

selbstregulierende Ablaufheizung
Pro Verdampfer eine  selbstregulierende Ablaufheizung
Zur Beheizung des Tauwasserablaufes.

Anschlussarbeiten
aller vorgenannten Bauteile in unsichtbarer
Installation im Kühlraum, incl. aller dazugehörigen
Kleinmaterialien wie z.B. Lötmaterial,
Befestigungsmaterial, Verdampferaufhängungen u.s.w..
Anschluss der bis an den Kühlraum gelegten bauseitigen
Tauwasserabflussleitung mittels weißen Kunststoffrohrs
incl. der benötigten Syphons und offenen Einläufe.

Einspritzventil

angebotenes Fabrikat '  '....................'

Typ  '..........'....................'

Filtertrockner

angebotenes Fabrikat '  '....................'

Typ  '..........'....................'

Kappenabsperrventile

angebotenes Fabrikat '  '....................'

Typ  '..........'....................'

Sicheheitsthermostat

angebotenes Fabrikat '  '....................'

Typ  '..........'....................'

Reparaturschalter

angebotenes Fabrikat '  '....................'

Typ  '..........'....................'

selbstregulierende Abtauheizung

angebotenes Fabrikat '  '....................'

Typ  '..........'....................'
Menge: 1 St

*Hinweis: Kleinkühlstellen*

**01.01.02.0005 Zubehör Kühlstellen NK**
Zubehör Kühlstellen NK
Standort  EG, Mensa, Küche, Ausgabe und Nebenräume

Folgende Kühlstellen werden von der NK-Anlage versorgt:

Kleinkühlstellen EG Lager 2
NK Kühlschrank  - Pos 6.1  450 W / -10°C
NK Kühlschrank  - Pos 6.1  450 W / -10°C
NK Kühlschrank  - Pos 6.1  450 W / -10°C

Kleinkühlstellen EG Küche Produktionsküche
NK Kühlvitrine - Pos 3.23  900 W / -10°C
NK Kühlvitrine - Pos 3.23  900 W / -10°C

Kleinkühlstellen EG Pausenverkauf
NK Kühlunterbau - Pos 4.26  500 W / -10°C
NK Kühlunterbau unter Vitrine - Pos 4.31  500 W / -10°C
NK Kühlvitrine - Pos 4.31  900 W / -10°C
NK Kühlschrank  - Pos 4.15  450 W / -10°C
NK Kühlschrank  - Pos 4.15  450 W / -10°C
NK Kühlschrank  - Pos 4.15  450 W / -10°C

Kleinkühlstellen EG Speisesaal
NK Kühlwanne - Pos 3.40  500 W / -10°C
NK Kühlwanne - Pos 3.40  500 W / -10°C
Durchlaufkühler - Pos 3.37  500 W / -10°C

Die angegebenen Leistungen sind Planungswerte und müssen nach Auftragsvergabe an die jeweilige ausführende Küchenfirma mit dieser eigenständig koordiniert und entsprechend nachgebessert werden.

Elektronisches Einspritzventil
Pro Verdampfer ein Elektronisches Einspritzventil
EEV als Lötventil komplett mit durch den AN ausgelegtem Düseneinsatz und
Zubehör. Überhitzungseinstellung ist bei der
Inbetriebnahme einzuregulieren und durch Protokoll dem
Fachplaner nachzuweisen, um eine maximale Ausnutzung
des Verdampfers zu ermöglichen.
Ein zur Regelung passender Raumfühler, Begrenzungsfühler, Saugleitungsfühler gehören ebenfalls zum Lieferumfang.

Technische Daten:
Zul. Betriebsüberdruck:  min. 45 bar
Verdampfungstemp.-bereich:  +10 - -40 °C
Kältemittel:  R 744

Filtertrockner
Pro Verdampfer ein Filtertrockner
Trockner in Lötausführung.
Montiert in der Flüssigkeitsleitung vor dem Expansionsventil

Technische Daten:
Zul. Betriebsüberdruck:  min. 45 bar
Kältemittel:  R 744

Kappenabsperrventile
Pro Verdampfer ein Satz Kappenabsperrventile
für Einbau in die Flüssigkeits- und Saugleitung
unmittelbar in Nähe des Verdampfers. Ausführung als
Lötventil in Durchgangs oder Eckausführung.

Die Kappenabsperrventile sind nach der Inbetriebnahme durch eine Plombe gegen Benutzung von nicht Fachkräften zu schützen.

Technische Daten:
Nenndruck:  min. 45 bar

Anschlussarbeiten
aller vorgenannten Bauteile in bauseitige Kühlmöbel,
incl. aller dazugehörigen Kleinmaterialien wie z.B.
Lötmaterial, Befestigungsmaterial u.s.w.
Einspritzventil

angebotenes Fabrikat '  '....................'

Typ  '..........'....................'

Filtertrockner

angebotenes Fabrikat '  '....................'

Typ  '..........'....................'

Kappenabsperrventile

angebotenes Fabrikat '  '....................'

Typ  '..........'....................'

Sicheheitsthermostat

angebotenes Fabrikat '  '....................'

Typ  '..........'....................'

Reparaturschalter

angebotenes Fabrikat '  '....................'

Typ  '..........'....................'

selbstregulierende Abtauheizung

angebotenes Fabrikat '  '....................'

Typ  '..........'....................'
Menge: 14 St

**01.01.02.0007 Belnde Kühlschrank**
Belnde Kühlschrank
Standort  EG, Mensa, Lager 1
Zeichnung  Pos. Nr. 6.1

Über den Kühlschränken muss eine Blende zum verkleiden der Kälteleitungen montiert werden.

* Blende zwischen Kühlschrank und abgehängter Decke
* geeignet für den Einbau der Kühlmöbellastteile und Kühlstellenregler

Ausführung

* Blende aus CNS vierseitig geschlossen
* Befestigung unsichtbar

Abmessungen

Breite  ca. 2200 mm
Höhe  ca.  630 mm
Tiefe  ca.  300 mm

Jegliche Verfugung zu den angrenzenden bauseitigen Bauteilen und den anschließenden Möbeln und Geräten ist auszuführen und ein zu kalkulieren, Farbe nach Abstimmung mit der Fachbauleitung

Angebotenes Fabrikat  '..........'....................'

Typ  '..........'....................'
Menge: 1 St

**01.01.02.0008 Endverlegung Kühlstellen**
Endverlegung Kühlstellen
Die gesamten Kabel pro Kühlstelle werden von der Elektrofirma bis zu dem im Plan definierten Punkt verlegt. Ab dem Übergabepunkt bis zum Verbraucher müssen sämliiche Kabel verlegt werden inklusive aller Rüstzeiten, Material, Geräte, Koordinierung, etc.
Menge: 14 St

**01.01.02.0009 Drucktransmitter NK**
Drucktransmitter  NK
Standort  EG, Mensa, Küche, Ausgabe und Nebenräume

Drucktransmitter 4-20mA mit einem Druckbereich von min. 0-40bar

Einzubauen in den Kleinkühlmöbeln und Verdampfer Kühlraum.

Die Anzahl der Drucktransmitter ist zu minimieren, wo überall möglich ist der Drucktransmitter über die im Titel „Regelung“ geforderten Hauptmodule zu globalisieren.

Die Drucktransmitter müssen an einer zugänglichen Stelle im Kühlmöbel mittels eines Lötadapters (Bördel nicht zulässig) eingebaut werden.

Angebotenes Fabrikat '  '....................''

Typ '  '....................'
Menge: 14 St

**01.01.02.0010 Absperrventil Kälteleitungen**
Absperrventil Kälteleitungen
Vor jedem Anschluss an eine Kühlstelle muss ein Absperrventil vorgesehen werden.
Die betrifft, sämtliche Kühlmöbel, Kühlschränke und Kühlzellen.
Menge: 6 St

##### 01.01.03 Titel 3 - Kältetechechnik

*Hinweis: Kältetechnik*
Kältetechnik
Die kältetechnischen Komponenten sind im folgenden beschrieben.

Der Aufstellungsort für die Kälteanlage befindet sich im Kältetechnikraum im Untergeschoss.

**01.01.03.0001 Kälteverbundanlage - transkritische CO2-Anlage**
Kälteverbundanlage - transkritische CO2-Anlage
Standort  UG, Mensa, Kältetechnikraum
Zeichnung  Pos. Nr. 15.1

Kälteverbundanlage (transkritische CO2-Anlage)
für die NK-Kühlstellen, NK-Kühlräume und TK-Kühlraum

NK-Hochdruckstufe

Kälteverbraucher NK
NK Kühlraum Gemüse
NK Kühlraum Molkerei
NK Kühlraum Fleisch
NK Kühlraum Getränke
TK Kühlraum

Technische Leistung
Kälteleistung Kühlräume  5,78 kW
Kälteleistung Kleinkühlstellen  7,80 kW

Notwendige Kälteleistung Verbraucher  13,58 kW
Gleichzeitigkeitsfaktor  0,9
Verdampfungstemperatur  -11 °C
Gaskühleraustrittstemperatur  15 °C
Kältemittel  R 744 (CO2)
Anzahl Verdichter  2 Stk.
  davon der 1.  Mit LR & IQ-  Modul

Die Auslegung erfolgt für den Sommerbetrieb

Verdichter
2 Stk. halbhermetische Verdichter für den transkritischen Betrieb des Kältemittels R744, mit Ölsumpfheizung und Motorvollschutz.
Die Verdichter werden starr auf das Gestell montiert, mit einer gemeinsamen Saug- und Drucksammelleitung. Jeder einzelne Verdichter muss sich durch
Absperrventile vom Verbundsystem komplett absperren bzw. trennen lassen.
Der 1. Verdichter ist mit einer gepulsten Leistungsregulierung und IQ-Modul ausgestattet, welcher eine Leistungsanpassung auf ca. 15% der eigentlichen Verdichterleistung ermöglicht, um die Leistung im Teillastfall optimal an den vorgegebenen Saugdruck anpassen zu können.

Ausführung NK
Je Verdichter muss mit Druckbegrenzer und Sicherheitsdruckbegrenzer ausgestattet sein.
Diese Druck- und Sicherheitsdruckbegrenzer sind schaltschrankseitig elektrisch zu verriegeln und mit einem Reset-Taster zu versehen.
Der komplette Verbund muss mit einem ND-Begrenzer nach WHG ausgestattet sein.
Saugsammelstück zur Sauggasverteilung. Der Saugfilter im Messinggehäuse ist mit einem wechselbarem Einsatz auszuführen. Die Hauptsaugleitung ist mit einem Kugelabsperrventil auszuführen. Alle Kugelabsperrventile sind nach Inbetriebnahme zu verplomben.
Alle Leitungen mit Oberflächentemperaturen unter Raumtemperatur sind mit einer Dämmstärke von 13mm zu isolieren.
Die gemeinsame Druckleitung ist mit einem gemeinsamen Absperrventil auszuführen.
Aufgrund der geplanten Abwärmenutzung sind alle Druckleitungen und auch der Ölabscheider zu dämmen.
Die Saug- und Druckleitungen müssen mit Serviceanschlüssen ausgestattet sein.
Druck- und Saugseitig mit Manometer und Druckaufnehmer passend zur Regelung ausgestattet. Saugseitig ist ein Sauggasfühler vorzusehen, der über die Regelung, bei Unterschreitung einer einstellbaren minimalen Überhitzung, eine Alarmmeldung realisiert.
Saugleitung ausgeführt mit Plattenwärmetauscher zur Vermeidung von Flüssigkeitsansammlungen in der Saugleitung. Der Wärmeübergang erfolgt dabei zwischen Saugleitung NK und Gaskühler Rücklauf.

TK-Booster:
Tiefkühlzelle und 3x Kleinkühlstelle

Kälteleistung Kühlraum
TK Kleinkühlstellen  1820W
Notwendige Kälteleistung Verbraucher  1820W
Gleichzeitigkeitsfaktor 1,0

Notwendige Gesamtkälteleistung  1820W

Verdampfungstemperatur  -30 °C
Verflüssigungstemperatur  -11 °C
Kältemittel  R 744
Anzahl Verdichter  1 Stk.
  davon der 1.  mit FU (70Hz)

Der TK-Booster verflüssigt in die Saugleitung der Normalkühlung (Boosterbetrieb).
bestehend aus:

Verdichter
1 Stk. halbhermetische Verdichter für den subkritischen Betrieb des Kältemittels R744, mit Ölsumpfheizung und Motorvollschutz.
Die Verdichter werden starr auf das Gestell montiert, mit einer gemeinsamen Saug- und Drucksammelleitung. Jeder einzelne Verdichter muss sich durch
Absperrventile vom Verbundsystem komplett absperren bzw. trennen lassen.
Der 1. Verdichter ist mit Frequenzumformer ausgestattet, welcher eine Drehzahl bis zu 70Hz realisiert, um die Leistung im Teillastfall optimal an den vorgegebenen Saugdruck anpassen zu können.

Ausführung TK

Je Verdichter mit HD-Schalter einstellbar.
Der komplette Verbund muss mit einem ND-Begrenzer nach WHG ausgestattet sein.
Saugsammelstück zur Sauggasverteilung. Der Saugfilter im Messinggehäuse ist mit einem wechselbarem Einsatz auszuführen. Die Hauptsaugleitung ist mit einem Kugelabsperrventil auszuführen. Alle Kugelabsperrventile sind nach Inbetriebnahme zu verplomben.
Alle Leitungen mit Oberflächentemperaturen unter Raumtemperatur sind mit einer Dämmstärke von 19mm zu isolieren.
Die Saug- und Druckleitungen müssen mit Serviceanschlüssen ausgestattet sein.
Einstellbarer Muffler in der gemeinsamen Druckleitung montiert, vor dem Eintritt der Druckleitung in die Saugleitung der Normalkühlung.
Druck- und Saugseitig mit Manometer und Druckaufnehmer passend zur Regelung ausgestattet. Saugseitig ist ein Sauggasfühler vorzusehen, der über die Regelung, bei Unterschreitung einer einstellbaren minimalen Überhitzung, eine Alarmmeldung realisiert.
Saugleitung ausgeführt mit Sauggaswärmetauscher zur Vermeidung von Flüssigkeitsansammlungen in der Saugleitung.

Ölreguliersystem bestehend aus:
Je Verdichter elektronischer Ölspiegelregulator mit Eckabsperrventil, die Störmeldungen für Über- und Unterschreitung des zulässigen Ölstandes sind am Schaltschrank und über die Software zu signalisieren.
Ölabscheider, für max. Betriebsdruck 120bar, in der gemeinsamen Druckleitung montiert, mit Magnetventil, Schauglas und Absperrventil.
Die Ölrückführung erfolgt über einen Schwimmerschalter und ein Magnetventil in ein Ölsammelgefäß.
Ölsammelgefäß am Verbund montiert min. 15l mit Druckausgleich in die Mitteldruckleitung.
Der Ölsammler ist Ein- und Austrittsseitig mit Eckabsperrventilen versehen.
Ölfilter in der Ölversorgungsleitung für die Verdichter montiert.
Die Anlage ist komplett mit Öl befüllt.

Mitteldruckstation
Für die transkritische Regelung des NK-Verbundes und des TK-Boosters.
In zweistöckiger Bauweise
bestehend aus:

Ausführung Mitteldruckbehälter
Alle Leitungen mit Oberflächentemperaturen unter Raumtemperatur sind mit einer Dämmstärke von 19mm zu isolieren.
Der Mitteldruckbehälter ist dampfdiffusionsdicht zu dämmen.
Mitteldruck mit Manometer und Druckaufnehmer passend zur Regelung ausgestattet. Der Druckaufnehmer für den Mitteldruck ist redundant auszuführen und muss sich im Servicefalle problemlos von der Gesamtanlage absperren lassen.
Fassungsvermögen mindestens 80l.

Sammler bzw. Mitteldrucksammler
Sammlerstation stehend auf nachfolgend beschriebenen Maschinenrahmen montiert nach DIN 8975 mit Werksbescheinigung gemäß Druckgeräterichtlinie.

Bestehend aus:
Blocktrockner montiert absperrbar mit Einsatz und Schauglas mit Feuchtigkeitsindikator und Füllventil zum Flüssigbefüllen am Blocktrockner montiert.
Zum leichten Wechsel des Filtereinsatzes ist eine Umfahrung des Blocktrockners mittels Dreiwegeventil zu realisieren, dadurch ist ein Trocknerwechsel möglich ohne die Anlage auszuschalten.
Elektronische Minimalstandsüberwachung - Der Austausch der Minimalstandsüberwachung muss ohne absaugen der Anlage möglich sein.
Der Mitteldruckbehälter muss separat komplett absperrbar sein.
Sicherheitsventile 60bar, zum Ausblas ins Freie, über Wechselbrücke ist im Freien zu montieren und wird anschließend noch separat beschrieben.

Hochdruckregelventil
Aufgebaut auf der Mitteldruckstation.
Das Hochdruckventil muss sich separat von der Anlage trennen lassen, um im Servicefall einen leichten Austausch zu ermöglichen.
Kugelabsperrventile vor und hinter dem jeweiligen HD-Regelventil eingebaut.
Die Kugelabsperrventile sind nach Inbetriebnahme zu verplomben.
Zusätzlicher Schmutzfilter vor jedem HD-Regelventil montiert.
Das Hochdruckventil wird über eine unterbrechungsfreie Stromversorgung angeschlossen, um im Fehlerfall (Stromausfall) noch ein sicheres schließen der Ventile zu gewährleisten.

Mitteldruckregelventile
Aufgebaut auf der Mitteldruckstation.
Das Mitteldruckventil muss sich separat von der Anlage trennen lassen, um im Servicefall einen leichten Austausch zu ermöglichen.
Kugelabsperrventile vor und hinter dem jeweiligen MD-Regelventil eingebaut.
Serviceanschlüsse
Die Kugelabsperrventile sind nach Inbetriebnahme zu verplomben.
Das Mitteldruckventil wird ebenfalls über eine unterbrechungsfreie Stromversorgung angeschlossen, um im Fehlerfall (Stromausfall) noch ein sicheres schließen der Ventile zu gewährleisten.

Nacheinspritzung
Aufgrund des Boosterbetriebs ist eine Nacheinspritzung in die Mitteldruckleitung nach den Mitteldruckventilen vorzusehen.
Das hierfür erforderliche elektronische Expansionsventil wird über die Regelung und einen zugehörigen und auch mitzuliefernden Druckgasfühler an der gemeinsamen Druckleitung freigegeben.

Die Komponenten der Mitteldruckstation müssen, wie bei der Position Maschinenrahmen beschrieben, auch so aufgeführt, angeordnet und eingebaut werden, dass eine einfache Wartung möglich ist. Dies heißt im Besonderen, dass eine leichte Demontage und der Austausch der Anlagenteile möglich sein muss. Die Wartung und eventuelle Reparaturen müssen so durchgeführt werden können, ohne dass unnötige Komponenten zuerst ausgebaut werden müssen. Die gesamten Anschlussleitungen sowie alle Absperrventile, Schaugläser, etc. müssen frei zugänglich sein.

Die Mittelduckstation muss komplett montiert werden. Zudem muss die Station in die allgemeine Dichtheitsprüfung mit einbezogen werden. Die komplette elektrische Verdrahtung der Mitteldruckstation muss ausgeführt werden. Die Elektroleitungen sind in einem Kunststoffkabelkanal zu verlegen.

Die Leitungen sind auf folgende maximale Betriebsdrücke zu dimensionieren:

Hochdruckseite:  120bar
Mitteldruckseite:  60bar
Niederdruckseite NK:  45bar
Niederdruckseite TK:  30bar

Die verwendeten Materialien, Stoffe und Komponenten müssen die höchsten Qualitäts- und Sicherheitsstandards einhalten und entspricht unter anderem folgenden Richtlinien:

DGRL: 97/23/EG; MRL: 2006/42/EG; EMV-RL:2004/108/EG; NRL:2006/95/EG;
DIN EN 378-2/-3; DIN EN 13136

Sämtliche Rohrleitungen sind nach den gültigen Normen auszuführen und zu kennzeichnen, zudem muss durch Minimierung der Löt- und Verbindungsstellen ein hoher Grad an Hermetik erzielt.

Ausführung Maschinenrahmen
Zur Aufnahme der zuvor beschriebenen Kältekomponenten

Das Maschinengestell muss aus einem verwindungsfeien Profilstahlrahmen 80x80x4mm aus Stahl gefertigt sein. Lackierung nach Wunsch des Auftraggebers.
Zur Vermeidung von Körperschallübertragung ist der Maschinenrahmen auf ausreichend dimensionierten Schwingungsdämpfern zu lagern. In den Kältemittelleitungen sind entsprechende Schwingungsdämpfer vorzusehen.

Die Komponenten müssen, wie in den vorherigen Positionen schon gefordert so angeordnet und eingebaut werden, dass eine einfache Wartung möglich ist. Dies heißt im Besonderen, dass eine leichte Demontage und der Austausch der Anlagenteile möglich sein müssen. Die Wartung und eventuelle Reparaturen müssen so durchgeführt werden können, ohne dass unnötig Komponenten zuerst ausgebaut werden müssen. Die gesamten Anschlussleitungen sowie alle Absperrventile, Schaugläser, etc. müssen frei zugänglich sein.

Das Maschinengestell muss eine ausreichend dimensionierte Ölauffangwanne min. 5cm hoch für die Verdichter aufweisen.
Es muss die gesamte Ölmenge der Verbundanlage aufgefangen werden können.

Die Kälteverbundanlage muss komplett montiert werden. Zudem muss der Verbund in die allgemeine Dichtheitsprüfung mit einbezogen werden. Die komplette elektrische Verdrahtung des Verbundes muss ausgeführt werden. Die Elektroleitungen sind in einem Kunststoffkabelkanal zu verlegen.

Einzelkomponenten

Verdichter NK (2Stück)

Angebotenes Fabrikat '  '....................'

Typ '  '....................''

Verdichter TK / TK-Booster (1Stück)

Angebotenes Fabrikat '  '....................''

Typ '  '....................''

Ölregulierung

Angebotenes Fabrikat '  '....................'

Typ '  '....................''

Mitteldrucksammler

Angebotenes Fabrikat '  '....................'

Typ '  '....................''

Gesamtanlage
Verbund

Angebotenes Fabrikat '  '....................'

Typ '  '....................''
Menge: 1 St

**01.01.03.0002 Kälteverbundanlage - Sicherheitsventilstation**
Kälteverbundanlage - Sicherheitsventilstation
Standort  UG, Mensa, Lichtschacht
        1. Untergeschoss
  RLT - Mensa M.-1.0

Sicherheitsventilstation
Montiert im Lichtschacht UG.

Gemäß Richtlinie 97/23 EG sind zusätzlich zu den in den Verbundanlage bereits abgefragten HD-Druckbegrenzer zusätzlich Sicherheitsventile zu installieren:

Sicherheitsventilstation zur Aufnahme der folgenden Sicherheitsventile:

HD-Sicherheitsventil  120bar über Wechselbrücke montiert.
MD-Sicherheitsventil  60bar 2x über Wechselbrücke montiert.
ND-Sicherheitsventil NK  45bar über Wechselbrücke montiert.
ND-Sicherheitsventil TK  30bar über Wechselbrücke montiert..

Die Leitungen zum Anschluss der Sicherheitsventilstation sind auf folgende maximale Betriebsdrücke zu dimensionieren:
Hochdruckseite:  120bar
Mitteldruckseite:  60bar
Niederdruckseite NK:  45bar
Niederdruckseite TK:  30bar

Die verwendeten Materialien, Stoffe und Komponenten müssen die höchsten Qualitäts- und Sicherheitsstandards einhalten und entspricht unter anderem folgenden Richtlinien:

DGRL: 97/23/EG; MRL: 2006/42/EG; EMV-RL:2004/108/EG; NRL:2006/95/EG;
DIN EN 378-2/-3; DIN EN 13136

Sämtliche Rohrleitungen sind nach den gültigen Normen auszuführen und zu kennzeichnen, zudem muss durch Minimierung der Löt- und Verbindungsstellen ein hoher Grad an Hermetik erzielt.

Sicherheitsventilstation muss an der Außenwand des Gebäudes montiert werden und die entsprechenden Leitungen angeschlossen werden.

Montagehinweise
Montage Sicherheitsventilstation erfolgt zeitlich versetzt zur Verbundanlage

Angebotenes Fabrikat '  '....................''

Typ '  '....................''
Menge: 1 St

**01.01.03.0003 Wassergekühlter Gaskühler CO2 - Plattentauscher**
Wassergekühlter Gaskühler CO2 - Plattentauscher
Standort  UG, Mensa, Kältetechnikraum
Zeichnung  Pos. Nr. 15.3

Standort Maschinenraum
Auf separatem Rahmen montiert und neben der vorgenannten Verbundanlage im Maschinenraum aufgestellt

Gaskühlerleistung  18.000W
Wassereintrittstemperatur:  35 °C
Gaskühleraustrittstemperatur:  15 °C
Länge  1000 mm
Breite  1000 mm
Höhe  1000 mm
Kälteseitig angeschlossen.
Der Plattentauscher ist doppelwandig auszuführen!
Inkl. Temperaturfühler für den Wasserein- und –aAustritt sowie die Kältemitteleintrittstemperatur.
Wassereingangsseitig ist ein Zweiwege-Ventil einzubauen, welches den Wasserdruchfluss über ein 0-10V Signal aus der Verbundregelung reguliert.
Das Zweiwege-Ventil inkl. passendem Motor gehört zum Lieferumfang Kälte und wird vom Wasserinstallateur in das bauseitige Rückkühlnetz eingebaut.

Die Leitungen zum Anschluss des Plattentauschers sind auf folgende maximale Betriebsdrücke zu dimensionieren:

Hochdruckseite:  120bar

Die verwendeten Materialien, Stoffe und Komponenten müssen die höchsten Qualitäts- und Sicherheitsstandards einhalten und entspricht unter anderem folgenden Richtlinien:
DGRL: 97/23/EG; MRL: 2006/42/EG; EMV-RL:2004/108/EG; NRL:2006/95/EG;
DIN EN 378-2/-3; DIN EN 13136
Sämtliche Rohrleitungen sind nach den gültigen Normen auszuführen und zu kennzeichnen, zudem muss durch Minimierung der Löt- und Verbindungsstellen ein hoher Grad an Hermetik erzielt.

Angebotenes Fabrikat '  '....................''

Typ '  '....................'
Menge: 1 St

**01.01.03.0004 Kälteverbundanlage - Schaltschrank NK+TK**
Kälteverbundanlage - Schaltschrank NK+TK
Standort  UG, Mensa, Kältetechnikraum
Zeichnung  Pos. Nr. 15.11

Maschinenschaltschrank CO2 NK und TK
Aufgebaut neben der beschriebenen Verbundanlage mit separatem eigenständigem selbststehendem Untergestell.

Eine Montage auf der Verbundanlage ist wegen der Revisionsfläche derTechnik nicht vorgesehen.

Schaltschrank Stahlblech RAL 7035

Abmessungen:
Höhe:  ca. 1100mm
Breite:  ca.  600mm
Tiefe:  ca.  200mm

Schaltschrankbelüftung bestehend aus je:
* Filterlüfter 560m³/h
* Schaltschrankthermostat
* Nachströmgitter mit Filter

Einspeisung 400V/250A bestehend aus:
* Leistungsschalter 250A mit Hilfsschalter 1S/1Ö mit
* einstellbarem Überstromauslöser und
* Kurzschlußschnellauslöser, mit Arbeitsstromauslöser.
* Türkupplung mit Betätigungsgriff
* Not-Aus-Meldung muss potentialfrei zur Weiterleitung an
* Die GLT zur Verfügung gestellt werden.
* Phasenüberwachung der Hauptzuleitung mit
* Phasenkontrolleuchten in der Schaltschranktüre montiert.
* Störmeldung Phasenausfall über Phasenfolgerelais ist
* Potentialfrei zur Übergabe an die GLT bereitzustellen.
* Phasenausfall muss an die Software der Kälteanlage
* gemeldete werden und auf dem Küchenleiter PC und per
* DFÜ eine entsprechende Alarmmeldung erzeugen.
* Schaltschrank ausgerüstet mit Fehlerstromschutzschalter.

Steuerspannungserzeugung bestehend aus:
* Steuertrafo 230VAC
* Steuertrafo 24VAC

Alle Verbundinternen Verkabelungen werden bereits im Werk des Verbundherstellers ausgeführt und sind in dieser Position mit einzukalkulieren (werden nicht über den Titel „Elektroverkablung“ abgerechnet!)

Bei einer Haverie im Kältetechnikraum muss die Haverilüftung angesteuert werden, die das Gas absaugt.
Die Schnittstelle und Datenversarbeitung muss mit der TGA abgstimmt und ausgelegt werden.

Schaltschrankanteil NK-Verbund
(1. Verdichter mit LR und IQ-Modul)
Selektive Absicherung je Verdichter (4Stk.) bestehend aus:
* Stromschienenadapter
* Sicherungsautomat 3-pol.
* Stromschienenverteiler
* Fehlerstromschutzschalter 4-pol.

2 St. Verdichtersteuerung bestehend aus je:
* Stromschienenadapter
* Motorschutzschalter
* Betriebsstundenzähler

* Je Verdichter mit Ölsumpfheizung
* Je Verdichter Part-Winding-Anlauf
* Je Verdichter Anlaufentlastung
* Meldeleuchten
* Umschalter Hand-0-Auto
* Verbundregler
Alle Komponenrten (Beistellung) einbauen und
Verdrahten

Sicherheitskette je Verdichter bestehend aus:
* Je Verdichter mit elektronischem Ölspiegelreguliersystem
* Je Verdichter HD-Schalter 104bar mit schaltschrankseitiger
* Verriegelung und entsprechenden Reset-Taster
* Je Verdichter HD-Schalter 106bar mit schaltschrankseitiger
* Verriegelung und entsprechenden Reset-Taster

Es ist sicherzustellen, dass ein automatischer Wiederanlauf nach Spannungsausfall problemlos möglich ist ohne das ein Reset gedrückt werden muss!
* Kriwan
* Motorschutzschalter
* Fehlerstromschutzschalter

Sicherheitskette Verbund bestehend aus:
* Gemeinsamer HD-Schalter 108bar mit schaltschrankseitiger Verrieglung und entsprechenden Reset-Taster
* ND-Begrenzer
* Meldeleuchten
* Verbund ausgestattet mit Sauggasfühler

Bei unterschreiten einer einstellbaren minimalen Sauggastemperatur muss eine entsprechende Störmeldung erzeugt werden.

Alle Störmeldungen müssen am Schaltschrank eine entsprechende Optische Störung erzeugen. Außerdem werden alle Störungen über das  Bussystem erfasst und sowohl auf Datenfernübertragung als auch auf das Küchenleitertableau und den Küchenleiter PC gemeldet.

Schaltschrankanteil TK-Booster
(1. Verdichter mit Frequenzumformer)
Selektive Absicherung je Verdichter (2Stk.) bestehend aus:
* Stromschienenadapter
* Sicherungsautomat 3-pol.
* Stromschienenverteiler
* Fehlerstromschutzschalter 4-pol.

1 St. Verdichtersteuerung bestehend aus je:
* Stromschienenadapter
* Motorschutzschalter
* Betriebsstundenzähler
* Je Verdichter mit Ölsumpfheizung
* Je Verdichter mit Kopflüfter
* Meldeleuchten
* Umschalter Hand-0-Auto
* Verbundregler

Alle Komponenten (Beistellung) einbauen und
verdrahten

Sicherheitskette je Verdichter bestehend aus:
* Je Verdichter mit elektronischem Ölspiegelreguliersystem
* HD-Schalter fest eingestellt
* Kriwan
* Motorschutzschalter
* Fehlerstromschutzschalter

Sicherheitskette Verbund bestehend aus:
* ND-Begrenzer
* Meldeleuchten
* Verbund ausgestattet mit Sauggasfühler
* Bei unterschreiten einer einstellbaren minimalen * Sauggastemperatur muss eine entsprechende Störmeldung erzeugt werden.

Achtung!
Der Verdichter der TK-Anlage ist über einen Frequenzumformer zur Anpassung an die minimale Teillast zu versorgen!
Der hierfür erforderliche Frequenzumformer ist ebenfalls in dieser Position mit anzubieten.

Alle Störmeldungen müssen am Schaltschrank eine entsprechende Optische Störung erzeugen. Außerdem werden alle Störungen über das  Bussystem erfasst und sowohl auf Datenfernübertragung als auch auf das Küchenleitertableau und den Küchenleiter PC gemeldet.

Elektronische Steuerung für die Verbundregelung des NK-Verbundes und TK-Boosters
Mikroprozessorgesteuerter Regler zur Steuerung der Feldmodule

Beschreibung:
Für die Regelung, Steuerung und Überwachung der Kälteverbundanlage kommen ausschließlich Systeme auf Mikroprozessorbasis zum Einsatz.

Die Steuerung ist zur Hutschinenmontage konstruiert.
mit folgenden Funktionen:

1*  Auswahl vorbereiteter Anlagentypen, aus im Hauptmodul integrierter Datenbank.
2*  Einstellbare Betriebsarten (je nach Feldmodultyp und Stufenzahl)
3*  Alle für den Betrieb notwendigen Zeiten (Anlaufvorentlastung, Teilwicklungszuschaltungen, .........) sind im Hauptmodul parametriert. Sie stehen sowohl im Automatik wie auch im Handbetrieb zur Verfügung.
4*  Die Verdichtersteuerung ist mit Feldmodulen möglich
5*  Die Verflüssigerlüftersteuerung mit  separaten Feldmodul möglich. Zur Umschaltung auf WRG Betrieb sind mehrere Sollwerteingänge verfügbar
6*  Feste Ein / Ausgangsbelegung für Fühler, Steuereingänge und Relaisausgänge.
7*  230 VAC - Eingänge für Betriebsrückmeldungen und Sammelstörüberwachung.
8*  Intelligentes Notprogramm bei Busfehlern
9*  Unterscheidung von nicht verwendeten und defekten Sensoren.

Alle zur Verbundanlagenregelung notwendigen Bauteile für folgende Funktionen sind in dieser Position mit anzubieten:
* Steuerung der NK-Verbundanlage mit Störmeldeerfassung aller anfallenden Störmeldungen und Weiterleitung an das Bussystem.

 Achtung! 1. Verdichter mit Frequenzumformer -Steuerung des TK-Boosters mit Störmeldeerfassung aller anfallenden Störmeldungen und Weiterleitung an das Bussystem.

Elektronische Steuerung zur Prozessregelung des CO2-Mitteldruckes
Mikroprozessorgesteuertes Hauptmodul zur Steuerung der Feldmodule

Beschreibung:
Für die Regelung, Steuerung und Überwachung der Kälteverbundanlagen kommen ausschließlich Systeme auf Mikroprozessorbasis zum Einsatz.
Die Steuerung ist zur Hutschinenmontage konstruiert.
mit
folgenden Funktionen:

HD-Regelventil
Angesteuert über Spannungsausfallsichere Stromversorgung (USV). Bei Ausfall der Stromversorgung müssen die Hochdruckventile in einen sicheren Zustand gefahren werden, dies ist über eine entsprechende USV sicherzustellen. Die Regelung der Hochdruckventile erfolgt über eine fest eingestellte Kennlinie in Abhängigkeit der Gaskühleraustrittstemperaturen. Die Temperaturfühler des Gaskühleraustritts sind aufgrund der hohen Wichtigkeit redundant auszuführen. Die beiden Hochdruckventile arbeiten im Parallelbetrieb.

MD-Regelventil
Angesteuert über Spannungsausfallsichere Stromversorgung (USV). Bei Ausfall der Stromversorgung müssen die Mitteldruckventile in einen sicheren Zustand gefahren werden, dies ist über eine entsprechende USV sicherzustellen. Die Sollwertvorgabe für den Mitteldruck ist einstellbar. Die beiden Mitteldruckventile arbeiten im Parallelbetrieb. Bei Unterschreitung eines minimalen (einstellbaren) Mitteldruckes wird eine Alarmmeldung erzeugt und zwangsweise die Hochdruckventile geöffnet um den Mitteldruck wieder anzuheben.
Bei Überschreitung eines maximalen (einstellbarn) Mitteldruckes wird eine Alarmmeldung erzeugt und die Hochdruckventile werden zwangsweise geöffnet um den Mitteldruck wieder anzuheben

Ansteuerung der EC-Lüfter des Gaskühlers
Die Ansteuerung erfolgt über 0-10V aus der Regelung.

Realisierung eines Lastabwurfes
Zur Vermeidung eines unzulässig hohen Druckes auf der Hochdruckseite wird in Abhängigkeit des Hochdruckes ein Lastabwurf realisiert; dieser ist so einzustellen das Stufenweise über die Software die Verdichter weggeschalten werden bevor eine Auslösung der jeweiligen Hochdruckschalter erfolgt.

Ansteuerung der Nacheinspritzung
Die Ansteuerung der Nacheinspritzung erfolgt über eine elektronisches Expansionsventil, welches über die Duckgastemperatur des NK-Verbundes angefordert wird.
Ansteuerung Enthitzerverflüssiger
Die Ansteuerung des Enthitzerverflüssigers erfolgt über die Duckgastemperatur der Booster.

WRG Ventile
Die Freigabe des Dreiwege-Umschaltventiles für die WRG erfolgt über einen potentialfreien bauseitigen Kontakt.
Ansteuerung der zugehörigen Pufferladepumpe für die WRG der transkritischen Anlage erfolgt aus dem Verbundschaltschrank. Die Pumpe selber ist bauseitige Leistung. Die WRG funktioniert in 2 Stufen. Zunächst erfolgt die Abwärmenutzung rein über Enthitzung des Kältemittels.
Über mitzuliefernde und angeschlossene Fühler entscheidet dann der Regler ob die reine Enthitzung zur Erwärmung des Wasser reicht. Ist dies nicht der Fall folgt Stufe 2 der WRG durch Anhebung des Verflüssigungsdruckes.

Kältemittelfüllstandsüberwachung Minimal
Alle zur Mitteldruckregelung notwendigen Buteile für vorgenannte Funktionen sind in dieser Position mit anzubieten.

angebotenes Fabrikat '  '....................'

Typ  '..........'....................'
Menge: 1 St

##### 01.01.04 Titel 4 - Steuerung und Regelung

*Hinweis: Kühlstellenschaltschrank*
Kühlstellenschaltschrank
Nachfolgende Schaltschrankpositionen beziehen sich ausschließlich auf den Kühlstellenschaltschrank NK und TK.
Die Ansteuerung der Verdichter ist bereits unter Titel Kälteerzeugung bei der jeweiligen Verbundanlage enthalten, da es sich beim Kühlstellenschaltschrank NK/TK und beim Schaltschrank für die transkritische Regelung um zwei separate Schaltschränke handelt.

Ausführung
Typ:  Stahlblech
Schutzart:  IP 54
Lackierung: Außen RAL 7035
Innen:  RAL 7035
Kabeleinführung  von oben
Maße bxtxh  max 2400x450x2000mm

Beschriftung des Schaltschranktypenschildes in Deutsch Verschlussart der Schaltschranktür: Doppelbart mit Schubstangen und Kranösen

Zwei Seitenwände pro Schaltschrankgruppe Schaltschrank durchlaufend nummeriert Schaltschranklüftung über Thermostat Luftansaugung unten Luftaustritt oben Schaltschrankbeleuchtung mit integrierter Steckdose und eingebautem Endschalter oder Bewegungsmelder. Reserveplatz auf der Montageplatte 30 % (über die Schränke verteilt, nicht ein Leerschrank)

Innenaufbau
Durch die Leitungseinführung in den Schaltschrank von oben wird der Klemmenaufbau im oberen Bereich der Montageplatte gewünscht (gilt analog für unten)

Sichtbare Trennung der Klemmen für potentialfreie
Kontakte Anschluß spannungsführender Teile mit Absicherung nach
VDE (VGB 4)

Potentialausgleich:
Schutzleiteranschluss für Motore und 230 V Geräte:
a.) Neben den Motorabgangsklemmen
b.) Auflegung auf eine gemeinsamen Sammelschiene für
Steuerleitunge, die vom Gewerk ELT bereitgestellt wird. Die
Leitungsabschirmungen werden auf einer gemeinsamen Erdungssammelschiene von ELT und AN Kälte einseitig aufgelegt. Die notwendige Größe muss dem AN ELT zugearbeitet werden.

Gerätekennzeichnung mit Klebeschildern:
Ein Schild am Einbaugerät, ein zweites Schild auf der Montageplatte.
Verdrahtungsart: Kanalverdrahtung
Markierung der Verdrahtungskanäle durch Farbpunkte
30 % Reserveplatz in den Verdrahtungskanälen 20%
Reserveklemmen

Hauptschalter:
Freischaltung der Schaltschränke mittels
abschließbarem 3-poligem Haupt-Schalter im
Einspeisungsfeld
Hauptschalter sind im Klartext mit dem Schild
"Hauptschalter" zu kennzeichnen
Hauptschalter ohne Türtrennung
Hauptschalter ab 80 A mit thermischer und magnetischer
Auslösung

Steuerspannung:
Erzeugung mittels galvanisch getrennter
Transformatoren
Steuertransformatoren mit Primäranzapfung +/- 5 %
Nulleiter sekundärseitig geerdet
Schaltgeräte und Klemmen aufgeschnappt auf Hutschienen
TS 35

Sammelschienensystem:
Ab 80A Vorsicherung
Kupferschiene für die Phasen L1, L2 und L3
Nulleiterschiene mit Abdeckung (kleine Ausführung)
Aufbau grundsätzlich ohne Schmelzsicherungen

Verdrahtung
Verdrahtung zu den eingebauten Geräten in der
Schaltschranktür: Flexibel mit mechanischem
Schutz
Leitungsenden: Grundsätzlich Aderendhülsen mit
Kunststoffkragen
Material: flexible Kupfer-Einzelader
Verdrahtungsfarben:
Sind vor der Lieferung mit dem Auftraggeber abzustimmen.
Verdrahtungsquerschnitte:
3-Leiter Netz (z. B 400 V) mind. 1,5 mm² (d.h. 3
Phasen L1, L2 und L3 zusammengefasst)
2-Leiter Netz (z. B. 230 V) mind. 1,5 mm² (d.h.
Nulleiter N und eine Phase)
Sonstige Elektronikeinheiten: mind. 0,5 mm²

Klemmen für Hutschiene TS35
Klemmentyp bis 4 mm2
Klemmentyp ab 2,5 mm2
Minibandklemmen
Klemmennummerierung
Ist vor der Lieferung mit dem Auftraggeber abzustimmen.
Kabelbeschriftungsschilder:
Ist vor der Lieferung mit der Fachbauleitung und dem Auftraggeber abzustimmen.
3. Anschluss und Steuerspannung
Anschlussspannung TN-S Netz nach Absprache

**01.01.04.0001 Steuerzentrale Kühlstellenschaltschrank**
Steuerzentrale Kühlstellenschaltschrank
Standort  UG, Mensa, Kältetechnikraum
Zeichnung  Pos. Nr. 15.11

Schaltschrank Stahlblech RAL 7035
Kabeleinführung von oben

Abmessungen:
Höhe  ca. 2000mm inkl. Sockel
Breite  ca. 1000mm
Tiefe  ca. 440mm
Standsockel 200mm hoch

Schaltplantasche Stahlblech
Kabeleinführung oben
Beleuchtung Schaltschrank bestehend aus je:
Leuchtstofflampe starterlos über Türkontaktschalter
Schaltschrankbelüftung bestehend aus je:
Filterlüfter 560m³/h
Schaltschrankthermostat
Nachströmgitter mit Filter
Doppel-Schutzkontaktsteckdose mit Absicherung vor dem
Hauptschalter in kurzschlußsicherer Ausführung
bestehend aus:
Doppel-Steckdose
Leitungsschutzschalter
Fehlerstromschutzschalter 2-pol. 0,03A
Einspeisung 400V/250A bestehend aus:
Leistungsschalter 250A mit Hilfsschalter 1S/1Ö mit
einstellbarem Überstromauslöser und
Kurzschlußschnellauslöser, mit Arbeitsstromauslöser.
Türkupplung mit Betätigungsgriff

Not-Aus-Meldung muss potentialfrei zur Weiterleitung an
Die GLT zur Verfügung gestellt werden.

Phasenüberwachung der Hauptzuleitung mit
Phasenkontrolleuchten in der Schaltschranktüre montiert.
Störmeldung Phasenausfall über Phasenfolgerelais ist
Potentialfrei zur Übergabe an die GLT bereitzustellen.
Phasenausfall muss an dasSt;rmeldetableau weitergeleitet werden und eine entsprechende Alarmmeldung erzeugen.

Steuerspannungserzeugung bestehend aus:
Steuertrafo 230VAC
Steuertrafo 24VAC

NOT-AUS-Steuerung Gesamtanlage bestehend aus:
Pilzdrucktaster NOT-AUS
Drucktaster-RESET
Meldeleuchte
NOT-AUS-Schlagtaster unter Glas ist an der Zuganstüre
zu montieren

Über diesen Not-Aus Taster ist auch die in späteren Positionen angefragte Technik für die transkritische Anlage stromlos zu schalten.

Abluft- und Kältemittellecküberwachung
1 Stk. 230V Spannungsabgang für das Störmeldetableau im Büro Küchenleiter
1 Stk. 230V Spannungsabgang für Temperaturprotokolliergeräte des Tiefkühlraumes
32 Stk. 230V Spannungsabgänge für die CO2-Warngeräte

5 Stk. Spannungsabgang Kühlräume 230V
Selektive Absicherung Kühlräume bestehend aus:
Stromschienenadapter
Sicherungsautomat 2-pol.
Stromschienenverteiler
Fehlerstromschutzschalter 2-pol.

14 Stk. Spannungsabgang Kleinkühlstellen 230V
Selektive Absicherung Kleinkühlstellen bestehend aus:
Stromschienenadapter
Sicherungsautomat 2-pol.
Stromschienenverteiler
Fehlerstromschutzschalter 2-pol.

3 Stk. Hauptmodul für Kühlstellen
Mikroprozessorgesteuertes Hauptmodul zur Steuerung der vorgenannten Feldmodule

Beschreibung:
Für die Regelung und Steuerung der Kühlstellen kommen ausschließlich Systeme auf Mikroprozessorbasis zum Einsatz.
Das Regelsystem besteht aus Haupt- und Feldmodulen, die über seinen Feldbus /CAN-BUS) miteinander verbunden sind.
An einem Feldbus kommen max. 1 Hauptmodul und bis zu 8 Feldmodule angeschlossen werden.
Mehrere Hauptmodule kommunizieren über ein zweites Bussystem,Kommunikationsbus genannt.
Das Hauptmodul ist als 19“ Steckkarte mit 20TE - Breite ausgeführt.
Das Feldmodul ist zur Hutschinenmontage konstruiert.
Für die elektronische Expansionsventil-Regelung ist je Kühlstelle 1 Stück Druckaufnehmer DAM vorzusehen.
mit
folgenden Funktionen:
1*  Auswahl vorbereiteter Kühlstellentypen, aus im Hauptmodul integrierter Datenbank.
2*  Die Regeltemperatur wird in Abhängigkeit der Kühlstellenregelart (Rückluft oder / und Zuluft) gemessen und auf eine repräsentative Warenraumtemperatur umgerechnet.
3*  Bis zu 4 Feldmodule können einer Kühlstelle zugeordnet werden.
4*  Koordinierung von Abtauungen (Folgeabtauung).
5*  Abtauarten: „Umluft, Elektro, Coolgas, plus der Möglichkeit der Bedarfsabtauung
6*  Die Warenraumtemperatur jedes angeschlossene Feldmodul wird im Display des Hauptmoduls angezeigt.
7*  Die Kühlstellenkonfiguration wird anhand der am Feldmodul angeschlossenen Fühler auf Plausibilität überprüft und eventuell bei Fehler gemeldet.
8*  Störliste als Ringspeicher für 50 Einträge pro Hauptmodul.
9*  Betriebsliste als Ringspeicher für 25 Einträge pro Hauptmodul.
10*  Speicherung aller Installationsdaten und Parameter im wechselbarem Memorymodul eingesteckt im Hauptmodul.

Datenweiterleitung
Alle Meldungen müssen an die bauseitige GLT weitergeleitet werden.

Betriebsrelevante Meldungen
Art der Signalbereitstellung von Signalquelle: potentialfrei
Betriebsdaten und nicht relevante Meldungen:
Art der Signalbereitstellung von Signalquelle: kommunikativ (Modbus/RTU)

1 Stk. Zentrales Anlagengateway zur Datenfernüberwachung
Die Überwachung der Anlage erfolgt mittels Datenfernwirktechnik. Das Überwachungssystem meldet automatisch Störungen an deas Störmeldetableau: Diese kann auf Nutzerwunsch an eine Servicestelle der zuständigen Kältefachfirma weitergegeben werden.
Außerdem ist in Verbindung mit dem Anlagengateway ein weiteres Feldmodul erforderlich um die Sammlerstörmeldung Prio. 1 – 4 der Gesamtanlage zu realisieren.

1 Stk. Verbrauchserfassung
Fernauslesbarer Zähler kompatibel zur BAFA Förderung.
Es werden die Verbräuche der Kühlstellen und der Kälteerzeugung TK und NK getrennt über Impulszähler erfasst und auf das fernauslesbare Verbrauchserfassungsgerät aufgeschalten

1 Stk. Schnittstelle zu GLT
Trennklemmen für die Übergabe der anfallenden
Betriebs- Stör- und Wartungsmeldungen, sämtliche
Meldungen sind potenzialfrei auf Trennklemmen zur
Verfügung zu stellen.
Folgende Störmeldungen sind potentialfrei am Schaltschrank Kleinkälte zur Übergabe an die GLT bereitzustellen:
-Sammelstörmeldungen  Prio. 1
-Sammelstörmeldungen  Prio. 2
-Sammelstörmeldungen  Prio. 3
-Sammelstörmeldungen  Prio. 4
-Störmeldungen Kühlräume  NK + TK
-Störmeldungen Verbundanlage  NK
-Störmeldungen Verbundanlage  TK
-Not-Aus-Kälteanlage
-Sammelstörmeldung CO2-Gaswarnungen  Prio. 1
-Sammelstörmeldung CO2-Gaswarnungen  Prio. 2

1 Stck Schnittstelle zur Havarielüftung
separater Ausgang  für Auslösung Haverie Lüftung als pot-freier Kontakt
parallel zur Störmeldung

Angebotenes Fabrikat '  '....................''

Typ '  '....................'
Menge: 1 St

**01.01.04.0002 Störmeldeerfassung der CO2-Gaswarnungen**
Störmeldeerfassung der CO2-Gaswarnungen
Standort  UG, Mensa, Kältetechnikraum
Zeichnung  Pos. Nr. 15.12

Störmeldeerfassung der CO2-Gaswarnungen aus dem kompletten Gebäude

Alle Meldungen müssen erfasst und weitergeleitet werden.

Meldungen
Art der Signalbereitstellung von Signalquelle: potentialfrei
Betiebsüberwachung (=Betriebsbereitschaft)
Gasalarm (=Voralarm)
Gasalarm (=Hauptalarm)
Kältemaschinenraum: separater Kontakt für Havarielüftung

Zusätzlich erhält die Anlage die Möglichlkeit der  Überwachung der Anlage mittels Datenfernwirktechnik.

Überwachungsmodul mit 8 Betriebs- und Störeingängen zu Erfassung der CO2-Gaswarnungen.

Einbau des Überwachungsmodules.
Je CO2 Warngerät separate Erfassung von:
-Betriebsrückmeldung (Spannung vorhanden)
-Gemeinsam Voralarm, Hauptalarm und Störung

Insgesamt werden über diese Störmeldeerfassung die Störmeldungen von 8Stk. Gaswarngeräten erfasst.

Angebotenes Fabrikat '  '....................''

Typ '  '....................'
Menge: 4 St

**01.01.04.0003 Kühlraumlastteil für Kühlräume mit integriertem Kühlstellenregler - Abtauheizung**
Kühlraumlastteil für Kühlräume mit integriertem Kühlstellenregler - Abtauheizung
Standort  EG, Mensa, Kühlraum Lager 2
Standort  EG, Mensa, Kühlräume

Kühlraumlastteil für Kühlräume mit integriertem Kühlstellenregler (Abtauheizung)

Lastteil wird über dem jeweiligen Kühlraum montiert.
Im Lastteil nachfolgend beschriebener Kühlstellenregler in Klarsichtgehäuse mit digitaler Temperaturanzeige eingebaut.

Kühlraumsteuerung bestehend aus:

Abtauheizung angesteuert über Leistungsschütz
Verdampferlüfter angesteuert über Leistungsschütz
Betriebsleuchten für Verdampferlüfter, Abtauung und Kühlbetrieb am Schaltschrank.
Türkontaktschalter schaltet Kühlstelle ab und gibt
Meldung am Schaltschrank „Türe offen“.
Abtaubegrenzung über Abtausicherheitsthermostat.
Störmeldeleuchte für Übertemperatur Kühlstelle.
Reparaturschalter im Kühlraum schaltet die Lüfter
direkt spannungsfrei (l und N) und gibt gleichzeitig an den
Kühlstellenregler die Meldung Kühlstelle aus.
Dadurch wird die Ansammlung von Flüssigkeit in der Saugleitung, bei geschaltetem Reparaturschalter vermieden.

Vollelektronische Kühlstellenregler mit Echtzeituhr eingebaut in einem Kunststoff Gehäuse montiert über dem jeweiligen Kühlraum mit folgenden Funktionen:
-Regelung der Kühlraumtemperatur
-Automatische Abtauung nach Intervallen
-Begrenzung der Abtauphase durch einstellbare
Sicherheitszeit
-Beendigung der Abtauphase nach Verdampfungstemperatur
-Einstellbare Abtropfzeit nach Abtauung
-Einstellbarer, thermisch verzögerter Anlauf des
Verdampferventilators nach Abtauphase
-Ventilatorkontrolle im Kühlbetrieb, mit einstellbarem
Nachlauf
-Anzeige der Kühlraumtemperatur
-Anzeige Abtauen
-Anzeige Kühlung
-Anzeige Verdampferventilator
-Integrierte CAN-Bus-Schnittstelle für
 Fernüberwachungs- und Temperaturaufzeichnungs-Software

Der Anschluss dieser Kühlstellenregler ist mit dieser Position mit anzubieten.

Angebotenes Fabrikat '  '....................''

Typ '  '....................'
Menge: 4 St

**01.01.04.0004 Kühlraumlastteil für Kühlräume mit integriertem Kühlstellenregler - Umluftabtauung**
Kühlraumlastteil für Kühlräume mit integriertem Kühlstellenregler - Umluftabtauung
Standort  EG, Mensa, Kühlraum Lager 2
Standort  EG, Mensa, Kühlräume

Kühlraumlastteil für Kühlräume mit integriertem Kühlstellenregler - Umluftabtauung

Lastteil wird über dem jeweiligen Kühlraum montiert.
Im Lastteil nachfolgend beschriebener Kühlstellenregler in Klarsichtgehäuse mit digitaler Temperaturanzeige eingebaut.

Kühlraumsteuerung bestehend aus:

Verdampferlüfter angesteuert über Leistungsschütz
Betriebsleuchten für Verdampferlüfter, Abtauung und Kühlbetrieb
am Schaltschrank.
Türkontaktschalter schaltet Kühlstelle ab und gibt
Meldung am Schaltschrank „Türe offen“.
Störmeldeleuchte für Übertemperatur Kühlstelle.
Reparaturschalter im Kühlraum schaltet die Lüfter
direkt spannungsfrei (l und N) und gibt gleichzeitig an den
Kühlstellenregler die Meldung Kühlstelle aus.
Dadurch wird die Ansammlung von Flüssigkeit in der Saugleitung, bei geschaltetem Reparaturschalter vermieden.

Vollelektronische Kühlstellenregler mit Echtzeituhr eingebaut in einem Spelsberg Gehäuse montiert über dem jeweiligen Kühlraum
mit
folgenden Funktionen:
-Regelung der Kühlraumtemperatur
-Automatische Abtauung nach Intervallen
-Begrenzung der Abtauphase durch einstellbare
Sicherheitszeit
-Beendigung der Abtauphase nach Verdampfungstemperatur
-Einstellbare Abtropfzeit nach Abtauung
-Einstellbarer, thermisch verzögerter Anlauf des
Verdampferventilators nach Abtauphase
-Ventilatorkontrolle im Kühlbetrieb, mit einstellbarem
Nachlauf
-Anzeige der Kühlraumtemperatur
-Anzeige Abtauen
-Anzeige Kühlung
-Anzeige Verdampferventilator
-Integrierte CAN-Bus-Schnittstelle für
 Fernüberwachungs- und Temperaturaufzeichnungs-Software
Der Anschluss dieser Kühlstellenregler ist mit dieser Position mit anzubieten.

Angebotenes Fabrikat '  '....................''

Typ '  '....................'
Menge: 1 St

**01.01.04.0005 Kühlmöbellastteil NK für Kleinkühlstellen mit integriertem Kühlstellenregler**
Kühlmöbellastteil NK für Kleinkühlstellen mit integriertem Kühlstellenregler
Standort  EG, Mensa, Kleinkühlstellen

Kühlmöbellastteil für Kleinkühlstellen mit integriertem Kühlstellenregler

Lastteil wird im Installationsfach der jeweiligen Kleinkühlstelle oder in der Blende neben oder über den Kühlschränken montiert.

Im Lastteil nachfolgend beschriebener Kühlstellenregler mit digitaler Temperaturanzeige eingebaut. Ein passendes Ferndisplay wird in einem bauseitigem Ausschnitt des Kühlmöbels eingebaut.

Bei den Kühlschränken muss ggf. die Bestandsregelung ausgebaut und getauscht werden bzw. die neue Regelung in die Blende gesetzt werden.

Durch die Umbauten von Standardkleinkühlstennen muss der AN sicherstellen, dass Gewährleistung des Geräteherstellers weiterhin bestehen bleibt oder selbst die Gewährleistung übernehmen.

Kühlraumsteuerung bestehend aus:

Verdampferlüfter angesteuert über Leistungsschütz
Betriebsleuchten für Verdampferlüfter, Abtauung und Kühlbetrieb
am Schaltschrank.
Türkontaktschalter schaltet Kühlstelle ab und gibt
Meldung am Schaltschrank „Türe offen“.
Störmeldeleuchte für Übertemperatur Kühlstelle.
Reparaturschalter im Kühlraum schaltet die Lüfter
direkt spannungsfrei (l und N) und gibt gleichzeitig an den
Kühlstellenregler die Meldung Kühlstelle aus.
Dadurch wird die Ansammlung von Flüssigkeit in der Saugleitung, bei geschaltetem Reparaturschalter vermieden.

Vollelektronische Kühlstellenregler mit Echtzeituhr eingebaut in einem Kunststoff Gehäuse montiert über dem jeweiligen Kühlraum
mit
folgenden Funktionen:
-Regelung der Kühlraumtemperatur
-Automatische Abtauung nach Intervallen
-Begrenzung der Abtauphase durch einstellbare
Sicherheitszeit
-Beendigung der Abtauphase nach Verdampfungstemperatur
-Einstellbare Abtropfzeit nach Abtauung
-Einstellbarer, thermisch verzögerter Anlauf des
Verdampferventilators nach Abtauphase
-Ventilatorkontrolle im Kühlbetrieb, mit einstellbarem
Nachlauf
-Anzeige der Kühlraumtemperatur
-Anzeige Abtauen
-Anzeige Kühlung
-Anzeige Verdampferventilator
Integrierte CAN-Bus-Schnittstelle fürFernüberwachungs-
und Temperaturaufzeichnunge-Software
Der Anschluss dieser Kühlstellenregler ist mit dieser Position mit anzubieten.

Angebotenes Fabrikat '  '....................''

Typ '  '....................''
Menge: 14 St

##### 01.01.05 Titel 5 - Rohrleitungsnetz / Dämmung / Brandschutz

*Hinweis: Kältemittelleitungen - allgemein*
Kältemittelleitungen - allgemein
Alle Kältemittelleitungen sind in Kupferrohr in hochfester Legierung nach EN-Norm CuFe2P (Werkstoffnummer CW107C) zugelassen für Hochdruckanwendungen bis 120bar auszuführen.

Die Leitungen sind unter Schutzgas zu löten. Kälteleitungen sind mit Silfos hart zu löten. Die Rohrleitungsmontage hat nach dem Stand der Technik zu erfolgen (z.B. Saugleitung mit Gefälle zum Verdichter). Der Druckabfall in den Leitungen ist in den genormten Grenzen zu halten. Die Saugleitung darf höchstens einen Druckabfall von 2°C aufweisen. Auf eine gesicherte Ölrückführung ist besonderen Wert zu legen (z.B. Ölsäcke am Verdampferausgang). Die Befestigung der Rohrleitungen hat mit verzinkten Rohrschellen mit Neopreneinlage zu erfolgen. Saugleitungen mit Isolierschellen. Nach Abschluss der Rohrleitungsmontage ist das gesamte Rohrnetz mit den jeweils zulässigen Prüfdrücken mit Stickstoff abzudrücken und unter Druck bis zur Endmontage stehen zu lassen. Alle Verbindungsstellen sind auf Dichtheit zu prüfen. Eine gebündelte Leitungsführung ist nicht zulässig. Generell müssen Leitungen getrennt geführt werden. Auch Saug- und Flüssigkeitsleitungen müssen getrennt verlegt werden. Die Rohrschellen sind nach den von den Herstellern wie z.B. Hilti vorgegebenen Abständen zu montieren. Ein Durchhängen der Leitungen, besonders der aus weichen Cu-Rohr bestehenden, ist zu vermeiden.

Meterpreise verstehen sich einschließlich Aufhängung, und Montage.Es müssen sämtliche Reduzierungen zu jedem Rohr im Preis mitkalkuliert werden. Die T-Stücke, Bögen  und Rohrschellen sind separat in den Einzelpositionen aufgeführt.

Die Leitungen sind durch elastische Kompensatoren von den Aggregaten mit langen Lötstutzen zu trennen.

Es darf nur Ware aus EG-Ursprungsländern verlegt werden und muss den entsprechenden DIN und VDE-Vorschriften genüge tun.

Für die Ölrückführung bei den Steigeschächten und Höhensprüngen sind Bypassstücke mit zu berücksichtigen.

Gilt für alle nachfolgenden Positionen bezüglich der Rohrleitungen.

Leitungsführung
Die Leitungsführung liegt prinzipiell fest und ist den beiliegenden Plänen zu ennehmen. Nach Auftragserteilung ist die Leitungsverlegung jedoch im Detail mit den Gewerken Sanitär, Heizung, Lüftung etc. abzustimmen und in die Ausführungspläne zur Freigabe einzuzeichnen- Übergabe im dwg und pdf Format.

Dichtigkeit
Alle Kältemittelleitungen sind nach VBG 20 einer Dichtheitsprüfung zu unterziehen. Über die erfolgte Prüfung ist bis spätestens 2 Wochen nach Beendigung der Arbeiten ein Protokoll zu erstellen und, gemeinsam mit einem prüffähigen Aufmaß, dem Fachbauleiter vorzulegen.

Aufmaß
Für die Abrechunng ist ohne Aufforderung ein Aufmaß zu stellen. Neben der Liste gehört ein Aufmaßplan mit Maßketten und Angabe von Höhensprüngen zu Auftragsumfang. Ohne Vorlage von Aufmaßplan und Aufmaßliste werden Rechnungen nicht geprüft.

Besonderheit:
Auf Grund der sehr begrenzten Platzverhältnisse in der einigen Räumen und dem damit verbundenen Brandschutz ist der festgelegte Rohrleitungsweg einzuhalten. Die langen. Die Rohlrleitungen müssen teilweise im Außenbereich verlegt werden. Es muss sichergestellt werden, dass diese nicht beschädigt werden können.

*Hinweis: Kältemittelleitungen CO2*
Kältemittelleitungen CO2
Grundsätzliche Beschreibung wie zuvor jedoch:

Festigkeitszustand:
R300 (mit Wärmebehandlung) für DN 15,87mm und größer, darunter R420 (gezogen)

Zulässiger Betriebsdruck:
120bar bei einer Betriebstemperatur von 150°C

Zertifizierung:
Entsprechend VdTÜV-Werkstoffblatt 567

Verarbeitung:
Die für Kältetechnik üblichen Verarbeitungsrichtlinien für Verbindungsleitungen aus Kupfer gemäß EN378 und DKI Informationsdruck i.164 sind einzuhalten. Als Lote müssen Silberhartlote mit einem Mindestsilbergehalt von 2 % eingesetzt werden.

Fabkrikate gelten für die folgenden Positionen für Rohre, T-Stücke und Bögen:

CU-Rohr
angebotenes Fabrikat '  '....................''
Typ  '..........'....................'

Cu-Rohr für CO2
angebotenes Fabrikat '  '....................''

Typ  '..........'....................''

**01.01.05.0001 Kupferrohr CU Nennweite 6mm - CO2**
Kupferrohr CU Nennweite 6mm - CO2
gemäß Vorgenannter Beschreibung, blank, hart,
Wandstärke: 1mm
Menge: 1 m

**01.01.05.0002 Kupferrohr CU Nennweite 10mm - CO2**
Kupferrohr CU Nennweite 10mm - CO2
gemäß Vorgenannter Beschreibung, blank, hart,
Wandstärke: 1mm
Menge: 1 m

**01.01.05.0003 Kupferrohr CU 12,70x0,85mm - 1/2" - CO2**
Kupferrohr CU 12,70x0,85mm - 1/2" - CO2
gemäß Vorgenannter Beschreibung, blank, hart,
Wandstärke entsprechend der Drucklage von max. 120bar
Menge: 135 m

**01.01.05.0004 Kupferrohr CU 9,52x0,65mm - 3/8" - CO2**
Kupferrohr CU 9,52x0,65mm - 3/8" - CO2
gemäß Vorgenannter Beschreibung, blank, hart,
Wandstärke entsprechend der Drucklage von max. 120bar
Menge: 125 m

**01.01.05.0005 Kupferrohr CU 15,87x1,05mm - 5/8" - CO2**
Kupferrohr CU 15,87x1,05mm  - 5/8" - CO2
gemäß Vorgenannter Beschreibung, blank, hart,
Wandstärke entsprechend der Drucklage von max. 120bar
Menge: 90 m

**01.01.05.0006 Kupferrohr CU 19,05x1,30mm - 3/4" - CO2**
Kupferrohr CU 19,05x1,30mm - 3/4" - CO2
gemäß Vorgenannter Beschreibung, blank, hart,
Wandstärke entsprechend der Drucklage von max. 120bar
Menge: 76 m

**01.01.05.0007 Kupferrohr 22,23x1,90mm - 7/8" - CO2**
Kupferrohr 22,23x1,90mm - 7/8" - CO2
gemäß Vorgenannter Beschreibung, blank, hart,
Wandstärke entsprechend der Drucklage von max. 120bar
Menge: 222 m

**01.01.05.0008 Kupferrohr CU 28,57x1,90mm -1 1/8" - CO2**
Kupferrohr CU 28,57x1,90mm -1 1/8" - CO2
gemäß Vorgenannter Beschreibung, blank, hart,
Wandstärke entsprechend der Drucklage von max. 120bar
Menge: 8 m

**01.01.05.0009 Kupferrohr CU 34,92x2,30mm -1 3/8" - CO2**
Kupferrohr CU 34,92x2,30mm -1 3/8" - CO2
gemäß Vorgenannter Beschreibung, blank, hart,
Wandstärke entsprechend der Drucklage von max. 120bar
Menge: 1 m

*Hinweis: T-Stücke und Bögen*
T-Stücke und Bögen
Die T-Stücke und Bögen  für die Kältemittelleitungen sind für das NK und das TK Rohrleitungsnetz auszulegen. Die Massen und Mengen fassen beide Rohrleitungsnetze zusammen.

Folgende Rahmenbedingungen müssen berücksichtigt werden:

Bögen als Formstücke als Bogen-Stück Gebogene Ausführung nicht zulässig.

T-Stücke als Formstücke als als T-Stück Aufhalsungen sind nicht zulässig.

**01.01.05.0010 T-Stücke für CU Nennweite 6mm - CO2**
T-Stücke für CU Nennweite 6mm - CO2
T-Stücke Kältemittelleitung
Menge: 1 St

**01.01.05.0011 T-Stücke für CU Nennweite 10mm - CO2**
T-Stücke für CU Nennweite 10mm - CO2
T-Stücke Kältemittelleitung
Menge: 1 St

**01.01.05.0012 T-Stücke für CU 12,70x0,85mm - 1/2" - CO2**
T-Stücke für CU 12,70x0,85mm - 1/2" - CO2
T-Stücke Kältemittelleitung
Menge: 13 St

**01.01.05.0013 T-Stücke für CU 9,52x0,65mm - 3/8" - CO2**
T-Stücke für CU 9,52x0,65mm - 3/8" - CO2
T-Stücke Kältemittelleitung
Menge: 16 St

**01.01.05.0014 T-Stücke für CU 15,87x1,05mm - 5/8" - CO2**
T-Stücke für CU 15,87x1,05mm  - 5/8" - CO2
T-Stücke Kältemittelleitung
Menge: 7 St

**01.01.05.0015 T-Stücke für CU 19,05x1,30mm - 3/4" - CO2**
T-Stücke für CU 19,05x1,30mm - 3/4" - CO2
T-Stücke Kältemittelleitung
Menge: 2 St

**01.01.05.0016 T-Stücke für CU 22,23x1,90mm - 7/8" - CO2**
T-Stücke für CU 22,23x1,90mm - 7/8" - CO2
T-Stücke Kältemittelleitung
Menge: 1 St

**01.01.05.0017 T-Stücke für CU 28,57x1,90mm -1 1/8" - CO2**
T-Stücke für CU 28,57x1,90mm -1 1/8" - CO2
T-Stücke Kältemittelleitung
Menge: 4 St

**01.01.05.0018 T-Stücke für CU 34,92x2,30mm -1 3/8" - CO2**
T-Stücke für CU 34,92x2,30mm -1 3/8" - CO2
T-Stücke Kältemittelleitung
Menge: 1 St

**01.01.05.0019 Bögen für CU 6mm - CO2**
Menge: 1 St

**01.01.05.0020 Bögen für CU 10mm - CO2**
Menge: 1 St

**01.01.05.0021 Bögen für CU 9,52x0,65mm - 3/8" - CO2**
Bögen für CU 9,52x0,65mm - 3/8" - CO2
Kältemittelleitung
Menge: 89 St

**01.01.05.0022 Bögen für CU 12,70x0,85mm - 1/2" - CO2**
Bögen für CU 12,70x0,85mm - 1/2" - CO2
Kältemittelleitung
Menge: 27 St

**01.01.05.0023 Bögen für CU 15,87x1,05mm - 5/8" - CO2**
Bögen für CU 15,87x1,05mm  - 5/8" - CO2
Kältemittelleitung
Menge: 12 St

**01.01.05.0024 Bögen für CU 19,05x1,30mm - 3/4" - CO2**
Bögen für CU 19,05x1,30mm - 3/4" - CO2
Kältemittelleitung
Menge: 14 St

**01.01.05.0025 Bögen für CU 22,23x1,90mm - 7/8" - CO2**
Bögen für CU 22,23x1,90mm - 7/8" - CO2
Kältemittelleitung
Menge: 24 St

**01.01.05.0026 Bögen für CU 28,57x1,90mm -1 1/8" - CO2**
Bögen für CU 28,57x1,90mm -1 1/8" - CO2
Kältemittelleitung
Menge: 6 St

**01.01.05.0027 Bögen für CU 34,92x2,30mm -1 3/8" - CO2**
Bögen für CU 34,92x2,30mm -1 3/8" - CO2
Kältemittelleitung
Menge: 1 St

*Hinweis: Strangabsperrventile*
Strangabsperrventile
Ausführung als Kappenabsperrventile für Einbau in die Flüssigkeits- und Saugleitung als Strangabsperrung.

Positionierung in Abstimmung mit der Fachbauleitung Ausführung als Lötventil in Durchgangs oder Eckausführung.

Die Kappenabsperrventile sind nach der Inbetriebnahme durch eine Plombe gegen Benutzung von nicht Fachkräften zu schützen.

Technische Daten:
Nenndruck:  min. 45 bar

Position beinhaltet den Einbau des Absperrventils sowie eine entsprechende dampfdiffusionsdichte Isolierung nach dem Einbau.

Diese sollen zum Einsatz kommne, um eine  kompletten Stran, z. B. Kühlmöbel absprerren zu können.
Hier sind die zusätzlichen Absperrer aufgeführt. Die Absperrer bei den Kühlstellen befinden sich bei der Posiotion Kälteverbraucher.

Dimensionen siehe nachfolgende Positionen.

angebotenes Fabrikat '  '....................'

Typ  '..........'....................''

**01.01.05.0028 Strangabsperrventil für CU 12,70x0,85mm - 1/2" - CO2**
Strangabsperrventil für CU 12,70x0,85mm - 1/2" - CO2
Kältemittelleitung
Menge: 8 St

**01.01.05.0029 Strangabsperrventil für CU 9,52x0,65mm - 3/8" - CO2**
Strangabsperrventil für CU 9,52x0,65mm - 3/8" - CO2
Kältemittelleitung
Menge: 8 St

**01.01.05.0030 Strangabsperrventil für CU 15,87x1,05mm - 5/8" - CO2**
Strangabsperrventil für CU 15,87x1,05mm  - 5/8" - CO2
Kältemittelleitung
Menge: 4 St

**01.01.05.0031 Strangabsperrventil für CU 19,05x1,30mm - 3/4" - CO2**
Strangabsperrventil für CU 19,05x1,30mm  - 3/4" - CO2
Kältemittelleitung
Menge: 1 St

**01.01.05.0032 Strangabsperrventil für CU 22,23x1,90mm - 7/8" - CO2**
Strangabsperrventil für CU 22,23x1,90mm - 7/8" - CO2
Kältemittelleitung
Menge: 4 St

**01.01.05.0033 Strangabsperrventil für CU 28,57x1,90mm -1 1/8" - CO2**
Strangabsperrventil für CU 28,57x1,90mm -1 1/8" - CO2
Kältemittelleitung
Menge: 2 St

**01.01.05.0034 Strangabsperrventil für CU 34,92x2,30mm -1 3/8" - CO2**
Strangabsperrventil für CU 34,92x2,30mm -1 3/8" - CO2
Kältemittelleitung
Menge: 1 St

*Hinweis: Dämmung Kältemittelleitungen*
Dämmung Kältemittelleitungen

Grundsätzlich sind alle Rohrleitungen und Anlagenteile, bei denen die Gefahr von Kondenswasserbildung besteht, mit einer schwer entflammbaren Wärmedämmung (Baustoffklasse B1) nach DIN 4102 Bl. 1 zu versehen, wobei Stoßstellen zusätzlich zu sichern sind. Kältedämmung an Rohrleitungen mit flexibilem Schaumstoff auf Basis syntetischen Kautschuks mit geschlossenzelliger Materialstruktur.

Farbe:  Schwarz
Wärmeleitfähigkeit  kleiner 0,033 W/(mK)
Wasserdampfdiffusionswiderstand:  10000

Die Dämmschicht darf nicht durch Einschnürungen oder Druckstellen geschwächt werden. Alle Rohrhalterung sind so auszuführen, dass keine Kälteübertragung auf die Halterung möglich ist und somit die Gefahr von Kondenswasserbildung auch in diesem Bereich ausgeschlossen ist.

Anschlussstellen am Stoß sind auch an der Leitung zu verkleben.

*Hinweis: Kälteschutzisolierung NK+TK*
Dämmung
gemäß den technischen Vorbemerkungen einschließlich Formstücke, Kleber, Klebeband und Montage.
Für die Abrechnung ist ohne Aufforderung ein Aufmaß zu erstellen.

Material
Hochflexibles, geschlossenzelliges Dämmaterial mit hohem Wasserdampf-Diffunsionswiderstand, niedriger Wärmeleitfähigkeit und integriertem antikrobiellem Schutz durch Microban. Elementschaum auf Basis synthetischen Kautschuks

Brandverhalten: selbstlöschend, nicht tropfend, leitet kein Feuer Prüfzulassung nach DIN 4102 für Bauteil-Feuerwiderstand

Es gilt für alle nachfolgenden Positionen 'Dämmung'

angebotenes Fabrikat '  '....................''

Typ  '..........'....................''

**01.01.05.0035 Dämmung NK - Nennweite 6 mm**
Dämmung NK - Nennweite 6 mm
Dämmschichtdicke min. 13 mm (max. 19mm), bei Verlegung im Boden und innerhalb der Wand mit Schutzrohr
Menge: 1 m

**01.01.05.0036 Dämmung NK - Nennweite 10 mm**
Dämmung NK - Nennweite 6 mm
Dämmschichtdicke min. 13 mm (max. 19mm), bei Verlegung im Boden und innerhalb der Wand mit Schutzrohr
Menge: 1 m

**01.01.05.0037 Dämmung NK - 13mm für 1/2"**
Dämmung NK -  13mm für 1/2"
Dämmschichtdicke min. 13 mm (max. 19mm), bei Verlegung im Boden und innerhalb der Wand mit Schutzrohr
Menge: 67 m

**01.01.05.0038 Dämmung NK - 13mm für 3/8"**
Dämmung NK -  13mm für 3/8"
Dämmschichtdicke min. 13 mm (max. 19mm), bei Verlegung im Boden und innerhalb der Wand mit Schutzrohr
Menge: 59 m

**01.01.05.0039 Dämmung NK - 13mm für 5/8"**
Dämmung NK -  13mm für 5/8"
Dämmschichtdicke min. 13 mm (max. 19mm), bei Verlegung im Boden und innerhalb der Wand mit Schutzrohr
Menge: 45 m

**01.01.05.0040 Dämmung NK - 13mm für 3/4"**
Dämmung NK -  13mm für 3/4"
Dämmschichtdicke min. 13 mm (max. 19mm), bei Verlegung im Boden und innerhalb der Wand mit Schutzrohr
Menge: 38 m

**01.01.05.0041 Dämmung NK - 13mm für 7/8"**
Dämmung NK -  13mm für 7/8"
Dämmschichtdicke min. 13 mm (max. 19mm), bei Verlegung im Boden und innerhalb der Wand mit Schutzrohr
Menge: 111 m

**01.01.05.0042 Dämmung NK - 13mm für 1 1/8"**
Dämmung NK -  13mm für 1 1/8"
Dämmschichtdicke min. 13 mm (max. 19mm), bei Verlegung im Boden und innerhalb der Wand mit Schutzrohr
Menge: 8 m

**01.01.05.0043 Dämmung NK - 13mm für 1 3/8"**
Dämmung NK -  13mm für 1 3/8"
Dämmschichtdicke min. 13 mm (max. 19mm), bei Verlegung im Boden und innerhalb der Wand mit Schutzrohr
Menge: 1 m

*Hinweis: Abhängung Kälteleitungen Stahl verzinkt*
Abhängung Kälteleitungen Stahl verzinkt

Rohrschelle:
Rohraufhängung als Rohrschelle, aus verzinktem Stahl

für eine axiale Dehnungsaufnahme bis 20 mm, mit schalldämmenden Einlagen, Anforderungen entsprechend DIN 4109-1.
Länge Aufhängung siehe Positionsbeschrieb
Befestigung mit Gewindestäben, Unterkonstruktion mit Schienen, mit bauaufsichtlich zugelassenen Dübeln,
einschl. Bohrarbeiten, Befestigungsuntergrund Beton, Rohr aus Stahl.

Die Rohrschelle muss das Rohr kreisförmig umschließen. Die Schellenbänder sind durch ein Stahlegelnk und eine Schraube verbunden.

Zubehör:
- inkl. Gewindestange zur Auflegung auf die Konsole
- inkl. Beschichtung für den Innenbereich
- Einschraubiger Sicherheits-Klappverschluss

Schellenanbindung:
- galvanisch verzinkt für den Innenraum geeignet
- für Gewindeanschluss M6, M8, M10
Hammerkopfschraube
Galvanisch verzinkte, vormontierte Schellenanbindung für die schnelle Befestigung an MM-Montageschienen

Zubehör pro Hammerkopfschraube:
- Gewindeanschluss M8, M10
- Länge 30mm - 190mm
Gewindestange
Galvanisch verzinkte Gewindestange  für den Einsatz als Zubehörteil in verschiedenen Anwendungen
Zubehör pro Gewindestange:
- inkl. verzinkte sechskant Flachmutter
- ink. galvanisch verzinkte Sechskantmutter
- inkl. galvanisch verzinkte Unterlegscheibe
Schienenkappen
Schienenendkappe zum Abdecken der Enden Montageschienen
passend für die Schiene mit C-Profil 36x36 mm

für Kälteleitungen CO2 Rohre CU-Rohr / gedämmte Kälteleitungen.

angebotenes Fabrikat '  '....................'

Typ  '..........'....................''

**01.01.05.0044 Rohrschelle Stahl verzinkt DN für Kälte - CO2**
Rohrschelle Stahl verzinkt DN für Kälte - CO2
Länge Abhängung bis 1,5m
DN ca. 6mm - 35mm
für Kälteleitungen CO2 Rohre / CU-Rohre
Pro Schelle ist eine Gewindestange für die Abhängung von der Decke vorzusehen.
Zubehör:
- inkl. Gewindestange zur Auflegung auf die Konsole oder Abhängung von der Decke
- inkl. Beschichtung für den Innenbereich
- Einschraubiger Sicherheits-Klappverschluss
Menge: 315 St

**01.01.05.0045 Rohrschelle Stahl verzinkt DN für Kälte gedämmt - CO2**
Rohrschelle Stahl verzinkt DN für Kälte gedämmt - CO2
Länge Abhängung bis 1,5m
DN ca. 32 mm - 75 mm
für Kälteleitungen CO2 Rohre / CU-Rohre gedämmt
Verhinderung von Schwitzwasser, Korrosion und Energieverluste an Befestigungspunkten von Rohren
Stöße sind zu überkleben
Zubehör:
- inkl. Gewindestange zur Auflegung auf die Konsole oder Abhängung von der Decke
- inkl. Beschichtung für den Innenbereich
- Einschraubiger Sicherheits-Klappverschluss
Menge: 105 St

**01.01.05.0046 Wandkonsole für Montage Kälteleitungen Länge 600 mm**
Wandkonsole für Montage Kälteleitungen Länge 600 mm

Wandkonsole zur Befestigung der Kälteleitungen.

Befestigung von leichten bis mittelschweren Rohrtrassen

Profil  verzahntes C-Profil  36x36 mm
Material  Stahl galvanisch verzinkt
Last  für Dübellast geeignet

Zubehör:
- inkl. verzinkte Lochplatte für Trapez- oder Deckenschienenanwendung pro Gewindestange
- inkl. Winkelstütze
- inkl. Schellenambindung
- inkl. Hammerkopfschraube
- inkl. Schienenendkappe
- inkl. notwendier Schrauben und Dübel

angebotenes Fabrikat '  '....................'

Typ  '..........'....................''
Menge: 28 St

**01.01.05.0047 Wandkonsole für Montage Kälteleitungen Länge 450 mm**
Wandkonsole für Montage Kälteleitungen Länge 450 mm

Wandkonsole zur Befestigung der Kälteleitungen.

Befestigung von leichten bis mittelschweren Rohrtrassen

Profil  verzahntes C-Profil  36x36 mm
Material  Stahl galvanisch verzinkt
Last  für Dübellast geeignet

Zubehör:
- inkl. verzinkte Lochplatte für Trapez- oder Deckenschienenanwendung pro Gewindestange
- inkl. Winkelstütze
- inkl. Schellenambindung
- inkl. Hammerkopfschraube
- inkl. Schienenendkappe
- inkl. notwendier Schrauben und Dübel

angebotenes Fabrikat '  '....................'

Typ  '..........'....................''
Menge: 10 St

**01.01.05.0048 Wandkonsole für Montage Kälteleitungen Länge 300 mm**
Wandkonsole für Montage Kälteleitungen Länge 300 mm

Wandkonsole zur Befestigung der Kälteleitungen.

Befestigung von leichten bis mittelschweren Rohrtrassen

Profil  verzahntes C-Profil  36x36 mm
Material  Stahl galvanisch verzinkt
Last  für Dübellast geeignet

Zubehör:
- inkl. verzinkte Lochplatte für Trapez- oder Deckenschienenanwendung pro Gewindestange
- inkl. Winkelstütze
- inkl. Schellenambindung
- inkl. Hammerkopfschraube
- inkl. Schienenendkappe
- inkl. notwendier Schrauben und Dübel

angebotenes Fabrikat '  '....................'

Typ  '..........'....................''
Menge: 5 St

*Hinweis: Rohrabschottung Brandschutz*
Brandschottung Rohrleitungen
der Feuerwiderstandsklasse R 90 für nicht brennbare Kältemittelleitungen mit brennbarer Ummantelung. Der Auftragnehmer muss die Mindestabstände der einzelnen Rohrdurchführungen gemäß Spezifikation in der MLAR oder gemäß Zulassung der Durchführung sicherstellen.

Brandschutz-Rohrabschottung muss gemäß DIN 4102 T. 11 und MLAR  geprüft werden und eine Zuordnung in die Feuerwiderstandsklasse R90 durch ein Allgemeinesbauaufsichtliches Prüfzeugnis bzw. Zulassung nachweisen werden. Der Nachweis der Baustoffklasse B1 bzw. BL-S3D0  muss durch eine Zulassung erfolgt sein. Der Nachweis der Dauerhaftigkeit des Baustoffes muss durch Eigen- und Fremdüberwachung nachgewiesen sein.

Rohrabschottung von nichtbrennbaren/brennbaren Kälteleitungen  in Massivdecken/-wänden oder Leichtbauwänden.

Feuerwiderstandsfähige Rohrabschottung mit geschlossenzelliger, flexibler Elastomer-Dämmung mit intumeszieren der Wirkung.

Zusätzlich sind an allen Brandschutzdurchführungen Kennzeichnungsschilder anzubrungen.

Ausführung
Die Dämmung ist entweder auf die Leitung aufzuschieben oder zu schlitzen und mit speziellem Kleber zu verkleben. Längs- und Stoßnähte sind mit entsprechendem Band selbstklebend abzudecken.

Die verbleibende Restfuge zwischen Dämmung und Wand/Decke ist vollständig mit mineralischem Mörtel zu verschließen. Der Verschluss in Leichtbauwänden erfolgt mittels Steinwollestopfung innerhalb der Wand sowie mit Füllspachtel zur Beplankung (Ringspalt bis 50 mm).

Die Länge der Dämmung ist abhängig vom Rohrwerkstoff und -durchmesser nach ABP P-MPA-E 07-009 zu bemessen.

Abstände untereinander und zwischen Kälte - und  Elektroleitungen sind gem. angebotenem System einzuhalten. Ebenso die Abstände zu den Installationsmedien anderer Gewerke.

Art und Ausführung ist vor der Ausführung dem Fachplaner vorzulegen.

Beschriftung und Umfang hat nach Vorgabe der Anlage Sicherheitsrichtlinie Olympiapark VA_Objekte_04 und Formblatt FB TS-SQ-OL 17 zu erfolgen.

Bezeichnung und Dokumentation
Eine Brandschutzplakette ist neben dem Durchbruch anzubringen.
Eine Bestätigung über die vorschriftsmäßige Ausführung ist den Bestandsunterlagen beizulegen. Ebenso ist eine Fotodokumentation vom fachtechnisch geschlossenen Durchbruch inkl. Plakette der Dokumenattion bezulegen.
Diese ist vorab digital nach Abschluss dieser Arbeiten in digitaler Form vorzulegen.

**01.01.05.0049 Kernbohrung Wand/Decke DN 120**
Kernbohrung Wand/Decke DN 120
Folgende Kernbohnrungen müssen kalkuliert werden

* DN 120

Erstellung von Kernbohrungen durch Wand/Decke im Beton
für Kälteleitungen

Preis pro Bohrung

Dimension
* Kernbohrung DN 120mm

Leistungsinhalt
* Bauteilstärke 200-300mm
* Wand bzw. Geschossdecke
* Entsorgung Kern
* Maschinenvorhaltung
* inkl. Lohn- und Fahrtkosten

Vorgehen
Für die Kernbohrung muss ein Kernbohrantrag vom Statiker gestellt werden. Erst nach Freigabe dürfen Kernbohrungen ausgeführt werden.
Menge: 1 St

**01.01.05.0050 Kernbohrung Wand/Decke DN 100**
Kernbohrung Wand/Decke DN 100
Folgende Kernbohnrungen müssen kalkuliert werden

* DN 100

Erstellung von Kernbohrungen durch Wand/Decke im Beton
für Kälteleitungen

Preis pro Bohrung

Dimension
* Kernbohrung DN 120mm

Leistungsinhalt
* Bauteilstärke 200-300mm
* Wand bzw. Geschossdecke
* Entsorgung Kern
* Maschinenvorhaltung
* inkl. Lohn- und Fahrtkosten

Vorgehen
Für die Kernbohrung muss ein Kernbohrantrag vom Statiker gestellt werden. Erst nach Freigabe dürfen Kernbohrungen ausgeführt werden.
Menge: 1 St

**01.01.05.0051 Kernbohrung Wand/Decke DN 80**
Kernbohrung Wand/Decke DN 80
Folgende Kernbohnrungen müssen kalkuliert werden

* DN 80

Erstellung von Kernbohrungen durch Wand/Decke im Beton
für Kälteleitungen

Preis pro Bohrung

Dimension
* Kernbohrung DN 80 mm

Leistungsinhalt
* Bauteilstärke 200-300mm
* Wand bzw. Geschossdecke
* Entsorgung Kern
* Maschinenvorhaltung
* inkl. Lohn- und Fahrtkosten

Vorgehen
Für die Kernbohrung muss ein Kernbohrantrag vom Statiker gestellt werden. Erst nach Freigabe dürfen Kernbohrungen ausgeführt werden.
Menge: 1 St

**01.01.05.0052 Kernbohrung Wand/Decke DN 60**
Kernbohrung Wand/Decke DN 60
Folgende Kernbohnrungen müssen kalkuliert werden

* DN 60

Erstellung von Kernbohrungen durch Wand/Decke im Beton
für Kälteleitungen

Preis pro Bohrung

Dimension
* Kernbohrung DN 80 mm

Leistungsinhalt
* Bauteilstärke 200-300mm
* Wand bzw. Geschossdecke
* Entsorgung Kern
* Maschinenvorhaltung
* inkl. Lohn- und Fahrtkosten

Vorgehen
Für die Kernbohrung muss ein Kernbohrantrag vom Statiker gestellt werden. Erst nach Freigabe dürfen Kernbohrungen ausgeführt werden.
Menge: 1 St

*Hinweis: Rohrabschottung Brandschutz*
Brandschottung Rohrleitungen
der Feuerwiderstandsklasse R 90 für nicht brennbare Kältemittelleitungen mit brennbarer Ummantelung. Der Auftragnehmer muss die Mindestabstände der einzelnen Rohrdurchführungen gemäß Spezifikation in der MLAR oder gemäß Zulassung der Durchführung sicherstellen.

Brandschutz-Rohrabschottung muss gemäß DIN 4102 T. 11 und MLAR  geprüft werden und eine Zuordnung in die Feuerwiderstandsklasse R90 durch ein Allgemeinesbauaufsichtliches Prüfzeugnis bzw. Zulassung nachweisen werden. Der Nachweis der Baustoffklasse B1 bzw. BL-S3D0  muss durch eine Zulassung erfolgt sein. Der Nachweis der Dauerhaftigkeit des Baustoffes muss durch Eigen- und Fremdüberwachung nachgewiesen sein.

Rohrabschottung von nichtbrennbaren/brennbaren Kälteleitungen  in Massivdecken/-wänden oder Leichtbauwänden.

Feuerwiderstandsfähige Rohrabschottung mit geschlossenzelliger, flexibler Elastomer-Dämmung mit intumeszieren der Wirkung.

Zusätzlich sind an allen Brandschutzdurchführungen Kennzeichnungsschilder anzubringen.

Ausführung
Die Dämmung ist entweder auf die Leitung aufzuschieben oder zu schlitzen und mit speziellem Kleber zu verkleben. Längs- und Stoßnähte sind mit entsprechendem Band selbstklebend abzudecken.

Die verbleibende Restfuge zwischen Dämmung und Wand/Decke ist vollständig mit mineralischem Mörtel zu verschließen bei Mauerwerk und Betonöffnungen. Der Verschluss in Leichtbauwänden erfolgt mittels Steinwollestopfung innerhalb der Wand sowie mit Füllspachtel zur Beplankung.

Die Durchbrüche sindhohlraumfrei mit bauaufsichtlich zugelassenen Materialien zu verschließen:
Kernbohrungen: Ringspalt bis 50 mm
eckiger Durchbruch:  Verfüllung bis 50mm oben + unten (80mm Ecke).

Die Länge der Dämmung ist abhängig vom Rohrwerkstoff und -durchmesser nach ABP P-MPA-E 07-009 zu bemessen.

Abstände untereinander und zwischen Kälte - und  Elektroleitungen sind gem. angebotenem System einzuhalten. Ebenso die Abstände zu den Installationsmedien anderer Gewerke.

Art und Ausführung ist vor der Ausführung dem Fachplaner vorzulegen.

Beschriftung und Umfang hat nach Vorgabe der Anlage Sicherheitsrichtlinie Olympiapark VA_Objekte_04 und Formblatt FB TS-SQ-OL 17 zu erfolgen.

Bezeichnung und Dokumentation
Eine Brandschutzplakette ist neben dem Durchbruch anzubringen.
Eine Bestätigung über die vorschriftsmäßige Ausführung ist den Bestandsunterlagen beizulegen. Ebenso ist eine Fotodokumentation vom fachtechnisch geschlossenen Durchbruch inkl. Plakette der Dokumenattion bezulegen.
Diese ist vorab digital nach Abschluss dieser Arbeiten in digitaler Form vorzulegen.

**01.01.05.0053 Brandabschott Kälte durch Wand**
Brandabschott  Kälte durch Wand
Wand F90
Wandstärke 100 - 300 mm

Preis pro Leitung

angebotenes Fabrikat '  '....................'

Typ  '..........'....................''
Menge: 22 St

**01.01.05.0054 Brandabschott Kälte durch Wand Trockebauwand**
Brandabschott  Kälte durch Wand Trockebauwand
Wand F90
Wandstärke 100 - 300 mm

Preis pro Leitung

angebotenes Fabrikat '  '....................'

Typ  '..........'....................''
Menge: 10 St

**01.01.05.0055 Brandabschott Kälte durch Decke Deckenstärke**
Brandabschott  Kälte durch Decke Deckenstärke
Wand F90
Deckenstärke  250 - 300 mm Beton

Preis pro Leitung

angebotenes Fabrikat '  '....................'

Typ  '..........'....................''
Menge: 9 St

**01.01.05.0056 Brandschutzsteine**
Brandschutzsteine

zum verschließen von eckigen Öffnungen.
Feuerwiderstandsklasse - feuerbeständig

Preis pro Stein inkl. Verlegung, Dokumentation, Plaketten, Kleinmaterial und Arbeitszeit

Für Wand- und Deckendurchführungen von elektrischen Leitungen und für Kupferrohre bis 28 mm Durchmesser bzw. Stahlrohre bis 54 mm Durchmesser

geignet als Kombischott für Massivwände, Massivdecken, leichte Trennwände, Gipswände, Trockenbauwände. Temporäre sowie permanente Brandabschottung von Elektrokabeln und -leitungen aller Art und Durchmesser sowie nichtbrennbaren und brennbaren2 Rohren.

- Maße (LxBxH)  ca. 200 x 144 x 600 mm
- Feuerwiederstndsklassen EI 30/60/90/120

Inkl. benötigter Brandschutzkleber
Inkl. benötigter Brandschutzschaum

angebotenes Fabrikat '  '....................'

Typ  '..........'....................''
Menge: 1 St

**01.01.05.0057 Brandschutzschaum**
Brandschutzschaum

Brandschutzschaum passend zu den Brandschutzsteinen

Preis pro Schaum inkl. Verlegung, Dokumentation, Plaketten, Kleinmaterial und Arbeitszeit

- geeignet für Wand und Deckendurchführunge
- feuerbeständig
- 625 mL
- Dose
- Feuerwiederstndsklassen EI 30/60/90/120

angebotenes Fabrikat '  '....................'

Typ  '..........'....................''
Menge: 1 St

**01.01.05.0058 Brandschutzschaum Kombi**
Brandschutzschaum

Brandschutzschaum passend zu den Brandschutzsteinen

Preis pro Schaum inkl. Verlegung, Dokumentation, Plaketten, Kleinmaterial und Arbeitszeit

- geeignet für Wand und Deckendurchführunge
- feuerbeständig
- 380 mL
- Kartusche
- Feuerwiederstndsklassen EI 30/60/90/120

angebotenes Fabrikat '  '....................'

Typ  '..........'....................''
Menge: 1 St

**01.01.05.0059 Brandschutzkoffer F90**
Brandschutzkoffer F90
Standort  EG, Mensa, UG
  Flur TRH M.-1.V02
Zeichnung  Pos. Nr. 13.1

Deckenkoffer dient der Brandschottung der CO2-Leitungen im notwendigen Flur.

Die Kälteleitungen kreuzen einen notwendigeFlur und müssen durch einen Brandschutzkoffer geschottet werden. Die Leitungen laufen knapp unter der Decke vor der Tiefgaragenwand. Zwischen Decke und Tiefgaragenwand muss der Brandschutzkoffer montiert werden. Da die Leitungen nicht auf einer Höhe den Flur kteuzen sondern nach unten verspringen, muss der Koffer nach unten verlängert werden. Der Koffer sieht von vorne somit wie ein L aus.

Der Deckenkoffer muss zwischen Wand und Decke mit einer Selbsttragenden Konstruktion montiert werden. Gff kann eine Metallunterkonstruktion an der Deck und Wand befestigt werden. Diese ist mit einzukalkulieren und in der geforderten Brandschutzklasse auszuführen.

Maße langer Koffer  (LxBxH)  3.500 x 650 x 350 mm
Maße L-Stück  (LxBxH)  500 x 650 x 800 mm

Brandschutzkofer bestehen aus zementgebundenen
Brandschutzbauplatten auf Basis von Calciumsilikat
Rohdichte ca. 870 kg/m³ (trocken)
Druckfestigkeit ca. 9,3 N/mm² nach DIN EN 826
nichtbrennbar - A1
dauerhaft wasserresistent gem. Leistungserklärung (Typ Y, DoP)

aus Brandschutzbauplatten d = 2 x 25 mm
Amtlicher Nachweis: ABP Nr. P-2101/482/17-MPA BS

Decken und Wandanschluss durch Winkelprofile

Boden- und Deckenanschluss -  mindestens F90 klassifizierten Massivbauteilen, mit Winkelprofil = 40/40 x 0,6

* inkl. fachgerechter Anlieferung und Montage

angebotenes Fabrikat '  '....................'

Typ  '..........'....................''
Menge: 1 St

**01.01.05.0060 Brandschutzkoffer Wand- und Deckenanschluss mit Winkelprofil F90**
Brandschutzkoffer Wand- und Deckenanschluss mit Winkelprofil  F90
Standort  EG, Mensa, UG
  Flur TRH M.-1.V02
Zeichnung  Pos. Nr. 13.1

Winkelprofile für den Decken- und Wandanschluss

Wand- und Deckenanschluss -  mindestens F90 klassifizierten Massivbauteilen, mit Winkelprofil = 40/40 x 0,6

* inkl. fachgerechter Anlieferung und Montage
* inkl. Spezialimprägnierung
* inkl. Spezialkleber

angebotenes Fabrikat '  '....................'

Typ  '..........'....................''
Menge: 9 St

**01.01.05.0061 Brandschutzkoffer Verdeckter Wand- und Deckenanschluss F90**
Brandschutzkoffer Verdeckter Wand- und Deckenanschluss  F90
Standort  EG, Mensa, UG
  Flur TRH M.-1.V02
Zeichnung  Pos. Nr. 13.1

Verdeckter Wand- und Deckenanschluss mit Stahlblechwinkel
Passend zum Brandschutzkoffer

* inkl. fachgerechter Anlieferung und Montage

angebotenes Fabrikat '  '....................'

Typ  '..........'....................''
Menge: 1 St

**01.01.05.0062 Brandschutzkoffer Eckausbildung bei drei- oder zweiseitiger Ausführung F90**
Brandschutzkoffer Eckausbildung bei drei- oder zweiseitiger Ausführung  F90
Standort  EG, Mensa, UG
  Flur TRH M.-1.V02
Zeichnung  Pos. Nr. 13.1

Eckausbildung bei drei- oder zweiseitiger Ausführung an Massivwände
Passend zum Brandschutzkoffer

* inkl. fachgerechter Anlieferung und Montage

angebotenes Fabrikat '  '....................'

Typ  '..........'....................''
Menge: 1 St

**01.01.05.0063 Brandschutzkoffer Revisionsklappe F90**
Brandschutzkoffer Revisionsklappe F90
Standort  EG, Mensa, UG
  Flur TRH M.-1.V02
Zeichnung  Pos. Nr. 13.1

Amtlicher Nachweis (Schachtwand): P-2100/624/15-MPA BS
Bauöffnungsmaß  (max. 4000 mm x 800 mm)

Passend zum Brandschutzkoffer

* inkl. fachgerechter Anlieferung und Montage

angebotenes Fabrikat '  '....................'

Typ  '..........'....................''
Menge: 1 St

##### 01.01.06 Titel 6 - Tauwsserleitungen

*Hinweis: Tauwasserleitungen CNS-Rohr*
Tauwasserleitungen CNS-Rohr
Verlegung der Tauwasserverrohrung vom Übergabepunkt Sanitär hinter und innerhalb des Kühlraums.

Hygienische Ausführung aus Edelstahl.

Rohrleitung aus nichtrostenden Stahlrohren, für Tauwasserverrohrung aus Kühlräumen. Verbindung durch Pressen, mit Prüfsicherheit inkl. Verschraubungen

Formstücke mit Pressverbindung; Formstücke aus nichtrostendem Stahl, Verbindung durch Pressen, mit Prüfsicherheit, für Tauwasserleitungen aus nichtrostenden Stahlrohren

pro Verdampfer:
eine am Verdampfer und eine vor dem Austritt aus der Kühlraum inkl. aller Befestigungen, inkl. Verlegung

Rohrschelle Stahl verzinkt
Rohraufhängung als Rohrschelle, aus verzinktem Stahl

für eine axiale Dehnungsaufnahme bis 20 mm, mit schalldämmenden Einlagen, Anforderungen entsprechend DIN 4109-1.

Befestigung mit Gewindestäben, Unterkonstruktion mit Schienen, mit bauaufsichtlich zugelassenen Dübeln,  einschl. Bohrarbeiten, Befestigungsuntergrund Beton, Mauerwerk oder Kühlraumwände Bei Kühlraumwänden mit geeigneten Bestigungselemene. Kältebrücken sind zu bvermeiden.

**01.01.06.0001 CNS-Rohr DN 28**
CNS-Rohr DN 28
CNS-Rohr DN 28 zur hygienischen
Verlegung innerhalb und hinter den Kühlräume.

angebotenes Fabrikat '  '....................'

Typ  '..........'....................'
Menge: 22 m

**01.01.06.0002 T-Stücke für CNS-Rohr DN 28**
T-Stücke für CNS-Rohr DN 28
aus CNS
Menge: 3 St

**01.01.06.0003 Bogen für CNS-Rohr DN 28**
Bogen für CNS-Rohr DN 28
aus CNS
Menge: 21 St

**01.01.06.0004 Rohrschelle Stahl verzinkt für DN 28 für TWA-Rohr**
Rohrschelle Stahl verzinkt für DN 28 für TWA-Rohr
Länge Abhängung bis 0,5m / Wandbefestigung
für CNS Rohr DN28
für Tauwasserverrohrung
Menge: 15 St

**01.01.06.0005 Geräteanschluss**
Geräteanschluss
Geräteanschluss durchführen mit allen benötigten Übergängen, incl. Dichtprobe
Menge: 5 St

**01.01.06.0006 Tauwassersammeltrichter**
Tauwassersammeltrichter
Kunststoff weiß, incl. Siphon und Dichtungs- und Befestigungsmaterial, Ablaufanschluss DN 40. inkl Verrohrung zum bauseitigen Ablaufpunkt, Länge ca. 5,0m.

Der Tauwassersammeltrichter ist an einer leicht zugänglichen Stelle im Spalt zwischen Kühlraumwand und Wand zu befestigen.
Menge: 2 St

**01.01.06.0007 Revisionsöffnung für Tauwassersammeltrichter in bauseitiger Wand**
Revisionsöffnung für Tauwassersammeltrichter in bauseitiger Wand
In die bauseitige Wand vor den Kühlräumen ist ein
Metallrahmen mit umlaufender Putz- bzw.
Fliesenkante einzubauen.

Material:  Stahl verzinkt, mind. 1,5 mm stark
Maße:  ca. 300 x 450 x 30 mm
Frontseitig mit Tür oder abnehmbarer Platte

Die  Revisionsöffnung gewährt den Zugang von aussen.
Menge: 4 St

**01.01.06.0008 Revisionsöffnung für Tauwassersammeltrichter in Kühlraumwand**
Revisionsöffnung für Tauwassersammeltrichter in Kühlraumwand
In Kühlraumwand ist ein
Metallrahmen mit umlaufendem L-Winkel einzubauen.

Material:  Stahl verzinkt, mind. 1,5 mm stark
Maße:  ca. 500 x 500 x 30 mm
Frontseitig mit Tür oder abnehmbarer Platte
  aus PU-Paneel

Die  Revisionsöffnung gewährt den Zugang von Seite Kühlraum.
Menge: 3 St

##### 01.01.07 Titel 7 - Steuer- und Elektroleitungen

*Hinweis: Elektroleitungen*
Elektroleitungen
Die Verdrahtung vom  Schaltschrank zur Verbundanlage muss der AN Kältetechnik durchführen. Die ELT-Zuleitung zum Schaltschrank wird von AN ELT bereitgestellt.
Die Magnetventile, Motoren, Heizungen, Türkontaktschaltern
Gaswarnanlagen, usw. und den Temperaturanzeigegeräten müssen vom AN Kältetechnink verdrahtes werden. Die Störmeldungder Verbundanlage und der Gaswarnüberwachung muss an die GLT weitergeleitet werden.

Die VDE-Vorschriften sind zu beachten.

Verlegung der Kabel in Metallkabelrinnen- bzw. Rohren.
Metallkabelrinnen in feuerverzinkter Ausführung. Alternativ in halogenfreien Kunststoffkanälen/ -rohren.

Alle Kabelenden sind 2-fach mit Kabelbezeichnungsschildern zu beschriften.

Die Bereitstellung der Schaltschrankeinspeisung hat über das Gewerk Elektro zu erfolgen.

Komplette Elektroinstallation inklusive Einführen, Absetzen der Kabel und Anschließen aller Geräte.

Befestigungsmaterial und Kleinteile sind einzukalkulieren. Ebenso wie in den Einzelpositionen aufgeführt der Anschluß der Stockrahmenheizung, des Druckausgleichsventiles, der Türkontaktschalter und der Fußbodenheizung.

Für die Abrechnung ist ohne Aufforderung ein Aufmaß zu erstellen.

Es darf nur Ware aus EG-Ursprungsländern verlegt werden und muss den entsprechenden DIN und VDE-Vorschriften genüge tun.

Komponenten der Elektroinstallation
Bei allen Führungskanälen ist die kleinste und platzsparenste Ausführung zu wählen.

Installationskanal:
Halogenfreier Elektro-Installationskanal als Leitungsführungskanal für besonderen Einsatzbereich, bestehend aus Unterteil, anstellbaren Kabelhalteklammern und formschlüssigem Oberteil. Richtungsänderungen von 90 Grad sind mit Haubenformstücken auszuführen, offene Kanalenden sind mit aufsteckbaren Endplatten zu verschließen.

Material:  Halogenfreies Material
Lieferfarbe:  RAL 9001 cremeweiß
Lieferlänge:  2 m
Befestigungsabstand:  max. 0,66 m

Kunststoff-Panzerrohr:
Halogenfreies Kunststoff-Panzerrohr in Stangen nach VDE 0605. Selbstverlöschendes, hochtemperaturbeständiges Material. Hohe Schlagzähigkeit selbst bei -40°C. Für mittlere
Druckbeanspruchung. Einschließlich Schellen, Muffen, Bögen, Tüllen, Klein- und Befestigungsmaterial.

Kabelabzweigkasten:
Kabelabzweigkasten aus duroplastischer Formmasse, temperaturbeständig bis 70 °C, halogenfrei, nicht brennbar nach UL 94V-0, Glühdrahtprüfung nach VDE 0471 bis 960°C. Korrosionsfreie Deckelschrauben aus V2A für den sicheren Einsatz in Feuchträumen. Schutzart IP65 bei Verwendung von Kabelverschraubungen.
Größe: 100x100mm

Halogenfreie Starkstromleitung NHXMH:
Halogenfreie Installationsleitung NHXMH nach VDE 0250 Teil 214 geeignet für den Einsatz in Gebäuden oder Industrieanlagen mit hoher Personen und/oder Sachwertkonzentration. Im Brandfall entstehen keine halogenhaltigen Gase. Für die Installation in trockenen, feuchten und nassen Räumen.
Technische Daten:
Kupferleiter blank, rund, eindrähtig, Aderisolation aus vernetztem Polyäthylen nach VDE 0207 Teil 22, 2XI 1 flammwidrig, gemeinsame Aderumhüllung aus halogenfreiem Compound. Außenmantel: grau, aus Polyolefin-Mischung nach VDE0207 Teil 24 HM2, flammwidrig. Aderkennzeichnung: durch Farben nach VDE 0293. Brandverhalten: geringe Brandfortleitung, minimale Rauchentwicklung, halogenfrei, Prüfart C nach VDE 0472 Teil 804. Funktionserhalt bei 800°C Flammtemperatur und einer Beflammzeit von mindestens 20 min. nach IEC 331 oder VDE 0472 Teil 814, selbstverlöschend.

Halogenfreie ölbeständige Steuerleitung HXMHX:
Halogenfreie, ölbeständige, vernetzte Steuerleitung als Anschluß und Verbindungsleitung für Steuergeräte, Verdichter etc. Geeignet für feste Verlegung und flexible Anwendung. Technische Daten: Cu-Litze blank, feindrähtig nach DIN VDE 0295 Kl. 5 bzw. IEC 228 cl.5.

Halogenfreie Aderisolation:
vernetzt in Anlehnung an DIN VDE 0207 Teil 23. Schwarze Adern mit fortlaufendem weißen Ziffernaufdruck, nach DIN VDE 0293. Schutzleiter grün-gelb. Halogenfreies Mantelmaterial, vernetzt in Anlehnung an DIN VDE 0207 Teil 24, Mantelfarbe grau. Brandprüfung nach VDE 0472 Teil 804, Prüfart C, IEC 332-3 und HD 405.3.

Halogenfreie Fühlerleitung J-H(St)H:
Halogenfreies Installationskabel mit statischem Schirm und verbessertem Verhalten im Brandfall für Fernmeldeund Informationsverarbeitungsanlagen. Diese Leitung wird verwendet zur Meß- und Signalübertragung. Technische Daten: Cu-Leiter blank, massiv, Durchmesser 0,8 mm. Halogenfreie Aderisolation, Mischungstyp HI2, nach DIN VDE 0207 Teil 23, Isolierwanddicke 0,3 bzw. 0,4 mm. Aderkennzeichnung nach DIN VDE 0815, statischer Schirm (St) aus kunststoffkaschierter Metallfolie. Beidraht massiv. Halogenfreier Außenmantel, flammwidrig Typ HM2 nach DIN VDE 0207, Teil 24, Mantelfarbe grau. Brandprüfung nach VDE 0472 Teil 804, Prüfart C, IEC 332-3 und HD 405.3

Diese Abfrage gilt für die nachfolgenden Positionen
Elektroleitung NHXMH
angebotenes Fabrikat '  '....................''
Typ  '..........'....................'

Elektroleitung J-H(St)H
angebotenes Fabrikat '  '....................''

Typ  '..........'....................''

Elektroleitung Ölflex
angebotenes Fabrikat '  '....................'

Typ  '..........'....................''

**01.01.07.0001 Elektroleitung NHXMH 3 x 1,5 mm2**
Elektroleitung NHXMH 3 x 1,5 mm2
Ausführung: Verkabelung vom Kleinkälte-Schaltschrank zum Aggregat, Kühlstellen, Kühlräumen, Küchencheftableau etc. Die Verlegung der Kabel erfolgt in Metallkabelrinnen, Kunststoff-Kabelkanälen und Elektroinstallationsrohren. Die Vorbemerkungen und die VDE-Vorschriften sind zu beachten. Die komplette Elektroinstallation (auch Kabelkanäle und Rohre) ist halogenfrei auszuführen.
Menge: 35 m

**01.01.07.0002 Elektroleitung NHXMH 5 x 1,5 mm2**
Elektroleitung NHXMH 5 x 1,5 mm2
Wie vor beschrieben
Menge: 175 m

**01.01.07.0003 Elektroleitung NHXMH 7 x 1,5 mm2**
Elektroleitung NHXMH 7 x 1,5 mm2
Wie vor beschrieben
Menge: 10 m

**01.01.07.0004 Elektroleitung NHXMHX 3 x 2,5 mm2**
Elektroleitung NHXMHX 3 x 2,5 mm2
Wie vor beschrieben
Menge: 200 m

**01.01.07.0005 Elektroleitung NHXMHX 5 x 2,5 mm2**
Elektroleitung NHXMHX 5 x 2,5 mm2
Wie vor beschrieben
Menge: 1 m

**01.01.07.0006 Elektroleitung NHXMHX 7 x 2.5 mm2**
Elektroleitung NHXMHX 7 x 2.5 mm2
Wie vor beschrieben
Menge: 1 m

**01.01.07.0007 Elektroleitung NHXMHX 3 x 4 mm2**
Elektroleitung NHXMHX 3 x 4 mm2
Wie vor beschrieben
Menge: 1 m

**01.01.07.0008 Elektroleitung NHXMHX 5 x 4 mm2**
Elektroleitung NHXMHX 5 x 4 mm2
Wie vor beschrieben
Menge: 1 m

**01.01.07.0009 Elektroleitung J-H(St)H 4x2x0.8mm2**
Elektroleitung J-H(St)H 4x2x0.8mm2
Wie vor beschrieben
Menge: 100 m

**01.01.07.0010 Elektroleitung J-H(St)H 2x2x0.8mm2**
Elektroleitung J-H(St)H 2x2x0.8mm2
Wie vor beschrieben
Menge: 45 m

**01.01.07.0011 Elektroleitung Ölflex 3 x 1 mm**
Elektroleitung Ölflex 3 x 1 mm
Ausführung: Verkabelung vom Kleinkälte-Schaltschrank zu den Aggregaten, Kühlstellen, Kühlräumen, Küchencheftableau etc. Die Verlegung der Kabel erfolgt in Metallkabelrinnen, Kunststoff-Kabelkanälen und Elektroinstallationsrohren. Die Vorbemerkungen und die VDE-Vorschriften sind zu beachten. Die komplette Elektroinstallation (auch Kabelkanäle und Rohre) ist halogenfrei auszuführen.
Menge: 1 m

**01.01.07.0012 Elektroleitung Ölflex 3 x 1,5 mm²**
Elektroleitung Ölflex 3 x 1,5 mm²
Wie vor beschrieben
Menge: 1 m

**01.01.07.0013 Elektroleitung Ölflex 5 x 1,5 mm²**
Elektroleitung Ölflex 5 x 1,5 mm²
Wie vor beschrieben
Menge: 1 m

**01.01.07.0014 Elektroleitung Ölflex 7 x 1,5 mm²**
Elektroleitung Ölflex 7 x 1,5 mm²
Wie vor beschrieben
Menge: 1 m

**01.01.07.0015 Elektroleitung Ölflex 3 x 2,5 mm²**
Elektroleitung Ölflex 3 x 2,5 mm²
Wie vor beschrieben
Menge: 1 m

**01.01.07.0016 Elektroleitung Ölflex 5 x 2,5 mm²**
Elektroleitung Ölflex 5 x 2,5 mm²
Wie vor beschrieben
Menge: 1 m

**01.01.07.0017 Elektroleitung H07V-R 25 gn/ge**
Elektroleitung H07V-R 25 gn/ge
Mehrdrähtige Einzelader als Potentialausgleichsleitung. Es sind alle  Metallischen Einbauteile, Kabelrinnen, Maschinenrahmen, Verdampfer, Kühlzellen, Verflüssiger etc. in den Potentialausgleich mit  Einzubinden. Evtl. Erdungsbandschellen und Befestigungsschrauben sind anteilig mit  Einzurechnen.
Menge: 1 m

*Hinweis: Elektro Installationsrohr*
Elektro Installationsrohr
Installationsrohr als Rund- oder Rechteckrohr für die Verlegung der Elektrokabel. Befestigung über Kabelschellen inkl. der Halterungsschienen für das Installationsrohr

Metallkabelrinnen / Steigtrassen:
Kabelrinnen und Steigetrassen feuerverzinkt nach dem Sendzimirverfahren, EN 10142 mit komplettem Zubehör wie Formteile, Hängestiele, Stielausleger, Wandausleger, Stoßstellenverbinder, Flachrundschrauben etc. Trennsteg zur Verlegung von Schwachstromleitungen ist anteilig mit einzuberechnen.

Befestigungsabstände gem. Brandschutz und MLAR sind einzuhalten

Abmessungen wie in den folgenden Positionen beschrieben

**01.01.07.0018 Metallkabelrinne 100 x 60mm**
Metallkabelrinne 100 x 60mm
Wie vor beschrieben
Menge: 30 m

**01.01.07.0019 Metallkabelrinne 200 x 60mm**
Metallkabelrinne 200 x 60mm
Wie vor beschrieben
Menge: 1 m

**01.01.07.0020 Metallkabelrinne 300 x 60mm**
Metallkabelrinne 300 x 60mm
Wie vor beschrieben
Menge: 1 m

**01.01.07.0021 Steigtrasse 300mm**
Steigtrasse 300mm
Wie vor beschrieben
Menge: 1 m

**01.01.07.0022 Installationskanal 15x15mm**
Installationskanal 15x15mm
Wie vor beschrieben
Menge: 30 m

**01.01.07.0023 Installationskanal 40x40mm**
Installationskanal 40x40mm
Wie vor beschrieben
Menge: 1 m

**01.01.07.0024 Installationskanal 60x60mm**
Installationskanal 60x60mm
Wie vor beschrieben
Menge: 10 m

**01.01.07.0025 Installationskanal 60x150mm**
Installationskanal 60x150mm
Wie vor beschrieben
Menge: 1 m

**01.01.07.0026 Kunststoffpanzerrohr Nenngröße 25**
Kunststoffpanzerrohr Nenngröße 25
Wie vor beschrieben
Menge: 1 m

**01.01.07.0027 Kunststoffpanzerrohr Nenngröße 50**
Kunststoffpanzerrohr Nenngröße 50
Wie vor beschrieben
Menge: 1 m

*Hinweis: Endverlegung der Steuer- und Elektroleitungen*
Endverlegung der Steuer- und Elektroleitungen
Die Elektroleitungen zwischen Schaltschrank, Gasküher und allen benötigten technischen Geräten der Verbundanlagen innerhalb des Maschinenraumes für Kältetechnik und Küchenleiterbüro ist im Auftrag des AN Kältetechnik enthalten.

Die Bus-Leitung vom Schaltschrank zu jeder Kühlstelle ist im Auftrag AN Kältetechnik enthalten. Die Endverlegung beinhaltet alle Anschluss- bzw. Klemmleistungen.

**01.01.07.0028 Endverlegung Kühlräume**
Endverlegung Kühlräume
Die gesamten Kabel pro Kühlraum werden vom Übergabepunkt Elektro (i.d. Regel von der Decke kommend) bis zum Verbraucher verlegt inklusive aller Rüstzeiten, Material, Geräte, Koordinierung, etc.

Interne Verlegung und Verkabelung der Gaswarnkomponenten durch den AN Kältetechnik.
Menge: 5 St

**01.01.07.0029 Endverlegung Kühlstellen**
Endverlegung Kühlstellen
Die gesamten Kabel pro Kühlstelle und werden Übergabepunkt Elektro  bis zum Verbraucher verlegt inklusive aller Rüstzeiten, Material, Geräte, Koordinierung, etc.
Menge: 14 St

**01.01.07.0030 Endverlegung Schaltschränke der Kälteanlage**
Endverlegung Schaltschränke der Kälteanlage
Die gesamten Kabel werden vom Übergabepunkt Elektro bis zum Verbraucher verlegt inklusive aller Rüstzeiten, Material, Geräte, Koordinierung, etc.

Endverlegung für Schaltschrank Verbund und Kleinkühlstellenschaltschrank
Menge: 2 St

##### 01.01.08 Titel 8 - Betriebsmittel und Anlagen

*Hinweis: Kältemittel*
Kältemittel
In den folgenden Positionen sind die zu verwendenen Kältemittel aufgeführt

**01.01.08.0001 Kältemittel R744**
Kältemittel R744
Kältemittel R744 zum Befüllen der NK-Kälteanlagen und ggf. des TK-Boosters.
Entsprechend der Rohrlängen und -dimensionen durch den
Kälteanlagenbauer zu ermitteln.

Angebotenes Fabrikat '  '....................''

Typ '  '....................''
Menge: 70 kg

*Hinweis: Sonstiges*
Sonstiges
In den folgenden Positionen sind elektrische Anlagenteile aufgeführt, die alle inkl. Anschluß und Einbau im Kühlraumausbau anzubieten sind.

*Hinweis: Kennzeichnung von Rohrleitungen in Kälteanlagen*
Kennzeichnung von Rohrleitungen in Kälteanlagen
Die Norm gilt für Rohrleitungen, für Kältelmittel sowie Kälte-und Wärmeträger in Kälteanlagen. Sie soll in Verbindung mit DIN2403 / DIN 2405 angewendet werden. Rohrleitungen in Kälteanlagen mit neutralem Anstrich werden nach dem Durchflußstoff durch farbige Schilder mit Spitze zur Angabe der Durchflußrichtung gekennzeichnet.

Die Schilder erhalten das Kurzzeichen des Durchflußstoffes sowie gegebenenefalls zusätzliche Kennzeichnungen.

Die Farbe des Schildes ist gelb RAL1012. Der Stoffzustand ist auf dem Schild hinter der Schildspitze durch einen 10mm breiten Querstreifen wie folgt zu kennzeichnen

Saugleitung - kalte Gase  blau  RAL5009
Druckleitung - heiße Gase  rot  RAL3003
Flüssigkeitsleitungen  grün  RAL6010

Alle eingebauten Geräte, Komponennten, Leitungen und Baugruppen sind entsprechnd den Ausführungsplänen analog dauerhaft zu beschriften. Das Bezeichnungssystem ist vor der Ausführung durch den Hersteller der Kälteanlage zu bemustern. Funktionsintensive Teile sind im Regelfall im Klartext mit Kunststoffschildern zu beschriften.

Alle Schilder müssen dauerhaft graviert/ beschriftet werden.

Abstände sind so zu wählen, dass von einem Schild, das näcshte bereits erkennbar ist,. Max Abstand 10m
Zusätzlich an allen Abzweigungen, Anfang und Ende, Wanddurchführungen und innerhalb der Installationsfächer, am Verbraucher.

**01.01.08.0002 Kennzeichnung von Rohrleitungen - Fließrichtungspfeil**
Kennzeichnung von Rohrleitungen - Fließrichtungspfeil
Fließrichtungspfeil als farbiges Klebeband, zur Kennzeichnung von Rohrleitungen, nach DIN 2405
mit Darstellung der Strömungsrichtung, mittels Pfeil sowie das Fördermedium.

- selbstklebende Folie, die stark haftet mit rückseitigem Abdeckpapier für eine einfache Anbringung am Roh
- durch Laminat geschützt, um dadurch witterungs-, säure- und laugenbeständig zu sein
- UV-beständig
- temperaturbeständig von mindestens -40°C bis +125°C
-von allen Seiten lesbar

Im Außenberech muss die Beschriftung zusätzlich geschützt werden, so dass keine Gefahr durch  Ablösen besteht.
Menge: 1 psch

**01.01.08.0003 Kennzeichnung von Rohrleitungen - Bezeichungsschild**
Kennzeichnung von Rohrleitungen - Bezeichungsschild
Bezeichnungsschild DIN 825, Farbe und Beschriftung nach
Angaben des AG, aus mehrschichtigem Kunststoff, Beschriftung gefräst, Höhe 125 mm, Breite 250 mm.

Schilder müssen der Dokumentatonsrichtlinie des Bauherrn entsprechen.
Vor Fertigung der Schilder ist eine Schilderliste anzufertigen und dem Auftragnehmer zur Freigabe vorzulegen.
Menge: 1 psch

**01.01.08.0004 Druckverlustberechnung / Rohrleitungsauslegung**
Druckverlustberechnung / Rohrleitungsauslegung
beinhaltet
* die Erstellung aller Pläne
* die Berechnung des Rohrleitungsnetzes mit der
entsprechenden dazughörigen Druckverlustberechnung
Menge: 1 psch

**01.01.08.0005 Druckprüfung durch Dritte**
Druckprüfung durch Dritte
Die Kälteanlage muss von einer unabhängigen Dritten Institutio mit entsprechender Qualifikation druckgeprüft werden um sicherzustellen, dass die Anlage dicht ist.
Die Druckprüfung muss dokumentiert werden und erst dann dann darf die Anlage in Betrieb genommen werden.

Die Druckgeräterichtlinie 2014/68/EU muss beachtet werden.
Dazu zählt, dass eine Notifizierte Stelle wie TÜV SÜD Industrie Service die Abnahme von Druckgeräten vorzunehmen hat. Es muss eine Schluss- und Druckprüfung erfolgen. Die Vorgaben zu den Abläufen bei Werkstoffverbindungen (Schweißen) müssen eingehalten werden und eine Zulassung von einer notifizierten Stelle eingeholt veranlasst werden. Zusätzlich müssen die eingesetzten Werkstoffe von der notifizierten Stelle bewertet und mit einem Gutachten versehen werden.

Sämtliche Kosten sind in dieser Position einzukalkulieren.
Menge: 1 psch

*Hinweis: Anzeigentableau*
Anzeigentableau
In den folgenden Positionen sind Anzeigentableaus in Büroräumen aufgeführt

**01.01.08.0006 Zentrales Temperatur-Anzeigetableau**
Zentrales Temperatur-Anzeigetableau
Standort  EG, Mensa, Büro Personal
Zeichnung  Pos. Nr. 20.1

Zentrales Temperatur -Anzeigetableau von Ist Temperaturen zur Temperaturüberwachung, digitaler Temperaturanzeige im Küchenleiterbüro. Einschl. Lampenprüftaste für Störmeldeleuchten. Die Störmeldungen müssen an die GLT weitergeleitet werden.

Anzeige aller Alarmmeldungen der Anlage in Klartext. Sammelstörmeldeleuchten unterteilt in 4 Prioritäten. Es müssen 4 Stk. potentialfrei Kontakte zur Weitermeldung der Sammelstörmeldungen bereitgestellt werden. Alle Störmeldungen müssen über ein BUS-System an eine übergeordnete GLT weitergeleritet werden.
Einschl. komplette interne und zum entsprechenden
Schaltschrank passende Verdrahtung.

Angebotenes Fabrikat '  '....................''

Typ '  '....................''
Menge: 1 St

**01.01.08.0007 Temperaturaufzeichnungssystem**
Temperaturaufzeichnungssystem
Standort  EG, Mensa, Büro Personal
Zeichnung  Pos. Nr. 20.2

Protokolliersystem (Datenlogger) zur papierlosen Aufzeichnung von Temperaturwerten über einen langen Zeitraum. Der gesetzlich vorgeschriebene Nachweis (EN 12830) über Temperaturverläufe. Speichergröße zur Protokollierung der Temperaturwerte von bis zu 3 Fühlern über 6 Jahre bei 15 Minuten Intervall
Messintervall ab 1 Minute einstellbar
Bei vollem Speicher sind die ältesten Werte zu löschen
Messwerte bei Spannungsausfall batterielos unbegrenzt
gespeichert. Gespeicherte Werte jederzeit mit Datum und Uhrzeit zu betrachten
Werkskalibrierung, wartungsfrei
32-stellige LCD-Klartextanzeige, 4 sprachig
umschaltbar
Momentantemperatur, Datum und Uhrzeit Anzeige
Protokollierbereich -100...+600°C, Auflösung 0,1K
Eingebaute Echtzeituhr
Weiterprotokollierung bei Netzausfall durch externen
Akku gewährleistet
Über-/Untertemperaturwarnung je Eingang mit
Zeitverzögerung
Fühlereingänge mit Eigenüberwachung
Störmeldespeicher für die letzten 6 Meldungen
Eindeutige Zuordnung von Meßort/-wert durch frei
wählbare Meßstellennamen in der Anzeige
Vernetzung / Fernsteuerung über RS-232 und RS-485-
Schnittstelle
Bedienung über Folientasten
3x Meldeeingänge (230V) für Türkontakt und
Anlagenstörungen
1 Warnrelais (Wechsler) potentialfrei und Summer
Betriebsspannung 230V AC
3x Temperaturfühlereingänge

Bauform für Wandmontage,
Abmessungen ca. 160x160x120mm

Zubehör:
3x 1Stk. Temperaturfühler TK-Raum
Software zum Auslesen des Datenloggers
PC-Verbindungskabel zum Auslesen

Das Temperaturaufzeichnungssystem wird in vorgenanntem
Anzeigetableau beim Küchenleiter integriert.
Die Auslesung der Daten erfolgt über den Küchenleiter-PC über die Kältesoftware. Das Temperaturaufzeichnungsgerät ist an den CAN-Bus der Kälteanlage angeschlossen.

Angebotenes Fabrikat '  '....................'

Typ '  '....................''
Menge: 1 St

##### 01.01.09 Titel 9 - CO2 Überwachung

*Hinweis: Gaswarnanlage R744*
Gaswarnanlage R744
In den folgenden Positionen ist ein geeignetes Gaswarnsystem anzubieten für die Überwachung aller Räume mit CO2-Kälteverbrauchern und Aufenthaltsräume mit Leitungsverzug, sowie der Anlagenaufstellraum gemäß  DIN EN 378.

Die Gaswarnanlage wird über ein MOD-BUS-System gesteuert und betrieben.
Jedes Gaswarngerät muss mit einer eigenen dezentralen integrierten USV ausgestattet sein, die dann auch alle angehängten Komponenten wie Sensoren etc mit Strom versorgen kann. Die Sensoren und Signalgeber werden in Reihe mit der Gaswarneinheit verbunden.

Die Störmeldung der Gaswarnanlage muss an die übergeordnete GLT weitergeleitet werden.

Zentrale der Gaswarneinheit
Die Steuertechnische Zentrale der Gaswarnanlage befindet sich im Kleinkühlstellenschaltschrank im UG Mensa
1. Untergeschoss Kältetechnikraum M.-1.09
Diese Leistung ist unter Titel 'Regelung' beschrieben in der Position:
'Störmeldeerfassung der CO2-Gaswarnungen aus dem kompletten Gebäude'

Funktionanforderung
Ein Sensor soll den CO2 - Gehalt in der Luft ermitteln und die Messwerte an Warneinheit übertragen. Dieser erkennt 2 Alarmschwellen.

Komponten der Gaswarnanlage
Warneinheit / Gaswarngerät für R744 - CO2
Dieses Gaswarngerät befindet sich über oder neben der Zugangstür des Raumes. Die exakte Position muss mit der Bauleitung und der den anderen Gewerken abgestimmt werden. Optische und akustische Warnung für Aufenthaltsräume vor Betreten.

Folgenen Informationen werden unterschieden
- Betriebsberietschaft
- Voralarm: CO2 Gehaltes von > 1,5 %
- Hauptalarm: CO2 - Gehalt über >3 %

Sensoreinheit / Gasmessfühler für R744 - CO2 (S)
Diese Sensor befindet sich über der Bodennähe des Raumes - ca. 200mm ÜOKFFB.
Die exakte Position muss mit der Bauleitung und der den anderen Gewerken abgestimmt werden.
Schutzbügel inbegriffen.

Alarmeinheit / Warnblitzleuchte  für R744 - CO2 (A)
Diese befindet sich an der Decke oder an der Wand des Raumes. Optische und akustische Warnung für Arbeitsräume.
Die exakte Position muss mit der Bauleitung und der den anderen Gewerken abgestimmt werden.
Vorallem bei Lüftungsdecken.

Signaleinheit Kombinationssignalgeber für R744 - CO2 (SE)
Diese spiegelt die Information der Warneinheit, wenn der Raum eine 2. oder 3. Tür hat.  Optische + akustische Warnung für Aufenthaltsräume vor Betreten.

Leuchtwarntafel R 744 + Warnhupe (T + H)
Vor den Hauptzugängen, vorallem der Technikräume,  wird ein großes Warnschild + Hupe angebracht

Warnhupe (H)
In jedem überwachten Raum wird eine Warnhupe im Bereich der Tür angebracht.

Positionen Mensa

1. Untergeschoss
Kältetechnikraum M.-1.09  2xS + 1xH + 1xSi
Flur TRH M.-1.V02  1xW + 1xT + 1xH
RLT - Mensa M.-1.01  1xW + 1xS + 1xSi
RLT - Küche M.-1.02  1xS + 1xH + 1xSi
Archiv I M.-1.03  1xW + 1xS + 1xSi

Erdgeschos
Büro M.0.12  1x Tableau
Flur M.0.08  1x W
Pausenverkauf M.0.03  1x W + 1xS + 2xSi + 1xH
Vorraum M.0.01  1xS + 1xSi + 1xH
Spüle M.0.07  1xSi
Produktionsküche M.0.04.1  2xSi + 1xH + 2xS

Erdgeschoss Kühlräume M.0.09
Tiefkühlraum +
Fleischkühlraum  1xW + 2xS + 2xSi + 2xH
Molkereikühlraum  1xW + 1xS + 1xSi + 1xH
Gemüsekühlraum  1xW + 1xS + 1xSi + 1xH
Getränkekühlraum  1xW + 1xS + 1xSi + 1xH

Anschluß
Inklusiv Lieferung und Montage aller Komponenten. Zeitlich versetzte Montage muss kalkuliert werden,
Verkabelung zwischen den  Komponenten ist unsichtbar zu verlegen. Hierfür ist eine Montage einzukalkulieren, wenn die Wände noch geöffnet sind.
Alle Komponenten müssen an die jeweilige Umgebungstemperatur ihres Standorts angepasst werden - insbeondere  bei Kühl- und Tiefkühlräumen.

**01.01.09.0001 Gaswarngerät Kompaktausführung im Wandaufbaugehäuse R744 (W)**
Gaswarngerät Kompaktausführung im Wandaufbaugehäuse R744
Standort  EG  Mensa
Zeichnung  Pos. Nr. 21.2

Gaswarngerät Kompaktausführung im Wandaufbaugehäuse
zum Anschluß von 1 bis 10 Gasmessfühlern in Mod-Bus-Technologie zur Überwachung der Luft auf brennbare Gase und toxische Konzentrationen Kunststoffwandgehäuse aus ABS

Abmessungen (BxHxT)  ca. 200 x 145 x 87 mm
Versorgungsspannung  230 V AC mit
  Notstromversorgung 24 V  DC 2
Schutzart  IP 65

- programmierbare Alarmschaltpunkte pro Meßstelle für Vor-
  und Hauptalarm
- Konfiguration und Datenauslese mittels PC-Software
  Eingänge: Modbusfähige Gasmessfühler
Hupenentriegelungstaster

Ausgänge
- Relais EPU Voralarm
- Relais EPU Hauptalarm
- Relais EPU Warntransp. taktend oder dauernd
  programmierbar
- Relais EPU Hupe
- Relais EPU Störung
Bedienung
- LCD-Display zur Anzeige
- LED rot Voralarm
- LED rot Hauptalarm
- LED gelb Störung
- LED grün Betrieb
Geräte- und Entriegelungstaster Programmier- und Bedientasten eingebauter Piezosummer Schnittstelle RS 485 zur Weiterleitung an GLT inkl. Kabelverschraubungen

Angebotenes Fabrikat '  '....................''

Typ '  '....................''
Menge: 9 St

**01.01.09.0002 Analog-Bus-Konverter**
Analog-Bus-Konverter
Standort  EG  Mensa
Zeichnung  Pos. Nr. 21.1

Analog-Bus-Konverter
Für die Anbindung von konventionellen Gasmessfühlern mit analogen Stromausgang 4-20mA an das Gaswarngerät. Der Stromwert wird in ein digitales Bussignal gewandelt und an das Gaswarngerät  übertragen.

für jeden Gasmessfühler muss ein Konverter kalkuliert werden.

Angebotenes Fabrikat '  '....................''

Typ '  '....................''
Menge: 14 St

**01.01.09.0003 Gasmessfühler Kohlendioxid R744 (S)**
Gasmessfühler Kohlendioxid R744
Standort  EG  Mensa
Zeichnung  Pos. Nr. 21.1

Gasmessfühler Kohlendioxid, Messbereich 0 bis 5 Vol %, busfähig
- OPP-SOR Infrarot-Gasmessfühler
- busfähig
- Aluminiumgehäuse
- Platine mit 2 Ausgangsrelais für Hupe und Warntransparent
- Präzise
- wartungsarm
- geringer Querempfindlichkeit
- Verschmutzung-, Luftdruck-, Temperatur- und
  Feuchtekompensiert
- Relais für Hupe und Warntrasparent integriert
- Gaseintritt per Diffusor

Meßprinzip
- Infrarottechnik im hochwertigen Dual-Beam 2-Strahl
  Verfahren
- Gaszutritt per Diffusion
- Versorgung  24 VDC
- Umgebungstemperatur  -20 bis 40  Grad C
- Luftfeuchtigkeit  0 bis 95 %RH nicht
  kondensierend
- Maße (B x H x T)  125 x 80 x 57 mm
- Farbe  grau
- Schutzart:  IP 54
- Relative Gasdichte  1,52

Angebotenes Fabrikat '  '....................''

Typ '  '....................''
Menge: 14 St

**01.01.09.0004 Kombinationssignalgeber Blitzleuchte- Sirene R744 (S)**
Kombinationssignalgeber Blitzleuchte- Sirene R744
Standort  EG  Mensa
Zeichnung  Pos. Nr. 21.3

Kombinationssignalgeber Blitzleuchte- Sirene
- Gehäuse  rot
- Maße (BxHxT)  ca. 86 x 172 x 83 mm
- Schutzart  IP 66
- Blitzleuchte  5 Joule
- Sirene  Lautstärke 100 dB(A)
- Leistungsaufnahme  6,6 W

Angebotenes Fabrikat '  '....................''

Typ '  '....................''
Menge: 15 St

**01.01.09.0005 Warnblitzleuchte R744 (A)**
Warnblitzleuchte R744
Standort  EG  Mensa
Zeichnung  Pos. Nr. 21.3
Warnblitzleuchte
- Gehäuse  rot
- Maße (BxHxT)  ca. 86 x 86 x 83 mm
- Schutzart  IP 66
- Blitzleuchte  5 Joule

Angebotenes Fabrikat '  '....................''

Typ '  '....................''
Menge: 1 St

**01.01.09.0006 Warnhupe R744 (H)**
Warnhupe R744
Standort  EG  Mensa
Zeichnung  Pos. Nr. 21.4

Warnhupe als Signal für CO2 Gasalarm
Zum Einsatz im Innenbereich
Kleiner lauter Signalgeber
elektromechanisches/- ,agnetisches Hupensystem
leichtes öffnen und verriegeln
- Spannung  230V AC-
- Schallpegel  88 - 92 dB in 1m Entfernung
- Material  ABS grau, schlagfest
- Schutzart  IP 43
- Maße  70x170x78mm

Angebotenes Fabrikat '  '....................''

Typ '  '....................''
Menge: 11 St

**01.01.09.0007 LED-Warntransparent (T)**
LED-Warntransparent
Standort  EG  Mensa
Zeichnung  Pos. Nr. 21.4

LED-Warntransparent 230 V AC mit Notstromakku
gemäß VDI 2053 für Innenräume. Mit wartungsfreiem Notstromakku Ladegerät und Tiefentladeschutz. Gehäuse aus Acrylglas mit Alu-Profil. Mit Text GASALARM
Geeignet für Wand-, Decken- und Pendelmontage
LED-Leuchtmittel für 50.000 Betriebsstunden.
Erkennungsweite nach DIN 4844 bis 20 mtr.
Zeichen-Leuchtdichte > 200 cd/qm.
Schutzart: IP 54, Schutzklasse 2.
Anschlußspannung 230 V AC

Angebotenes Fabrikat '  '....................''

Typ '  '....................''
Menge: 1 St

**01.01.09.0008 Überhitzungsregler**
Überhitzungsregler
- Spannung  24Vac/24VdC
- Maße (BxHxT)  ca. 70 x 110 x 60 mm

Der Überhitzungsregler muss zur Regelung der Kältemittelüberhitzung und Optimierung des Kreislaufwirkungsgrades geeignet sein

Merkmale
- geeignet für transkritische und subkritische CO2-Prozessführung
- ink. Schutzfunktionen gegen niedrige Überhitzung (LowSH), hohen Verdampfungsdruck (MOP),niedrigen Verdampfungsdruck (LOP)
zur Steuerung des Expansionsventils in einem Kältekreislauf
- Kann konfiguriert werden für eine optimierte Abtauregelung, Zangsöffnung des Ventils (100%), das Backup der Regelung und die Sicherheit der Regelung
- inkl. abnehmbaren Schraubklemmen

Angebotenes Fabrikat '  '....................''

Typ '  '....................''
Menge: 1 St

**01.01.09.0009 Inbetriebnahme Gaswaranlage**
Inbetriebnahme Gaswaranlage
Inbetriebnahme der Gaswarnanlage
* inkl. An- und Abfahrt
* Inkl. Prüfgas
* Inkl. Planung und Inbetriebnahme
* Ink. Erstellung eines Leitungsschemas
* Inkl. Erstellung der W+M-Planung mit Darstellung der Feldgeräte in Grundriss und Ansicht
* Inkl. Erstellung einer Kabelzugliste
* Inkl. Erstellung Dokumentation
* Inkl. Einweisung des Nutzers
Menge: 1 psch

#### 01.02 Mehrzweckhalle

*Hinweis: Projektbezogene Punkte Kältetechnik Mehrzweckhalle*
Projektbezogenene Punkte Kältetechnik - Mehrzweckhalle

In der Mehrzweckhalle entsteht im Erdgeschoss ein Kiosk für die Vereine. In diesen Kiosk werden kleine Speisen für Sportveranstaltungen und Event hergerichtet und über eine Ausgabe ins Foyer ausgegeben.

Funktionsprinzip der Kälteanlage
Kühlbereiche:  Normalkühlbereich - NK
Standort Aggregat  Außenraum EG
Standort Kühlstellen:  Küche MZH EG

Die Versorgung des  NK-Getränkekühlraums und NK-Kleinkühlstellen erfolgt mittels Kältemittel R744 (CO2). Die Verdampfungstemperatur NK beträgt an der Verbundanlage -11°C und am Verdampfer -10°C.

Kälteerzeugung
Vorgesehen ist ist ein luftgekühltes Kompaktaggregat, das im Außenraum steht.

Verbraucher
- 1 Stk. Kühlraum NK
- 4 Stk. NK Kleinkühlstellen

##### 01.02.01 Titel 1 - Kühlraumausbau

*Hinweis: Kühlzellenkomponenten*
Im Erdgeschoss der Mehrzweckhalle ist eine Einzelkühlzelle im Lager einzubauen. Diese Kühlzelle ist eine Getränkekühlzelle und muss gemäß den Belastungen und Anforderungen zur Lagerung von Getränkekästen ausgelegt werden. Die Ausführung hat in Zellenbauweise zu erfolgen.

Aufbauhöhen - Boden
Plus-Kühlraum  ca. 100 mm
Minus-Kühlraum  ca. 100 mm

Funktionale Qualitätsangaben
Wärmedämmung  Polyurethan Hartschaum,
  geschlossenzellig
Schaumdichte  42 kg/m³
Wärmeleitfähigkeitsgruppe  025 nach DIN 4108
schwer entflammbarnach  DIN 4102 -
Brandklasse  B1
Verbindung  Nut- und Federsystem

selbstzentrierend mit innenliegender Dichtung
Exzenterspannschlösser mit Kunststoffgehäuse
Korrosionsgeschützte Spannhaken
Druckfestigkeit nach DIN 18164
Wandelemente Oberfläche Wand verzinktes
Stahlblech, polyesterbeschichtet

Wandelemente
Außenwände sind als freitragende Wände in PU-Sandwichbauweise auszuführen.

Der Wandaufbau soll mit PU-Elementen erfolgen.

Die PU-Elemente sind mit Polyesterlackierung auszuführen in der Farbe der Polyesterlackierung nach RAL. Die sichtbaren Wandseiten zum Lager werden nach Bemusterung durch den AG gewählt.
Alle anderen sichtbaren Flächen von Wänden und Decken sind in RAL 9016 oder RAL 9010 auszuführen.

Die Wandelemente sind in Hygieneausführung auszuführen, die Eck – und Trennwandelemente sind innen mit Radius auszuführen.
Der Dämmkern muss aus Polyurethan- Hartschaum bestehen, ca. 95% geschlossen, schubfest und ganzflächig mit dem Blech verbunden sein.

Bodenelement
Oberfläche  CNS 2mm, mustergewalzt,
  Hygieneausführung
Rutschfestigkeitsklasse  R12
Flächenbelastung  min. 50.000N/m²
Radlast Gummirad  3.500 N/4cm²
Radlast Stahlrad  7.50 N/1cm²
Anschluß an Wand  umlaufende
  Hohlkehlgummidichtung

Deckenelemente
PU-Paneel begehbar und wenn beschrieben mit entsprechenden Luken zu versehen.
Die Deckenelemente sind als begehbare Decken in PU-Sandwichbauweise auszuführen.
Beide Seiten, außen und innen, in RAL 9016.
Aus PU-Elementen in Sandwichbauweise mit Nut- und Federverbindung. Die Kühlraumseite und die Außenseite mind. 0,6 mm verzinktes Stahlblech in RAL 9016
lackiert. Erforderliche Winkel sind mit einzukalkulieren. Zusätzlich ist eine abziehbare Schutzfolie anzubringen.
Verstärkung der Kühlraumdecke aufgrund der großen Deckendurchführungen ist mit einzukalkulieren

Abdeckwinkel
Als Schutz gegen mechanische Beschädigungen bei Nachfolge- und Reparaturarbeiten.
Auf der Paneeldecke für den vorbeschriebenen Wand-/ Deckenübergang zu den Wänden ist ein Winkel 100 x 150 x 1,5 mm aus feuerverzinktem Stahl umlaufend am  aufgehenden Mauerwerk zu montieren und alle 50 cm mit nicht rostenden Metalldübeln zu befestigen.
Werkstoff Nr. 4031.

Fugenabdichtung
Entstehende Fugen sind mit dauerelastischem Silikon abzufugen.

Ausführung
Der Hohlraum über den Kühlräumen ist zu be- und entlüften. Für den Kühlraum ist eine zentrale Schließanlage vorzusehen. Die Kühlraumtür und Luke muss für die jeweiligen Zylinder vorgesehen werden.
Holz ist bei den Isolierarbeiten nicht zugelassen.

Die Kälte- und Steuerleitungen, die Beleuchtungskabel und -Schalter sind verdeckt, innerhalb des PU-Paneels unsichtbar zu verlegen. Wenn Elektro- oder Steuerkabel in
absoluten Ausnahmefällen nicht in den PU-Paneelen verlegt werden können, müssen sie in PG-Rohren oder in Kabelkanälen ordentlich verlegt werden.

Die PU-Wände dienen zum Teil als Außenwände der Kühlräume.

Für die Begehung der Hohlräume oberhalb der Kühlräume ist eine Luke einzubauen falls in separater Positiongefordert.

Alle PU Wände der Kühlzelle müssen an die Deckenhöhen des Lagers angepasst werden. Der Zwischenraum zwischen OK Kühlräumen und abgehängter Decke muss mit entsprechenden Blenden geschossen werden.

Die NK-Zelle ist zur Zellen-Unterbodenbelüftung mit  BigFoot mittels Abstandselementen zur Längs- und Querunterlüftung auszuführen. Dies Unterlüftung muss in der Höhe so gering wie möglich ausgeführt werden Ausgleich von Bodenunebenheiten mittels geeigneter Unterlegeplatten ist mit einzukalkulieren.

Rammschutz
Nach separatem Positionsbeschrieb sind in allen Wänden der Einbau eines Rammschutzes aus Polyethylen vorzusehen. Die Anordnung der Höhen ist nach den Wünschen des späteren Betreibers in Abstimmung mit dem Bauherrn auszuführen. Ein M+W-Plan ist hierzu vorzulegen.

Der Rammschutz darf nicht bis in negative Ecken oder die positive Ecken geführt werden,sondern muss jeweils ca. 80 mm vor den Ecken aufhören. Die Enden sind abzufasen. Der
Rammschutz ist mit den Mindestmaßen von 20 x 200 mm im Farbton weiß auszuführen.

Türen
Pro Tür sind mindestens 2 gleich schließende Schlüssel zu liefern.
Schiebetür gemäß separater Position.

Umlaufende Dichtungen und nachstellbare Türscharniere. Presshebelverschluss mit Edelstahlgriff und Profilzylinder. Innenhebel mit integrierter Notöffnung.
Die Türen sind mit einem Kontaktschalter auszustatten, der beim Öffnen der Tür den Ventilator des Verdampfers ausschaltet und die Beleuchtung einschaltet.

TK und NK-Drehtüren für Einbau in PU-Elementwand
Das Türblatt ist in 800- 100 mm Blattstärke und Türbeschlag unter Hochdruck mit PU FCKW-frei ausgeschäumt, mit Kälteunterbrechung und auswechselbaren Steckdichtungen
als Hohlkammerprofil zu liefern. Rahmen sind als stabile verwindungssteife Ganzmetallflachrahmen 100 x 80mm zu fertigen. Der Einbau muss mittels Klemmrahmen
in PU-Elementwand erfolgen und die Oberfläche muss den Türblattoberfläche entsprechen.

Beschläge sind als steigende Bänder, auf CNS  in der Anzahl der Türgröße und der Brandschutzklasse entsprechend einzubauen.

Dichtungen sind ausreißsicher im Türblatt einzuarbeiten, hochelastisch und lebensmittelunbedenklich mit Schwellendichtung und mit doppeltem Schleifgummi
auszuführen. Die Tiefkühlraumtüre ist zusätzlich mit einer Rahmenheizung und einem Druckausgleichsventil zum bauseitigen Anschluss an 220 V auszurüsten. Die Verlegung
der Kabel inklusive der Kabel für die Rahmenheizung und das Druckausgleichsventil sind Auftragsbestandteil.

Türmaße siehe Positionsbeschrieb.
Elementdicke 100 mm

Ausführung schwellenlos.

Druckausgleichsventil
Zusätzlich ist für alle Kühlraumtüren ein Druckausgleichsventil vorzusehen.

Schwellenblech für Türen in PU-Elementwand 100 mm

Ausführung
Das Blech ist aus 3,0 m CNS-Blech zu fertigen. Die erforderlichen Verbindungen sind fugenlos zu schweißen. Bei der Montage ist das Schwellenblech in Dichtmasse
einzulegen, damit Feuchtigkeit von außerhalb die Feuchtigkeitsabdichtung nicht unterlaufen kann. Besonderes Augenmerk ist auf die Verbindungsstelle zwischen
Schwellenblech und Türzarge zu legen. Die Verbindung muss ordentlich mit Dichtmasse ausgekleidet werden, damit von außen die Feuchtigkeitsabdichtung nicht unterlaufen
kann.
Das Schwellenblech ist auf das entsprechende Bodenmaß abzustimmen und muss für den Einbau in die PU-Elementwand geeignet sein. Siehe sparsate Position.

Der Anschluss der waagerechten Dichtung gegen nicht drückendes Wasser muss auf der Kühlraumseite und auf der Gangseite erfolgen. Die Anschlussstellen sind zusätzlich
mittels Anpressflansch, mind. 30 mm breit, zu sichern. Das Schwellenblech ist mit 4 Dübelschrauben zu befestigen.

Deckenluken
Im Kühlraum ist eine Revisionsluke ca. 1000 x 1000 mm zu montieren. Eine Luke muss wie eine Kühlraumtür ausgeführt werden. Die Öffnung erfolgt nach unten inkl. Sicherheitshalterung.
Ausführung aus CNS.
Siehe separater Positionsbeschrieb

**01.02.01.0001 Einzelkühlzelle**
Einzelkühlzelle
Standort  EG, Lager MZH
Zeichnung  Pos. Nr. 17.1

Einzelkühlzelle NK - Getränkekühlzelle
Drehtüren, Boden R12

NK-Zelle: ca. 5,7 qm

Die Rückwand muss in einem Abstand von ca. 100 mm von der bauseitigen Wand entfernt aufgestellt sein, um eine natürliche Hinterlüftung zu gewährleisten.

Abmessungen
Diese Angaben sind nur Richtwerte.
Die Kühlzelle ist nach tatsächlicher Maßlichkeit vor Ort auszuführen.

Außenmaße Kühlzelle Maximalmaße
Länge  ca. 2.500 mm
Breite  ca. 2.700 mm
Höhe  ca. 2.400 mm

Innenmaße NK-Raum Maximalmaße
Länge  ca. 2.300 mm
Breite  ca. 2.500 mm
Höhe  ca. 2.200 mm

Raumtemperatur Kühlzellen (NK)
Pluskühlzelle: +0°C bis +6°C
Wandstärke 100 mm
k-Wert (DIN 52612): 0,20 W/m2K

Wand-/Boden-Konstruktion
CNS, Rutschfestigkeit R12
Der Boden muss mit einer Verstärkung ausgeführt werden so dass die Kühlzelle mit Getränkekästen bestückt werden kann.

Verblendung zur bauseitigen Wand - links + rechts
* inklusive seitlicher Verblendungen zur bauseitigen Wänden,  ca. 100mm
* Material und Farbe wie Zellenoberfläche
* unterer Teil ist vorab zu liefern und fest zu montieren, so dass ein bauseitiges Anarbeiten von Abdichtung + Fliesen möglich ist
* Teil der seitliche Blende revisionierbar, um an den Siphon TWA zu gelangen

Verblendung zur bauseitigen Decke
* inklusive Verblendung zur Decke
* Verblendung von OK Kühlzelle bis UK AHD
* Revisionsöffnung sind in der Deckenblende vorzusehen
* Belüftungsschlitze sind in der Deckenblende vorzusehen.

Aufstellung Kühlzelle
Die Kombizelle steht auf der Abdichtung des Rohbodens mit Unterlüftung. mittels Abstandselementen zur Längs- und Querunterlüfung.
Die Kühlzellen ist mit einem BigFoot System auszustatten. Die Höhe der Hinterlüftung ist auf das Minimum auszuführen.
Dies muss geeignet sein zur Aufstellung auf der Abdichtung.
Ausgleich von Bodenunebenheiten mittels geeigneter  Unterlegeplatten ist mit einzukalkulieren. Diese sind so auszuführen, dass diese die bauseitige
Abdichtung unterhalb der Kühlzelle nicht beschädigen. Alle wartungsrelevanten Teile sind außerhalb der Kühlzelle zu verlegen.

Da die Bodenabsenkung 20 cm beträgt müssen höhenverstellbare Füße einkalkuliert werden.

Deckendurchführungen
Alle erforderlichen Deckendurchführungen für die beschriebenen Positionen wie Deckenaggregat, Beleuchtung etc sind mit einzukalkulieren.

* Ausschnitt für große Deckenluke  ca. 1100x1100mm

Verstärkung der Kühlraumdecke aufgrund der große Öffnungen ist mit einzukalkulieren

Weitere Ausstattung
* von außen ablesbare geeichte, digitale Thermometer
* Zellenunterbodenbelüftung mittels Abstandselementen zur Längs- und Querunterlüftung
* Ausgleich von Bodenunebenheiten mittels geeigneter Unterlegeplatten
* Einbau und Anschluss eines Druckausgleichsventils in der Kühlzellenwand
* Schwellenblechprofil  im Bereich der Türen zum fachgerechten Anarbeiten der bauseitigen Abdichtung

angebotenes Fabrikat '  '....................'

Typ  '..........'....................'
Menge: 1 St

**01.02.01.0002 Kühlraumschiebetür 1000mm aus CNS**
Kühlraumschiebetür 1000mm aus CNS
Standort  EG, Lager MZH

Türblatt
80 mm stark, Türblatt unter Druck mit PU FCKW-frei ausgeschäumt, Raumgewicht 50 kg/m³, Verkleidung beidseitig mind. 0,8 mm starkes V2A Blech.

* Türblatt Schienenseite: Edelstahl-glatt geschliffen
* Türblatt Schienengegenseite: Edelstahl-glatt geschliffen
* Abdruckhebel
* Blockschloss inkl. Notauslösung mit Profilzylinder
* Folie unter Anbauteilen und Profilleisten,
  werksseitig entfernt
*  gedämmter CNS-Rahmen 150 x 50 mm mit Blech - Edelstahl-glatt geschliffen
*  Edelstahl-Schwelle
* Winkelklemmrahmen im  Edelstahl-Duploschliff
  180er Korn 1,5 mm
* mit seitlicher Wandführung Edelstahl-Duploschliff
  180er Korn 1,5 mm
* gleichschließenden Schlössern zu Kühlzellen 2.UG
* pro Tür sind mindestens 2 Schlüssel zu liefern

Die Türmaße sind bei der M+W-Planung zu prüfen und mit der Fachbauleitung abzustimmen.

Türmaße :  1000x2000mm
inkl  Ausschnitt im  PU-Element

angebotenes Fabrikat '  '....................'

Typ  '..........'....................''
Menge: 1 m

**01.02.01.0003 Beleuchtung NK-Zelle**
Beleuchtung NK-Zelle
Standort  EG, Kühlzelle MZH
Zeichnung  Pos. Nr. 17.3

Langfeld-Leuchten für Kühlräume LED
inkl- Bewegungsmelder

Abmessungen
Länge  ca. 800 mm
Breite  ca. 100 mm
Höhe  ca. 100 mm

Ausführung
* Leuchten aus bis zu - 30° C kältefestem Kunststoff
* Leuchten als allseitig geschlossener Rohrkörper
* Schutzart IP 65
* LED
* Endkästen mit Druckhebelfassungen
* Inkl. Leuchtmittel und EVG - Vorschaltgerät
* Lichtfarbe 25 universal weiß,
* Beleuchtungsstärke mind. 150 Lux.
* Befestigung der Leuchten in Deckenmitte.

Leuchten müssen über Bewegungsmelder schaltbar sein
Leuchten müssen mit Timer automatisch ausgeschaltet

Die Beleuchtungseinrichtung ist komplett und betriebsfertig zu installieren.

Die Kabelverbindungen sind von außen unsichtbar bzw.
verdeckt in Wandpaneelen zu führen.

Die interne Verkabelung für Schalter, Türkontakt, Beleuchtung inklusiv Dosen ist Auftragsvolumen des AN

angebotenes Fabrikat '  '....................'

Typ  '..........'....................'
Menge: 1 St

**01.02.01.0004 Kühlstellenregelung NK-Zelle**
Kühlstellenregelung NK-Zelle
Standort  EG, Kühlzelle MZH

Kühlstellenregung mit bedarfsgesteuerter Abtauung
Elektronischer Kühlstellenregler für im Wesentlichen folgende.

Funktionen:
* Steuerung für Kondensationsventilator, Raumtemperatur,
Verdichter, Abtauung, Ventilatornachlauf, Ölsumpfheizung,
Magnetventil
* Türkontaktschalter für Ventilator und Beleuchtung
* Akkustische Warnung (Summer/Hupe) bei auftretenden
Störungen
* Potentialfreier Alarmkontakt zur Weiterleitung der
Störmeldung
* Eingang für Hoch-/Niederdruckwächter
* Phasenüberwachung
* Anschlussmöglichkeit an ein Datenaufzeichnungsgerät

Schnittstelle RS 485  '..........'....................''

Messbereich:  -55°C bis +99°C
Gehäuse:  ca. 210 mm x 200 mm x 130 mm
Dichtigkeit:  IP 65

2-poliger Hauptschalter mit integrierter Überlastsicherung

Ausführung:
* Aufbaueinheit mit Schraubbefestigung und frontseitigem
Klarsichtdeckel
* Gehäuse- und Kabeleinführung in spritzwassergeschützter
Ausführung
* Kabeleinführung unsichtbar von hinten.
* Montage neben der Kühlzellentür
* Verkabelung im PU-Element unsichtbar,
* Anschluss an das Kälteaggregat

Montage einschließlich sämtlichem zum bestimmungsgemäßem
Betrieb notwendigen Zubehörs.

Angebotenes Fabrikat  '..........'....................''

Typ  '..........'....................''
Menge: 1 St

**01.02.01.0005 Deckenluke**
Deckenluke
Standort  EG, Kühlzelle MZH
Zeichnung  Pos. Nr. 17.11

In der NK-Zelle ist eine Revisionsluke mit lichter Öffnung ca. 600 x 600 mm mittels CNS-Klemmrahmen in den Deckenelemente zu montieren. Klemmrahmen 2-teilig. Beschlag: Lukenverschluss als Presshebelverschluss mit Edelstahlgriff und Profilzylinder. Ausführung als Kühlraumluken, nach unten öffnend mit Sicherung.

Ausführung
* Ausführung aus CNS, Rahmen und Klappe
* mit Sicherungsketten
* Schloß gleichschließend zu Schloß Kühlraumtür
* Lage nach Angabe Fachplaner in Abstimmung mit HLSE
* inkl. Deckenausschnitt im PU-Element
* Größe muss eine Austausch des Deckenaggregates ermöglichen

angebotenes Fabrikat '  '....................'

Typ  '..........'....................'
Menge: 1 St

**01.02.01.0006 Schwellenblech Anschlussprofil Kühlraumtüren**
Schwellenblech Anschlussprofil Kühlraumtüren
Standort  EG, Kühlzelle MZH

Fliesenanschlußprofil aus CNS zum Anschluss an bauseitige Dampfsperre. Das Ausführung und Form des Profils ist mit dem Bodenleger abzustimmen und so auszuführen, dass die Kühlzelle abgedichtet werden kann.
Dies ist ein Sonderbauteil und kein Standardschwellenblech. Das Blech muss für das Befahren von Plattformwagen oder einer Sackkarre geeignet sein.

Blechstärke 2mm
* inkl. Selbstklebendes wasserdichtes Montage- und
  Dichtungsband aus Butylkautschuk
* inkl. elastischem Kleb- und Dichtstoff
* inkl. Nieten

angebotenes Fabrikat '  '....................'

Typ  '..........'....................'
Menge: 1 St

**01.02.01.0007 Reviöffnung für TWA**
Reviöffnung für TWA
Standort  EG, Kühlzelle MZH

Revisionsöffnungen für Tauwasser
Vor-Ort Montage

Ausführung
Rahmen zuschneiden und verschweißen
Alu-T-Profil 60/100/4 mm,
Öffnungsgröße 500x500 mm
umlaufende Dichtung
Lage nach Angabe Fachplaner in Abstimmung mit HLSE
Die Öffnung muss mit einem Schraubsystem versehen werden, das ermöglicht die Reviöffnung ohne Werkzeug zu öffnen

Ausführung

angebotenes Fabrikat '  '....................'

Typ  '..........'....................''
Menge: 2 St

**01.02.01.0008 Schutz Kühlzelle**
Schutz Kühlzelle
Standort  EG, Kühlzelle MZH

Hintergrund
Einbau der Kühlzelle erfolgt während der schutzigen Bauphase.  Dazu ist es erforderlich die Kühlzellenkombination zu schützen gegen Beschädigungen durch andere bauseitige Gewerke.

Ausführung
Stabiler Schutz der kompletten Kühlzellenkombination mit Hartfaserplatten.
Türen sind so zu schützen, dass eine Öffnung möglich ist.
Griffe der Türen sind separat mit Polsterfolie o.ä. zu schützen.
Der Schutz ist so anzubringen, dass die Fliesen-/Beschichtungsanarbeiten an der Zelle erfolgen können - nach Absprache vor Ort.

Die Demontage und fachgerechte Entsorgung des Schutzes zu einem Zeitpunkt nach Absprache Bauleitung ist miteinzukalkulieren.

Direkt nach Beendigung der Montage Kühlzellenkombination, ist jeweils ein beschrifteter Schlüssel bei der Bauleitung + Fachbauleitung zu hinterlegen.

angebotenes Fabrikat '  '....................'

Typ  '..........'....................'
Menge: 1 St

**01.02.01.0009 Rammschutz**
Rammschutz
Standort  EG, Kühlzelle MZH

Rammschutz aus Polyethylen

Abmessung
Höhe ca. 200mm
Stärke ca.  25mm

Montageort
Länge in einzelnen Segmenten. Innerhalb und Außerhalb der Kühlzellen. Montageplan und Schnittdetail sind vor Ausführung vorzulegen.

Ausführung
* stoßund schlagfest
* kältefest bis -50°
* Unbedenklich im Lebensmittelbereich
* schwer entflammbar B1
* Oberflächenstruktur nach Wahl des Bauherrn nach bemusterung
* Farbe nach Wahl des Bauherrn nach bemusterung
* Oben und unten abgerundet entlang der Kanten
* Sachlochbohrung für Stopfen und inkl. Abdeckungen
* Montagehöhe nach Absprache Bauherr
* Ecken sind abzufasen

angebotenes Fabrikat '  '....................'

Typ  '..........'....................'
Menge: 9,6 lfdm

**01.02.01.0010 Datenaufzeichnungsgerät**
Datenaufzeichnungsgerät
Standort  EG, Kühlzelle MZH

Gehäuse:

Abmessungen Gehäuse:

Breite ca. 195 mm
Höhe  ca. 160 mm
Tiefe  ca. 120 mm

Gehäuse:

Zum Einbau des Aufzeichungsgerät, farblich an die
Kühlstellenregler angepasst, Dichtigkeit IP65 mit
eingebauter serieller Schnittstelle zum Anschluß eines
PCs oder Laptops.

Aufzeichnungsgerät:

* Alle anfallenden Konvertierungsbausteine (Hard- und
Software) sind Bestandteil des Auftragsumfangs.
* Die Bedienungssoftware gehört zum Lieferumfang und ist
auf CD zu liefern (nicht Diskette).
* Die Bedienung erfolgt menügerecht über LCD-Anzeige mit
Hintergrundbeleuchtung.
* Steuerung der Alarmfunktion der Kühlstellenregler.
* Visualisierung und Konfigurierung auch der Kühlstellen
mittels geeigneter Software bei Anschluß an einen PC.
* Komplette, hinter dem Gehäuse nicht sichtbar ausgeführte Verkabelung mit den Kühlstellenreglern.
* Nachstehender Preis versteht sich als Komplettpreis inklusive Lieferung, Konfigurierung und betriebsfertiger Montage.

Angebotenes Fabrikat  '..........'....................'

Typ  '  '....................''
Menge: 1 St

**01.02.01.0011 Endverlegung Kühlräume**
Endverlegung Kühlräume
Die gesamten Kabel pro Kühlraum werden vom Punkt der Rohmontage bis zum Verbraucher verlegt inklusive aller Rüstzeiten, Material, Geräte, Koordinierung, etc.
Menge: 1 St

**01.02.01.0012 Türkontaktschalter**
Türkontaktschalter
Standort  EG, Kühlzelle MZH

Berührungsfreie Türkontaktschalter, im Türstock integriert.
Inkl. Elektrischem Anschluß
Menge: 1 St

**01.02.01.0013 Temperaturanzeige**
Temperaturanzeige
Standort  EG, Kühlzelle MZH

zum Einbau in die PU-Wand
von außen ablesbare, geeichte digitale Termometer inkl unsichtbarer Verkabelung im PU-Element

angebotenes Fabrikat '  '....................'

Typ  '..........'....................''
Menge: 1 St

**01.02.01.0014 Schutz Kühlraumtüren**
Schutz Kühlraumtüren
Standort  EG, Kühlzelle MZH

Schutz der Kühlraumtüren mit Hartfaserplatten.
Griff ist sparat mit Polsterfolie etc zu schützen.
Ein öffnen der Tür muss auch im geschützen Zustand gewährleistet sein. Das Schloß der Türen muss zugänglich sein.

Preis pro Tür
Menge: 1 St

**01.02.01.0015 Abziehen Folien Tür**
Abziehen Folien Tür
Standort  EG, Kühlzelle MZH

Abziehen der Folien von den Türrahmenseitenflächen vor den bauseitigen Fliesen - und Verfugungsarbeiten einschl. Anfahrtskosten und aller Nebenkosten.

Preis pro Tür
Menge: 1 St

##### 01.02.02 Titel 2 - Kälteverbraucher / Verdampfer

*Hinweis: Kälteverbraucher*
In den folgenden Positionen sind die Kälteverbraucher aufgeführt, die im Lager und der Küche der Mehrzweckhalle ausgeführt werden sollen. Mehrheitlich sind diese an die Zentrale Kälteanlage angeschlossen.

Lager:
- NK Getränkekühlzelle
- NK Kühlschrank GN 2/1 ZK
- NK Kühlschrank GN 2/1 ZK

Ausgabe:
- NK Kühlunterbau 2x GN 1/1 nebeneinander
- Nk Kühlvitrine 4x GN 1/1

Kältemittel ist CO2

Die zu den Kühlschränken führenden Kälteleitungen müssen mit einer Blende aus CNS verblendet werden.

Die Kälteverbraucher werden an den bauseitigen Tauwasseranschluss angeschlossen.

**01.02.02.0001 Verdampfer NK Getränkekühlraum**
Verdampfer NK Getränkekühlraum
Standort  EG, MZH, Lager Getränkekühlzelle
Zeichnung  Pos. Nr. 17.2

Kältetechnische Ausstattung bestehend aus:

1 Hochleistungsverdampfer incl. Kälteentkoppelter
Aufhängung zur Verwendung in Lebensmittelkühlräumen

Verdampfer einseitig ausblasend, Ausführung als  Deckenflachverdampfer

Der Verdampfer muss so ausgelegt werden, dass er zu der Größe des Kühlraums passt.

Gehäuse
Al pulverbeschichtet.
Tropfwanne und Seitenteile abnehmbar

Kühler
Zugelassen auf einen max. Betriebsdruck von min. 45bar!
Innere Reinheit nach DIN 8964
Fluchtende Rohranordnung, Berohrung Cu-Spezial
innenberippte Rohre, Lamellen Al, Endbleche Al, CAL
Kältemittelverteiler bei Mehrfacheinspritzung

Ventilatoren
EC-Ventilatoren (ESM)
Auf eine innenliegende Abzweigdose verdrahtet, Durchmesser 250-500 mm, entsprechend VDE Bestimmungen mit eingebautem Protektor, Einsatzbereich von 30 bis 50 °C, Schutzart IP 44 nach DIN 40050,
Isolationsklasse B nach VDE 0700.

Abtauheizung
Auf eine innenliegende Abzweigdose verdrahtet,
Schutzart IP 44 nach DIN 40050,
Isolationsklasse B nach VDE 0700.
Abtauheizung in Block und Wanne.

Zubehör
Doppelte, isolierte Tropfwanne
Klappbare Tropfwanne

Technische Daten
Kälteleistung  ca. 2,0 kW
Auslegung nach DT1
Kältemittel  R 744
Raumtemperatur  6 °C
Verdampfungstemperatur  -2 °C
Anzahl Ventilatoren  3 Stück

Abmessung lxtxh  ca. 930x515x143mm

Angebotenes Fabrikat '  '....................''

Typ '  '....................''
Menge: 1 St

**01.02.02.0002 Zubehör Verdampfer für Kühlräume NK**
Zubehör Verdampfer für Kühlräume NK
Standort  EG, MZH, Lager Getränkekühlzelle
Zeichnung  Pos. Nr. 17.2

Elektronisches Einspritzventil
Pro Verdampfer ein Elektronisches Einspritzventil EEV als Lötventil komplett mit durch den AN ausgelegtem Düseneinsatz und Zubehör. Überhitzungseinstellung ist bei der Inbetriebnahme einzuregulieren und durch Protokoll dem
Fachplaner nachzuweisen, um eine maximale Ausnutzung
des Verdampfers zu ermöglichen. Ein zur Regelung passender Raumfühler, Begrenzungsfühler, Saugleitungsfühler gehören ebenfalls zum Lieferumfang.

Technische Daten
Zul. Betriebsüberdruck  min. 45 bar
Verdampfungstemp.-bereich  +10 - -40 °C
Kältemittel  R 744

Filtertrockner
- Pro Verdampfer ein Filtertrockner
- Trockner in Lötausführung
- Montiert in der Flüssigkeitsleitung vor dem
  Expansionsventil

Technische Daten
Zul. Betriebsüberdruck:  min. 45 bar
Kältemittel:  R 744

Kappenabsperrventile
Pro Verdampfer ein Satz Kappenabsperrventile für Einbau in die Flüssigkeits- und Saugleitung unmittelbar in Nähe des Verdampfers. Ausführung als Lötventil in Durchgangs oder Eckausführung.

Die Kappenabsperrventile sind nach der Inbetriebnahme durch eine Plombe gegen Benutzung von nicht Fachkräften zu schützen.

Technische Daten
Nenndruck:  min. 45 bar

Sicherheitsthermostat
Pro Verdampfer ein Sicherheitsthermostat zur mechanischen Absicherung der Abtauheizung gegen Überhitzung. Anbringung unmittelbar in Verdampfernähe.

Technische Daten
Temp.-bereich  -5 - +25 °C

Reparaturschalter
Pro Verdampfer ein Reparaturschalter für die Verdampferlüfter nach Maschinenrichtlinie
Der Reparaturschalter schaltet direkt beim Verdampfer die Spannungsversorgung der Verdampferlüfter ab. Gleichzeitig wird über einen potentialfreien Kontakt der zugehörige Kühlstellenregler ausgeschalten um Flüssigkeitsansammlungen in der Saugleitung zu vermeiden.

Anschlussarbeiten
aller vorgenannten Bauteile in unsichtbarer Installation im Kühlraum, incl. aller dazugehörigen Kleinmaterialien wie z.B. Lötmaterial, Befestigungsmaterial, Verdampferaufhängungen u.s.w.. Anschluss der bis an den Kühlraum gelegten bauseitigen Tauwasserabflussleitung mittels weißen Kunststoffrohrs incl. der benötigten Syphons und offenen Einläufe.

Einspritzventil

Angebotenes Fabrikat '  '....................'

Typ '  '....................''

Filtertrockner

Angebotenes Fabrikat '  '....................'

Typ '  '....................''

Kappenabsperrventile

Angebotenes Fabrikat '  '....................'

Typ '  '....................''

Sicheheitsthermostat

Angebotenes Fabrikat '  '....................'

Typ '  '....................''

Reparaturschalter

Angebotenes Fabrikat '  '....................'

Typ '  '....................''
Menge: 1 St

**01.02.02.0003 Belnde Kühlschrank GN 2/1 - ZK**
Belnde Kühlschrank GN 2/1 - ZK
Standort  EG, Lager MZH
Zeichnung  Pos. Nr. 17.5

Über den Kühlschränken muss eine Blende zum verkleiden der Kälteleitungen montiert werden.

* Blende zwischen Kühlschrank und abgehängter Decke
* geeignet für den Einbau der Kühlmöbellastteile und Kühlstellenregler

Ausführung

* Blende aus CNS vierseitig geschlossen
* Befestigung unsichtbar

Abmessungen

Breite  ca. 1400 mm
Höhe  ca.  630 mm
Tiefe  ca.  300 mm

Jegliche Verfugung zu den angrenzenden bauseitigen Bauteilen und den anschließenden Möbeln und Geräten ist auszuführen und ein zu kalkulieren, Farbe nach Abstimmung mit der Fachbauleitung

Angebotenes Fabrikat  '..........'....................'

Typ  '..........'....................'
Menge: 1 St

**01.02.02.0004 Endverlegung Kühlstellen**
Endverlegung Kühlstellen
Die gesamten Kabel pro Kühlstelle und werden von der Elektrofirma bis zu dem im Plan definierten Punkt verlegt. Ab dem Übergabepunkt bis zum Verbraucher müssen sämliiche Kabel verlegt werden inklusive aller Rüstzeiten, Material, Geräte, Koordinierung, etc.
Menge: 2 St

**01.02.02.0005 Zubehör Kühlstellen NK -Ventile, Trockner**
Zubehör Kühlstellen NK -Ventile, Trockner
Standort  EG, MZH
Zeichnung  Pos. siehe unten

Folgende NK-Kühlstellen werden von der NK-Anlage versorgt:

Lager MZH
Kühlzelle  Pos 17.2  2500 W / -10°C
Kühlschrank  Pos 17.5  360 W / -10°C
Kühlschrank  Pos 17.5  360 W / -10°C 0°C

Küche und Ausgabe MZH
Kühlvitrine  Pos 16.35  550 W / -10°C
Kühlunterbau  Pos 16.27  360 W / -10°C

Die angegebenen Leistungen sind Planungswerte und müssen nach Auftragsvergabe an die jeweilige ausführende Küchenfirma mit dieser eigenständig koordiniert und entsprechend aktualisiert werden.

Einspritzventil
Pro Kühlstelle ein Elektronisches Einspritzventil EEV als Lötventil komplett mit durch den AN ausgelegtem Düseneinsatz und Zubehör. Überhitzungseinstellung ist bei der Inbetriebnahme einzuregulieren und durch Protokoll dem
Fachplaner nachzuweisen, um eine maximale Ausnutzung des Verdampfers zu ermöglichen. Ein zur Regelung passender Raumfühler, Begrenzungsfühler, Saugleitungsfühler ebenfalls zum Lieferumfang.

Technische Daten
Zul. Betriebsüberdruck  min. 45 bar
Verdampfungstemp.-bereich  +10 - -40 °C
Kältemittel  R 744

Filtertrockner
Pro Kühlstelle ein Filtertrockner
Trockner in Lötausführung.
Montiert in der Flüssigkeitsleitung vor dem Expansionsventil

Technische Daten
Zul. Betriebsüberdruck  min. 45 bar
Kältemittel:  R 744

Kappenabsperrventile
Pro Kühlstelle ein Satz Kappenabsperrventile für Einbau in die Flüssigkeits- und Saugleitung unmittelbar in Nähe des Verdampfers. Ausführung als Lötventil in Durchgangs oder Eckausführung.

Die Kappenabsperrventile sind nach der Inbetriebnahme durch eine Plombe gegen Benutzung von nicht Fachkräften zu schützen.

Technische Daten
Nenndruck:  min. 45 bar

Überhitzungsregler
- für die Stuerung der Expansionsventile
- Optimierung des Kältekreislaufwirkungsgrades
- Schutzfunktionen gegen niedrige Überhitzung (LowSH),
  hohen Verdampfungsdruck (MOP), niedrigen
  Verdampfungsdruck (LOP)
- programmierbare Steuerung für die Regelung der BUS
  Leitung
- die optimierte Abtauregelung
- Zwangsöffnung des Ventils

Anschlussarbeiten
aller vorgenannten Bauteile in bauseitige Kühlmöbel, incl. aller dazugehörigen Kleinmaterialien wie z.B. Lötmaterial, Befestigungsmaterial u.s.w..

Einspritzventil

Angebotenes Fabrikat '  '....................'

Typ '  '....................''

Filtertrockner

Angebotenes Fabrikat '  '....................'

Typ '  '....................''

Kappenabsperrventile

Angebotenes Fabrikat '  '....................'

Typ '  '....................''

Überhitzungsregler

Angebotenes Fabrikat '  '....................'

Typ '  '....................''
Menge: 5 St

**01.02.02.0006 Drucktransmitter NK**
Drucktransmitter  NK
Standort  EG, MZH
Zeichnung  Pos. Nr.  siehe NK-Kühlstellen

Drucktransmitter 4-20mA mit einem Druckbereich von min. 0-40bar

Einzubauen in den Kleinkühlmöbeln und Verdampfer Kühlraum.

Die Anzahl der Drucktransmitter ist zu minimieren, wo überall möglich ist der Drucktransmitter über die im Titel „Regelung“ geforderten Hauptmodule zu globalisieren.

Die Drucktransmitter müssen an einer zugänglichen Stelle im Kühlmöbel mittels eines Lötadapters (Bördel nicht zulässig) eingebaut werden.

Angebotenes Fabrikat '  '....................''

Typ '  '....................''
Menge: 5 St

**01.02.02.0007 Absperrventil Kälteleitungen**
Absperrventil Kälteleitungen

Vor jedem Anschluss an eine Kühlstelle muss ein Absperrventil vorgesehen werden.
Die betrifft, sämtliche Kühlmöbel, Kühlschränke und Kühlzellen.
Menge: 6 St

##### 01.02.03 Titel 3 - Kälteerzeugung

*Hinweis: Kälerzeugung*
Kälteerzeugung und Leitungsführung zur Kälteerzeugung

Die kältetechnischen Komponenten sind im folgenden beschrieben.

Der Aufstellungsort für das Kompaktaggregat ist im Außenraum vor der Mehrzweckhalle.

Die Leitungsführung zwischen der Mehrzweckhalle und dem Boden soll wie folgend ausgeführt werden.

Die Leitungen werden im Lager durch die Außenwand in die Ebene der Fassadenkonstruktion geführt. Von dort laufen die Leitungen in den Boden in der Ebende der Leitungsführung. In einem Rohr werden die Leitungen zum Kompaktaggregat im Boden geführt. Neben dem Kompaktaggergat werden die Leitungen durch einen Schwanenhals aus dem Boden herausgeführt.

**01.02.03.0001 Kompaktaggregat CO2**
Kompaktaggregat CO2
Standort  EG, Lager MZH
Zeichnung  Pos. Nr. 17.10

Folgende Kühlstellen sollen an die Kälteerzeugung über das Kompaktaggerat angeschlossen werden:

- Getränkekühlzelle  Q = ca. 2,5KW
- Kühlschrank 1x GN 2/1  Q = ca. 0,36KW
- Kühlschrank 1x GN 2/1  Q = ca. 0,36KW
- Kühlunterbau 2x GN 1/1  Q = ca. 0,36KW
- Kühlvitrine 4x GN 1/1  Q = ca. 0,55 KW

Die Kühlvitrine und der Kühlunterbau befindet sich im Aufttrag Kücheneinrichtung. Die konkreten Angaben bezüglich Kälteleistung müssen mit dem Küchenbauer abgestimmt werden.

Kältemittel  R744 (CO2, GWP = 1)

Technische Daten

Kühlleistung - max. Verdichterzahl  7,17 KW
Kühlleistung - min. Verdichterzahl  3,59 KW

Einsatzbereich 2  NK
To = -5°C  7,40 KW
Spannungsversorgung  400 / 3 / 50

Nennkühlleistung bei -10 °C
Verdampfungstemperatur  7,10 KW

SEPR (NK) bei To = -10°C
und 35°C Außentemperatur  2,68
Verdampfungstemperatur für die
Regelung von / bis  -5 bis -20°C
Außentemperaturbereich
min. / max.  -15 / +43
Auslegungsdruck Flüssigkeitsleitung  80 bar
Auslegungsdruck Saugleitung  80 bar
Spannungsversorgung Magnetventil
in der Flüssigkeitsleitung  230V
Modbus-Anschlüsse (RS485)  2x
Schalldruckpegel  max. 33 dB(A)

Abmessungen (H x B x T) ca.  948 x 1.143 x 609 mm
Luftmenge  3.540 m³/h

zweistufiger Rollkolbenverdichter

Störmeldungsausgabe an Benutzersystem. Digitaler Eingang. Potenzialfreier Kontakt

EIN/AUS-Signal für Kühlstellenbetrieb Digitaler Eingang. Potenzialfreier Kontakt

Filtertrockner für Flüssigkeitsleitung, Ø 6,35 mm erforderlich,
im Lieferumfang enthalten

Filtertrockner für Sauggasleitung, Ø 19,05 mm erforderlich,
im Lieferumfang enthalten

Beschreibung

Luftgekühlte Verdichter-Wärmetauscher-Einheit zur Kältemittelverflüssigung von R744, betrieben mit einem hocheffizienten drehzahlgeregelten Doppelrollkolbenverdichter.

Die Maschine ist als einfache komplett anschlussfertige Lösung aufgebaut, so dass vor Ort nur der Anschluss der Kälte- und Stromleitungen erfolgen muss. Das Aggregat ist geeignet für den Betrieb einer oder mehrerer Kühlstellen bei ähnlicher oder gleicher Verdampfungstemperatur. Die Maschinemuss das nicht brennbaren, ungiftigen, natürlichen und umweltfreundlichen Kältemittel R744 (CO2, GWP = 1) ausgelegt sein.
Abhängig von der Außentemperatur muss die Einheit im unterkritischen oder überkritischen Betrieb arbeiten. Die Verflüssigungseinheit muss technisch in der Lage sein, bei höchster Effizienz entweder den NK-Bereich (Normalkühlung) zu bedienen oder bei Bedarf im TK-Bereich (Tiefkühlung) bei Verdampfungstemperaturen bis -45 °C zu arbeiten. Sowohl hohe als auch tiefe Umgebungstemperaturen dürfen für den Betrieb keine Einschränkungen darstellen. Zur Leistungsregelung des Verdichters soll u. a. der am Maschineneingang gemessene Saugdruck herangezogen werden.
Die interne Verrohrung muss für den Betrieb mit CO2 mit entsprechend großen Biegeradien ausgestattet werden, um sowohl Geräusche als auch Schwingungen zu vermeiden.

Das Gerät muss für Bodenaufstellung oder Montage auf Wandkonsolen ausgelegt sein. Um die Maschine aufzustellen muss ein für die Maschinengröße passendes Fundament vorgesehen werden.
Das Gerät muss auch für die Aufstellung im Innenraum mit geeigneter Raumlüftung geeignet sein. Der Transport muss in einem Aufzug möglich sein. Der Schallpegel muss für die Aufstellung im Außenraum ausgelegt sen.

Die Berechnung der Länge der  Kälteverrohrung und der Kältemittelmenge muss mit einem für den Hersteller geeigneten CO2-Auslegungsprogramm durchgeführt werden.

Die Ventilatoren müssen mit einer externen Pressung ausgestattet werden damit Gegenstände wie z. B. Laub weggeblasen werden können. Bei den horizontal ausblasenden Geräten muss die Ausblasrichtung zudem mittels einem serienmäßigen mitgelieferten Ausblasgitter um jeweils 45° nach unten, oben, rechts oder links abgelenkt werden können.

Die serienmäßig hohe Effizienz soll bei der TK-Version durch den Split-Cycle-Prozess noch einmal erhöht werden. Dabei wird am Ende ein Teil des Kältemittels abgezweigt, über ein Expansionsventil verdampft und im Gegenstromverfahren zur Unterkühlung des Hauptmassenstroms eingesetzt. Dadurch wird der Wirkungsgrad deutlich erhöht.

Aufbau des Aggregates
Das Gerät musss als ein kompaktes Gerät in wetterfester Ausführung ausgeführt werden. Das Gehäuse muss aus einem selbsttragenden Rahmen und Wandplatten konstruiert sein. Das Material muss aus  feuerverzinktem, grundiertem und pulverlackiertem Stahlblech bestehen.
Der stabile Grundrahmen muss für eine einfache Montage und für eine Außenaufstellung konzipiert sein. Die Zugänglichkeit zu den wichtigsten Komponenten muss trotz kompakter Bauweise gegeben sein. Es ist möglich ein Gerät zu wählen das einen eigenen Maschinenraum unterhalb der Wärmetauscher hat. Das Gehäuse sollte vorgestanzte Öffnungen besitzen, durch die Kälte- und Elektroleitungen eingeführt werden können.

Kältemittelkreislauf
Das Gerät muss über einen individuellen, für das Kältemittel R744 (CO2) optimierten Kältekreislauf verfügen. Der Rollkolbenkompresso soll zwischen der ersten und zweiten Verdichterstufe angeordneten Zwischenkühler haben.

TK-Variante Kältekreislauf
Bei der TK-Version soll der Gaskühler einen nachgeschalteter Split-Cycle-Wärmetauscher erhalten. Ein Kältemittel-Einstelltank soll zur Optimierung des Betriebs der zweiten Verdichterstufe nachgeschaltet sein. Über ein elektronisches Expansionsventil wird, je nach Betriebszustand, Kältemittel aus dem Einstelltank in den Split-Cycle-Wärmetauscher geführt, um dessen Wirkung zu optimieren.

Komponenten
- zweistufiger Rollkolbenverdichter
- Zwischenkühler
- Gaskühler
- Mitteldruckbehälter mit Einspritzventil
- Split
- Magnetventile
- Ölabscheider
- Ölkühler
- Absperrventile für Saug- und Flüssigkeitsleitung mit
  integrierten Serviceanschlüssen
- Temperatur- und Drucksensoren und einem
  Hochdruckschalter
- Verrohrung mit großen Biegeradien geeignet für R744
- beigelegter Filtertrockner zur Montage in der
  Flüssigkeitsleitung
- beigelegter Saugfilter zur Montage in der Saugleitung nahe
  der Maschine

Ausführung und Zubehör
- Für die Nutzung von R744 geeignet
- 3-Wege-Serviceventile/Absperrventile auf der Hoch- als auch auf der Niederdruckseite beim Geräteeingang
- Evakuurierung Kältekreislauf für den Transport
- werkseitig vorabprüfung und Befüllung mit Transportgas
- inkl. Fülladapter für die Befüllung
- inkl. aller notwendiger Filter
- inkl. aller notwendiger Kälteleitngen
- drehzahlgeregelten Doppel-Rollkolbenverdichter mit
  interner zweistufiger Verdichtung
- schwingungs- und schallgedämpfte Verdichter
- Hochleistungs-Wärmetauscher sind aus Kupferrohr und
  Aluminiumlamellen
- inkl. spezieller Profilierung und widerstandsfähigem
  Oberflächenschutz
- Abgriff einer Wärmerückgewinnung bei TK-Maschinen
durch Einbindung eines entsprechendem
  Plattenwärmetauscher
- Korrosionsschutz sämtlicher Bauteile
- Grundierungdurch der feuerverzinkte Stahlbleche mit einer Pulver-Elektrotauchlackierung
- Ventilatormotor mit feuerverzinkten Gehäuse und der
  Antirostlackierung und Epoxydmelaminbeschichtung
- Lüfterschutzgitter aus widerstandsfähigem Kunststoff
- Andere Bauteile wie Schrauben oder Halterungen sind mit
 einer Feuerverzinkung, Mantelbeschichtung aus Edelstahl
  oder Zink-Aluminium-Kompositschicht zu versehen
- Überwachung der Druckstufen elektronischen
  Drucksensoren
- Überwachung aller relevanter Temperaturen und
  elektronische Verarbeitung der Drücke
- Ventilatoren als drehzahlgeregelte Axialventilatoren
- bei horizontaler Ausblasung erfolgt die Ausblsaung über
 einen Diffusort der den Luftstrom um 45° ablenkt. Die
 Anbringung um 90° gedreht muss möglich sein. Ablenkung
 der Ausblasung muss nach nach rechts, links, oben oder
 unten durch Ablenkung möglich sein.

Elektroschaltkasten und Steuereinheit
Jede Einheit verfügt über einen Schaltkasten mit Inverterplatine, Hauptplatine und Steuerplatine
4-stellige 7-Segmentanzeige für Temperaturen, Drücke, Verdichterfrequenzen und weitere Parameter
- Anzeige der Fehlercodes auf dem Display
- Anzeige der verschiedene Betriebszustände durch LED
- Steuerung von Zwangsbetrieb oder Entleerung (Pumpdown)  der Maschine
- Schaltkasten mit Betriebs-Ein/Aus-Schalter
- Anschlussklemmen für die Stromversorgung, für Steuerleitungen und zur Weiterleitung für externe Signale
- Ansteuerung von externen Störsignalen
- Steuerung der in der Flüssigkeitsleitung verbautem Magnetventil
- Speicherung der letzten 50 Störmeldungen
- inkl. Modbus-Schnittstelle zur Anbindung an eine GLT und das Auslesen und Weiterleiten und somit ein Monitoring definierter Betriebsdaten
- Fernzugriff auf das System über den Modbus
- Modbus-Anbindung als  2-adriges Kabel mit entsprechender Abschirmung

Optionale Ausführungen:
Korrosionsschutz
Für besonders beanspruchte Aufstellorte kann ein stärkere Deckschicht ausgeführt werden womit diese auch für aggressivere Umgebungsbedingungen (z.B. am Meer) geeignet ist.

Kühlstellenregler
Der Kühlstellenregler als Steuerungseinheit mit elektronischem Regler.

Ausführung
- vormontiert in einem Schaltkasten inklusive Hauptschalter
- inkl. Display
- inkl elektronischem Expansionsventil
- Regler zur Verabeitung der  Werte der Temperatursensoren in der Kühlstelle sowie Türkontakt.
Komponenten im Schaltschrank
Hutschiene mit  Carel MPXPRO-Regler
- Serviceschalter
- Hauptsicherung
- Sicherungen für die Abtauung
- Lüfter
- inkl.  Display mit Tastenfeld
- ink. Hauptschalter

Schaltschrank
-  komplett vorverdrahtet, so dass nur noch externe Kabel angeklemmt werden müssen
- PG-Verschraubungen zur Kabeleinführung der Stromversorgung der Temperatursensoren für den Verdampfer und für die Verdrahtung zum Expansionsventil an der Unterseite
- inkl. loser mitgeliefert  Temperatur- und Drucksensoren, ein elektronisches Expansionsventil und weiteres Kleinmaterial.

zu erfüllene Normen und Richtlinien
- Maschinen-Richtlinie 2006/42/EG
- EN378-2
- EN60335-1

Angebotenes Fabrikat '  '....................''

Typ '  '....................''
Menge: 1 St

**01.02.03.0002 Kühlstellenregler**
Kühlstellenregler

Beschreibung
Der Kühlstellenregler ist eine Steuerungseinheit mit elektronischem Regler (MPX-Pro), vormontiert in einem Schaltkasten inklusive Hauptschalter, einem Display und einem elektronischen Expansionsventil. Die Steuerungseinheit ist bereits vorprogrammiert für den Betrieb mit dem angeboetenen CO2-Verflüssigungssätzen, sowohl im NK-Bereich (Normalkühlung) als auch im TK-Bereich (Tiefkühlung). Die voreingestellten Werte können bei der Inbetriebnahme direkt angewählt werden. Für den NK-Betrieb sind +3°C voreingestellt und für den TK-Betrieb -18°C. Diese Werte können jederzeit an die geforderten Temperaturen angepasst werden. Der Regler verarbeitet die Werte der Temperatursensoren in der Kühlstelle sowie einen Türkontakt. Er ermöglicht eine vereinfachte Kommunikation mit der Verflüssigungseinheit und ist einfach zu montieren.

Maße:  300 x 220 x 120 mm

Komponenten im Schaltkasten:

- Hutschiene mit -Regler
- Serviceschalter
- Hauptsicherung
- Sicherungen für die Abtauung und der Lüfteransteuerung
- Display in der Schaltschranktür mit Tastenfeld und
  Hauptschalter
- Schaltschrank komplett vorverdrahtet, so dass nur noch externe Kabel angeklemmt werden müssen
- inkl. Ultrakondensator-Modul
- In der Steuerung integriert ist ein HACCP
  Alarmmanagement, bei Temperaturüberschreitung einen
  Alarm am Regler
- inkl. Möglichkeit der vorhandenen Alarmkontakt an externe
  Überwachung
- Expansionsventilgrößen müssen mit dem Programm des
  Herstellers berechnet und zugeordnet werden
- Kabeleinführung an der Unterseite für Stromversorgung
  Temperatursensoren für den Verdampfer und für die
  Verdrahtung zum Expansionsventil.
- inkl. Temperatur- und Drucksensoren
- inkl. elektronischem Expansionsventil
- inkl. Kleinmaterial.

Konformität mit Richtlinien und Normen
Das Gerät entspricht allen einschlägigen Richtlinien und Normen.

Angebotenes Fabrikat '  '....................''

Typ '  '....................''
Menge: 5 St

**01.02.03.0003 Sicherheitsventil**
Sicherheitsventil
Standort  EG, Kompaktaggregat CO2
Beschreibung
Das Sicherheitsabblasventil dient der maximalen Druckbegrenzung in einem sub- oder transkritischen CO2-Kältekreislauf als Sicherheitseinrichtung. Es bläst Sauggas in die Umgebung ab, sobald der Druck über den definierten Höchstwert steigt. Das Ventil öffnet sich, wenn der Druck, der durch das unter Druck stehende Kältemittel auf den Kolben ausgeübt wird, unter kalibrierten Bedingungen die Gegenkraft der auf den Kolben wirkenden Feder überwindet.
Das Sicherheitsventil ist ein Sicherheitszubehör für die Verwendung mit Kältemittel R744, das zur Gruppe 2 gehört,
wie in Artikel 13 der Richtlinie 2014/68/EU definiert. Das Ventil ist werksseitig auf den angegebenen Wert voreingestellt.

Anschlüsse IN  3/4" NPT
Anschlüsse OUT  1.1/4" G
Öffnungsquerschnitt  95 mm²
Ausströmungsfaktor  0,91 Kd
TS min.  -50°C
TS max.  +150°C
Maße  ca. 159 x 38 x 57 mm

Angebotenes Fabrikat '  '....................''

Typ '  '....................''
Menge: 1 St

**01.02.03.0004 Expansionsventil**
Expansionsventil
Standort  EG, Kompaktaggregat CO2

Beschreibung
Die elektronischen Expansionsventile sind für den Einbau in Kältekreisläufen als Entspannungsorgan vorgesehen. Sie können als Druckregler in transkritischen Kreisläufen mit CO2-Kältemittel (R744) eingesetzt werden. Für die Steuerung müssen passende Geräte gewählt werden. Die Ventile dürfen nur im Rahmen der Betriebsbedingungen eingesetzt werden. Die elektronischen Expansionsventile  mit Proportionalregelung bieten eine optimale Steuerung der Kälte- und Klimaanlagen für transkritische Anwendungen Sie bieten eine absolut präzise Kältemittelflussregelung mit gleichprozentiger Kennlinie. Dies reduziert die Betriebskosten und hält die geregelte Temperatur stabil. Vor allem im Teillastbetrieb in CO2-Kälteanlagen erweist sich diese Eigenschaft als effizient. Ein Arbeitsdruck von bis zu 140 bar (MOP) und ein Anlagenbetrieb bis zu 120 bar Differenzdruck (MOPD) sind damit möglich. Die Schließklappe mit hochgefederter Teflon-Dichtung sorgt für eine konstante Abdichtung auch bei stillstehendem Ventil. Ein serienmäßige Metallfilter schützt das Ventil zudem vor im Kreislauf vorhandenen Verunreinigungen.
Es stehen insgesamt acht verschiedene Ventilbaugrößen zur Verfügung. Die passende Baugröße wird mit dem CO2 Auslegungsprogramm des Kompaktaggergateherstellers ermittelt.

Angebotenes Fabrikat '  '....................''

Typ '  '....................''
Menge: 1 St

##### 01.02.04 Titel 4 -Steuerung und Regelung

*Hinweis: Kühlstellenschaltschrank*
Kühlstellenschaltschrank
Nachfolgende Schaltschrankpositionen beziehen sich ausschließlich auf den Kühlstellenschaltschrank NK und TK.
Die Ansteuerung der Verdichter ist bereits unter Titel Kälteerzeugung bei der jeweiligen Verbundanlage enthalten, da es sich beim Kühlstellenschaltschrank NK/TK und beim Schaltschrank für die transkritische Regelung um zwei separate Schaltschränke handelt.

Der Schaltschrank muss so dimensioniert werden dass er so klein wie möglich und so groß wie nötig ausgeführt wird.

Ausführung
Typ:  Stahlblech
Schutzart:  IP 54
Lackierung: Außen RAL 7035
Innen:  RAL 7035
Kabeleinführung  von oben
Maße bxtxh  max 1000x500x2000mm

Der Not-Aus-Schalter für gesamte CO2-Anlage muss vorne auf dem Schaltschrank montiert werden. Der Not-Aus-Schalter muss durch eine Schutzkappe zum Schutz vor versehentlichen Auslesen geschützt werden.

Beschriftung des Schaltschranktypenschildes in Deutsch
Verschlussart der Schaltschranktür: Doppelbart mit Schubstangen und Kranösen

Zwei Seitenwände pro Schaltschrankgruppe
Schaltschrank durchlaufend nummeriert
Schaltschranklüftung über Thermostat
Luftansaugung unten
Luftaustritt oben
Schaltschrankbeleuchtung mit integrierter Steckdose
und eingebautem Endschalter oder Bewegungsmelder.
Reserveplatz auf der Montageplatte 30 % (über die
Schränke verteilt, nicht ein Leerschrank)

Innenaufbau
Durch die Leitungseinführung in den Schaltschrank von
oben wird der Klemmenaufbau im oberen Bereich der
Montageplatte gewünscht (gilt analog für unten)

Sichtbare Trennung der Klemmen für potentialfreie
Kontakte
Anschluß spannungsführender Teile mit Absicherung nach
VDE (VGB 4)

Potentialausgleich:
Schutzleiteranschluss für Motore und 230 V Geräte:
a.) Neben den Motorabgangsklemmen
b.) An einer gemeinsamen Sammelschiene für
Steuerleitungen
Leitungsabschirmungen auf einer gemeinsamen
Erdungssammelschiene einseitig aufgelegt
Gerätekennzeichnung mit Klebeschildern: Ein Schild am
Einbaugerät, ein zweites Schild auf der Montageplatte.
Verdrahtungsart: Kanalverdrahtung
Markierung der Verdrahtungskanäle durch Farbpunkte
30 % Reserveplatz in den Verdrahtungskanälen 20%
Reserveklemmen

Hauptschalter:
Freischaltung der Schaltschränke mittels
abschließbarem 3-poligem Haupt-Schalter im
Einspeisungsfeld
Hauptschalter sind im Klartext mit dem Schild
"Hauptschalter" zu kennzeichnen
Hauptschalter ohne Türtrennung
Hauptschalter ab 80 A mit thermischer und magnetischer
Auslösung

Steuerspannung:
Erzeugung mittels galvanisch getrennter
Transformatoren
Steuertransformatoren mit Primäranzapfung +/- 5 %
Nulleiter sekundärseitig geerdet
Schaltgeräte und Klemmen aufgeschnappt auf Hutschienen
TS 35

Sammelschienensystem:
Ab 80A Vorsicherung
Kupferschiene für die Phasen L1, L2 und L3
Nulleiterschiene mit Abdeckung (kleine Ausführung)
Aufbau grundsätzlich ohne Schmelzsicherungen

Verdrahtung
Verdrahtung zu den eingebauten Geräten in der
Schaltschranktür: Flexibel mit mechanischem
Schutz
Leitungsenden: Grundsätzlich Aderendhülsen mit
Kunststoffkragen
Material: flexible Kupfer-Einzelader
Verdrahtungsfarben:
Sind vor der Lieferung mit dem Auftraggeber abzustimmen.
Verdrahtungsquerschnitte:
3-Leiter Netz (z. B 400 V) mind. 1,5 mm² (d.h. 3
Phasen L1, L2 und L3 zusammengefasst)
2-Leiter Netz (z. B. 230 V) mind. 1,5 mm² (d.h.
Nulleiter N und eine Phase)
Sonstige Elektronikeinheiten: mind. 0,5 mm²

Klemmen für Hutschiene TS35
Klemmentyp bis 4 mm2
Klemmentyp ab 2,5 mm2
Minibandklemmen
Klemmennummerierung
Ist vor der Lieferung mit dem Auftraggeber abzustimmen.
Kabelbeschriftungsschilder:
Ist vor der Lieferung mit der Fachbauleitung und dem Auftraggeber abzustimmen.
3. Anschluss und Steuerspannung
Anschlussspannung TN-S Netz nach Absprache

**01.02.04.0001 Steuerzentrale Kühlstellenschaltschrank**
Steuerzentrale Kühlstellenschaltschrank
Standort  EG, Lager MZH
Zeichnung  Pos. Nr. 22.5

Schaltschrank Stahlblech RAL 7035
Kabeleinführung von oben

Abmessungen:
Höhe  ca. 2000mm inkl. Sockel
Breite  ca. 800 mm
Tiefe  ca. 440mm
Standsockel 200mm hoch

Schaltplantasche Stahlblech
Kabeleinführung oben
Beleuchtung Schaltschrank bestehend aus je:
Leuchtstofflampe starterlos über Türkontaktschalter
Schaltschrankbelüftung bestehend aus je:
Filterlüfter 560m³/h
Schaltschrankthermostat
Nachströmgitter mit Filter
Doppel-Schutzkontaktsteckdose mit Absicherung vor dem
Hauptschalter in kurzschlußsicherer Ausführung
bestehend aus:
Doppel-Steckdose
Leitungsschutzschalter
Fehlerstromschutzschalter 2-pol. 0,03A
Einspeisung 400V/250A bestehend aus:
Leistungsschalter 250A mit Hilfsschalter 1S/1Ö mit
einstellbarem Überstromauslöser und
Kurzschlußschnellauslöser, mit Arbeitsstromauslöser.
Türkupplung mit Betätigungsgriff

Not-Aus-Meldung muss potentialfrei zur Weiterleitung an
Die GLT zur Verfügung gestellt werden.

Phasenüberwachung der Hauptzuleitung mit
Phasenkontrolleuchten in der Schaltschranktüre montiert.
Störmeldung Phasenausfall über Phasenfolgerelais ist
Potentialfrei zur Übergabe an die GLT bereitzustellen.
Phasenausfall muss an dasSt;rmeldetableau weitergeleitet werden und eine entsprechende Alarmmeldung erzeugen.

Steuerspannungserzeugung bestehend aus:
Steuertrafo 230VAC
Steuertrafo 24VAC

NOT-AUS-Steuerung Gesamtanlage bestehend aus:
Pilzdrucktaster NOT-AUS
Drucktaster-RESET
Meldeleuchte
NOT-AUS-Schlagtaster unter Glas ist an der Zuganstüre
zu montieren

Über diesen Not-Aus Taster ist auch die in späteren Positionen angefragte Technik für die transkritische Anlage stromlos zu schalten.

1 Stk. Spannungsabgang Kühlräume 230V
Selektive Absicherung Kühlräume bestehend aus:
Stromschienenadapter
Sicherungsautomat 2-pol.
Stromschienenverteiler
Fehlerstromschutzschalter 2-pol.

4 Stk. Spannungsabgang Kleinkühlstellen 230V
Selektive Absicherung Kleinkühlstellen bestehend aus:
Stromschienenadapter
Sicherungsautomat 2-pol.
Stromschienenverteiler
Fehlerstromschutzschalter 2-pol.

1 Stk. Hauptmodul für Kühlstellen
Mikroprozessorgesteuertes Hauptmodul zur Steuerung der vorgenannten Feldmodule

Beschreibung:
Für die Regelung und Steuerung der Kühlstellen kommen ausschließlich Systeme auf Mikroprozessorbasis zum Einsatz.
Das Regelsystem besteht aus Haupt- und Feldmodulen, die über seinen Feldbus /CAN-BUS) miteinander verbunden sind.
An einem Feldbus kommen max. 1 Hauptmodul und bis zu 8 Feldmodule angeschlossen werden.
Mehrere Hauptmodule kommunizieren über ein zweites Bussystem,Kommunikationsbus genannt.
Das Hauptmodul ist als 19“ Steckkarte mit 20TE - Breite ausgeführt.
Das Feldmodul ist zur Hutschinenmontage konstruiert.
Für die elektronische Expansionsventil-Regelung ist je Kühlstelle 1 Stück Druckaufnehmer DAM vorzusehen.
mit
folgenden Funktionen:
1*  Auswahl vorbereiteter Kühlstellentypen, aus im Hauptmodul integrierter Datenbank.
2*  Die Regeltemperatur wird in Abhängigkeit der Kühlstellenregelart (Rückluft oder / und Zuluft) gemessen und auf eine repräsentative Warenraumtemperatur umgerechnet.
3*  Bis zu 4 Feldmodule können einer Kühlstelle zugeordnet werden.
4*  Koordinierung von Abtauungen (Folgeabtauung).
5*  Abtauarten: „Umluft, Elektro, Coolgas, plus der Möglichkeit der Bedarfsabtauung
6*  Die Warenraumtemperatur jedes angeschlossene Feldmodul wird im Display des Hauptmoduls angezeigt.
7*  Die Kühlstellenkonfiguration wird anhand der am Feldmodul angeschlossenen Fühler auf Plausibilität überprüft und eventuell bei Fehler gemeldet.
8*  Störliste als Ringspeicher für 50 Einträge pro Hauptmodul.
9*  Betriebsliste als Ringspeicher für 25 Einträge pro Hauptmodul.
10*  Speicherung aller Installationsdaten und Parameter im wechselbarem Memorymodul eingesteckt im Hauptmodul.

Datenweiterleitung
Alle Meldungen müssen gemäß Vorgaben des Bauherrn weitergeleitet werden.

Betriebsrelevante Meldungen
Art der Signalbereitstellung von Signalquelle: potentialfrei
Betriebsdaten und nicht relevante Meldungen:
Art der Signalbereitstellung von Signalquelle: kommunikativ (Modbus/RTU)

1 Stk. Zentrales Anlagengateway zur Datenfernüberwachung
Die Überwachung der Anlage erfolgt mittels Datenfernwirktechnik. Das Überwachungssystem meldet automatisch Störungen an deas Störmeldetableau: Diese kann auf Nutzerwunsch an eine Servicestelle der zuständigen Kältefachfirma weitergegeben werden.
Außerdem ist in Verbindung mit dem Anlagengateway ein weiteres Feldmodul erforderlich um die Sammlerstörmeldung Prio. 1 – 4 der Gesamtanlage zu realisieren.

1 Stk. Schnittstelle zu GLT
Trennklemmen für die Übergabe der anfallenden
Betriebs- Stör- und Wartungsmeldungen, sämtliche
Meldungen sind potenzialfrei auf Trennklemmen zur
Verfügung zu stellen.
Folgende Störmeldungen sind potentialfrei am Schaltschrank Kleinkälte zur Übergabe an die GLT bereitzustellen:
-Störmeldungen Kompaktaggregat  NK
-Not-Aus-Kälteanlage
-Sammelstörmeldung CO2-Gaswarnungen  Prio. 1
-Sammelstörmeldung CO2-Gaswarnungen  Prio. 2

Angebotenes Fabrikat '  '....................''

Typ '  '....................''
Menge: 1 St

**01.02.04.0002 Störmeldeerfassung der CO2-Gaswarnungen**
Störmeldeerfassung der CO2-Gaswarnungen
Standort  EG, Lager MZH
Zeichnung  Pos. Nr. 22.5

Störmeldeerfassung der CO2-Gaswarnungen aus dem kompletten Küchenbereich.

Alle Meldungen müssen an die GLT-Anlage weitergelitet werden

Meldungen
Art der Signalbereitstellung von Signalquelle: potentialfrei
Betiebsüberwachung (=Betriebsbereitschaft)
Gasalarm (=Voralarm)
Gasalarm (=Hauptalarm)

Zusätzlich erhält die Anlage die Möglichlkeit der  Überwachung der Anlage mittels Datenfernwirktechnik.

Überwachungsmodul mit 16 Betriebs- und Störeingängen.
Die Erfassung der CO2-Gaswarnungen aus der dem Bereich Kiosk Vereine erfolgt über eine separate Spannungsversorgung 24V.

Einbau des Überwachungsmodules.
Je CO2 Warngerät separate Erfassung von:
-Betriebsrückmeldung (Spannung vorhanden)
-Gemeinsam Voralarm, Hauptalarm und Störung

Insgesamt werden über diese Störmeldeerfassung die Störmeldungen von 3Stk. Gaswarngeräten erfasst.

Angebotenes Fabrikat '  '....................''

Typ '  '....................''
Menge: 4 St

**01.02.04.0003 Kühlraumlastteil für Kühlräume mit integriertem Kühlstellenregler**
Kühlraumlastteil für Kühlräume mit integriertem Kühlstellenregler
Standort  EG, MZH, Lager Getränkekühlzelle
Zeichnung  Pos. Nr. 17.1

Kühlraumlastteil für Kühlräume mit integriertem Kühlstellenregler

Lastteil wird über dem jeweiligen Kühlraum oder seitlich von der Tür montiert.
Im Lastteil nachfolgend beschriebener Kühlstellenregler in Klarsichtgehäuse mit digitaler Temperaturanzeige eingebaut.

Kühlraumsteuerung bestehend aus:

Abtauheizung angesteuert über Leistungsschütz
Verdampferlüfter angesteuert über Leistungsschütz
Betriebsleuchten für Verdampferlüfter, Abtauung und Kühlbetrieb am Schaltschrank.
Türkontaktschalter schaltet Kühlstelle ab und gibt
Meldung am Schaltschrank „Türe offen“.
Abtaubegrenzung über Abtausicherheitsthermostat.
Störmeldeleuchte für Übertemperatur Kühlstelle.
Reparaturschalter im Kühlraum schaltet die Lüfter
direkt spannungsfrei (l und N) und gibt gleichzeitig an den
Kühlstellenregler die Meldung Kühlstelle aus.
Dadurch wird die Ansammlung von Flüssigkeit in der Saugleitung, bei geschaltetem Reparaturschalter vermieden.

Vollelektronische Kühlstellenregler mit Echtzeituhr eingebaut in einem Kunststoff Gehäuse montiert über dem jeweiligen Kühlraum mit folgenden Funktionen:
-Regelung der Kühlraumtemperatur
-Automatische Abtauung nach Intervallen
-Begrenzung der Abtauphase durch einstellbare
Sicherheitszeit
-Beendigung der Abtauphase nach Verdampfungstemperatur
-Einstellbare Abtropfzeit nach Abtauung
-Einstellbarer, thermisch verzögerter Anlauf des
Verdampferventilators nach Abtauphase
-Ventilatorkontrolle im Kühlbetrieb, mit einstellbarem
Nachlauf
-Anzeige der Kühlraumtemperatur
-Anzeige Abtauen
-Anzeige Kühlung
-Anzeige Verdampferventilator
-Integrierte CAN-Bus-Schnittstelle für
 Fernüberwachungs- und Temperaturaufzeichnungs-Software

Der Anschluss dieser Kühlstellenregler ist mit dieser Position mit anzubieten.

Angebotenes Fabrikat '  '....................''

Typ '  '....................''
Menge: 1 St

**01.02.04.0004 Kühlmöbellastteil NK für Kleinkühlstellen mit integriertem Kühlstellenregler**
Kühlmöbellastteil NK für Kleinkühlstellen mit integriertem Kühlstellenregler

Standort  EG, MZH, Kühlstellen Lager und Küche
Zeichnung  Pos. Nr. 17.1

Kühlmöbellastteil NK für Kleinkühlstellen mit integriertem Kühlstellenregler

Lastteil wird im Installationsfach der jeweiligen Kleinkühlstelle montiert.

Bei Kühlschränken wird das Lastteil in der Blende neben oder oberhalb der Kühlschränke montiert.

Im Lastteil nachfolgend beschriebener Kühlstellenregler mit digitaler Temperaturanzeige eingebaut. Ein passendes Ferndisplay wird in einem bauseitigem Ausschnitt des Kühlmöbels bzw. die Blende der Kühlschränke eingebaut.

Kühlraumsteuerung bestehend aus:

Verdampferlüfter angesteuert über Leistungsschütz
Betriebsleuchten für Verdampferlüfter, Abtauung und Kühlbetrieb
am Schaltschrank.
Türkontaktschalter schaltet Kühlstelle ab und gibt
Meldung am Schaltschrank „Türe offen“.
Störmeldeleuchte für Übertemperatur Kühlstelle.
Reparaturschalter im Kühlraum schaltet die Lüfter
direkt spannungsfrei (l und N) und gibt gleichzeitig an den
Kühlstellenregler die Meldung Kühlstelle aus.
Dadurch wird die Ansammlung von Flüssigkeit in der Saugleitung, bei geschaltetem Reparaturschalter vermieden.

Vollelektronische Kühlstellenregler mit Echtzeituhr eingebaut in einem Kunststoff Gehäuse montiert über dem jeweiligen Kühlraum
mit
folgenden Funktionen:
-Regelung der Kühlraumtemperatur
-Automatische Abtauung nach Intervallen
-Begrenzung der Abtauphase durch einstellbare
Sicherheitszeit
-Beendigung der Abtauphase nach Verdampfungstemperatur
-Einstellbare Abtropfzeit nach Abtauung
-Einstellbarer, thermisch verzögerter Anlauf des
Verdampferventilators nach Abtauphase
-Ventilatorkontrolle im Kühlbetrieb, mit einstellbarem
Nachlauf
-Anzeige der Kühlraumtemperatur
-Anzeige Abtauen
-Anzeige Kühlung
-Anzeige Verdampferventilator
Integrierte CAN-Bus-Schnittstelle fürFernüberwachungs-
und Temperaturaufzeichnunge-Software
Der Anschluss dieser Kühlstellenregler ist mit dieser Position mit anzubieten.

Angebotenes Fabrikat '  '....................'

Typ '  '....................''
Menge: 4 St

##### 01.02.05 Titel 5 - Rohrleitungsnetz / Dämmung / Brandschutz / Kernbohrungen

*Hinweis: Kältemittelleitungen - allgemein*
Kältemittelleitungen - allgemein
Alle Kältemittelleitungen sind in Kupferrohr in hochfester Legierung nach EN-Norm CuFe2P (Werkstoffnummer CW107C) zugelassen für Hochdruckanwendungen bis 120bar auszuführen.

Die Leitungen sind unter Schutzgas zu löten. Kälteleitungen sind mit Silfos hart zu löten. Die Rohrleitungsmontage hat nach dem Stand der Technik zu erfolgen (z.B. Saugleitung mit Gefälle zum Verdichter). Der Druckabfall in den Leitungen ist in den genormten Grenzen zu halten. Die Saugleitung darf höchstens einen Druckabfall von 2°C aufweisen. Auf eine gesicherte Ölrückführung ist besonderen Wert zu legen (z.B. Ölsäcke am Verdampferausgang). Die Befestigung der Rohrleitungen hat mit verzinkten Rohrschellen mit Neopreneinlage zu erfolgen. Saugleitungen mit Isolierschellen. Nach Abschluss der Rohrleitungsmontage ist das gesamte Rohrnetz mit den jeweils zulässigen Prüfdrücken mit Stickstoff abzudrücken und unter Druck bis zur Endmontage stehen zu lassen. Alle Verbindungsstellen sind auf Dichtheit zu prüfen. Eine gebündelte Leitungsführung ist nicht zulässig. Generell müssen Leitungen getrennt geführt werden. Auch Saug- und Flüssigkeitsleitungen müssen getrennt verlegt werden. Die Rohrschellen sind nach den von den Herstellern wie z.B. Hilti vorgegebenen Abständen zu montieren. Ein Durchhängen der Leitungen, besonders der aus weichen Cu-Rohr bestehenden, ist zu vermeiden.

Meterpreise verstehen sich einschließlich Aufhängung, und Montage.Es müssen sämtliche Reduzierungen zu jedem Rohr im Preis mitkalkuliert werden. Die T-Stücke, Bögen  und Rohrschellen sind separat in den Einzelpositionen aufgeführt.

Die Leitungen sind durch elastische Kompensatoren von den Aggregaten mit langen Lötstutzen zu trennen.

Es darf nur Ware aus EG-Ursprungsländern verlegt werden und muss den entsprechenden DIN und VDE-Vorschriften genüge tun.

Für die Ölrückführung bei den Steigeschächten und Höhensprüngen sind Bypassstücke mit zu berücksichtigen.

Gilt für alle nachfolgenden Positionen bezüglich der Rohrleitungen.

Leitungsführung
Die Leitungsführung liegt prinzipiell fest und ist den beiliegenden Plänen zu ennehmen. Nach Auftragserteilung ist die Leitungsverlegung jedoch im Detail mit den Gewerken Sanitär, Heizung, Lüftung etc. abzustimmen und in die Ausführungspläne zur Freigabe einzuzeichnen- Übergabe im dwg und pdf Format.

Dichtigkeit
Alle Kältemittelleitungen sind nach VBG 20 einer Dichtheitsprüfung zu unterziehen. Über die erfolgte Prüfung ist bis spätestens 2 Wochen nach Beendigung der Arbeiten ein Protokoll zu erstellen und, gemeinsam mit einem prüffähigen Aufmaß, dem Fachbauleiter vorzulegen.

Aufmaß
Für die Abrechunng ist ohne Aufforderung ein Aufmaß zu stellen. Neben der Liste gehört ein Aufmaßplan mit Maßketten und Angabe von Höhensprüngen zu Auftragsumfang. Ohne Vorlage von Aufmaßplan und Aufmaßliste werden Rechnungen nicht geprüft.

Besonderheit:
Auf Grund der sehr begrenzten Platzverhältnisse in der einigen Räumen und dem damit verbundenen Brandschutz ist der festgelegte Rohrleitungsweg einzuhalten. Die langen. Die Rohlrleitungen müssen teilweise im Außenbereich verlegt werden. Es muss sichergestellt werden, dass diese nicht beschädigt werden können.

*Hinweis: Kältemittelleitungen - CO2*
Kältemittelleitungen - CO2
Grundsätzliche Beschreibung wie zuvor jedoch:

Festigkeitszustand:
R300 (mit Wärmebehandlung) für DN 15,87mm und größer, darunter R420 (gezogen)

Zulässiger Betriebsdruck:
120bar bei einer Betriebstemperatur von 150°C

Zertifizierung:
Entsprechend VdTÜV-Werkstoffblatt 567

Verarbeitung:
Die für Kältetechnik üblichen Verarbeitungsrichtlinien für Verbindungsleitungen aus Kupfer gemäß EN378 und DKI Informationsdruck i.164 sind einzuhalten. Als Lote müssen Silberhartlote mit einem Mindestsilbergehalt von 2 % eingesetzt werden.

Fabkrikate gelten für die folgenden Positionen für Rohre, T-Stücke und Bögen:

CU-Rohr
angebotenes Fabrikat '  '....................''
Typ  '..........'....................'

CU-Rohr
angebotenes Fabrikat '  '....................'

Typ  '..........'....................''

**01.02.05.0001 Kupferrohr CU Nennweite 6mm - CO2**
Kupferrohr CU Nennweite 6mm - CO2
gemäß Vorgenannter Beschreibung, blank, hart,
Wandstärke: 1mm
Menge: 8,8 m

**01.02.05.0002 Kupferrohr CU Nennweite 10mm - CO2**
Kupferrohr CU Nennweite 10mm - CO2
gemäß Vorgenannter Beschreibung, blank, hart,
Wandstärke: 1mm
Menge: 23,8 m

**01.02.05.0003 Kupferrohr CU 12,70x0,85mm - 1/2" - CO2**
Kupferrohr CU 12,70x0,85mm - 1/2" - CO2
gemäß Vorgenannter Beschreibung, blank, hart,
Wandstärke entsprechend der Drucklage von max. 120bar
Menge: 26,7 m

**01.02.05.0004 Kupferrohr CU 9,52x0,65mm - 3/8" - CO2**
Kupferrohr CU 9,52x0,65mm - 3/8" - CO2
gemäß Vorgenannter Beschreibung, blank, hart,
Wandstärke entsprechend der Drucklage von max. 120bar
Menge: 35 m

**01.02.05.0005 Kupferrohr CU 15,87x1,05mm - 5/8" - CO2**
Kupferrohr CU 15,87x1,05mm  - 5/8" - CO2
gemäß Vorgenannter Beschreibung, blank, hart,
Wandstärke entsprechend der Drucklage von max. 120bar
Menge: 35 m

*Hinweis: T-Stücke und Bögen*
T-Stücke und Bögen
Die T-Stücke und Bögen  für die Kältemittelleitungen sind für das NK und das TK Rohrleitungsnetz auszulegen. Die Massen und Mengen fassen beide Rohrleitungsnetze zusammen.

Folgende Rahmenbedingungen müssen berücksichtigt werden:

Bögen als Formstücke als Bogen-Stück Gebogene Ausführung nicht zulässig.

T-Stücke als Formstücke als als T-Stück Aufhalsungen sind nicht zulässig.

**01.02.05.0006 T-Stücke für CU Nennweite 6mm - CO2**
T-Stücke für CU Nennweite 6mm - CO2
T-Stücke Kältemittelleitung
Menge: 1 St

**01.02.05.0007 T-Stücke für CU Nennweite 10mm - CO2**
T-Stücke für CU Nennweite 10mm - CO2
T-Stücke Kältemittelleitung
Menge: 2 St

**01.02.05.0008 T-Stücke für CU 12,70x0,85mm - 1/2" - CO2**
T-Stücke für CU 12,70x0,85mm - 1/2" - CO2
T-Stücke Kältemittelleitung
Menge: 3 St

**01.02.05.0009 T-Stücke für CU 9,52x0,65mm - 3/8" - CO2**
T-Stücke für CU 9,52x0,65mm - 3/8" - CO2
T-Stücke Kältemittelleitung
Menge: 1 St

**01.02.05.0010 Bögen für CU 6mm - CO2**
Menge: 10 St

**01.02.05.0011 Bögen für CU 10mm - CO2**
Menge: 10 St

**01.02.05.0012 Bögen für CU 9,52x0,65mm - 3/8" - CO2**
Bögen für CU 9,52x0,65mm - 3/8" - CO2
Kältemittelleitung
Menge: 5 St

**01.02.05.0013 Bögen für CU 12,70x0,85mm - 1/2" - CO2**
Bögen für CU 12,70x0,85mm - 1/2" - CO2
Kältemittelleitung
Menge: 12 St

**01.02.05.0014 Bögen für CU 15,87x1,05mm - 5/8" - CO2**
Bögen für CU 15,87x1,05mm  - 5/8" - CO2
Kältemittelleitung
Menge: 10 St

*Hinweis: Strangabsperrventile*
Strangabsperrventile
Ausführung als Kappenabsperrventile für Einbau in die Flüssigkeits- und Saugleitung als Strangabsperrung.

Positionierung in Abstimmung mit der Fachbauleitung Ausführung als Lötventil in Durchgangs oder Eckausführung.

Die Kappenabsperrventile sind nach der Inbetriebnahme durch eine Plombe gegen Benutzung von nicht Fachkräften zu schützen.

Technische Daten:
Nenndruck:  min. 45 bar

Position beinhaltet den Einbau des Absperrventils sowie eine entsprechende dampfdiffusionsdichte Isolierung nach dem Einbau.

Diese sollen zum Einsatz kommne, um eine  kompletten Stran, z. B. Kühlmöbel absprerren zu können.
Hier sind die zusätzlichen Absperrer aufgeführt. Die Absperrer bei den Kühlstellen befinden sich bei der Posiotion Kälteverbraucher.

Dimensionen siehe nachfolgende Positionen.

angebotenes Fabrikat '  '....................'

Typ  '..........'....................''

**01.02.05.0015 Strangabsperrventil für CU 12,70x0,85mm - 1/2" - CO2**
Strangabsperrventil für CU 12,70x0,85mm - 1/2" - CO2
Kältemittelleitung
Menge: 2 St

**01.02.05.0016 Strangabsperrventil für CU 9,52x0,65mm - 3/8" - CO2**
Strangabsperrventil für CU 9,52x0,65mm - 3/8" - CO2
Kältemittelleitung
Menge: 3 St

**01.02.05.0017 Strangabsperrventil für CU 15,87x1,05mm - 5/8" - CO2**
Strangabsperrventil für CU 15,87x1,05mm  - 5/8" - CO2
Kältemittelleitung
Menge: 2 St

*Hinweis: Dämmung Kältemittelleitungen*
Dämmung Kältemittelleitungen

Grundsätzlich sind alle Rohrleitungen und Anlagenteile, bei denen die Gefahr von Kondenswasserbildung besteht, mit einer schwer entflammbaren Wärmedämmung (Baustoffklasse B1) nach DIN 4102 Bl. 1 zu versehen, wobei Stoßstellen zusätzlich zu sichern sind. Kältedämmung an Rohrleitungen mit flexibilem Schaumstoff auf Basis syntetischen Kautschuks mit geschlossenzelliger Materialstruktur.

Farbe:  Schwarz
Wärmeleitfähigkeit  kleiner 0,033 W/(mK)
Wasserdampfdiffusionswiderstand:  10000

Die Dämmschicht darf nicht durch Einschnürungen oder Druckstellen geschwächt werden. Alle Rohrhalterung sind so auszuführen, dass keine Kälteübertragung auf die Halterung möglich ist und somit die Gefahr von Kondenswasserbildung auch in diesem Bereich ausgeschlossen ist.

Anschlussstellen am Stoß sind auch an der Leitung zu verkleben.

*Hinweis: Kälteschutzisolierung NK+TK*
Dämmung
gemäß den technischen Vorbemerkungen einschließlich Formstücke, Kleber, Klebeband und Montage.
Für die Abrechnung ist ohne Aufforderung ein Aufmaß zu erstellen.

Material
Hochflexibles, geschlossenzelliges Dämmaterial mit hohem Wasserdampf-Diffunsionswiderstand, niedriger Wärmeleitfähigkeit und integriertem antikrobiellem Schutz durch Microban. Elementschaum auf Basis synthetischen Kautschuks

Brandverhalten: selbstlöschend, nicht tropfend, leitet kein Feuer Prüfzulassung nach DIN 4102 für Bauteil-Feuerwiderstand

Es gilt für alle nachfolgenden Positionen 'Dämmung'

angebotenes Fabrikat '  '....................''

Typ  '..........'....................''

**01.02.05.0018 Dämmung NK - Nennweite 6 mm**
Dämmung NK - Nennweite 6 mm
Dämmschichtdicke min. 13 mm (max. 19mm), bei Verlegung im Boden und innerhalb der Wand mit Schutzrohr
Menge: 4,4 m

**01.02.05.0019 Dämmung NK - Nennweite 10 mm**
Dämmung NK - Nennweite 6 mm
Dämmschichtdicke min. 13 mm (max. 19mm), bei Verlegung im Boden und innerhalb der Wand mit Schutzrohr
Menge: 11,5 m

**01.02.05.0020 Dämmung NK - 13mm für 1/2"**
Dämmung NK -  13mm für 1/2"
Dämmschichtdicke min. 13 mm (max. 19mm), bei Verlegung im Boden und innerhalb der Wand mit Schutzrohr
Menge: 54 m

**01.02.05.0021 Dämmung NK - 13mm für 3/8"**
Dämmung NK -  13mm für 3/8"
Dämmschichtdicke min. 13 mm (max. 19mm), bei Verlegung im Boden und innerhalb der Wand mit Schutzrohr
Menge: 13,5 m

**01.02.05.0022 Dämmung NK - 13mm für 5/8"**
Dämmung NK -  13mm für 5/8"
Dämmschichtdicke min. 13 mm (max. 19mm), bei Verlegung im Boden und innerhalb der Wand mit Schutzrohr
Menge: 17 m

**01.02.05.0023 Dämmung NK - 13mm für 3/4"**
Dämmung NK -  13mm für 3/4"
Dämmschichtdicke min. 13 mm (max. 19mm), bei Verlegung im Boden und innerhalb der Wand mit Schutzrohr
Menge: 17 m

**01.02.05.0024 Kernbohrung Wand/Decke für Kälte**
Kernbohrung Wand/Decke für Kälte
Folgende Kernbohnrungen müssen kalkuliert werden

* DN 120
* DN 100
* DN 80

Erstellung von Kernbohrungen durch Wand/Decke im Beton
für Kälteleitungen

Dimension
* Kernbohrung DN 120mm

Leistungsinhalt
* Bauteilstärke 200-300mm
* Wand bzw. Geschossdecke
* Entsorgung Kern
* Maschinenvorhaltung
* inkl. Lohn- und Fahrtkosten

Vorgehen
Für die Kernbohrung muss ein Kernbohrantrag vom Statiker gestellt werden. Erst nach Freigabe dürfen Kernbohrungen ausgeführt werden.
Menge: 6 St

*Hinweis: Abhängung Kälteleitungen Stahl verzinkt*
Abhängung Kälteleitungen Stahl verzinkt

Rohrschelle:
Rohraufhängung als Rohrschelle, aus verzinktem Stahl

für eine axiale Dehnungsaufnahme bis 20 mm, mit schalldämmenden Einlagen, Anforderungen entsprechend DIN 4109-1.
Länge Aufhängung siehe Positionsbeschrieb
Befestigung mit Gewindestäben, Unterkonstruktion mit Schienen, mit bauaufsichtlich zugelassenen Dübeln,
einschl. Bohrarbeiten, Befestigungsuntergrund Beton, Rohr aus Stahl.

Die Rohrschelle muss das Rohr kreisförmig umschließen. Die Schellenbänder sind durch ein Stahlegelnk und eine Schraube verbunden.

Zubehör:
- inkl. Gewindestange zur Auflegung auf die Konsole
- inkl. Beschichtung für den Innenbereich
- Einschraubiger Sicherheits-Klappverschluss

Schellenanbindung:
- galvanisch verzinkt für den Innenraum geeignet
- für Gewindeanschluss M6, M8, M10
Hammerkopfschraube
Galvanisch verzinkte, vormontierte Schellenanbindung für die schnelle Befestigung an MM-Montageschienen

Zubehör pro Hammerkopfschraube:
- Gewindeanschluss M8, M10
- Länge 30mm - 190mm
Gewindestange
Galvanisch verzinkte Gewindestange  für den Einsatz als Zubehörteil in verschiedenen Anwendungen
Zubehör pro Gewindestange:
- inkl. verzinkte sechskant Flachmutter
- ink. galvanisch verzinkte Sechskantmutter
- inkl. galvanisch verzinkte Unterlegscheibe
Schienenkappen
Schienenendkappe zum Abdecken der Enden Montageschienen
passend für die Schiene mit C-Profil 36x36 mm

für Kälteleitungen CO2 Rohre CU-Rohr / gedämmte Kälteleitungen.

angebotenes Fabrikat '  '....................'

Typ  '..........'....................''

**01.02.05.0025 Rohrschelle Stahl verzinkt DN für Kälte - CO2**
Rohrschelle Stahl verzinkt DN für Kälte - CO2
Länge Abhängung bis 1,5m
DN ca. 6mm - 35mm
für Kälteleitungen CO2 Rohre / CU-Rohre
Pro Schelle ist eine Gewindestange für die Abhängung von der Decke vorzusehen.
Zubehör:
- inkl. Gewindestange zur Auflegung auf die Konsole oder Abhängung von der Decke
- inkl. Beschichtung für den Innenbereich
- Einschraubiger Sicherheits-Klappverschluss
Menge: 22 St

**01.02.05.0026 Rohrschelle Stahl verzinkt DN für Kälte gedämmt - CO2**
Rohrschelle Stahl verzinkt DN für Kälte gedämmt - CO2
Länge Abhängung bis 1,5m
DN ca. 32 mm - 75 mm
für Kälteleitungen CO2 Rohre / CU-Rohre gedämmt
Verhinderung von Schwitzwasser, Korrosion und Energieverluste an Befestigungspunkten von Rohren
Stöße sind zu überkleben
Zubehör:
- inkl. Gewindestange zur Auflegung auf die Konsole oder Abhängung von der Decke
- inkl. Beschichtung für den Innenbereich
- Einschraubiger Sicherheits-Klappverschluss
Menge: 22 St

**01.02.05.0027 Wandkonsole für Montage Kälteleitungen Länge 450 mm**
Wandkonsole für Montage Kälteleitungen Länge 450 mm

Wandkonsole zur Befestigung der Kälteleitungen.

Befestigung von leichten bis mittelschweren Rohrtrassen

Profil  verzahntes C-Profil  36x36 mm
Material  Stahl galvanisch verzinkt
Last  für Dübellast geeignet

Zubehör:
- inkl. verzinkte Lochplatte für Trapez- oder Deckenschienenanwendung pro Gewindestange
- inkl. Winkelstütze
- inkl. Schellenambindung
- inkl. Hammerkopfschraube
- inkl. Schienenendkappe
- inkl. notwendier Schrauben und Dübel

angebotenes Fabrikat '  '....................'

Typ  '..........'....................''
Menge: 22 St

**01.02.05.0028 Wandkonsole für Montage Kälteleitungen Länge 300 mm**
Wandkonsole für Montage Kälteleitungen Länge 300 mm

Wandkonsole zur Befestigung der Kälteleitungen.

Befestigung von leichten bis mittelschweren Rohrtrassen

Profil  verzahntes C-Profil  36x36 mm
Material  Stahl galvanisch verzinkt
Last  für Dübellast geeignet

Zubehör:
- inkl. verzinkte Lochplatte für Trapez- oder Deckenschienenanwendung pro Gewindestange
- inkl. Winkelstütze
- inkl. Schellenambindung
- inkl. Hammerkopfschraube
- inkl. Schienenendkappe
- inkl. notwendier Schrauben und Dübel

angebotenes Fabrikat '  '....................'

Typ  '..........'....................''
Menge: 3 St

##### 01.02.06 Titel 6 - Tauwasserleitungen

*Hinweis: Tauwasserleitungen CNS-Rohr*
Tauwasserleitungen CNS-Rohr
Verlegung der Tauwasserverrohrung vom Übergabepunkt Sanitär hinter und innerhalb des Kühlraums.

Hygienische Ausführung aus Edelstahl.

Rohrleitung aus nichtrostenden Stahlrohren, für Tauwasserverrohrung aus Kühlräumen. Verbindung durch Pressen, mit Prüfsicherheit inkl. Verschraubungen

Formstücke mit Pressverbindung; Formstücke aus nichtrostendem Stahl, Verbindung durch Pressen, mit Prüfsicherheit, für Tauwasserleitungen aus nichtrostenden Stahlrohren

pro Verdampfer:
eine am Verdampfer und eine vor dem Austritt aus der Kühlraum inkl. aller Befestigungen, inkl. Verlegung

Rohrschelle Stahl verzinkt
Rohraufhängung als Rohrschelle, aus verzinktem Stahl

für eine axiale Dehnungsaufnahme bis 20 mm, mit schalldämmenden Einlagen, Anforderungen entsprechend DIN 4109-1.

Befestigung mit Gewindestäben, Unterkonstruktion mit Schienen, mit bauaufsichtlich zugelassenen Dübeln,  einschl. Bohrarbeiten, Befestigungsuntergrund Beton, Mauerwerk oder Kühlraumwände Bei Kühlraumwänden mit geeigneten Bestigungselemene. Kältebrücken sind zu bvermeiden.

**01.02.06.0001 CNS-Rohr DN 28**
CNS-Rohr DN 28
CNS-Rohr DN 28 zur hygienischen
Verlegung innerhalb und hinter den Kühlräume.

Angebotenes Fabrikat '  '....................''

Typ '  '....................''
Menge: 6 m

**01.02.06.0002 T-Stücke für CNS-Rohr DN 28**
T-Stücke für CNS-Rohr DN 28
aus CNS
Menge: 1 St

**01.02.06.0003 Bogen für CNS-Rohr DN 28**
Bogen für CNS-Rohr DN 28
aus CNS
Menge: 3 St

**01.02.06.0004 Rohrschelle Stahl verzinkt für DN 28 für TWA-Rohr**
Rohrschelle Stahl verzinkt für DN 28 für TWA-Rohr
Länge Abhängung bis 0,5m / Wandbefestigung
für CNS Rohr DN28
für Tauwasserverrohrung
Menge: 3 St

**01.02.06.0005 Geräteanschluss**
Geräteanschluss
Geräteanschluss durchführen mit allen benötigten Übergängen, incl. Dichtprobe
Menge: 1 St

**01.02.06.0006 Tauwassersammeltrichter**
Tauwassersammeltrichter
Kunststoff weiß, incl. Siphon und Dichtungs- und Befestigungsmaterial, Ablaufanschluss DN 40. inkl Verrohrung zum bauseitigen Ablaufpunkt, Länge ca. 5,0m.

Der Tauwassersammeltrichter ist an einer leicht zugänglichen Stelle im Spalt zwischen Kühlraumwand und Wand zu befestigen.
Menge: 1 St

**01.02.06.0007 Revisionsöffnung für Tauwassersammeltrichter in bauseitiger Wand**
Revisionsöffnung für Tauwassersammeltrichter in bauseitiger Wand

In die bauseitige Wand vor den Kühlräumen ist ein
Metallrahmen mit umlaufender Putz- bzw.
Fliesenkante einzubauen.

Material:  Stahl verzinkt, mind. 1,5 mm stark
Maße:  ca. 300 x 450 x 30 mm
Frontseitig mit Tür oder abnehmbarer Platte

Die  Revisionsöffnung gewährt den Zugang von aussen.
Menge: 1 St

**01.02.06.0008 Revisionsöffnung für Tauwassersammeltrichter in Kühlraumwand**
Revisionsöffnung für Tauwassersammeltrichter in Kühlraumwand

In Kühlraumwand ist ein
Metallrahmen mit umlaufendem L-Winkel einzubauen.

Material:  Stahl verzinkt, mind. 1,5 mm stark
Maße:  ca. 500 x 500 x 30 mm
Frontseitig mit Tür oder abnehmbarer Platte
  aus PU-Paneel

Die  Revisionsöffnung gewährt den Zugang von Seite Kühlraum.
Menge: 1 St

##### 01.02.07 Titel 7 - Steuerung und Elektroleitungen

*Hinweis: Elektroleitungen*
Elektroleitungen
Verdrahtung vom  Schaltschrank zur Verbundanlage.
Die Magnetventile, Motoren, Heizungen, Türkontaktschaltern
Gaswarnanlagen, usw. und den Temperaturanzeigegeräten müssen verdrahtes werden.
Die Störmeldungder Verbundanlage und der Gaswarnüberwachung muss an die GLT weitergeleitet werden.

Die VDE-Vorschriften sind zu beachten.

Verlegung der Kabel in Metallkabelrinnen- bzw. Rohren.
Metallkabelrinnen in feuerverzinkter Ausführung. Alternativ in halogenfreien Kunststoffkanälen/ -rohren.

Alle Kabelenden sind 2-fach mit Kabelbezeichnungsschildern zu beschriften.

Die Bereitstellung der Schaltschrankeinspeisung hat über das Gewerk Elektro zu erfolgen.

Komplette Elektroinstallation inklusive Einführen, Absetzen der Kabel und Anschließen aller Geräte.

Befestigungsmaterial und Kleinteile sind einzukalkulieren. Ebenso wie in den Einzelpositionen aufgeführt der Anschluß der Stockrahmenheizung, des Druckausgleichsventiles, der Türkontaktschalter und der Fußbodenheizung.

Für die Abrechnung ist ohne Aufforderung ein Aufmaß zu erstellen.

Es darf nur Ware aus EG-Ursprungsländern verlegt werden und muss den entsprechenden DIN und VDE-Vorschriften genüge tun.

Komponenten der Elektroinstallation
Bei allen Führungskanälen ist die kleinste und platzsparenste Ausführung zu wählen.

Installationskanal:
Halogenfreier Elektro-Installationskanal als Leitungsführungskanal für besonderen Einsatzbereich, bestehend aus Unterteil, anstellbaren Kabelhalteklammern und formschlüssigem Oberteil. Richtungsänderungen von 90 Grad sind mit Haubenformstücken auszuführen, offene Kanalenden sind mit aufsteckbaren Endplatten zu verschließen.

Material:  Halogenfreies Material
Lieferfarbe:  RAL 9001 cremeweiß
Lieferlänge:  2 m
Befestigungsabstand:  max. 0,66 m

Kunststoff-Panzerrohr:
Halogenfreies Kunststoff-Panzerrohr in Stangen nach VDE 0605. Selbstverlöschendes, hochtemperaturbeständiges Material. Hohe Schlagzähigkeit selbst bei -40°C. Für mittlere
Druckbeanspruchung. Einschließlich Schellen, Muffen, Bögen, Tüllen, Klein- und Befestigungsmaterial.

Kabelabzweigkasten:
Kabelabzweigkasten aus duroplastischer Formmasse, temperaturbeständig bis 70 °C, halogenfrei, nicht brennbar nach UL 94V-0, Glühdrahtprüfung nach VDE 0471 bis 960°C. Korrosionsfreie Deckelschrauben aus V2A für den sicheren Einsatz in Feuchträumen. Schutzart IP65 bei Verwendung von Kabelverschraubungen.
Größe: 100x100mm

Halogenfreie Starkstromleitung NHXMH:
Halogenfreie Installationsleitung NHXMH nach VDE 0250 Teil 214 geeignet für den Einsatz in Gebäuden oder Industrieanlagen mit hoher Personen und/oder Sachwertkonzentration. Im Brandfall entstehen keine halogenhaltigen Gase. Für die Installation in trockenen, feuchten und nassen Räumen.
Technische Daten:
Kupferleiter blank, rund, eindrähtig, Aderisolation aus vernetztem Polyäthylen nach VDE 0207 Teil 22, 2XI 1 flammwidrig, gemeinsame Aderumhüllung aus halogenfreiem Compound. Außenmantel: grau, aus Polyolefin-Mischung nach VDE0207 Teil 24 HM2, flammwidrig. Aderkennzeichnung: durch Farben nach VDE 0293. Brandverhalten: geringe Brandfortleitung, minimale Rauchentwicklung, halogenfrei, Prüfart C nach VDE 0472 Teil 804. Funktionserhalt bei 800°C Flammtemperatur und einer Beflammzeit von mindestens 20 min. nach IEC 331 oder VDE 0472 Teil 814, selbstverlöschend.

Halogenfreie ölbeständige Steuerleitung HXMHX:
Halogenfreie, ölbeständige, vernetzte Steuerleitung als Anschluß und Verbindungsleitung für Steuergeräte, Verdichter etc. Geeignet für feste Verlegung und flexible Anwendung. Technische Daten: Cu-Litze blank, feindrähtig nach DIN VDE 0295 Kl. 5 bzw. IEC 228 cl.5.

Halogenfreie Aderisolation:
vernetzt in Anlehnung an DIN VDE 0207 Teil 23. Schwarze Adern mit fortlaufendem weißen Ziffernaufdruck, nach DIN VDE 0293. Schutzleiter grün-gelb. Halogenfreies Mantelmaterial, vernetzt in Anlehnung an DIN VDE 0207 Teil 24, Mantelfarbe grau. Brandprüfung nach VDE 0472 Teil 804, Prüfart C, IEC 332-3 und HD 405.3.

Halogenfreie Fühlerleitung J-H(St)H:
Halogenfreies Installationskabel mit statischem Schirm und verbessertem Verhalten im Brandfall für Fernmeldeund Informationsverarbeitungsanlagen. Diese Leitung wird verwendet zur Meß- und Signalübertragung. Technische Daten: Cu-Leiter blank, massiv, Durchmesser 0,8 mm. Halogenfreie Aderisolation, Mischungstyp HI2, nach DIN VDE 0207 Teil 23, Isolierwanddicke 0,3 bzw. 0,4 mm. Aderkennzeichnung nach DIN VDE 0815, statischer Schirm (St) aus kunststoffkaschierter Metallfolie. Beidraht massiv. Halogenfreier Außenmantel, flammwidrig Typ HM2 nach DIN VDE 0207, Teil 24, Mantelfarbe grau. Brandprüfung nach VDE 0472 Teil 804, Prüfart C, IEC 332-3 und HD 405.3

Diese Abfrage gilt für die nachfolgenden Positionen
Elektroleitung NHXMH
angebotenes Fabrikat '  '....................''
Typ  '..........'....................'

Elektroleitung J-H(St)H
angebotenes Fabrikat '  '....................''

Typ  '..........'....................''

Elektroleitung Ölflex
angebotenes Fabrikat '  '....................'

Typ  '..........'....................''

**01.02.07.0001 Elektroleitung NHXMH 3 x 1,5 mm2**
Elektroleitung NHXMH 3 x 1,5 mm2
Ausführung: Verkabelung vom Kleinkälte-Schaltschrank zum Aggregat, Kühlstellen, Kühlräumen, Küchencheftableau etc. Die Verlegung der Kabel erfolgt in Metallkabelrinnen, Kunststoff-Kabelkanälen und Elektroinstallationsrohren. Die Vorbemerkungen und die VDE-Vorschriften sind zu beachten. Die komplette Elektroinstallation (auch Kabelkanäle und Rohre) ist halogenfrei auszuführen.
Menge: 15 m

**01.02.07.0002 Elektroleitung NHXMH 5 x 1,5 mm2**
Elektroleitung NHXMH 5 x 1,5 mm2
Wie vor beschrieben
Menge: 1 m

*Hinweis: Elektro Installationsrohr*
Elektro Installationsrohr
Installationsrohr als Rund- oder Rechteckrohr für die Verlegung der Elektrokabel. Befestigung über Kabelschellen inkl. der Halterungsschienen für das Installationsrohr

Metallkabelrinnen / Steigtrassen:
Kabelrinnen und Steigetrassen feuerverzinkt nach dem Sendzimirverfahren, EN 10142 mit komplettem Zubehör wie Formteile, Hängestiele, Stielausleger, Wandausleger, Stoßstellenverbinder, Flachrundschrauben etc. Trennsteg zur Verlegung von Schwachstromleitungen ist anteilig mit einzuberechnen.

Befestigungsabstände gem. Brandschutz und MLAR sind einzuhalten

Abmessungen wie in den folgenden Positionen beschrieben

**01.02.07.0003 Installationskanal 60x150mm**
Installationskanal 60x150mm
Wie vor beschrieben
Menge: 25 m

**01.02.07.0004 Kunststoffpanzerrohr Nenngröße 50**
Kunststoffpanzerrohr Nenngröße 50
Wie vor beschrieben
Menge: 25 m

*Hinweis: Endverlegung der Steuer- und Elektroleitungen*
Endverlegung der Steuer- und Elektroleitungen
Die Elektroleitungen zwischen Schaltschrank, Gasküher und allen benötigten technischen Geräten der Verbundanlagen innerhalb des Maschinenraumes für Kältetechnik und Küchenleiterbüro ist im Auftrag des AN Kältetechnik enthalten.

Die Bus-Leitung vom Schaltschrank zu jeder Kühlstelle ist im Auftrag AN Kältetechnik enthalten. Die Endverlegung beinhaltet alle Anschluss- bzw. Klemmleistungen.

**01.02.07.0005 Endverlegung Kühlräume**
Endverlegung Kühlräume
Die gesamten Kabel pro Kühlraum werden vom Übergabepunkt Elektro (i.d. Regel von der Decke kommend) bis zum Verbraucher verlegt inklusive aller Rüstzeiten, Material, Geräte, Koordinierung, etc.

Interne Verlegung und Verkabelung der Gaswarnkomponenten durch den AN Kältetechnik.
Menge: 1 St

**01.02.07.0006 Endverlegung Kühlstellen**
Endverlegung Kühlstellen
Die gesamten Kabel pro Kühlstelle und werden Übergabepunkt Elektro  bis zum Verbraucher verlegt inklusive aller Rüstzeiten, Material, Geräte, Koordinierung, etc.
Menge: 4 St

**01.02.07.0007 Endverlegung Schaltschränke der Kälteanlage**
Endverlegung Schaltschränke der Kälteanlage
Die gesamten Kabel werden vom Übergabepunkt Elektro bis zum Verbraucher verlegt inklusive aller Rüstzeiten, Material, Geräte, Koordinierung, etc.

Endverlegung für Schaltschrank Verbund und Kleinkühlstellenschaltschrank
Menge: 1 St

##### 01.02.08 Titel 8 - Betriebsmittel und Anlagen

*Hinweis: Kältemittel*
Kältemittel
In den folgenden Positionen sind die zu verwendenen Kältemittel aufgeführt

**01.02.08.0001 Kältemittel R744**
Kältemittel R744
Kältemittel R744 zum Befüllen der NK-Kälteanlagen und ggf. des TK-Boosters.
Entsprechend der Rohrlängen und -dimensionen durch den
Kälteanlagenbauer zu ermitteln.

Angebotenes Fabrikat '  '....................''

Typ '  '....................''
Menge: 12 kg

*Hinweis: Beleuchtung Kühlräume*
Beleuchtung Kühlräume
In den folgenden Positionen sind elektrische Anlagenteile aufgeführt, die alle inkl. Anschluß und Einbau im Kühlraumausbau anzubieten sind.

**01.02.08.0002 Beleuchtung NK-Räume**
Beleuchtung NK-Räume
Standort  EG, Lager MZH
Zeichnung  Pos. Nr. 17.1

Langfeld-Leuchten für Kühlräume LED
inkl- Bewegungsmelder

Abmessungen
Länge  ca. 1000 mm
Breite  ca.  100 mm
Höhe  ca.  100 mm

Ausführung
* Leuchten aus bis zu - 30° C kältefestem Kunststoff
* Leuchten als allseitig geschlossener Rohrkörper
* Schutzart IP 65
* LED
* Endkästen mit Druckhebelfassungen
* Inkl. Leuchtmittel und EVG - Vorschaltgerät
* Lichtfarbe 25 universal weiß,
* Beleuchtungsstärke mind. 150 Lux.
* Befestigung der Leuchten in Deckenmitte
* inkl- Bewegungsmelder mit unsichtbarer Kabelführung

Leuchten müssen über Bewegeungsmelder schaltbar sein
Leuchten müssen mit Timer automatisch ausgeschaltet

Die Beleuchtungseinrichtung ist komplett und betriebsfertig zu installieren.

Die Kabelverbindungen sind von außen unsichtbar bzw.
verdeckt in Wandpaneelen zu führen.

Die interne Verkabelung für Schalter, Türkontakt, Beleuchtung inklusiv Dosen ist Auftragsvolumen des AN

Angebotenes Fabrikat  '..........'....................''

Typ  '..........'....................''
Menge: 1 St

*Hinweis: Sonstiges*
Sonstiges
In den folgenden Positionen sind elektrische Anlagenteile aufgeführt, die alle inkl. Anschluß und Einbau im Kühlraumausbau anzubieten sind.

*Hinweis: Kennzeichnung von Rohrleitungen in Kälteanlagen*
Kennzeichnung von Rohrleitungen in Kälteanlagen

Die Norm gilt für Rohrleitungen, für Kältelmittel sowie Kälte-und Wärmeträger in Kälteanlagen. Sie soll in Verbindung mit DIN2403 / DIN 2405 angewendet werden. Rohrleitungen in Kälteanlagen mit neutralem Anstrich werden nach dem Durchflußstoff durch farbige Schilder mit Spitze zur Angabe der Durchflußrichtung gekennzeichnet.

Die Schilder erhalten das Kurzzeichen des Durchflußstoffes sowie gegebenenefalls zusätzliche Kennzeichnungen.

Die Farbe des Schildes ist gelb RAL1012. Der Stoffzustand ist auf dem Schild hinter der Schildspitze durch einen 10mm breiten Querstreifen wie folgt zu kennzeichnen

Saugleitung - kalte Gase  blau  RAL5009
Druckleitung - heiße Gase  rot  RAL3003
Flüssigkeitsleitungen  grün  RAL6010

Alle eingebauten Geräte, Komponennten, Leitungen und Baugruppen sind entsprechnd den Ausführungsplänen analog dauerhaft zu beschriften. Das Bezeichnungssystem ist vor der Ausführung durch den Hersteller der Kälteanlage zu bemustern. Funktionsintensive Teile sind im Regelfall im Klartext mit Kunststoffschildern zu beschriften.

Alle Schilder müssen dauerhaft graviert/ beschriftet werden.

Abstände sind so zu wählen, dass von einem Schild, das näcshte bereits erkennbar ist,. Max Abstand 10m
Zusätzlich an allen Abzweigungen, Anfang und Ende, Wanddurchführungen und innerhalb der Installationsfächer, am Verbraucher.

**01.02.08.0003 Kennzeichnung von Rohrleitungen - Fließrichtungspfeil**
Kennzeichnung von Rohrleitungen - Fließrichtungspfeil

Fließrichtungspfeil als farbiges Klebeband, zur Kennzeichnung von Rohrleitungen, nach DIN 2405
mit Darstellung der Strömungsrichtung, mittels Pfeil sowie das Fördermedium.

- selbstklebende Folie, die stark haftet mit rückseitigem Abdeckpapier für eine einfache Anbringung am Roh
- durch Laminat geschützt, um dadurch witterungs-, säure- und laugenbeständig zu sein
- UV-beständig
- temperaturbeständig von mindestens -40°C bis +125°C
-von allen Seiten lesbar

Im Außenberech muss die Beschriftung zusätzlich geschützt werden, so dass keine Gefahr durch  Ablösen besteht.
Menge: 1 psch

**01.02.08.0004 Kennzeichnung von Rohrleitungen - Bezeichungsschild**
Kennzeichnung von Rohrleitungen - Bezeichungsschild

Bezeichnungsschild DIN 825, Farbe und Beschriftung nach
Angaben des AG, aus mehrschichtigem Kunststoff, Beschriftung gefräst, Höhe 125 mm, Breite 250 mm.

Schilder müssen der Dokumentatonsrichtlinie des Bauherrn entsprechen.
Vor Fertigung der Schilder ist eine Schilderliste anzufertigen und dem Auftragnehmer zur Freigabe vorzulegen.
Menge: 1 psch

**01.02.08.0005 Druckverlustberechnung / Rohrleitungsauslegung**
Druckverlustberechnung / Rohrleitungsauslegung
beinhaltet
* die Erstellung aller Pläne
* die Berechnung des Rohrleitungsnetzes mit der
entsprechenden dazughörigen Druckverlustberechnung
Menge: 1 psch

**01.02.08.0006 Dichtigkeitsprüfung durch Dritte**
Druckprüfung durch Dritte
Die Kälteanlage muss von einer unabhängigen Dritten Institutio mit entsprechender Qualifikation druckgeprüft werden um sicherzustellen, dass die Anlage dicht ist.
Die Druckprüfung muss dokumentiert werden und erst dann dann darf die Anlage in Betrieb genommen werden.

Die Druckgeräterichtlinie 2014/68/EU muss beachtet werden.
Dazu zählt, dass eine Notifizierte Stelle wie TÜV SÜD Industrie Service die Abnahme von Druckgeräten vorzunehmen hat. Es muss eine Schluss- und Druckprüfung erfolgen. Die Vorgaben zu den Abläufen bei Werkstoffverbindungen (Schweißen) müssen eingehalten werden und eine Zulassung von einer notifizierten Stelle eingeholt veranlasst werden. Zusätzlich müssen die eingesetzten Werkstoffe von der notifizierten Stelle bewertet und mit einem Gutachten versehen werden.

Sämtliche Kosten sind in dieser Position einzukalkulieren.
Menge: 1 psch

##### 01.02.09 Titel 9 - CO2 Überwachung

*Hinweis: Gaswarnanlage R744*
Gaswarnanlage
In den folgenden Positionen ist ein geeignetes Gaswarnsystem anzubieten für die Überwachung aller Räume mit CO2-Kälteverbrauchern und Aufenthaltsräume mit Leitungsverzug, sowie der Anlagenaufstellraum gemäß  DIN EN 378.

Die Gaswarnanlage wird über ein MOD-BUS-System gesteuert und betrieben.
Jedes Gaswarngerät muss mit einer eigenen dezentralen integrierten USV ausgestattet sein, die dann auch alle angehängten Komponenten wie Sensoren etc mit Strom versorgen kann. Die Sensoren und Signalgeber werden in Reihe mit der Gaswarneinheit verbunden.

Die Störmeldung der Gaswarnananlage muss an die GLT weitergeleitet werden.

Zentrale der Gaswarneinheit
Die Steuertechnische Zentrale der Gaswarnanlage befindet sich im Kleinkühlstellenschaltschrank im UG Mensa
1. Untergeschoss Kältetechnikraum M.-1.09
Diese Leistung ist unter Titel 'Regelung' beschrieben in der Position:
'Störmeldeerfassung der CO2-Gaswarnungen aus dem kompletten Gebäude'

Funktionanforderung
Ein Sensor soll den CO2 - Gehalt in der Luft ermitteln und die Messwerte an Warneinheit übertragen. Dieser erkennt 2 Alarmschwellen.

Komponten der Gaswarnanlage
Warneinheit / Gaswarngerät für R744 - CO2
Dieses Gaswarngerät befindet sich über oder neben der Zugangstür des Raumes. Die exakte Position muss mit der Bauleitung und der den anderen Gewerken abgestimmt werden. Optische und akustische Warnung für Aufenthaltsräume vor Betreten.

Folgenen Informationen werden unterschieden
- Betriebsberietschaft
- Voralarm: CO2 Gehaltes von > 1,5 %
- Hauptalarm: CO2 - Gehalt über >3 % angt

Sensoreinheit / Gasmessfühler für R744 - CO2 (S)
Diese Sensor befindet sich über der Bodennähe des Raumes - ca. 200mm ÜOKFFB.
Die exakte Position muss mit der Bauleitung und der den anderen Gewerken abgestimmt werden.
Schutzbügel inbegriffen.

Alarmeinheit / Warnblitzleuchte  für R744 - CO2 (A)
Diese befindet sich an der Decke oder an der Wand des Raumes. Optische und akustische Warnung für Arbeitsräume.
Die exakte Position muss mit der Bauleitung und der den anderen Gewerken abgestimmt werden.
Vorallem bei Lüftungsdecken.

Signaleinheit Kombinationssignalgeber für R744 - CO2 (SE)
Diese spiegelt die Information der Warneinheit, wenn der Raum eine 2. oder 3. Tür hat.  Optische + akustische Warnung für Aufenthaltsräume vor Betreten.

Leuchtwarntafel R 744 + Warnhupe (T + H)
Vor den Hauptzugängen, vorallem der Technikräume,  wird ein großes Warnschild + Hupe angebracht

Warnhupe (H)
In jedem überwachten Raum wird eine Warnhupe im Bereich der Tür angebracht.

Positionen Mehrzweckhalle

Erdgeschos
Flur S.0.07.1  1xSi + 1xH
Spüle S.0.07.3  1xSi + 1xH
Ausgabe S.0.07.2  2xS + 1xSi + 1xH
Anlieferung S.0.07.5  2xW
Lager S.0.07.6  1xS + 1xSi
Getränkekühlraum  1xW + 1xS + 1xSi + 1xH

Anschluß
Inklusiv Lieferung und Montage aller Komponenten. Zeitlich versetzte Montage muss kalkuliert werden,
Verkabelung zwischen den  Komponenten ist unsichtbar zu verlegen. Hierfür ist eine Montage einzukalkulieren, wenn die Wände noch geöffnet sind.
Alle Komponenten müssen an die jeweilige Umgebungstemperatur ihres Standorts angepasst werden - insbeondere  bei Kühl- und Tiefkühlräumen

**01.02.09.0001 Gaswarngerät Kompaktausführung im Wandaufbaugehäuse R744 (W)**
Gaswarngerät Kompaktausführung im Wandaufbaugehäuse R744 (W)
Standort  EG  MZH
Zeichnung  Pos. Nr. 21.2

Gaswarngerät Kompaktausführung im Wandaufbaugehäuse
zum Anschluß von 1 bis 10 Gasmessfühlern in Mod-Bus-Technologie zur Überwachung der Luft auf brennbare Gase und toxische Konzentrationen Kunststoffwandgehäuse aus ABS

Abmessungen (BxHxT)  ca. 200 x 145 x 87 mm
Versorgungsspannung  230 V AC mit
  Notstromversorgung 24 V  DC 2
Schutzart  IP 65

- programmierbare Alarmschaltpunkte pro Meßstelle für Vor-
  und Hauptalarm
- Konfiguration und Datenauslese mittels PC-Software
  Eingänge: Modbusfähige Gasmessfühler
Hupenentriegelungstaster

Ausgänge
- Relais EPU Voralarm
- Relais EPU Hauptalarm
- Relais EPU Warntransp. taktend oder dauernd
  programmierbar
- Relais EPU Hupe
- Relais EPU Störung
Bedienung
- LCD-Display zur Anzeige
- LED rot Voralarm
- LED rot Hauptalarm
- LED gelb Störung
- LED grün Betrieb
Geräte- und Entriegelungstaster Programmier- und Bedientasten eingebauter Piezosummer Schnittstelle RS 485 zur Weiterleitung an GLT inkl. Kabelverschraubungen

Angebotenes Fabrikat '  '....................''

Typ '  '....................''
Menge: 3 St

**01.02.09.0002 Analog-Bus-Konverter**
Analog-Bus-Konverter
Standort  EG  MZH
Zeichnung  Pos. Nr. 21.1

Analog-Bus-Konverter
Für die Anbindung von konventionellen Gasmessfühlern mit analogen Stromausgang 4-20mA an das Gaswarngerät. Der Stromwert wird in ein digitales Bussignal gewandelt und an das Gaswarngerät  übertragen.

für jeden Gasmessfühler muss ein Konverter kalkuliert werden.

Angebotenes Fabrikat '  '....................''

Typ '  '....................''
Menge: 4 St

**01.02.09.0003 Gasmessfühler Kohlendioxid R744 (S)**
Gasmessfühler Kohlendioxid R744 (S)
Standort  EG  MZH
Zeichnung  Pos. Nr. 21.1

Gasmessfühler Kohlendioxid, Messbereich 0 bis 5 Vol %, busfähig
- OPP-SOR Infrarot-Gasmessfühler
- busfähig
- Aluminiumgehäuse
- Platine mit 2 Ausgangsrelais für Hupe und Warntransparent
- Präzise
- wartungsarm
- geringer Querempfindlichkeit
- Verschmutzung-, Luftdruck-, Temperatur- und
  Feuchtekompensiert
- Relais für Hupe und Warntrasparent integriert
- Gaseintritt per Diffusor

Meßprinzip
- Infrarottechnik im hochwertigen Dual-Beam 2-Strahl
  Verfahren
- Gaszutritt per Diffusion
- Versorgung  24 VDC
- Umgebungstemperatur  -20 bis 40  Grad C
- Luftfeuchtigkeit  0 bis 95 %RH nicht
  kondensierend
- Maße (B x H x T)  125 x 80 x 57 mm
- Farbe  grau
- Schutzart:  IP 54
- Relative Gasdichte  1,52

Angebotenes Fabrikat '  '....................''

Typ '  '....................''
Menge: 4 St

**01.02.09.0004 Kombinationssignalgeber Blitzleuchte- Sirene R744 (Si)**
Kombinationssignalgeber Blitzleuchte- Sirene R744 (Si)
Standort  EG  MZH
Zeichnung  Pos. Nr. 21.3

Kombinationssignalgeber Blitzleuchte- Sirene
- Gehäuse  rot
- Maße (BxHxT)  ca. 86 x 172 x 83 mm
- Schutzart  IP 66
- Blitzleuchte  5 Joule
- Sirene  Lautstärke 100 dB(A)
- Leistungsaufnahme  6,6 W

Angebotenes Fabrikat '  '....................''

Typ '  '....................''
Menge: 5 St

**01.02.09.0005 Warnblitzleuchte R744 (Si)**
Warnblitzleuchte R744 (Si)
Standort  EG  MZH
Zeichnung  Pos. Nr. 21.3
Warnblitzleuchte
- Gehäuse  rot
- Maße (BxHxT)  ca. 86 x 86 x 83 mm
- Schutzart  IP 66
- Blitzleuchte  5 Joule

Angebotenes Fabrikat '  '....................''

Typ '  '....................''
Menge: 5 St

**01.02.09.0006 Warnhupe R744 (H)**
Warnhupe R744 (H)
Standort  EG  MZH
Zeichnung  Pos. Nr. 21.4

Warnhupe als Signal für CO2 Gasalarm
Zum Einsatz im Innenbereich
Kleiner lauter Signalgeber
elektromechanisches/- ,agnetisches Hupensystem
leichtes öffnen und verriegeln
- Spannung  230V AC-
- Schallpegel  88 - 92 dB in 1m Entfernung
- Material  ABS grau, schlagfest
- Schutzart  IP 43
- Maße  70x170x78mm

Angebotenes Fabrikat '  '....................''

Typ '  '....................''
Menge: 4 St

**01.02.09.0007 Überhitzungsregler**
Überhitzungsregler
- Spannung  24Vac/24VdC
- Maße (BxHxT)  ca. 70 x 110 x 60 mm

Der Überhitzungsregler muss zur Regelung der Kältemittelüberhitzung und Optimierung des Kreislaufwirkungsgrades geeignet sein

Merkmale
- geeignet für transkritische und subkritische CO2-Prozessführung
- ink. Schutzfunktionen gegen niedrige Überhitzung (LowSH), hohen Verdampfungsdruck (MOP),niedrigen Verdampfungsdruck (LOP)
zur Steuerung des Expansionsventils in einem Kältekreislauf
- Kann konfiguriert werden für eine optimierte Abtauregelung, Zangsöffnung des Ventils (100%), das Backup der Regelung und die Sicherheit der Regelung
- inkl. abnehmbaren Schraubklemmen

Angebotenes Fabrikat '  '....................''

Typ '  '....................''
Menge: 1 St

**01.02.09.0008 Inbetriebnahme Gaswaranlage**
Inbetriebnahme Gaswaranlage
Inbetriebnahme der Gaswarnanlage
* inkl. An- und Abfahrt
* Inkl. Prüfgas
* Inkl. Planung und Inbetriebnahme
* Ink. Erstellung eines Leitungsschemas
* Inkl. Erstellung der W+M-Planung mit Darstellung der Feldgeräte in Grundriss und Ansicht
* Inkl. Erstellung einer Kabelzugliste
* Inkl. Erstellung Dokumentation
* Inkl. Einweisung des Nutzers
Menge: 1 psch

#### 01.03 Sonstiges

##### 01.03.01 Titel 1 - Baustelle, Planverwaltung

*Hinweis: Planerstellung - Baustelle - Inbetriebnahme*
Planerstellung - Baustelle - Inbetriebnahme

Im folgenden sind die übergeordneten Arbeiten zur Planerstellung und Baustelle anzubieten.
Diese gelten für den kompletten Auftrag und umfassen die Bereiche von Kühlraumausbau und Kältetechnik.

**01.03.01.0001 Montage- und Werkstattplanung**
Montage- und Werkstattplanung

Die Planerstellung umfasst die Kältetechnik und den Kühlraumausbau die Kältetechischen Komponenenten sind im  Kühlraumplan an der entsprechenden Positiion darzustellen.

Der Auftragnehmer ist verpflichtet innerhalb von vier Wochen nach Auftragserteilung, die zur Planung notwendigen Montage-, Installations- und Anschlusszeichnungen zu erstellen und dem Auftraggeber bzw. dem Fachplaner vorzulegen (zeitgleich einfach in Papier und als pdf und dwg). Dabei ist es zwingend erforderlich die baulichen Räume (Wände, Fenster, Türen etc) mit darzustellen. Pläne gelten dann als Planeingang, wenn diese im Büro in Papierausführung zugestellt wurden. Ausschließlich digitale Pläne gelten nicht als Planzustellung und werden vom Fachplaner nicht geprüft.

Der Prüfrücklauf erfogt vom Fachplaner digital als pdf.
Dieser ist ebenfalls als Ausdruck der Fachplanung - einfachin Papier zuzusenden.

Die Positions-Nummern des Leistungsverzeichnisses sind in die zu erstellenden Montagepläne zu übernehmen, Zusätzlich sind in der Legende aller Positioinen die LV_positionesnummern zu übertragen.

Die anzufertigenden Pläne basieren auf dem LV und den vom Auftraggeber zur Verfügung gestellten Planunterlagen. Die übergebenen Pläne sind vom Auftragnehmer sorgfältig auf eventuelle Ungereimtheiten zu überprüfen. Abmessungen geplanter Bauteile, die von örtlichen Gegebenheiten bestimmt werden, sind vor Ort zu kontrollieren. Planprüfung erfolgt nur nach vollständigem Planeingang. Unvollständige Plansätze werden nicht geprüft.
Die AG-Seite wird die vorgelegten Zeichnungen und Nachweise binnen einer Frist von 10 Arbeitstagen prüfen  und unter Eintragung von eventuell notwendigen Korrekturen
freigeben.
Innerhalb von 5 Arbeitstagen hat der AN eigenverantwortlich die Prüfkorrekturen der AG-Seite in seine M+W-Planung zu übernehmen. Anschließend ist die überarbeitete M+W-Planung durch den AN in einfacher Ausfertigung in Papier sowie digital bei der Fachbauleitung, vorzulegen.
Die Zeichnungsfreigabe durch die AG-Seite entbindet den AN nicht von seiner vollen und ausschließlichen Verantwortung und Haftung für die Richtigkeit und vertragsgerechte Ausführung seiner Leistung in allen Einzelheiten. Im Streitfall bzw. bei Mängeleintritt können aus dieser Zeichnungsfreigabe und unter Berufung auf Planvorgaben bzw. Regeldetails keinerlei Rechte für den AN gegen die AG-Seite abgeleitet werden.
Änderungen, die durch verspätete Zeichnungsvorlage seitens des AN bedingt sind, rechtfertigen keine Terminverschiebung.
Es ist Pflicht des AN die M+W-Planung so rechtzeitig zur Prüfung und Freigabe vorzulegen, dass daraus keine Terminverzögerungen im Bauablauf eintreten.

Zu liefernde Pläne sind wie folgt der Fachbauleitung vorzulegen.
Anzahl und Art der Pläne mindest dem Umfang der Ausführungsplanung entsprechend.

Pläne müssen selbst detailliert werden. Eine Kopie der Ausführungsplanung wird nicht akzeptiert.
- Übersicht M: 1 : 50
- Grundrisse M: 1 : 20
- Ansichten M: 1 : 20
- Schnitte M: 1 : 20
- Details M: 1 :5/1:10/1:1
- Schema
- 1 x elektronisch im Format dwg
- 1 x elektronisch im Format pdf

Zudem ist eine Stückliste als als Gesamtliste aller Lieferpositionen sowie als Geräteliste mit allen Anschlußmedien und Fabrikat und Typ als separate Liste zu erstellen und vorzulegen.

Mit den Arbeiten darf darf erst nach Freigabe begonnen werden, dabei ist eine ausreichende Prüfzeit zu berücksichtigen. Die Übernahme der Plankorrekturen berechtigen nicht zu Nachforderungen.

Die Prüfung der Pläne erfolgt in formaler Hinsicht. Der Auftragnehmer trägt die Verantwortung für die technisch einwandfreie Ausführung. Die genehmigten Zeichnungen entbinden den Auftragnehmer nicht von der Haftung für die von ihm angebotenen Konstruktionen in Hinsicht auf Statik, Standfestigkeit, Funktionsfähigkeit, Bauphysik und die Prüfung der Maßhaltigkeit der von Vorunternehmern erstellten Leistungen.

Vorschläge zur Veränderung der Konstruktion sind vor Ausführung den Fachplaner vorzulegen und dürfen nur mit deren Genehmigung ausgeführt werden.
Menge: 1 psch

**01.03.01.0002 Bestandsdokumentation**
Bestandsdokumentation

Die Dokumentation ist 3-fach in jeweils einem beschrifteten Ordnern abzugeben jeweils mit allen Daten auf CD.
Zusätzlich ist eine CD an die Fachbauleitung zu übergeben
.
Die Bestandsdokumentation ist mind. 2 Wochen vor dem Abnahmetermin beim zuständigen Planer abzugeben.Bei fehlender Dokumentation kann die Abnahme verweigert werden.

Alle Leistungen sind zu erfassen, die für eine umfassende Bestandsdokumentation notwendig sind.
1. Auftrag, LV, Nachträge
  = komplette Stückliste mit Fabrikat+Typ
2. Allgemeine Projektdaten mit Ansprechpartner für
Kundendienst und Gewährleistungszeitraum
3. Protokolle und Bescheinigungen
a. Abnahmeprotokoll inkl. Mängelabarbeitung
b. Meldung zur Inbetriebnahme
c. Meldung der Fertigstellung und Abnahmebereitschaft
d. Auflistung des Gewährleistungsbeginn und Ende
e. Bestätigung bzw. Protokoll Einweisung
Bedienpersonal und Technisches Personal
f. EG-Konformitätserklärung
g. Fachunternehmererklärung
h. Fachbauleiterbescheinigung
i. etc.
4. Bau-, Anlagen- und Funktionsbeschreibungen
5. Herstellerunterlagen A-Z mit Ersatzteillisten,
Schaltplänen, etc.
6. Auflistung der Wartungsintervalle und Arbeiten.
Ein Querverweis auf die Herstellerunterlagen ist
möglich, jedoch ist hier zu ersehen, was wann wie
gewartet werden muss.
7. Berechnungen
8. Bestands- und Revisionspläne
9. Lieferliste/ Geräteliste aller Positionen mit Fabrikat/Typangaben,
Abmessungen, Technischen Anschlußwerten
10. Für alle gelieferten Geräte sind folgende Unterlagen beizulegen.
Der gelieferte Typ ist zu kennzeichnen. Anleitungen etc in deutsch.
Bedienungsanleitungen
Anlagenbeschreibungen für Geräte
Ersatzteillisten
Bestandspläne
Anschlußpläne
Menge: 1 psch

**01.03.01.0003 Brandschutzdokumentation**
Brandschutzdokumenation

Diese Zusammenstellung enthält alle brandschutzrelevanten Datenblätter und Zulassungen der eingesetzten Bauteile, sowie die Übereinstimmungserklärungen des AN über die eingesetzten Bauteile und Baustoffe.

Die Brandschutzdokumentation ist vor Ausführung zu erstellen und  ist während der gesamten Bauzeit auf den aktuellen Stand zu halten, so dass bei Montagearbeiten des AN bzw. bei der Objektüberberwachung seitens AG jederzeit auf die Unterlagen zugegriffen werden kann.

Ein Übersichtplan in Form eines Grundrissplanes  mit Nummerierung ist beizulegen.
Nach Beendigung der Montage der Brandschott sind diese mit Fotos zu dokumetieren und in beschrifter Form beizulegen.
Die Unterlagen sind bei den  in digitaler Form  zu den Leistungsfeststellungen vorzulegen.  Diese muss den Dokumentationsunterlagen beigelegt werden:

Ein zusätzlicher Satz der Brandschutzdokumentation ist spätestens zur Abnahme in Papierform 1-fach + digital auf USB Stick zu übergeben.
Menge: 1 psch

**01.03.01.0004 Baustelleneinrichtung**
Baustelleneinrichtung

Einrichten der Baustelle für sämtliche in der  Leistungsbeschreibung aufgeführten Leistungen mit allen für den Baubetrieb notwendigen Anlagen, für die fristgerechte Durchführung, einschließlich aller Einhaltungen der  Unfallverhütungsvorschriften und Schutzvorkehrungen.

Diese Position enthält alle erforderlichen Materialien, Lager und Maschinen, Versorgungseinrichtungen, Sicherungsmaßnahmen,einschließlich aller Kosten und Gebühren inklusive Umsetzen von Maschine, Geräten, etc.

Baustelleneinrichtung in Abstimmung mit der BL des AG, einschließlich aller erforderlichen Genehmigungen;
Medienanschlüsse und sanitäre Einrichtungen werden
bauseits vom AG zur Verfügung gestellt, die laufenden
Kosten für Baustrom, Bauwasser und Abwasser übernimmt
der AG.

Die Lage der Baustelleneinrichtung ist aus den
beiliegenden Übersichtplan zu entnehmen.

Die Vergütung der Pauschale erfolgt in der Schlußrechnung.
Menge: 1 psch

**01.03.01.0005 Baustelleneinrichtung umsetzen**
Baustelleneinrichtung umsetzen
Umsetzen der zuvor beschriebenen Baustelleneinrichtung innerhalb des Baufeldes auf Anweisung der Fachbauleitung.
Menge: 1 psch

**01.03.01.0006 Baustelleneinrichtung vorhalten**
Baustelleneinrichtung vorhalten
Vorhalten der zuvor beschriebenen Baustelleneinrichtung für die Dauer der Ausführung vor Ort.
Menge: 1 psch

**01.03.01.0007 Baustelle räumen**
Baustelle räumen
Räumen der zuvor beschriebenen Baustelleneinrichtung nach Fertigstellung der Leistung.

Die komplette Einrichtung ist zu räumen und die genutzte
Fläche frei von Müll und Abfällen, gesäubert an den AG
übergeben.
Menge: 1 psch

**01.03.01.0008 Anschlußarbeiten Elektro**
Anschlußarbeiten Elektro
Es ist zu berücksichtigen, dass der elektrische Anschluß von den Abgangspunkten bis zu den Verbrauchern vom AN zu verlegen ist.

Es sind alle Verbraucher aus den aufgeführten Titeln zu
berücksichtigen.
Menge: 1 psch

**01.03.01.0009 Anschlußarbeiten Sanitär**
Anschlußarbeiten Sanitär
Es ist zu berücksichtigen, dass die Installation von den Abgangspunkten aus der Wand bis zu den Verbrauchern  vom AN zu verlegen ist.

Es sind alle Verbraucher aus den aufgeführten Titeln zu berücksichtigen.
Menge: 1 psch

**01.03.01.0010 Erstellung Terminplan**
Erstellung Terminplan

Liefern einer Termin- und Organisationsplanung untereilt in Liefer- und Montageterminen auf Basis des Bauzeiteplans und Hinweis aus der Baustellenordnung des Auftraggebers.

Der Terminplan ist detailliert nach den zu liefernden Anlagen und Titeln der Ausschreibung zu erstellen. Ebenso sind die Vorrausetzungen für den ungehinderten Einbau zu benennen und zeitlich darzustellen. Der Terminplan ist nach den Ereignissen im Projekt fortzuschreiben. Der Terminplan ist spätestens mit der Abgabe der Prüfungsergebnisse zur Prüfung der Ausführungszeichnung des Auftraggebers unaufgefordert einzureichen
Menge: 1 psch

**01.03.01.0011 Koordination mit Fremdgewerken**
Koordination mit Fremdgewerken

Koordination mit den Gewerken Elektro, Sanitär und Hochbau -insbesondre Bodengewerke.
Falls notwendig sind ergänzende Unterlagen / Pläne zu erstellen.
Alle technischen Daten der vorgenannten Gewerke, die für
Auslegung, Erstellung und Funktion der Leistung des
Gewerkes Kältetechnik und Kühlraumausbau erforderlich
sind, müssen unaufgefordert und fristgerecht mit den
Fremdgewerken abgestimmt werden.
Menge: 1 psch

**01.03.01.0012 Bemusterung**
Bemusterung

Eine Bemusterung aller angebotenen, sichtbaren Einbauteile ist vorzubereiten.

Dies sind im Einzelnen, gemäß angebotener Fabrikate

- Komponenten Gaswarnanlage
- Kühlstellenregelung am Kühlraum
- Paneelwand  Kühlraum
- Boden Kühlraum (Beschichtung/Fliesen/ CNS etc)

Die Bemusterung dieser Einbauteile ist gemeinsam
mit dem Bauherren durchzuführen.
Menge: 1 psch

##### 01.03.02 Titel 2 - Inbetriebnahme und Einweisung

**01.03.02.0001 Dichtheitsprüfung aller Kälteanlagen**
Dichtheitsprüfung aller Kälteanlagen

Diese Position muss für jede Anlage separat durchgeführt werden.

- Kälteanalage MZH
- Kälteanlage Mensa

Nach Abschluss der Inbetriebnahme ist eine Dichtheitsprüfung der gesamten Anlagen durch einen Sachkundigen durchzuführen und zu dokumentieren. Das Protokoll ist dem Fachbauleiter zu übergeben. Eventuelle Druckprüfungen, welche im laufenden Baufortschritt  aufgrund baulicher Gegebenheiten notwendig werden, sind mit  dieser Position ebenfalls abgegolten. Die Dichtheitsprüfung ist sowohl als Druckfestigkeitsprüfung  als auch als fein Dichtheitsprüfung in der Inbetriebnahmephase durchzuführen.
Menge: 1 psch

**01.03.02.0002 Inbetriebnahme aller Kälteanlagen**
Inbetriebnahme aller Kälteanlagen

Diese Position muss für jede Anlage separat durchgeführt werden, da die Anlagen autark funktionieren.

- Kälteanalage MZH
- Kälteanlage Mensa

Inbetriebnahme, Probelauf, Einregulierung und Optimierung der Kälteanlagen. Die Inbetriebnahmephase sollte max. 2 Tage betragen, wobei nach Abschluss dieser Phase eine betriebssichere, störungsfreie, einregulierte und optimierte Kälteanlagen dem Auftraggeber zur Abnahme bereitgestellt werden muss.

Übergabe der betriebstüchtigen und mängelfreien Anlage und Einweisung des Bedienungspersonals. Die Gestellung von Übersichtsplänen, Betriebs- und Wartungsanweisungen, wie im Detail in den Technischen Ausführungsbestimmungen aufgeführt.

Darüber hinaus sind folgende Leistungen zu erbringen.
Sie werden nicht gesondert vergütet:

Druckmessungen an allen relevanten Stellen bei den verschiedenen Betriebszuständen.

Überprüfung der mechanischen und elektrischen Funktionen aller gelieferten Teile.

Dokumentation aller Messwerte und Prüfungen, Übernahme der wichtigen Daten in die Revisionspläne.

Können Anlagenteile jahreszeitlich bedingt nicht auf Leistung geprüft werden, ist die förmliche Abnahme erst nach Abschluss der Leistungstests für alle.
Menge: 1 psch

**01.03.02.0003 TÜV Abnahme der Kälteanlagen**
TÜV Abnahme der Kälteanlagen

Diese Position muss für jede Anlage separat durchgeführt werden da die Anlagen autark funktionieren.

- Kälteanalage MZH
- Kälteanlage Mensa

Der AN hat eine Abnahme der Kälteanlage nach Druckgeräterichtline und Betriebssicherheitsverordnung durch einen Sachkundigen des TÜV´s durchzuführen und zu Dokumentieren, weiterhin ist die Abnahme der prüfpflichtigen Druckbehälter durch den Sachverständigen des TÜV's zu veranlassen und zu begleiten. Diese Position gilt pauschal, auch wenn aufgrund eines  Mangels an der Kälteanlage der Sachverständige ein Zweites Mal anreisen muss.
Menge: 1 psch

**01.03.02.0004 Inbetriebnahme Kältetechnik**
Inbetriebnahme Kältetechnik

Diese Position muss für jede Anlage separat durchgeführt werden da die Anlagen autark funktionieren.

- Kälteanalage MZH
- Kälteanlage Mensa

Folgende Arbeiten sind vom Auftragnehmer durch  entsprechend fachlich qualifiziertes Personal vorzunehmen,
wie in den Vorbemerkungen beschrieben.

Inbetriebnahme:
Vor Abnahme muss der Auftragnehmer die Kühlstellen und Kälteanlage in Betrieb nehmen und einem mind. 1 wöchigem Probelauf unterziehen. Inkl Einregulierung der betriebsbereiten Anlage.

Einweisung des Personals:
Zur Einweisung muss die von der Fachbauleitung geprüfte Dokumentation, siehe vorherige Position.
Die Termine für die Einweisung des Personals sind frühzeitig mit der Fachbauleitung und dem Nutzer abzustimmen.
Der Einweisungstermin ist zu protokollieren, dabei sind alle  technischen Geräte einzeln aufzuführen. Funktionstest und fehlerfreier Betrieb ist abzuhaken.
Alle an der Einweisung Beteiligten sind namentlich, mit  Funktion und Unterschrift aufzulisten.

Die Termine für die Einweisung des Personals sind frühzeitig
mit der Fachbauleitung und dem Nutzer abzustimmen.
Menge: 1 psch

**01.03.02.0005 Teilnahme bei GLT-Aufschaltung**
Teilnahme bei GLT-Aufschaltung

Diese Position muss für jede Anlage separat durchgeführt werden da die Anlagen autark funktionieren.

- Kälteanalage MZH
- Kälteanlage Mensa

Mitwirkung bei der Aufschaltung der Kälteanlage auf die GLT durch den Auftraggeber bzw. Objektüberwachung.

Anzubieten ist die Mitwirkung bei der Überprüfung aller kältetechnischen Anlagen und potentialfreien Kontakte.

Dazu muss der Auftragnehmer erforderliches Fachpersonal und erforderliche Prüfgeräte zur Verfügung stellen.

Die entsprechenden Aufwendungen einschl.Anfahrt und Personal des AN für Teilnahme sind einzukalkulieren.
Menge: 1 psch

**01.03.02.0006 Einweisung Kältetechnik/Kühlraumausbau vor Nutzungsaufnahme**
Einweisung Kältetechnik/Kühlraumausbau vor Nutzungsaufnahme

Diese Position muss für jede Anlage separat durchgeführt werden da die Anlagen autark funktionieren.

- Kälteanalage MZH
- Kälteanlage Mensa

Folgende Arbeiten sind vom Auftragnehmer durch  entsprechend fachlich qualifiziertes Personal vorzunehmen, wie in den Vorbemerkungen beschrieben.

Einweisung des Personals:
Zur Einweisung muss die von der Fachbauleitung geprüfte Dokumentation vorliegen und dem Nutzer erklärt werden.

Die Termine für die Einweisung des Personals sind frühzeitig mit der Fachbauleitung und dem Nutzer abzustimmen.
Der Einweisungstermin ist zu protokollieren, dabei sind alle  technischen Geräte einzeln aufzuführen.

Funktionstest und fehlerfreier Betrieb ist abzuhaken.
Alle an der Einweisung Beteiligten sind namentlich, mit  Funktion und Unterschrift aufzulisten.

Pflege- und Reinigungshinweise sind expliziert zu erläutern und unterschreiben zu lassen.

Zur Einweisung ist der Dokumentationsordner den Nutzern zu übergeben und die Dokumentationsystematik zu zeigen.

Die Termine für die Einweisung des Personals sind frühzeitig
mit der Fachbauleitung und dem Nutzer abzustimmen.
Menge: 1 psch

**01.03.02.0007 Einweisung Kältetechnik /Kühlraumausbau nach Nutzungsaufnahme**
Einweisung Kältetechnik /Kühlraumausbau nach Nutzungsaufnahme

Diese Position muss für jede Anlage separat durchgeführt werden da die Anlagen autark funktionieren.

- Kälteanalage MZH
- Kälteanlage Mensa

Folgende Arbeiten sind vom Auftragnehmer durch  entsprechend fachlich qualifiziertes Personal vorzunehmen,
wie in Position zu vor beschrieben

Wiederholte Einweisung  ca. 6-8 Wochen nach Nutzungsaufnahme.

Auch hierüber ist ein separates Einweisungsdokument  auszufüllen mit einer Liste aller Positionen.
Menge: 1 psch

**01.03.02.0008 Integrative Tests**
Integrative Tests

Diese Position muss für jede Anlage separat durchgeführt werden da die Anlagen autark funktionieren.

- Kälteanalage MZH
- Kälteanlage Mensa

Es sind integrierte Tests im Beisein des AGs und Betreibers
durchzuführen, die das ordnungsgemäße Zusammenwirken der diversen fachtechnischen Anlagen für Heizung, Lüftung, Klima, Kälte, Sicherheitstechnik, Fördertechnik, Bewässerungsanlage und Systemtrenner zu bestätigen.

Folgende integrativen Tests werden mit Beteiligung aller
technischer Gewerke durchgeführt:
1. Test aller gewerkeübergreifende Funktionen der
Brandfallsteuermatrix in Hinblick auf das Zusammenspiel der
sicherheitstechnischen Systeme
Gefahrenmanagementsystem, Gebäudeleittechnik,
Brandmelde-/Brandfallsteuerung-/RWA, Lüftungsanlagen, BSKs, Entrauchung, Aufzüge, ELA, SiBe, Fluchttüren ect. bei verschiedenen Brandereignissen
 3. Test: Reaktion der elektrischen Systeme und Steuerungen bei Spannungsausfall und  Spannungswiederkehr

Der AN hat für die Dauer der integrativen Tests qualifiziertes
Fachpersonal zustellen, das die einzelnen Anlagen bedient bzw. deren Funktion testet und protokolliert. Wichtige Abläufe sowie alle Einstellungen und Messwerte während
des integrativen Tests sind zu dokumentieren.
Menge: 1 psch

##### 01.03.03 Titel 3 - Stundenlohnarbeiten

*Hinweis: Stundenlohnarbeiten*
Leistungen im Stundenlohn
(für unvorhergesehene Arbeiten)

1. Stundenlohnarbeiten dürfen nur nach vorheriger schriftlicher Beauftragung durch den Auftraggeber ausgeführt und abgerechnet werden.

 2. Die Stundenverrechnungssätze sind unter Beachtung der preisrechtlichen Vorschriften zu ermitteln und aufgegliedert nachzuweisen. Sie gelten unabhängig von der Anzahl der abzurechnenden Stunden. Sie enthalten den tatsächlichen Lohn mit den Zuschlägen für Gemeinkosten, Sozialkassenbeiträgen, vermögenswirksamen Leistungen und dergleichen sowie Lohn- und Gehaltsnebenkosten. Zuschläge für Sonn- und Feiertagsarbeiten sind jedoch nicht einzurechnen.

3. Verfügt der Bieter über eine der unten aufgeführten Berufsgruppen nicht, so hat er die nächst höher qualifizierte Gruppe einzusetzen.

4. Stunden für Aufsichtspersonal bei Stundenlohnarbeiten werden nicht separat vergütet.

5. Bei den Verrechnungssätzen für sämtliche Geräte sind alle Zuschläge und Kosten für Betriebsstoffe, nicht jedoch Umsatzsteuer und Löhne für das Bedienungs- und Fahrpersonal einzurechnen, soweit nichts anderes angegeben ist. Die Abrechnung erfolgt nach tatsächlicher Einsatzzeit.

6. Anfahrtspauschalen dürfen nur nach vorheriger schriftlicher Beauftragung durch den Auftraggeber ausgeführt und abgerechnet werden.
Diese können nur genehmigt werden, wenn die Arbeiten zeitlich nicht mit den Leitsungen, des Hauptauftrags ausgeführt werden können.

**01.03.03.0001 Ingenieure / Programmierer**
Menge: 20 Std

**01.03.03.0002 Techniker / Entstörungstechniker**
Menge: 20 Std

**01.03.03.0003 Meister**
Menge: 20 Std

**01.03.03.0004 Obermonteur**
Menge: 20 Std

**01.03.03.0005 Monteur**
Menge: 30 Std

**01.03.03.0006 Helfer**
Menge: 30 Std

**01.03.03.0007 Anfahrtspauschale**
Für vom Bauhern beauftragte zusätzliche Leistungen außerhalb der Auftragspositionen, die eine  außerplanmäßige Anfahrt zur Baustelle erfordren.
Im Regelfall sind  Regiearbieten im Zuge der Ausführung des Hauptauftrages ohne Abrechnung einer zusätzlichen Anfahrt auszuführen.

Pro Tag ist  nur eine Anfahrtspauschale anzusetzen.

Abweichungen der Standorte für den Kundendienst und das Montagepersonal sind in einem Extraschreiben mit abzugeben.

Reine Anfahrtskosten, Hin- und Rückfahrt mit Montagewagen mit einem Monteur/Fahrer einschl. aller Nebenkosten:

Pauschale EUR  '..........'....................''

zusätzlicher
Monteur pauschal EUR  '..........'....................'
Menge: 1 psch

#### 01.04 Wartung, Inspektion und begleitende Instandhaltungsmaßnahmen

##### 01.04.01 Wartungs-, Inspektions- und begleitende Instandhaltungsleistungen

*Hinweis: Wartung Allgemein*
Die Wartung muss für folgende Anlagen insgesamt angeboten werden:

- Kältetechnik CO2-Anlage MZH
- Kältetechnik CO2-Anlage Mensa
- CO2-Überwachung MZH
 - CO2-Überwachung Mensa

**01.04.01.0001 Wartungs-, Inspektions- und begleitende Instandhaltungsleistungen im 1. Vertragsjahr**
Wartungs-, Inspektions- und begleitende Instandhaltungsleistungen

Wartungs-, Inspektions- und begleitende Instandhaltungsleistungen

wie vor beschrieben

gemäß Leistungsbeschreibung für Instandhaltung nebst Anlagen

im 1. Vertragsjahr

Anzahl der Wartungen:

☒  pro Jahr:  ''1x'' (vom Bieter einzutragen)
☐  gemäß Tätigkeitsliste: siehe Anlage 03
Menge: 1 psch

**01.04.01.0002 Wartungs-, Inspektions- und begleitende Instandhaltungsleistungen im 2. Vertragsjahr**
Wartungs-, Inspektions- und begleitende Instandhaltungsleistungen

Wartungs-, Inspektions- und begleitende Instandhaltungsleistungen

wie vor beschrieben

gemäß Leistungsbeschreibung für Instandhaltung nebst Anlagen

im 2. Vertragsjahr

Anzahl der Wartungen:

☒  pro Jahr:  ''1x'' (vom Bieter einzutragen)
☐  gemäß Tätigkeitsliste: siehe Anlage 03
Menge: 1 psch

**01.04.01.0003 Wartungs-, Inspektions- und begleitende Instandhaltungsleistungen im 3. Vertragsjahr**
Wartungs-, Inspektions- und begleitende Instandhaltungsleistungen

Wartungs-, Inspektions- und begleitende Instandhaltungsleistungen

wie vor beschrieben

gemäß Leistungsbeschreibung für Instandhaltung nebst Anlagen

im 3. Vertragsjahr

Anzahl der Wartungen:

☒  pro Jahr:  ''1x'' (vom Bieter einzutragen)
☐  gemäß Tätigkeitsliste: siehe Anlage 03
Menge: 1 psch

**01.04.01.0004 Wartungs-, Inspektions- und begleitende Instandhaltungsleistungen im 4. Vertragsjahr**
Wartungs-, Inspektions- und begleitende Instandhaltungsleistungen

Wartungs-, Inspektions- und begleitende Instandhaltungsleistungen

wie vor beschrieben

gemäß Leistungsbeschreibung für Instandhaltung nebst Anlagen

im 4. Vertragsjahr

Anzahl der Wartungen:

☒  pro Jahr:  ''1x'' (vom Bieter einzutragen)
☐  gemäß Tätigkeitsliste: siehe Anlage 03
Menge: 1 psch

##### 01.04.02 Verrechnungssätze für externe Leistungserbringer

*Hinweis: Regelungen zu den Verrechnungssätzen externer Leistungserbringer*
Leistungen im Stundenlohn
(für unvorhergesehene Arbeiten)

Die nachstehenden Verrechnungssätze sind unter den preisrechtlichen Vorschriften zu ermitteln und gelten unabhängig von der Anzahl der abgerechneten Stunden.
Sie enthalten den tatsächlichen Lohn mit den Zuschlägen für Gemeinkosten, Sozialkassenbeiträge, vermögenswirksame Leistungen und dergleichen. Sowei Lohn- und Gehaltsnebenkosten. Zuschläge für Nacht-, Sonn- und Feiertagsarbeiten sind jedoch nicht eingerechnet.

Sollte der Bieter über Personal einer der unten aufgeführten Berufsgruppen nicht verfügen, so hat er den Preis für die nächsthöher qualifizierte Berufsgruppe einzusetzen

**01.04.02.0001 Stundenlohn für Ingenieur*in / Programmierer*in**
Ingenieur*in / Programmierer*in
Für technische Aufgaben mit folgenden Rollen/ Qualifikationen
(Ingenieur*in / Programmierer*in und sonstige eingesetzte Leistungserbringer mit vergleichbarer Qualifikation)
Menge: 1 h

**01.04.02.0002 Stundenlohn für Techniker*in/Entstörungstechniker*in**
Techniker*in/Entstörungstechniker*in
Für technische Aufgaben mit folgenden Rollen/ Qualifikationen
(Techniker*in/ Entstörungstechniker*in und sonstige eingesetzte Leistungserbringer mit vergleichbarer Qualifikation)
Menge: 1 h

**01.04.02.0003 Stundenlohn für Fachmonteur*in**
Fachmonteur*in
Für technische Aufgaben mit folgenden Rollen/ Qualifikationen
(Fachmonteur*in und sonstige eingesetzte Leistungserbringer mit vergleichbarer Qualifikation)
Menge: 1 h

**01.04.02.0004 Stundenlohn für Meister*in**
Meister*in
Für technische Aufgaben mit folgenden Rollen/ Qualifikationen
(Meister*in und sonstige eingesetzte Leistungserbringer mit vergleichbarer Qualifikation)
Menge: 1 h

**01.04.02.0005 Stundenlohn für A-Monteur*in**
A-Monteur*in
Für technische Aufgaben mit folgenden Rollen/ Qualifikationen (AMonteur*in und sonstige eingesetzte Leistungserbringer mit vergleichbarer Qualifikation)
Menge: 1 h

**01.04.02.0006 Stundenlohn für B-Monteur*in**
B-Monteur*in
Für technische Aufgaben mit folgenden Rollen/ Qualifikationen (AMonteur*in und sonstige eingesetzte Leistungserbringer mit vergleichbarer Qualifikation)
Menge: 1 h

**01.04.02.0007 Stundenlohn für C-Monteur*in**
C-Monteur*in
Für technische Aufgaben mit folgenden Rollen/ Qualifikationen (AMonteur*in und sonstige eingesetzte Leistungserbringer mit vergleichbarer Qualifikation)
Menge: 1 h

**01.04.02.0008 An- und Abfahrtspauschale für Kundendiensteinsatz**
An- und Abfahrtspauschale für Kundendiensteinsatz

wie vor beschrieben

gemäß Leistungsbeschreibung für Instandhaltung nebst Anlagen

für Hin- und Rückfahrt vom Firmensitz bis zum Einsatzort einschl. Fahrtkosten, Fahrzeiten und Auslöse, Kilometerpauschale
Menge: 1 psch

*Hinweis: Zuschläge für Sonn- und Feiertagsarbeit*
Zuschläge für Sonn- und Feiertagsarbeit

Sollten Nacht- oder Sonn- und Feiertagsarbeiten anfallen, gelten folgende Zuschläge:

Zuschlag für Überstunde werktags von 20:00 bis 23:00 Uhr
Zuschlagsposition zu vorgenannten Stunden- und

Verrechnungssätzen '..........'....................'' in Prozent (%)

Zuschlag für Überstunde werktags von 23:00 bis 05:00 Uhr
Zuschlagsposition zu vorgenannten Stunden- und

Verrechnungssätzen '..........'....................'' in Prozent (%)

Zuschlag für Sonn- und Feiertagsarbeiten bis 23:00 Uhr

Verrechnungssätzen '..........'....................'' in Prozent (%)

Zuschlag für Sonn- und Feiertagsarbeiten nach 23:00 Uhr

Verrechnungssätzen '..........'....................'' in Prozent (%)

##### 01.04.03 24 - h Rufbereitschaft

**01.04.03.0001 Bereitstellung einer 24 Stunden- Rufbereitschaft im 1.Vertragejahr**
Bereitstellung einer 24 Stunden -Rufbereitschaft
im 1.Vertragsjahr

Bereitstellung einer 24 Stunden -Rufbereitschaft
wie vor beschrieben

gemäß Leistungsbeschreibung für Instandhaltung nebst
Anlagen
im 1. Vertragsjahr
Menge: 1 psch

**01.04.03.0002 Bereitstellung einer 24 Stunden- Rufbereitschaft im 2.Vertragsjahr**
Bereitstellung einer 24 Stunden -Rufbereitschaft
im 2.Vertragsjahr

Bereitstellung einer 24 Stunden -Rufbereitschaft
wie vor beschrieben

gemäß Leistungsbeschreibung für Instandhaltung nebst
Anlagen
im 2. Vertragsjahr
Menge: 1 psch

**01.04.03.0003 Bereitstellung einer 24 Stunden- Rufbereitschaft im 3.Vertragsjahr**
Bereitstellung einer 24 Stunden -Rufbereitschaft
im 3.Vertragsjahr

Bereitstellung einer 24 Stunden -Rufbereitschaft
wie vor beschrieben

gemäß Leistungsbeschreibung für Instandhaltung nebst
Anlagen
im 3. Vertragsjahr
Menge: 1 psch

**01.04.03.0004 Bereitstellung einer 24 Stunden- Rufbereitschaft im 4.Vertragsjahr**
Bereitstellung einer 24 Stunden -Rufbereitschaft
im 4.Vertragsjahr

Bereitstellung einer 24 Stunden -Rufbereitschaft
wie vor beschrieben

gemäß Leistungsbeschreibung für Instandhaltung nebst
Anlagen
im 4. Vertragsjahr
Menge: 1 psch

USt %: 17,66
